# Polizeiinspektion KL, Herrichten Kanalstraße Büro
Angebotsaufforderung (GAEB DA XML 3.2, DA83)
Projekt: 300201104
Beschreibung:
Projektbeschreibung
max. 3 Zeilen
Währung: EUR
Nebenangebote zugelassen: ja
Erstellt mit: GXML Toolbox V3.3 R20230829, iTWO_64 V24.0.667, 13.07.2026

## VE01 PPWP PI 1 BG Kanalstr, Neubau Elektro
Datum: 13.07.2026

*Hinweis: A) Allgemeine Vorbemerkungen*
A) Allgemeine Vorbemerkungen
------------------------------------------
0.0 Bauaufgabe

0.0.1 Baumaßnahme allgemein

Bei der Baumassnahme handelt es sich um die Elektroinstallationen im Bürogebäude Kanalstraße 15 in Kaiserslautern..

0.0.2 Bauaufgabe - Erd- und Verbauarbeiten

nicht zutreffend

0.1 Angaben zur Baustelle gemäß DIN 18299 VOB/C

0.1.1 Baustellenadresse
Bürogebäude
Kanalstraße 15
67655 Kaiserslautern

 -

0.1.2 Lage und Zugang zur Baustelle

Die Baustellen befinden sich Bereich des Polizeipräsidiums Westpfalz (siehe 0.1.1) im vorhandenen gesicherten Gelände der Polizeiinspektion (PI 1) in Kaiserslautern.

Sie sind über gut ausgebaute öffentliche Strassen zu erreichen.

0.1.3 Gebäudebeschreibung

- Städtebauliches Konzept

nicht zutreffend

0.1.4 Verkehrsverhältnisse auf der Baustelle

Die Baustellen befinden sich im vorhandenen gesicherten Gelände der Polizeiinspektion (PI 1).

0.1.5 freizuhaltende Flächen

Es stehen keine Stellplätze für Fahrzeuge und Material zur Verfügung.

0.1.6 Transporteinrichtungen, -wege

Verunreinigungen, die von den Arbeiten des Auftragnehmers herrühren, sind durch den Auftragnehmer täglich zu beseitigen. (DIN 18 299 VOB/C, Nr. 4.1.11). .
Verunreinigungen in Verkehrswegen außerhalb der Liegenschaft welche durch Materialan- und Abtransport entstehen, sind umgehend durch den Verursacher nach Entstehung zu beseitigen.

0.1.7 Anschlüsse

Versorgung mit Baustrom und Bauwasser

-  zu Formblatt 214, Pkt. 10.10

Strom für die Montagearbeiten und Wasseranschlüsse sind in den Liegenschaften vorhanden

0.1.8 Flächen und Räume zur Mitbenutzung

Im Bereich der PI ist die Materiallagerung nach vorheriger Abstimmung mit der Bauüberwachung möglich.

Sanitär- und Waschcontainer stehen nicht zur Verfügung.

0.1.9 Baugrund

nicht zutreffend

0.1.10 Hydrologie

nicht zutreffend

0.1.11 Besondere umweltrechtlichen Vorschriften

Störungen auf Umwelt und Natur aus den eigenen Leistungen heraus sind auf ein Minimum zu begrenzen.

0.1.12 Besondere Vorgaben zur Entsorgung

Der AN übernimmt den Transport, Lagerung und Entsorgung der demontierten Bauteile.

0.1.13 Schutzgebiete oder Schutzzeiten im Bereich der Baustelle

- keine

0.1.14 Baumschutz

nicht zutreffend

0.1.15 Bestandsmedien

Bestandsmedien sind in der PI und im Bürogebäude vorhanden und müssen bei den Arbeiten beachtet werden.

0.1.16 Hindernisse im Bereich der Baustelle

Die Arbeiten in dem Bürogebäude Kanalstraße können unabhängig vom Polzeibetrieb durchgeführt werden. Unnötig Belästigungen im Bereich des Parkplatzes und der PI 1 sind zu vermeiden-
Die Arbeiten an der GHV und dem Leittisch werden in der PI 1 im laufenden Betrieb stattfinden. Baustellen- und Betriebsverkehr sind vom Auftragnehmer mit der  Polizei-Inspektion entsprechend zu koordinieren.
In der  Liegenschaft sind Behinderungen durch Installationen wie Leitungen, Kanäle, Kabeltrassen etc aus dem Bestand vorhanden. Die Kosten die sich daraus ergeben, sind mit der Vergütung der Einzelpositionen abgegolten.

0.1.17 Munitionsfreiheit

nicht zutreffend

0.1.18 Besondere Maßnahmen gemäß Baustellenverordnung

Die allgemeinen Grundsätze nach Paragraph 4 des Arbeitsschutzgesetzes sind Bestandteil der Leistungen.

0.1.19 Besondere Anordnungen und Vorschriften von Medienträgern

nicht zutreffend

0.1.20 Schadstoffbelastungen

nicht zutreffend

0.1.21 AG-seite Vorarbeiten

keine

0.1.22 Arbeiten anderer Unternehmer

Werden verschiedene Unternehmen (auch ohne gegenseitiges Vertragsverhältnis) gleichzeitig an einem Arbeitsplatz tätig, kann es zu gegenseitigen Gefährdungen kommen.

Der AN sind u.a. verpflichtet:

- hinsichtlich Arbeitssicherheit und Gesundheitsschutz
  zusammenarbeiten;
- sich gegenseitig über Schnittstellen zu informieren;
- Schutzmaßnahmen für die eigenen Beschäftigten
  abzustimmen.
Hinweis BG Bau: Baustein A 003 - Koordination
www.bgbau-medien.de/html/bausteine/a_003/A_003.pdf

Zusätzliche Technische Vertragsbedingungen (ZTV)  allgemein.

1. Arbeitszeiten

Die Arbeitszeiten sind von Montag bis Freitag von 7:00 Uhr
bis 18:00 Uhr. Andere Zeiten nur nach Absprache mit der  PI und dem LBB Kaiserslautern.
Für die Bearbeitung des Angebots wird empfohlen eine
Ortsbesichtigung durchzufuehren. Diese ist mit mind. 2
wöchigem Vorlauf beim LBB NL Kl. anzumelden.

2. Ausführungszeichnungen

-  zu Formblatt 214, Pkt. 10.4

Die nachfolgend beschriebene Ausführungszeichnungen werden dem Bieter zur Verfügung gestellt und sind zu beachten:

E 001 Elektroinstallation Kellergeschoss
E002 Elektroinstallation Erdgeschoss
E003 Elektroinstallation Obergeschoss, Treppenhaus Dachgesch.
E004 Erdung Kellergeschoss, Blitzschutz Dachdraufsicht
E005Schema Stromversorgung, Erdung, Det BR-Kanal
E006Schema KNX-Dali
E007 Schema, Grundriss Zutrittskontrolle
E008 Schema Lageplan Kamera
E009 Notstromgenerator
E011 Elektroinstallation Lageplan
E012 NSHV Gaustraße 2A
E013 GHV3 Kanalstraße
E014 UV01 KG
E015 UV02 EG
E016 UV03 OG
E017 UV04 OG EDV

3. Werkplanungen des AN

-  zu Formblatt 214, Pkt. 10.5

Die Abstimmung der AN-seitig zu erstellender Werkstatt- und Montageplanungen mit den fachlich Beteiligten ist Sache des AN. Die Korrekturumläufe erfolgen über PDFs. Es ist eine angemessene Prüfzeit von 15 Arbeitstagen einzurechnen.
Die finalen Stände erhalten einen Sichtvermerk des AG und sind durch den AN in Papierform auf der Baustelle vorzuhalten.

4. QS-Listen:

Vom AG bzw dessen Vertreter wird eine Excel-Liste von Produkten aus dem LV erstellt.  In diese Excel-Liste sind vom AN die Produktdaten einzutragen, welche zum Einbau vorgesehen sind. Darüber hinaus sind Datenblätter dieser vorgesehen Produkte beizufügen.
Durch den AG bzw dessen Vertreter werden diese Produkte auf Übereinstimmung mit dem Leistungsverzeichnis geprüft und dem Produkt zugestimmt bzw bei Nichteinhaltung der Vorgabewerte abgelehnt. Die abgelehnten Produkte müssen neu vorgelegt werden.
Erst nach der Sichtung durch den AN bzw dessen Vertreter dürfen diese Produkte eingebaut werden. Die Vorlage der durch den AN ausgefüllten Liste muss mindestens 3 Wochen vor der Bestellung der Produkte durch den AN erfolgen.
Die Sichtung zu dem Produkt entbindet den AN nicht von der Verantwortung der Funktionsfähigkeit der Anlage.

5. Baustellenbesprechungen
-  zu Formblatt 214, Pkt. 10.7

Baubesprechungen werden nach Bedarf und in Abstimmung mit der örtlichen Bauleitung durchgeführt. Der

6. Baufristenplan

Der Auftragnehmer hat einen Baufristenplan als Balkenplan über seine vertraglichen Leistungen zu erstellen, anhand dessen die Einhaltung der Vertragsfristen nachgewiesen und überwacht werden kann. Die Vertragsfristen ergeben sich aus den Besonderen Vertragsbedingungen. Die Festlegungen des Auftraggebers, z.B. zur baufachlichen oder terminlichen Koordinierung mit den übrigen Leistungsbereichen, sind zu berücksichtigen. Bei Änderungen der Vertragsfristen oder bei erheblichen Abweichungen von sonstigen Festlegungen ist der Plan durch den Auftragnehmer unverzüglich zu überarbeiten.
Der Baufristenplan ist für jede Liegenschaft der Pis separat zu erstellen. Übergeordnet sind alle Liegenschaften darzustellen.
Der Plan ist dem Auftraggeber 12 Werktage nach Auftragserteilung, bei Überarbeitungen unverzüglich jeweils in 2 Papierausfertigungen und als PDF zu übergeben.

7. Sprache

-  zu Formblatt 215, Pkt. 17

Auftragnehmer hat dafür zu sorgen, dass während der Arbeit auf der Baustelle ständig eine Person anwesend ist, die es ermöglicht, in deutscher Sprache zu verhandeln. Kommt der Auftragnehmer dieser Verpflichtung trotz Mahnung durch den Auftraggeber nicht nach, so ist der Auftraggeber berechtigt, einen Dolmetscher auf Kosten des Auftragnehmers heranzuziehen.

8. Baulärm, Baureinigung, Verschmutzung

Die Betriebsabläufe der Polizei dürfen durch den
Baustellenbetrieb nicht gestört oder eingeschränkt
werden, da die Arbeiten z. T. im laufenden Betrieb stattfinden. Baustellen- und Betriebsverkehr sind vom Auftragnehmer mit der  Polizei-Inspektion entsprechend zu koordinieren.
Verunreinigungen, die von den Arbeiten des Auftragnehmers herrühren, sind durch den Auftragnehmer täglich zu beseitigen. (DIN 18 299 VOB/C, Nr. 4.1.11). In Bürobereichen sind Staubsauger einzusetzen um Staub und Schmutz während der Arbeiten direkt vor Ort zu entfernen und eine unnötige Belästigung der Mitarbeiter der PI zu vermeiden.
Verunreinigungen in Verkehrswegen außerhalb der Liegenschaft welche durch Materialan- und Abtransport entstehen, sind umgehend durch den Verursacher nach Entstehung zu beseitigen.
Diese Leistungen sind in der Preisfindung zu berücksichtigen und in die Einheitspreise einzurechnen.

9. Lager-, Arbeits- und Unterkunftsflächen

Lager-, Arbeits- und Unterkunftsflächen sind nicht vorhanden.

10. Behördliche Genehmigung und Abnahmen

Der Auftragnehmer hat alle für die Erfüllung der Vertragsleistungen erforderlichen behördlichen Genehmigungen und Abnahmen eigenverantwortlich rechtzeitig zu beantragen und durchführen zu lassen. Die Kosten für die Beauftragung und Durchführung der Verfahren und die Kosten die sich daraus ergeben, sind mit der Vergütung der Einzelpositionen abgegolten.

*Hinweis: NORMEN + VORSCHRIFTEN*
NORMEN + VORSCHRIFTEN

Die folgenden deutschen Gesetze, Vorschriften und baulichen Normen sind u.A. für dieses Projekt für alle Titel in der neuesten Fassung gültig:

 - LAR Leitungsanlagenrichtlinie
 - VDE 0100 Errichten von Niederspanungsanlagen
 - VDE 0185 Blitzschutzanlagen
 - VDS 2010 Risikoorientierter Blitz- und Überspannungs schutz
 - DIN 18382 Elektrische Kabel- und Leitungsanl. in Gebäuden
 - DIN 18384 Blitzschutzanlagen
 - DIN 18014 Fundamenterder
 - DIN EN 61439 Niederspannungs Schaltgerätekombinationen
 - AMEV

Es sind alle geltenden Gesetze, Vorschriften und baulichen Normen zu erfüllen, unabhängig davon, ob sie oben genannt wurden oder nicht.
Bei Widersprüchen zwischen den Gesetzen, Vorschriften und baulichen Normen sind die strengsten Anforderungen zu befolgen.

*Hinweis: PROJEKTBESCHREIBUNG*
PROJEKTBESCHREIBUNG

Eigenstromversorgungsanlagen
Für die Notstromversorgung der Gebäude in der Gaustraße und in der Kanalstraße wird ein neues Container-Netzersatzaggregat mit einer Leistung von 160 kVA/400V/50Hz vorgesehen. Der Container wird im Innenhof aufgestellt. Im Steuerschrank der NEA erfolgt die Netzüberwachung und die automatische Umschaltung von Netz auf NEA bei Ausfall der Netzversorgung.
Für die Server-Schränke Datentechnik ist je eine USV-Anlage mit 10 kVA zur Überbrückung für jeweils 15 Minuten im Serverraum OG vorgesehen.
Die USV-Anlage der Server-Datenschränke wird über ein das neue Container-Notstromaggregat versorgt. Die bestehende GHV in der Gaustraße wird über das neue Notstromaggregat versorgt, so dass die gesamten Gebäude der Gaustraße netzersatzversorgt sind. Der Treibstoffvorrat ist für einen 72-stündigen Dauerbetrieb in Volllast eingeplant. Es
wird eine 100%ige Notstromversorgung der Allgemeinversorgung vorgesehen.
Die auf dem Dach des Bürogebäudes betriebene PV-Anlage wird demontiert. Durch LBB KL wird auf dem Dach eine neue PV-Anlage installiert. Der Anschluss erfolgt in der neuen GHV der Kanalstraße. Alle zur PV-Anlage gehörenden Kabel und Leitungen werden durch den AN PV-Anlage erbracht. Schnittstelle sind die Klemmen in der GHV bzw Datenverteiler. Der im KG der Kanalstraße 15 vorhandene Hausanschluss wird stillgelegt.

Niederspannungsschaltanlagen
Durch die Stadtwerke Kaiserslautern wird im KG der Gaustraße 2A ein neuer gemeinsamer Hausanschluss für die PI sowie das Bürogebäude errichtet.
Hier erfolgt auch die Installation einer neuen NSHV zur Versorgung folgender Gebäude:
 - PI 1, Gaustraße 2
 - PI 1, Gaustraße 2A
 - Bürogebäude Kanalstraße 15
 - Wallbox E-Mobilität, Hof
Die Verlegung der neuen Zuleitung von der NSHV über das NEA-Gerät zur GHV im KG der Gaustraße 2 erfolgt durch die Kellerräume der Gaustraße 2 und 2A.
Die Verlegung der neuen Zuleitung von der NSHV zur GHV im KG des Bürogebäudes Kanalstraße erfolgt durch den Innenhof der PI 1.
Die Energiemessung erfolgt zentral in der Gaustraße getrennt nach den beiden Gebäuden über ein digitales Multimessgerät.
Die Betriebsspannung beträgt 400/230V, 50 Hz. Es wird ein TN-S-Netz aufgebaut.
In der Verteilung wird eine Platzreserve von 20% vorgesehen.
Die neue NSHV im KG der Gaustraße 2A wird nach DIN EN 60439-1 und DIN EN 60439-3 installiert. Die GHV erhält einen 4-poligen Kombiableiter, Typ 1 + 2, mit einer 3-poligen D02-Neozed-Elementen. Die Abgänge zu den beiden GHVs werden über Leistungsschalter realisiert.
Die GHV des Bürogebäudes wird nach DIN EN 60439-1 und DIN EN 60439-3 installiert. Die GHV erhält einen 4-poligen Kombiableiter, Typ 1 + 2, mit einer 3-poligen Absicherung mit D02-Neozed-Elementen.
In der GHV werden die Leistungsschalter, Selektive Leitungsschutzschalter und Sicherungen und Leitungsschutzschalter sowie die FI-/FI-LS-Schalter für die Unterverteilungen eingebaut.

Die Unterverteilungen werden nach DIN EN 60439-1 vorgesehen.
Unterverteilungen/Zuleitungsabgänge sind wie folgt vorgesehen:
 - UV KG
 - UV EG
 - UV OG
 - UV EDV OG
 - UV MSR

Der bestehende Hausanschluss in der Gaustraße 2 wird stillgelegt. Der Hausanschluss in der Gaustraße 2A ist bereits länger nicht mehr in Betrieb. Der bestehende Hausanschluss in der Kanalstraße 15 wird ebenfalls stillgelegt.

Niederspannungsinstallationsanlagen
Die Unterverteilungen werden mit einem Überspannungsschutz, Typ 2 ausgestattet; ein Feinschutz in den Steckdosen wird nicht vorgesehen.
Alle Steckdosen-Stromkreise werden mit FI-Schutz, 30mA, versehen. Die Elektroinstallation wird in KNX/EIB-Technik vorgesehen.
Steigeleitungen:
Die Zuleitungen zu den Unterverteilungen werden über Kabelrinnen verlegt.
Die Steigeleitungen für die allgemeine Stromversorgung werden in 5-Leitertechnik vorgesehen.
Kabel und Leitungen:
Die Leitungsführung erfolgt in NYM-J bei Bedarf in NYY-J in abgehängten Decken, auf Kabelbahnen und in Brüstungskanälen. Für den KNX werden Installationsleitungen verlegt.
Die Leitungen für Schalter und Putzsteckdosen an den Türen in den Büros und in den Fluren werden unter Putz verlegt.
Für die Steuerschränke der technischen Anlagen werden die Zuleitungen vorgesehen.

Kabelrinne, Leerrohre, Brüstungskanäle:
Zur Verlegung der Kabel und Leitungen werden Kabeltrassen im Deckenbereich der Flure bzw. Rohre vorgesehen. In den Büros mit gebogenen Außenwänden werden senkrechte Brüstungskanäle im Fensterbereich installiert. An geraden Wänden werden BR-Kanäle horizontal auf den Wänden installiert. In diese Brüstungskanäle werden Steckdosen und Datendosen eingebaut. Im Besprechungsraum EG werden UP-Bodensteckdosen im Bereich des Besprechungstisches installiert. Da der Bodenaufbau zum Einbau der Bodendosen zu niedrig ist, ist es erforderlich die Betondecke zu durchbreche um die Bodendosen einzubauen. IM KG werden die Durchbrüche brandschutztechnisch mit Sonderkonstruktionen abgeschottet.

Installationsmaterialien:
In den Fluren erfolgt die Schaltung des Lichtes über Präsenzmelder in KNX-Technik.
An den Türen werden Reinigungssteckdosen vorgesehen.
Um eine möglichst hohe Nutzungsflexibilität der Büroräume zu gewährleisten, sind zur Aufnahme der Steckdosen und EDV-Dosen Brüstungskanäle geplant. Pro Arbeitsplatz wird
eine Schuko-Doppelsteckdose mit 2 USB-Ladesteckdosen eingeplant. In den Fluren sind Reinigungssteckdosen in einem Abstand von ca. 15 m geplant.
Das UP-Schaltermaterial ist als ein flaches KNX-Flächenprogramm vorgesehen, in Nassräumen in Schutzart IP44 soweit erforderlich.

Kernbohrungen:
Durchbrüche werden nach Bedarf mit bauwerkschonenden Kernbohrungen hergestellt.
Kabeltrassen, die Fluchtwege kreuzen bzw. Deckendurchbrüche werden mit Brandschottungen mit einer Feuerwiderstandsdauer von 30 Min verkleidet oder direkt als Brandschutzkanal ausgeführt.
Kernbohrungen, Durchbrüche und Öffnungen in Brandabschnitten werden mit bauaufsichtlich zugelassenen Brandschotts (90 Min.) verschlossen.
Im Bereich der Steigetrassen werden die Deckendurchbrüche mit Brandschotts verschlossen. Zum späteren Nachziehen von Kabel und Leitungen werden Montagekeile eingearbeitet.

Beleuchtungsanlagen
Allgemeine Beleuchtung:
Die Beleuchtung erfolgt gemäß DIN EN 12 464 – 1, DIN 5035, DIN 5044, Beleuchtung von Arbeitsstätten in Innenräumen.
Folgende Beleuchtungsstärken sind vorgesehen:
 - Büros  500 Lux
 - WCs, Nassräume,  300 Lux
 - Flure  200 Lux
 - Lager- und Nebenräume 200 Lux
 - Technikräume  300 Lux
 - EDV-Raum  500 Lux
 - Außenbereiche  10 Lux

Die Leuchten werden als LED-Einbauleuchten ausgeführt. Die Dimmung erfolgt über DALI-EVGs.
In den Büros sind bildschirmarbeitsplatzgerechte Leuchten mit optisch wirksamen Prismen und einem Ausstrahlungswinkel von 60° als direkt strahlende Einbauleuchten vorgesehen. Die Beleuchtung wird manuell geschaltet bzw. in bestimmten Räumen gedimmt.
In den Fluren sind Deckenleuchten als Einbauleuchten vorgesehen.
Neben- und Technikräume erhalten LED-Feuchtraumleuchten (IP54) und stoßfesten Wannen.

In den WCs und Umkleideräumen sind Einbauleuchten geplant.

Sicherheitsbeleuchtung:
In den Fluren, dem Treppenhaus sowie den Technik- und Sanitärräumen werden LED-Einzelleuchten mit dezentralen Einzelbatterien mit einer automatischen Prüfeinrichtung und zentraler Überwachungs-/ Auswerteeinheit installiert, um die geforderte Beleuchtungsstärke von 1 Lux zu gewährleisten.

Blitzschutz- und Erdungsanlagen
Das Gebäude wird mit einer Erdungsanlage ausgestattet. Da das Gebäude ein Bestandsgebäude ist, wird diese im Zuge der Bauausführung geprüft und ertüchtigt. Eventuell werden neue Tiefenerder zusätzlich installiert, um den geforderten Erdungswiderstad zu erreichen.
Das Gebäude wird mit einem Blitzschutzsystem der Klasse 3 in isolierter Ausführung nach den Anforderungen der VDS 2010 vorgesehen. Da sich auf dem Dach eine Photovoltaikanlage befindet werden Auffangstangen mi einer Länge von 1,0 m in isolieerter Ausführung Installiert. Das Blitzschutzsystem wird gemäß den Anforderungen der DIN VDE 0185 mit einem Ringerder verbunden. Metallgegenstände (wie zum Beispiel Abflussrinnen, Regenrohre, etc.) in der Nähe des Blitzschutzsystems müssen mit dem Blitzschutzsystem verbunden werden, bzw. werden diese mit Fangstangen gesichert. Wasserablaufrinnen dürfen nicht als umlaufender Leiter für das Blitzschutzsystem genutzt werden.
In dem Gebäude wird eine Potentialausgleichschiene installiert und mit dem Erder verbunden. In den Technik-Zentralen werden ebenfalls Potentialausgleichschienen montiert. Diese werden über eine Stammleitung 50 mm² mit der Potentialausgleichschiene verbunden.
Die Leitungen der TGA-Gewerke werden an die Potentialausgleichschiene der Technik-Zentralen angeschlossen.
Für den Potentialausgleich zum Außenbereich werden Anschlussfahnen vorgesehen.

Starkstromanlagen, sonstiges
Sachverständigenabnahme, Einweisung, Bestandsdokumentation

Fernmelde- und Informationstechn. Anlagen
Such- und Signalanlagen
Rufanlagen:
In dem Behinderten-WC im DG ist eine Standard-Behinderten-Rufanlage mit Zugschalter und Rufabstelltaster vorgesehen.
Die Alarmierung erfolgt vor Ort über eine Rufsignallampe auf der Flurseite der Tür zum Behinderten-WC sowie am Einsatzleittisch der Polizei in der Gaustraße. Die Rückstellung des Rufes erfolgt nur vor Ort.

Elektroakustische Anlagen
Türsprechanlage:
Die Türsprechanlage ist als IP-Anlage mit Aufschaltung auf die Telefonanlage geplant.
 - 1x Video-Sprechstelle mit 2 Tasten am Haupteingang
 - 1x Video- Sprechstelle mit 2 Tasten an der Hoftür
 - Aufschaltung der Video-Türsprechanlagen auf das EDV-Netz

Fernseh- und Antennenanlagen
Antennenanlage:
Für das Gebäude wird eine Satelliten-Antennenanlage mit 1 LNB ausgestattet.
Die Antennenanschlussdosen werden in folgenden Räumen vorgesehen:
- EG Besprechungsraum

Videoanlage:
Gem. der Sicherheitstechnischen Empfehlungen des LKA ist die vorhandene Videoüberwachung der PI 1 so zu erweitern, dass die innerhalb der Einfriedung liegende Rückseite des Bürogebäudes in den Überwachungsbereich eingebunden ist. Das Fabrikat der vorhandenen Anlage ist Avigilon.
Daher werden 2 IP-Kameras 5-6 MPix an der Fassade des Bürogebäudes im Innenhof mit digitalem Zoom geplant. Das zugehörige CAT 7-Außen-Datenkabel wird zur CCTV-Zentrale im Technikraum des KGs der Gaustraße 2 verlegt und über einen zusätzlichen PoE-Injektor aufgeschaltet.
Aufzeichnung max. 72 h auf Storage im Serverraum OG, Überlaufspeicher ab 72 h
Die Kameras werden auf den Monitor in der Wache der PI 1 aufgeschaltet.
Die Kameras aus dem Bestand im Innenhof werden neu ausgerichtet.

Gefahrmelde- und Alarmanlagen
Brandmeldeanlage
Im KG der Gaustraße 2 ist eine Brandmeldeanlage vorhanden. An dieser wird ein zusätzlicher Brandmelderloop für das Bürogebäude vorgesehen.
Flucht- und Rettungswege, sowie Technik-, Keller- und Lagerräume und Dachgeschoss werden mit automatischen Mehrkriterienmeldern überwacht. Handmelder sind nicht vorgesehen.
Die Meldungen werden, wie bereits bei der bestehenden Anlage, am Brandmeldetableau in der Wache protokolliert und am Einsatzleittisch angezeigt.

Einbruchmeldeanlage + Zutrittskontrolle
Gem. der Sicherheitstechnischen Empfehlungen des LKA sowie Anforderungen des PPWP sollen folgende Elemente in eine Zustandsüberwachung mit einbezogen werden:
 - EG Haupteingangstür
 - KG Hintertür zum Hof
 - EG Außentür Hof
 - EG Tür Büro 1
 - DG Verbindungstür Flur zu Treppenhaus
 - OG Serverraum
Folgende Fenster und Türen werden nur auf Verschluss überwacht:
 - Fenster Kellerräume (Straßenseite)
 - Fenster Erdgeschoss (Straßenseite)
 - Tür Container Netzersatzanlage

Im Serverraum im OG eine kombinierte Einbruchmeldeanlage mit Zutrittskontrolle für das Bürogebäude vorgesehen und als Unteranlage zu der in der PI1 im KG bereits vorhandenen Zutrittskontrollanlage (Fabrikat Siemens) betrieben.

Die Anforderungen an die Elektro-Ausstattung der betreffenden Türen sind im Elektroplan „Zutrittskontrolle“ aufgeführt. Die Zustandsüberwachung der Türen erfolgt durch die Rückmeldung der in den Türen verbauten elektromechanischen Schlösser sowie der Magnet- und Riegelkontakte.

Übertragungsnetze:
Für das Gebäude wird ein Datennetz mit Kabel der Kategorie 7 installiert.
Die Leitungsverlegung erfolgt auf Bühnen und Leerrohren.
EDV-Anschlüsse sind als RJ45–Doppel-Steckdosen, Cat 6, (Gigabit-Technik) vorgesehen, d.h. alle 8 PINs werden belegt.
Die Tertiär-Verkabelung erfolgt über den EDV-Verteiler im Obergeschoss in Sternverkabelung.
Im Server- und TK-Raum sind folgende Schränke im Raum vorhanden, jeweils von Vorder- und Rückseite zugänglich:
 - 3x LAN-Schrank BxT min. 80x100 cm, 42 HE
Hiermit sind abgedeckt: Telefonanlage (VoIP), Kameraüberwachung, Daten Server, ZuKo
Telefonanlage und Endgeräte werden von der Polizei beigestellt und installiert.
Leitungsverbindungen:
Vom Serverraum im KG der Gaustraße werden folgende Leitungen verlegt:
 - 2 St 12 Fasern LWL MM mit beidseitiger Splicebox (Daten)
 - 4-Faser SM mit beidseitiger Splicebox (Zutrittskontrolle)
 - X-Fasern SM mit beidseitiger Splicebox (Beistellung Telekom)
 - 1 Kabel A-2Y(L)2Y 20x2x0,8 mm (Meldungen und Steuerungen)
Die Leitungen werden über ein neues Leerrohrsystem vom KG Gaustraße über den Innenhof bis zum KG Kanalstraße verlegt. Die weitere Leitungsführung erfolgt über einen Steigeschacht bis zum OG.
Der EDV-Raum wird durch einen Umluftkühler gekühlt (siehe MSR).
Von der Potenzialausgleichschiene wird eine 16 mm² Kupferleitung zu den EDV-Schränken als Potenzialausgleich verlegt.
In dem Server-Raum wird eine separate Elektro-Unterverteilung (USV- und NEA-gepuffert) zur ausschließlichen Versorgung der im Serverraum installierten Geräte und Beleuchtung vorgesehen.
Die Vernetzung erfolgt im vorhandenen 19"-EDV-Verteiler über RJ45-Patchkabel (RJ45/RJ45; RJ45/LSA-Plus; LSA-Plus/LSA-Plus).
In den Büros werden RJ45-Doppeldosen mit Vollbelegung (Gigabit-Anwendung) installiert.
Die Telefonanlage sowie Endgeräte, wie Telefone, PCs, Dect-Telefone etc sind nicht Bestandteil des Projektes.

Sonstige Maßnahmen f. technische Anlagen
Sachverständigenabnahme, Einweisung, Bestandsdokumentation

Starkstromanlagen Aussen
Stromversorgung:
Allgemeine Stromversorgung:
Die gleichzeitige Leistung des Bürogebäudes Kanalstraße liegt bei ca. 80 kVA.
Die Stromversorgung erfolgt aus dem Niederspannungsnetz der Stadtwerke Kaiserslautern. Durch diese wird im KG der Gaustraße 2A ein neuer gemeinsamer Hausanschluss 160 kVA für die PI sowie das Bürogebäude errichtet. Die Anzahl der Kabel wird durch die Pfalzwerke vorgegeben.
Von der neuen NSHV im KG der Gaustraße 2A wird ein Zuleitungskabel NYY 5 x 120 mm² zum Steuerschrank der Notstromanlage verlegt. In diesem Steuerschrank erfolgt die Netzüberwachung und die Umschaltung von Netz auf NEA. Vom Netzersatzaggregat wird ein Kabel NYY 5x120 mm² zur GHV in der Gaustraße 2A zurückverlegt. Von der GHV erfolgt die Versorgung der HV-Gaustraße und die GHV in der Kanalstraße über den Innenhof. Die Kabel werden in einem neuen Leerrohr DN 160 mit Ringraumdichtungen eingezogen.
Für die E-Mobilität wird eine Wallbox mit 2x 22kW mit Stecker Typ 2 und je 5m Ladekabel im Hof eingeplant. Die Versorgung erfolgt aus der neuen NSHV im KG der Gaustraße 2A. Im Notstromfall wird die Wallbox abgeschaltet.

Außenbeleuchtung:
Die Beleuchtung des Hofs der PI 1 ist im Bestand vorhanden und wird nicht verändert. Der bestehende Mast im Hof wird nicht verändert. An der Hof-Außenwand der Kanalstraße und im Bereich des Notausfahrtstores wird je eine Außenleuchte zusätzlich installiert.
An der Außentür im KG-Innenhof wird eine Wandleuchte installiert. Die Schaltung der Außenbeleuchtung erfolgt über Dämmerungsschalter und Zeitschaltuhr.

Fernmelde- und informationstechnischen Anlagen Aussen
Die Anbindung an das Telekommunikationsnetz der Deutschen Telekom erfolgt über den Hausanschluss der PI 1 Gaustraße und die Querverbindung zum Serverschrank des Gebäudes in der Kanalstraße.
Vom KG Gaustraße 2 (Vorraum Dieselaggregat) zum KG Kanalstraße 15 wird 1 Leerrohr DN 150 für die von SB 21 geforderte Verlegung von 10 CAT 7-Außen-Datenkabel (max. Länge 90 m) mit entsprechenden beidseitigen Ringraumdichtungen vorgesehen.
Die weitere FM-technische Anbindung des Bürogebäudes erfolgt über die Verlegung von 2 weiteren Leerrohren DN 150 zum KG der Gaustraße 2A. In diesen Rohren werden folgende Fernmelde- und Datenkabel verlegt:
- 2 St 12 Fasern LWL MM mit beidseitiger Splicebox (Daten)
- 4-Faser SM mit beidseitiger Splicebox (Zutrittskontrolle)
- X-Fasern SM mit beidseitiger Splicebox (Beistellung Telekom)
- 10 Außen-Datenleitungen CAT7
- 1 Kabel A2Y(L)2Y 30x2x0,8 mm (Meldungen und Steuerungen)
Die weitere Leitungsführung im Bürogebäude erfolgt über einen Steigeschacht bis zum OG.

### Bereich 1 STARKSTROM

#### Abschnitt 1.1 EIGENSTROMVERSORGUNG

*Hinweis: NETZERSATZ-AGGREGAT*

**1.1.10 Notstromaggregat im Container 160 kVA, cos phi 0,8**
Diesel-Drehstrom-Aggregat
Nennleistung.(PRP) ca 160 KVA nach Leistungsklasse G2,  cos phi = 0,8, nach Abzug des Leistungsbedarfs  aller Hilfseinrichtungen, wie Lüfter und Lichtmaschine etc. ,
Frequenz 50 Hz, Spannung 400/231 V
bestehend aus:
DIESELMOTOR
 - Dieselmotor in stehender, wassergekühlter Viertaktbauweise
Nennleistung PRP ca 138 KW nach DIN 8528,
Überlastbarkeit: 10% für insges. 1 Std. innerhalb eines Zeitraumes von 12 Std.
Technische Ausstattung:
Max. Aufstellhöhe: 1000 m, Max. Umgebungstemperatur: 40° C, Relative Luftfeuchte: 60%
Drehzahl: 1500 UpM
Ausrüstung:
- Einspritzung mit elektronischem Drehzahlverstellregler, für Konstante Frequenzregelung 50Hz
- Drehzahlfeineinstellung
- Umlaufdruckschmierung mit Zahnradpumpe
- Schmierölkühler
- Schmierölfilter
- Kraftstoff-Förderpumpe
- Kraftstoff-Filter
- Luftfilter
- Kühlwasserumwälzpumpe
- Kühlwasserthermostat
- Elektr. Kühlwasservorwärmung mit Thermostat
- Ansaugsammelrohr
- Auspuffsammelrohr
- Elektr. Anlasser 24 V
- Elektr. Lichtmaschine 28 V
- Elektr. Abstelleinrichtung bei Kühlwasserübertemperatur und Schmierunteröldruck mit Abstellhubmagnet, Schmieröl- und Kühlwasserkontaktgeber
 - Instrumente am Motor wie: Kühlwasserthermometer, Schmierölmanometer
 - Kupplung am Schwungrad angeflanscht
 - Elektr. Verkabelung am Motor auf einer Klemmenleiste
GENERATOR
Selbstregelnder Drehstromgenerator, bürstenlos
Nenn-Leistung: 180 KVA bei  cos phi 0,8 zum eindämmen des Spannungseinbruchs bei Lastzuschaltung.
Spannung:  400/231 V in Sternschaltung mit herausgeführtem Nullpunkt
Funkentstörgrad N nach VDE 0875,
Schutzart IP 23,
Isolationsklasse H nach VDE 0530
Mit angebauter Erregermaschine, ausgelegt für eine Raumtemperatur bis 40° C., Sollwertsteller im Klemmkasten,
Gemeinsamer Grundrahmen in verwindungsteifer Ausführung
zur Aufnahme des Dieselmotors und Generators mit eingeschweißter Ölauffangwanne, Lagerung auf Schwingmetallen. Elastische Lagerung zur wirksamen
Dämpfung für Auspuff, Kraftstoff- und Kühlwasserleitungen, Schutzverkleidung am Aggregat für rotierende Teile und Keilriemen. Federphonolatoren zwischen Grundrahmen und bauseitigem Fundament. Zusammenbau und Werksprobelauf, einschließlich Werkstatt- und Montageplanung, abgestimmt auf den Container mit Vermaßungen und Angaben der Durchbrüche und Aussparungen, Werkstatt- und Montageplanung sowie Einbau im Container und allem systembedingten Zubehör.
Menge: 1,000 St

**1.1.20 Abluft-Jalousie mit Motorantrieb und Abluftschalldämpfer**
Abluft-Jalousie mit Motorantrieb, aus Stahlblech verzinkt, Wetterschutzklappen und Vogelschutzgitter lackiert in Farbe des Containers, mit Abluft-Schalldämpfer  als Kulissenschalldämpfer mit kombinierten Absorsorptions- und Resonanzkulissen in U-Rahmen und Gehäuse mit Abschlussflanschen aus verz. Stahl, Kulissen aus Spezialmineralfasermatten mit abriebfester Oberfläche, Dämpfung 45 dBA einschließlich Abluftführung bestehend aus Segeltuchverbindung, Wetterschutzgitter und Kleintierschutz, einschließlich Einbau in Container sowie allem systembedingten Zubehör.
Menge: 1,000 St

**1.1.30 Zuluft-Jalousie mit Motorantrieb und Zuluftschalldämpfeer**
Zuluft-Jalousie mit Motorantrieb, aus Stahlblech verzinkt, Wetterschutzklappen und Kleintierschutz, lackiert in Farbe des Containers, mit Zuluft-Schalldämpfer  als Kulissenschalldämpfer mit kombinierten Absorsorptions- und Resonanzkulissen in U-Rahmen und Gehäuse mit Abschlussflanschen aus verz. Stahl, Kulissen aus Spezialmineralfasermatten mit abriebfester Oberfläche, Dämpfung 45 dBA einschließlich Abluftführung bestehend aus Segeltuchverbindung einschließlich Einbau in Container sowie allem systembedingten Zubehör
Menge: 1,000 St

**1.1.40 Sachverständigenabnahme Aggregat**
Prüfung der gesamten Anlage durch einen zertifizierten  und vereidigten Sachverständigen, einschlie0lich Abnahmedokument  sowie allem systembedingten Zubehör
Menge: 1,000 St

**1.1.50 Abgas-Schall-Dämpfer 45dBA, DN80**
Abgas-Schall-Dämpfer ausgeführt als Hochleistungs-Schalldämpfer für Einbau in die Abgasleitung DN80,
Dämpfungswert mind. 45 dBA, einschließlichEinbau in den Container sowie allem systembedingten Zubehör
Menge: 1,000 St

**1.1.60 Abgasleitung aus Edelstahlrohr VA,**
Abgasleitung  aus Edelstahlrohr V2A, Dn125, 3 Rohrbogen, einschl. aller erforderlichen Rohrbogen, Wanddurchführungen, Kompensatoren sowie Isolierung mit ZN-Blechmantel, und Deflektorhaube im freien,  Abgasende ca. 1m über Containerdach, Serviceanschlüsse für Abgasmessung
Zertifizierung des Hersteller für Emissionsprüfung sowie allem systembedingten Zubehör
Menge: 6,000 m

**1.1.70 Mehrpreis für Abgasanlage ca. 8,0 m**
Mehrpreis für Abgasanlage ca. 8,0 m, in V2A,  senkrecht, einschließlich Stützen in V2A zum Abfangen der Windlasten, Befestigung am Container, Statik, sowie allem systembedingten Zubehör
Menge: 1,000 St

**1.1.80 Anlass-Batterie, 24V, 80Ah**
Anlass-Batterie, Markenfabrikat als Bleibatterie nach VDE 0108 24 V, 80 Ah,  12 Zellen, als OGI-Block einschl. Batteriekabel und Zubehörkasten, gefüllt und geladen einschließlich allem systembedingten Zubehör
Menge: 1,000 St

**1.1.90 Verkabelung aller erforderlichen Leistungs- und Steuerkabel**
Verkabelung aller erforderlichen Leistungs- und Steuerkabel sowie Klein- und Befestigungsmaterial für Aufputzmontage zw. Generator und Notstromschaltanlage sowie zu den Hilfsantrieben einschließlichg allem systembedingten Zubehör
Menge: 1,000 St

**1.1.100 Kraftstofftagestank, 750L,**
Kraftstofftagestank, 750 l, ausreichend zur Aufstellung im Container, auf Consolen, mit Armaturen, mit Inhaltsanzeige und Tauchsonde für Kraftstoffmangel, 3-fach Schwimmerschalter und Überfüllsicherung, Füllstutzen für Füllung, Entlüftung und Entnahme, mit Erstbefüllung, Befüllung über Leiter aus Bestand, einschließlich allem systembedingten Zubehör
Menge: 1,000 St

**1.1.110 Kraftstoffleitungen als Vor- und Rücklaufleitungen**
Kraftstoffleitungen als Vor- und Rücklaufleitungen mit Form-
und Verbindungsstücken, Dichtungen und Befestigungsmaterial
vom Dieselmotor zum Tagesbehälter  und Vorratstank Tagesbehälter sowie allem systembedingten Zubehör
Menge: 1,000 St

**1.1.120 Füll- und Entlüftungsleitung, je ca. 3 m**
Füll- und Entlüftungsleitung, je ca. 3 m  sowie alle für die Tankwagenbefüllung erforderlichen Armaturen. Kraftstoffleitungen vom Vorratstank über Elektro- und Hand-flügelpumpen-Kombination zum Tagesbehälter,  einschließlich alle für die Tankwagenbefüllung erforderlichen Armaturenallem sowie allem systembedingten Zubehör
Menge: 1,000 St

**1.1.130 Kraftstoffvorratstank doppelwandig, 1500 L, 72Std**
Stahl-Kraftstoffvorratstank, doppelwandig, 1500 l zur Versorgung >72 Std, zur Aufstellung im Container mit Armaturen für Füllung, Entlüftung und Entnahme, Leckölanzeiger, Grenzwertgeber. mech. Inhaltsanzeige, einschließlich Erstbetankung  sowie allem systembedingten Zubehör
Menge: 1,000 St

**1.1.140 Elektro- und Handflügelpumpen-Kombination**
Elektro- und Handflügelpumpen-Kombination mit Wandkonsole und Auffangwanne, zur Befüllung  des Tagesbehälters aus dem  Vorratstank einschließlich Geber und Steuerung zur Befüllung des Tagestanks sowie allem systembedingten Zubehör
Menge: 1,000 St

**1.1.150 Leckölüberwachungen**
Leckölüberwachungen  auf dem Boden, bestehend aus 1 Überwachungsgerät, 1 Bodensonde und 1 Sonde in der Auffangwanne Tagestank, einschließlich allem systembedingten Zubehör, Anschluss und Verkabelung
Menge: 1,000 St

**1.1.160 Vollautomatische Notstromschaltanlage**
Vollautomatische Notstromschaltanlage Eingebaut im Container in elektronischer Ausführung (VDE 0108), allseitig geschlossen, in Stahlblechkonstruktion mit Kabelverschraubungen für ankommende und abgehende Last-  und Steuerleitungen
Abmessungen: H ca. 1900 mm, B ca. 1000 mm, T ca. 500 mm, mit Scockel 100 mm,
Die Schaltanlage veranlasst, dass bei Netzausfall das
Notstromaggregat selbständig anläuft und die Verbraucher vom Netz auf das Aggregat umgeschaltet werden.
Bei Netzwiederkehr werden die Verbraucher automatisch auf das Netz zurückgeschaltet. Das Aggregat wird auf das Netz synchronisiert damit eine unterbrechungsfreie Rückschaltung erfolgt, Überlappungssynchronisation bei Spannungsrückkehr,
Vollautomatischer Betrieb. Hand- oder Probebetrieb kann vorgewählt werden. Schaltzustand und Störungen werden
durch Leuchtsignale angezeigt.
Wahltasten: Aus, Automatikbetrieb, Netzschalter, Generatorschalter, Hupe aus
Leuchtsignale: Start, Motor läuft, Überwachung ein,
Alle Betriebs- und Störmeldungen als Klartext auf Display:
Funktionen:
Aus: Automatik außer Betrieb, Netzschalter bleibt in Funktion, Aggregat wird sofort abgestellt.
Automatischer Betrieb: Startbefehl durch dreiphasigen
Netzspannungswächter für Unterspannung, Startverzögerung, Startimpulsdauer, Startwiederholungen, bei Fehlstart mit Pausenzeiten, Fehlstartmeldung mit  Blockierung der Automatik.
Bei erforderlichem Start Einschalten des Generatorleistungsschalters nach Erreichen der Generator-Sollspannung mit Verzögerung, verzögerte Öldrucküberwachung.
Bei Netzwiederkehr verzögerte Rückschaltung der Verbraucher.
Netzsynchronisation, Dieselnachlauf zur Abkühlung, Abstellimpuls.
Die Verzögerungsglieder für Startverzögerung, Rückschaltung,
Abstellimpuls  und die Schaltpunkte für die Spannungsüberwachung sind über Laptop einstellbar.

Probebetrieb:
Start und Überwachung durch die Automatik. Leer- und Lastprobe sind durch Betätigen der Netz- und Generatortasten möglich. Automatische Lastübernahme bei Netzausfall.

Klartextanzeige:
Öldruckunterschreitung, Motorübertemperatur, Generatorüberlastung und Ladezustand der Batterie werden angezeigt. Störungssammelmeldung, Fernüberwachung und für Selbsthaltung abstellender Störmeldungen sind Hilfsrelais eingebaut. Die Selbsthaltung wird durch die Taste "Entsperren"
aufgehoben.

1 Spannungsmesser 96 x 96 mm
1 Spanungsmesser 7-stellig
1 Zungenfrequenzmesser 96 x 96 mm
1 Spannungsumschalter Netz-Generator
3 Strommesser mit Höchstwertanzeige 96 x 96 mm
3 Stromwandler
1 Wirkleistungsmesser 4-Leiter-Drehstrom für ungleiche Phasen,
1 Batteriespannungsüberwachung
1 Batteriespannungsmesser 72 x 72 mm
1 Batterieladeamperemeter 72 x 72 mm
1 Batterieladegerät Vollautomatische Regelung nach I/U-Kennlinie, Nennstrom 10 A
1 Steuerrelais für den Dieselmotor mit Steuerstromsicherungen, Sollwertstellereinbau
1 Betriebsstundenzähler
1 Schlüsselschalter für Netzausfallsimulierung
1 Netzparralelbetrieb
1 Steuerung für Überlappungssynchronisation zum unterbrechungsfreien Rückschalten nach Spannungswiederkehr

Zusätzliche Einrichtungen:
 - 1 Anschluss für Lastbank 75%=45kW / 80A
 - 1 Multimessgerät  mit kWh-Zähler
 - 1 Schlüsselschalter Simulation Netzausfall
 - 1 Schlüsselschalter Hand-Automatik
 - 1 Steuerung für Motorjalousien
 - 1 Steuerung für Kühlwasserheizung
Sonstige Hilfssteuerungen nach Erfordernissen des Betriebes
Das Leistungsteil enthält:
1 St. Motor-Leistungsschalter als Netzschalter für Wechselstrom DIN EN 60947-2 (VDE 0660-101),
Kompaktbauweise (MCCB), für Anlagen-, Kabel-,
Generatorenschutz, als Hauptschalter, 4-polig,
Bemessungsbetriebsstrom 400 A, mit Motorantrieb,
Bemessungsbetriebsspannung 400/415 V AC bei 50/60 Hz,
Mindest-Bemessungsgrenzkurzschlussausschaltvermögen Icu
100 kA, Mindest-Bemessungsbetriebskurzschluss-
ausschaltvermögen Ics 100 kA,
Mindest-Bemessungsgrenzkurzschlusseinschaltvermögen Icm
100 kA, in Festeinbautechnik, Gebrauchskategorie B,
fingersicher DIN EN 50274 (VDE 0660-514), mit
Kipphebelantrieb, elektrische Schaltspielzahl 1000,
elektronische Auslöseeinheit (ETU), als
Überlastauslöser, unverzögerter Kurzschlussauslöser
(LI), Einstellung/Anzeige der Schutzfunktionen mit
Display,
Schutzparameter für Überlastauslöser einstellbar,
Auslösefunktion Überlastauslöser ein-/ausschaltbar,
Standardverhalten Überlastauslöser Strom-Zeit-abhängig,
Schutzparameter unverzögerter Kurzschlussschutz
einstellbar, Auslösefunktion unverzögerter
Kurzschlussschutz ein-/ausschaltbar, mit 3
Hilfskontakten Schliesser, mit 3 Hilfskontakten Öffner.
1 St. Ansteuerung externer Motor-Leistungsschalter als Kuppelschalter für Wechselstrom DIN EN 60947-2 (VDE 0660-101),
1 Ansteuerung Netz- / Kuppel- / Generatorschalter
Technische Daten:
Netzspannung: 400/231 V
Netzfrequenz: 50 Hz
Batteriespannung: 24 V
Nennströme: ca. 260 A
Schutzart: IP 42
Zuleitung Netz: 1 St. Kabel H07RN-F 5x120 mm²

Meldungen (pot-freie Kontakte je 2 St.):
 - Sammelstörung
 - Kraftstoffmangel
 - Netzbetrieb
 - Generatorbetrieb
kompl. innere Verdrahtung sämtlicher Meldekontakte auf eine
bezeichnete Klemmenleiste, Anschluss des Zuleitungskabels, Lieferung und Montage von Kabelschuhen, sowie allem systembedingten
Zubehör
Menge: 1,000 St

**1.1.170 Unterkonstruktion für Schaltanlage**
Unterkonstruktion für die Schaltanlage bestehend aus feuerverzinktenStahl-Tragprofilen, abgestimmt auf die Abmessungen der Schaltanlage, Kabeldurchführungen im Container für 3 Kabel bis 4x185/95 mm². komplett einschließlich allem systembedingten Zubehör
Menge: 1,000 St

**1.1.180 Stahl-Aggregate-Container ca. 6500x3000x2600 mm**
Stahl-Aggregate-Container ca. 6000x3000x2600 mm LxBxH nach Erforderins der Notstromanlage,
Rahmenkonstruktion vollverschweißt, mit ISO  Normbeschlägen
Bodenbelag 4mm Tränenblech, vollverschweißt, als Wanne gefertigt mit 100mm Aufkantung  rundum, Wand- und Dachbleche 1,5mm, gesickt und vollverschweißt
Container Innenhöhe ca. 2300mm
 - 1 Tür 1000x2000mm in Längswand montiert, mit Sturmhaken und Panikvbeschlag
 - 1 Türkontakt zur Türüberwachung und Aufschaltung auf ZuKo
 - Zu-Abluftöffnungen in den Außenwänden
 - 1 Durchbruch Abgasrohr, mit Rohrhülse
 - 1 Durchbrüche Tank Entlüftung, mit Rohrhülse (Befüllung im Container)
 - Containerwände, und Dach mit 60mm Schallschutzplatten isoliert und mit 1mm Lochblech verz.  verkleidet.
Außenlackierung sowie Fußboden von innen mit Standard RAL Farbton nach Wahl des AG einfarbig.
zusätzliche Einbauten
Innen:  1 Handfeuerlöscher CO2, 6kg
alle Komponenten kompl. verdrahtet und auf Klemmen abgelegt einschließlich allen Leitungen, Klemmkasten sowie allem systembedingten Zubehör
Menge: 1,000 St

**1.1.190 WHG-Sachverständigenabnahme Ölauffangwanne**
WHG-Prüfung der ÖLauffangwanne durch einen zertifizierten  und vereidigten Sachverständigen im Herstellerwerk, einschlie0lich Abnahmedokument  sowie allem systembedingten Zubehör
Menge: 1,000 St

**1.1.200 Transport Container zur Baustelle mit Spezialfahrzeug**
Transport des Containers zur Baustelle mit
Spezialtieflader vom Herstellerwerk bis zur Baustelle,
einschließlich Aufladen der Station im Herstellerwerk,
Treibstoffkosten, Gestellung des Fahrers sowie allem
systembedingten Zubehör
Menge: 1,000 St

**1.1.210 Transportkosten gemäß den behördlichen Auflagen**
Transportkosten gemäß den behördlichen Auflagen zur Transportbegleitung durch das Transportunternehmen mit Begleitfahrzeugen (3 St. BF4 und 1 St. BF3) einschl. aller system- und transportbedingten Erfordernissen.
Menge: 1,000 St

**1.1.220 Versetzen der Station mittels Spezialtraverse durch Autokran**
Versetzen der Station mittels Spezialtraverse durch einen Autokran auf der Baustelle, Ausladung bis 10 m,
einschließlich Gestellung des Autokrans, Zu- und Abfahrt, Aufstellung, Ausrichtung, Gestellung des Kranfahrers und Treibstoffkosten sowie allem systembedingten Zubehör
Menge: 1,000 St

**1.1.230 Batteriehandleuchte mit NC-Batterien**
Batteriehandleuchte mit NC-Batterien, mit Ladegerät mit
eingebautem Netzwächter und I-Kennlinie. Anschluss über
bauseitige Steckdose, sowie allem systembedingten
Zubehör
Menge: 1,000 St

**1.1.240 Satz Schilder und Aushänge**
Satz Schilder  und Aushänge entsprechend den VDE- und
UVV-Vorschriften, Unterlagen 2-fach
Menge: 1,000 St

**1.1.250 Gehörschutz**
Menge: 2,000 St

**1.1.260 Elektro-Rippenrohrheizkörper 1500-200W**
Elektro-Rippenrohrheizkörper mit getrennt montiertem
Thermostat, 1500-2000 W, mit Überhitzungsschutz,
feuerverzinkt, mit Stufenschalter, mit Anschluss über Schuko-Stecker einschließlich Ableitblech aus Aluminium über dem
Heizkörper. Der Thermostat ist getrennt vom Heizkörper
in einerHöhe von 1,30 m zu montieren.
Menge: 1,000 St

**1.1.270 Elektroinstallationen im Container**
Elektroinstallationen im Container, bestehend aus:
 - 1 Ausschalter AP IP45, 1-pol
 - 1 Schukosteckdose 16 A, Ap IP45 allgemein
 - 1 Schukosteckdose 16 A, Ap IP45 Heizkörper
 - 1 CEE-Steckdose 16A 5-pol, IP45
 - 2 LED-Leuchten im Container
einschließlich Abscicherung in der Notstromschaltanlage, , Verdrahtung, Klemmen, Verkabelung im Container sowie allem systembedingten zubehör
Menge: 1,000 St

**1.1.280 Werksabnahme, Probelauf der Anlage, auf dem Prüfstand,**
Werksabnahme
Probelauf der Anlage, auf dem Prüfstand, incl.  Dokumentation.
Der Probelauf erfolgt mit cos phi 0,8
15 min 25%
15 min 50%
15 min 75%
180 min 100%
30 min 110%
Prüfung des max. 1. Laststoßes
Lastaufschaltung 50%/30%/20%
Die Laststöße und 110% Belastung werden zus. über  einen Schreiber (I/U/Hz) dokumentiert.
einschließlich Gestellung der Lastbank, Kraftstoff, Mess- und Prüfgeräte sowie allem systembedingten Zubeör
Menge: 1,000 St

**1.1.290 Inbetriebnahme Notstromanlage:**
Inbetriebnahme  Notstromanlage:
Inbetriebnahme aller Anlageteile, einschl. aller erforderl. Messungen, nach VDE 0100 Teil 610, Einstellung und Prüfung der Schutzeinrichtungen und -relais, usw. Auslesen aller Inbetriebnahmedaten sowie speichern auf Datenträger.
Auslesen aller Inbetriebnahmedaten sowie speichern auf
Datenträger. Erstellen der zugehörigen Inbetriebnahmeprotokolle in 2-facher Ausfertigung in deutscher  Sprache, zusätzlich alle Dokumente im DWG- und PDF- Format auf CD-ROM einschließlich Fahrtkosten, Auslösungen, Tagegelder, Gestellung der erforderliche Hard- und Software,  zur Programmierung, sowie Kraftstoff und allem systembedingten Zubehör
Menge: 1,000 St

#### Abschnitt 1.2 NIEDERSPANNUNGSSCHALTANLAGE

*Hinweis: NSHV PI-1 Gaustraße*

**1.2.10 Installationsverteiler IP41 3Hauptleiter PE- N-Schiene 400VAC**
Installationsverteiler als Niederspannungs-Schaltgerätekombination DIN EN 61439-1,
bauartzugelassen VDE 0660-600, mit Seitenwänden,
Rückwand, Tragschienen DIN EN 60715,
Berührungsschutzabdeckungen DIN EN 50274 (VDE
0660-514), Rangier- und Verdrahtungskanäle, Kabeleinführungen, Zugentlastung für alle eingeführten Kabel/Leitungen, Beschriftung aller Geräte, Kabel/Leitungen, Einzel- oder Sammelschienen und Abdeckungen, mit Plantasche, Stromkreisliste und Stromlaufplan,  als Wandschrank, Schutzklasse II, Gehäuse aus verzinktem Stahl, Dicke 1 mm, beschichtet, Schutzart IP 41 DIN EN 60529 (VDE
0470-1), mit undurchsichtiger Tür an Bedienfront,
abschließbar, Verschlussart Vorreiberverschluss,
max. Abmessungen HxBxT 1550 x 1250 x 205 mm
Sammelschienensystem mit 3 Hauptleitern, PE- und
N-Schiene, aus Kupfer, Bemessungsbetriebsspannung 400 V
 AC / 250A, Schiene blank, einschließlich Sockel 200mm hoch. mit folgender Bestückung:
Menge: 1,000 St

**1.2.20 Motor-Leistungsschalter als Netzschalter 4pol, 250A**
Motor-Leistungsschalter als Netzschalter für Wechselstrom DIN EN 60947-2 (VDE 0660-101), Kompaktbauweise (MCCB), für Anlagen-, Kabel-, Generatorenschutz, als Hauptschalter, 4-polig, Bemessungsbetriebsstrom 400 A, mit Motorantrieb,
Bemessungsbetriebsspannung 400/415 V AC bei 50/60 Hz,
Mindest-Bemessungsgrenzkurzschlussausschaltvermögen Icu
100 kA, Mindest-Bemessungsbetriebskurzschluss-
ausschaltvermögen Ics 100 kA,
Mindest-Bemessungsgrenzkurzschlusseinschaltvermögen Icm
100 kA, in Festeinbautechnik, Gebrauchskategorie B,
fingersicher DIN EN 50274 (VDE 0660-514), mit
Kipphebelantrieb, elektrische Schaltspielzahl 1000,
elektronische Auslöseeinheit (ETU), als Überlastauslöser, unverzögerter Kurzschlussauslöser
(LI), Einstellung/Anzeige der Schutzfunktionen mit
Display,
Schutzparameter für Überlastauslöser einstellbar,
Auslösefunktion Überlastauslöser ein-/ausschaltbar,
Standardverhalten Überlastauslöser Strom-Zeit-abhängig,
Schutzparameter unverzögerter Kurzschlussschutz
einstellbar, Auslösefunktion unverzögerter
Kurzschlussschutz ein-/ausschaltbar, mit 3 Hilfskontakten Schliesser, mit 3 Hilfskontakten Öffner, Arbeitsstromauslöser 2S+2Ö
Menge: 1,000 St

**1.2.30 Lasttrennschalter Hauptschalter 4polig 690VAC AC-21 250A**
STLB-Bau 2024-10 054
Lasttrennschalter DIN EN IEC 60947-3 (VDE 0660-107), als Hauptschalter, gekapselt, 4-polig, Bemessungsbetriebsspannung 690 V AC, in Festeinbautechnik, mit Handantrieb, zur Montage auf Tragschiene DIN EN 60715 (VDE 0660-520), abschließbar, fingersicher DIN EN 50274 (VDE 0660-514), Gebrauchskategorie AC-21, Bemessungsbetriebsstrom 250 A, Gehäuse aus Aluminium.
Menge: 1,000 St
Leistungsbereichkatalog: 054

**1.2.40 Leistungsschalter MCCB Hauptschalter 3polig 160A 400/415VAC Kat.B Modbus TCP Anzeige Schaltstellung EIN/AUS-Taster elektron. Auslösung Schutzfunktion LSING**
STLB-Bau 2024-10 054
Leistungsschalter für Wechselstrom DIN EN 60947-2 (VDE 0660-101), Kompaktbauweise (MCCB), für Anlagen-, Kabel-, Generatorenschutz, als Hauptschalter, 3-polig, Bemessungsbetriebsstrom 160 A, Bemessungsbetriebsspannung 400/415 V AC bei 50/60 Hz, Bemessungsgrenzkurzschlussausschaltvermögen Icu mind. 80 kA, Bemessungsbetriebskurzschlussausschaltvermögen Ics mind. 50 kA, Bemessungsgrenzkurzschlusseinschaltvermögen Icm mind. 75 kA, in Festeinbautechnik, Gebrauchskategorie B, fingersicher DIN EN 50274 (VDE 0660-514), mit Drehantrieb, abschließbar, und Türkupplung, kommunikationsfähig, Kommunikationsprotokoll Modbus TCP, mit Anzeige für Einschaltbereitschaft, Speicherzustand und Schaltstellung, mechanischem Taster für EIN/AUS, mechanischer Wiedereinschaltsperre nach Überlast-/Kurzschlussauslösung, elektrische Schaltspielzahl 10000, elektronische Auslöseeinheit (ETU), als Überlastauslöser, zeitverzögerter und unverzögerter Kurzschlussauslöser, Erdfehlererfassung, Neutralleiterschutz (LSING), Einstellung/Anzeige der Schutzfunktionen mit LCD-Anzeige, vollgrafisch,
Schutzparameter für Überlastauslöser einstellbar, Auslösefunktion Überlastauslöser ein-/ausschaltbar, Schutzfunktion Überlastauslöser I2t-/I4t-abhängig (umschaltbar),
Auslösefunktion Neutralleiterschutz ein-/ausschaltbar, Schutzfunktion Neutralleiterschutz stufenlos einstellbar, Gewährleistung der vollen Schutzfunktion insbesondere bei Teillastbetrieb,
Schutzparameter kurzzeitverzögerter Kurzschlussauslöser einstellbar, Auslösefunktion kurzzeitverzögerter Kurzschlussauslöser ein-/ausschaltbar, Schutzfunktion kurzzeitverzögerter Kurzschlussauslöser I2t-/I4t-abhängig (umschaltbar),
Schutzparameter unverzögerter Kurzschlussschutz einstellbar, Auslösefunktion unverzögerter Kurzschlussschutz ein-/ausschaltbar,
Erdfehlererfassung über Summenstromwandler mit internem oder externem N-Leiter Wandler, Schutzparameter Erdfehlererfassung einstellbar, Erdfehlererfassung separat ein-/ausschaltbar, Schutzfunktion Erdfehlererfassung I2t-abhängig, als Auslöse- und Alarmfunktion, Überstromauslösesystem mit Parametersatzumschaltung zwecks Anpassung an variable Einspeise- und Lastverhältnisse und ZSI-Funktionaliät zur Optimierung der Selektivität, Meldefunktionen einstellbar, mit 3 Hilfskontakten Schliesser, mit 3 Hilfskontakten Öffner, mit 2 Hilfskontakten Wechsler, mit Arbeitsstromauslöser, Bemessungssteuerspeisespannung 208 bis 240 V AC, mit Einschaltspule, Bemessungssteuerspeisespannung der Einschaltspule 24 V DC.
Menge: 4,000 St
Leistungsbereichkatalog: 054

**1.2.50 Stromwandler 0,72kV Aufsteckstromwandler Kl.0,2 FS5 primär 150A sekundär 5A 15VA**
STLB-Bau 2024-10 054
Stromwandler DIN EN 61869-2 (VDE 0414-9-2) für Messzwecke, Maße DIN 42600-2, Bemessungsbetriebsspannung 0,72 kV, mit Beglaubigung, als Aufsteckstromwandler, Genauigkeitsklasse 0,2, Überstrombegrenzungsfaktor FS 5, Bemessungsstrom primär 150 A, Bemessungsstrom sekundär 5 A, Bemessungsleistung 15 VA.
Menge: 12,000 St
Leistungsbereichkatalog: 054

**1.2.60 Klemmleisten mit Reihenklemmen und Wandlertrennklemmen**
Klemmleisten mit Reihenklemmen und Wandlertrennklemmen
für die Messung einschließlich allem systembedingten
Zubehör
Menge: 4,000 St

**1.2.70 Hauptleitungsschutzschalter 230/400VAC Ausschaltvermögen 25kA Gr.5 3polig Charakter.E 63A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 63 A, mit Aufnahmevorrichtung für Beschriftungsschild.
Menge: 2,000 St
Leistungsbereichkatalog: 054

**1.2.80 Überspannungsschutzgerät Typ 1+2 Reiheneinbau 230VAC Nennableitstoßstrom min.20kA je Leiter**
Überspannungsschutzgerät DIN EN 61643-11 (VDE 0675-6-11), leckstromfrei, Typ 1 und 2, mit integrierter Überstromschutzeinrichtung, Einbauort am Betriebsmittel, zum Schutz von Betriebsmitteln der Schutzklasse I DIN EN 61140 (VDE 0140-1), Komplettbauweise, als Reiheneinbaugerät, Maße DIN 43880, mit Funktionsanzeige und potentialfreiem Kontakt für Fernanzeige, Bemessungsbetriebsspannung 230 V AC, 1+0-Schaltung (L-N oder L-PEN), Nennableitstoßstrom (8/20) je Leiter mind. 20 kA, Schutzpegel max. 2,5 kV.
Menge: 1,000 St

**1.2.90 Leitungsschutzschalter 230/400VAC Ausschaltvermögen 10kA 3polig Charakter.B 10A**
STLB-Bau 2025-10 054
Leitungsschutzschalter DIN EN 60898-1 (VDE 0641-11), als Reiheneinbaugerät, Maße DIN 43880, fingersicher DIN EN 50274 (VDE 0660-514),
Bemessungsbetriebsspannung 230/400 V AC, Bemessungsausschaltvermögen 10 kA, mit beidseitiger Klemmenabdeckung, 3-polig, Auslösecharakteristik B, Bemessungsstrom 10 A.
Menge: 4,000 St
Leistungsbereichkatalog: 054

**1.2.100 Messgerät multifunktional Digitalausgang Photo MOS belastbar 80mA 250VAC IP5X 400VAC LCD**
STLB-Bau 2022-04 054
Multifunktionales Messgerät für die Messung und wahlweise Darstellung der Messergebnisse auf einem Display für die Messfunktionen Spannung in V, Strom in A (Effektivwerte), Wirkleistung in kW, Blindleistung in kVAr, Scheinleistung in kVA, Leistungsfaktor cos phi, Frequenz in Hz, Oberschwingung in V/A, mit Digitalausgang Photo MOS, galvanisch getrennt, belastbar mit 80 mA bei 250 V AC, Mittelwertbildung für Strom und Wirkleistung über einen einstellbaren Zeitraum, Maximalwertspeicher für Ströme, Mittelwert des Stromes und Mittelwert der Wirkleistung, Extremwertspeicher für Spannungen, Ströme, Wirkleistung, Scheinleistung und Mittelwert der Wirkleistung,
Messgenauigkeit: Strom 0,5 %, Spannung 0,5 %, Leistung 1 %, Schutzart IP 5X DIN EN 60529 (VDE 0470-1), für Frontrahmeneinbau, Frontrahmen DIN 43718 B/H 96/96 mm, Stromwandleranschluss einstellbar 1 oder 5 A, direkter Anschluss, Bemessungsbetriebsspannung 400 V, Messwertanzeige mit LCD hinter blendungsarmer Glasscheibe.
Menge: 4,000 St
Leistungsbereichkatalog: 054

**1.2.110 Dreiphasen-Wächter Tragschiene**
STLB-Bau 2022-04 059
Dreiphasen-Wächter, Schaltschwellen DIN VDE 0100-560 (VDE 0100-560), für Sicherheitsbeleuchtungsanlage, mit Kontaktausgang 1 S, Ruhestromprinzip, Montage auf Tragschiene DIN EN 60715 (VDE 0660-520), Ausführung gemäß Einzelbeschreibung,
Einzelbeschreibungs-Nr '3-phasige Netzüberwachung zum Einbau in Verteilungen.
Schnappvorrichtung für Normprofilschiene 35 mm, DIN
EN50022. Schutzart IP 20, Schutzklasse II. Geeignet für
Ein-und dreiphasige Netze. zusätzlich 2 Wechsler als
Ausgangskontakte, belastbar bis 6 A.
Funktionsanzeige durch LED mit Prüftaster und
LED-Anzeige je Phase. einschließlich allem
systembedingten Zubehör
.'
.
Menge: 1,000 St
Leistungsbereichkatalog: 059

**1.2.120 Reihenklemme bis 150mm2**
Reihenklemme DIN EN 60947-7-1 (VDE 0611-1), Bemessungsisolationsspannung 690 V AC, Isolationsgruppe C, einstöckig, für Leiterquerschnitt bis 150 mm2, mit Schraubanschlüssen, Klemmenträger aus selbstlöschendem oder nichtbrennbarem Isolierstoff, zur Montage auf Tragschiene DIN EN 60715, einschl. systemgebundenem Zubehör mit dauerhafter Anschlussbezeichnung.
Menge: 3,000 St

**1.2.130 Neutralleiter-Reihenklemme bis 150mm2**
Neutralleiter-Reihenklemme DIN EN 60947-7-1 (VDE 0611-1), Bemessungsisolationsspannung 690 V AC, für Leiterquerschnitt bis 150 mm2, mit Schraubanschlüssen, Klemmenträger aus selbstlöschendem oder nichtbrennbarem Isolierstoff, zur Montage auf Tragschiene DIN EN 60715, einschl. systemgebundenem Zubehör mit dauerhafter Anschlussbezeichnung.
Menge: 1,000 St

**1.2.140 Schutzleiter-Reihenklemme bis 150mm2**
Schutzleiter-Reihenklemme DIN EN 60947-7-2 (VDE 0611-3), für Leiterquerschnitt bis 150 mm2, mit Schraubanschlüssen, Klemmenträger aus selbstlöschendem oder nichtbrennbarem Isolierstoff, zur Montage auf Tragschiene DIN EN 60715, einschl. systemgebundenem Zubehör mit dauerhafter Anschlussbezeichnung.
Menge: 1,000 St

**1.2.150 Reihenklemme bis 35mm2**
Reihenklemme DIN EN 60947-7-1 (VDE 0611-1), Bemessungsisolationsspannung 690 V AC, Isolationsgruppe C, einstöckig, für Leiterquerschnitt bis 35mm2, mit Schraubanschlüssen, Klemmenträger aus selbstlöschendem oder nichtbrennbarem Isolierstoff, zur Montage auf Tragschiene DIN EN 60715, einschl. systemgebundenem Zubehör mit dauerhafter Anschlussbezeichnung.
Menge: 15,000 St

**1.2.160 Neutralleiter-Reihenklemme bis 35mm2**
Neutralleiter-Reihenklemme DIN EN 60947-7-1 (VDE 0611-1), Bemessungsisolationsspannung 690 V AC, für Leiterquerschnitt bis 35 mm2, mit Schraubanschlüssen, Klemmenträger aus selbstlöschendem oder nichtbrennbarem Isolierstoff, zur Montage auf Tragschiene DIN EN 60715, einschl. systemgebundenem Zubehör mit dauerhafter Anschlussbezeichnung.
Menge: 5,000 St

**1.2.170 Schutzleiter-Reihenklemme bis 35mm2**
Schutzleiter-Reihenklemme DIN EN 60947-7-2 (VDE 0611-3), für Leiterquerschnitt bis 35 mm2, mit Schraubanschlüssen, Klemmenträger aus selbstlöschendem oder nichtbrennbarem Isolierstoff, zur Montage auf Tragschiene DIN EN 60715, einschl. systemgebundenem Zubehör mit dauerhafter Anschlussbezeichnung.
Menge: 5,000 St

**1.2.180 Reihenklemme 690V einstöckig bis 4mm2 Tragschiene**
STLB-Bau 2024-10 054
Reihenklemme DIN EN 60947-7-1 (VDE 0611-1), Bemessungsisolationsspannung 690 V AC, Isolationsgruppe C, einstöckig, für Leiterquerschnitt bis 4 mm2, mit Schraubanschlüssen, Klemmenträger aus selbstlöschendem oder nichtbrennbarem Isolierstoff, zur Montage auf Tragschiene DIN EN 60715 (VDE 0660-520), einschl. systemgebundenem Zubehör mit dauerhafter Anschlussbezeichnung.
Menge: 60,000 St
Leistungsbereichkatalog: 054

**1.2.190 Neutralleiter-Reihentrennklemme 690V bis 4mm2 Tragschiene**
Neutralleiter-Reihentrennklemme DIN EN 60947-7-1 (VDE 0611-1), Bemessungsisolationsspannung 690 V AC, für Leiterquerschnitt bis 4 mm2, mit Schraubanschlüssen, Klemmenträger aus selbstlöschendem oder nichtbrennbarem Isolierstoff, zur Montage auf Tragschiene DIN EN 60715 (VDE 0660-520), einschl. systemgebundenem Zubehör mit dauerhafter Anschlussbezeichnung. einschließlich anteiligen Sammelschienen, Verdrahtungsmaterial sowie allem systembedingten Zubehör
Menge: 20,000 St
Leistungsbereichkatalog: 054

**1.2.200 Schutzleiter-Reihenklemme bis 4mm2 Tragschiene**
STLB-Bau 2024-10 054
Schutzleiter-Reihenklemme DIN EN 60947-7-2 (VDE 0611-3), für Leiterquerschnitt bis 4 mm2, mit Schraubanschlüssen, Klemmenträger aus selbstlöschendem oder nichtbrennbarem Isolierstoff, zur Montage auf Tragschiene DIN EN 60715 (VDE 0660-520), einschl. systemgebundenem Zubehör mit dauerhafter Anschlussbezeichnung.
Menge: 20,000 St
Leistungsbereichkatalog: 054

**1.2.210 Leerschrank für PV-Anlage**
Wandschrank als Leerschrank zur Installatin von Geräten der PV-Anlage, Abmessungen HxBxT 1550x300x205 mm, einschließlich Tragschienen, Bausteine für Klemmen, Reiheneinbauteile, Tragplatten, komplett bestückt ohne Einbaugeräte, mit Sockel 200mm sowie allem systembedingten Zubehör
Menge: 1,000 St

*Hinweis: ZÄHLER SW KL*

**1.2.220 Zählerwechselschrank SWK Gr 2**
Zählerwechselschrank SWK Gr 2, bestehend aus:
Zählerschrank SchutzklasseII 324 PE, HxBxT: 400x800x250 mm, mit 2 Zählerfelder, Wandlerfeld mit NH 1Lastrenner im Zugang,  Lasttrennschalter 250A,  3-pol. als Hauptschalter im Abgang, APZ- und RFZ-Feld, kompl. aufgebaut, einschließlich Prüfklemmen und Spannungspfadsicherungen, Sammelschienen 250A, Sammelschienenklemmen bis 120 mm², Kombiableiter 4-pol, 12,5kA 315A, TNS-Netz, Kabelanschlusskasten IP54, SKII, einschließlich
Menge: 1,000 St

**1.2.230 Wandlersatz SWK**
Wandlersatz der SWK bei den SW Kaiserslautern bestellen, abholen und betriebsfertig in den Wandlerzählerschrank einbauen, einschließlich allem systembedingten Zubehör und Fahrtkosten.
Menge: 1,000 St

*Hinweis: ERWEITERUNG GAUSTRASSE*

**1.2.240 Erweiterung NEA-Verteiler Gaustraße**
Erweiterung NEA-Verteiler Gaustraße zum Zusammenschluss des Netz- und NEA-Verteilers, komplett mit allem systembedingten Zubehör.
Menge: 1,000 St

**1.2.250 Kabelverteiler zum Zusammenführen Netz und NEA Gaustraße**
Kabelverteiler zum Zusammenführen Netz und NEA Gaustraße, bestehend aus:
 - Kabelverteilergehäuse mit Kabeleinführungen für 1 Kabel bis 5x95 mm² und 2  Abgangskabel bis 5x50 mm²
 - Sammelschienen 5-pol 95mm²
 - Sammelschienenklemmen  für 3 Kabel bis 5x95 mm²
 - Kabelverschraubungen für zu- und abgehend Kabel
einschließlich allem systembedingten Zubehör
Menge: 1,000 St

*Hinweis: GHV 1 KG Kanalstraße*

**1.2.260 Installationsverteiler IP41 3Hauptleiter PE- N-Schiene 400VAC**
Installationsverteiler als Niederspannungs-Schaltgerätekombination DIN EN 61439-1,
bauartzugelassen VDE 0660-600, mit Seitenwänden,
Rückwand, Tragschienen DIN EN 60715,
Berührungsschutzabdeckungen DIN EN 50274 (VDE
0660-514), Rangier- und Verdrahtungskanäle, Kabeleinführungen, Zugentlastung für alle eingeführten Kabel/Leitungen, Beschriftung aller Geräte, Kabel/Leitungen, Einzel- oder Sammelschienen und Abdeckungen, mit Plantasche, Stromkreisliste und Stromlaufplan,  als Wandschrank, Schutzklasse II, Gehäuse aus verzinktem Stahl, Dicke 1 mm, beschichtet, Schutzart IP 41 DIN EN 60529 (VDE
0470-1), mit undurchsichtiger Tür an Bedienfront,
abschließbar, Verschlussart Vorreiberverschluss,
max. Abmessungen HxBxT 1550 x 1300 x 205 mm
Sammelschienensystem mit 3 Hauptleitern, PE- und
N-Schiene, aus Kupfer, Bemessungsbetriebsspannung 400 V
 AC, Schiene blank, einschließlich Sockel 200mm hoch. mit folgender Bestückung:
Menge: 1,000 St

**1.2.270 Lasttrennschalter Hauptschalter 4polig 690VAC AC-21 250A**
STLB-Bau 2024-10 054
Lasttrennschalter DIN EN IEC 60947-3 (VDE 0660-107), als Hauptschalter, gekapselt, 4-polig, Bemessungsbetriebsspannung 690 V AC, in Festeinbautechnik, mit Handantrieb, zur Montage auf Tragschiene DIN EN 60715 (VDE 0660-520), abschließbar, fingersicher DIN EN 50274 (VDE 0660-514), Gebrauchskategorie AC-21, Bemessungsbetriebsstrom 250 A, Gehäuse aus Aluminium.
Menge: 1,000 St
Leistungsbereichkatalog: 054

**1.2.280 Leistungsschalter MCCB Hauptschalter 3polig 100A 400/415VAC Kat.B Modbus TCP Anzeige Schaltstellung EIN/AUS-Taster elektron. Auslösung Schutzfunktion LSING**
STLB-Bau 2024-10 054
Leistungsschalter für Wechselstrom DIN EN 60947-2 (VDE 0660-101), Kompaktbauweise (MCCB), für Anlagen-, Kabel-, Generatorenschutz, als Hauptschalter, 3-polig, Bemessungsbetriebsstrom 100 A, Bemessungsbetriebsspannung 400/415 V AC bei 50/60 Hz, Bemessungsgrenzkurzschlussausschaltvermögen Icu mind. 80 kA, Bemessungsbetriebskurzschlussausschaltvermögen Ics mind. 50 kA, Bemessungsgrenzkurzschlusseinschaltvermögen Icm mind. 75 kA, in Festeinbautechnik, Gebrauchskategorie B, fingersicher DIN EN 50274 (VDE 0660-514), mit Drehantrieb, abschließbar, und Türkupplung, kommunikationsfähig, Kommunikationsprotokoll Modbus TCP, mit Anzeige für Einschaltbereitschaft, Speicherzustand und Schaltstellung, mechanischem Taster für EIN/AUS, mechanischer Wiedereinschaltsperre nach Überlast-/Kurzschlussauslösung, elektrische Schaltspielzahl 10000, elektronische Auslöseeinheit (ETU), als Überlastauslöser, zeitverzögerter und unverzögerter Kurzschlussauslöser, Erdfehlererfassung, Neutralleiterschutz (LSING), Einstellung/Anzeige der Schutzfunktionen mit LCD-Anzeige, vollgrafisch,
Schutzparameter für Überlastauslöser einstellbar, Auslösefunktion Überlastauslöser ein-/ausschaltbar, Schutzfunktion Überlastauslöser I2t-/I4t-abhängig (umschaltbar),
Auslösefunktion Neutralleiterschutz ein-/ausschaltbar, Schutzfunktion Neutralleiterschutz stufenlos einstellbar, Gewährleistung der vollen Schutzfunktion insbesondere bei Teillastbetrieb,
Schutzparameter kurzzeitverzögerter Kurzschlussauslöser einstellbar, Auslösefunktion kurzzeitverzögerter Kurzschlussauslöser ein-/ausschaltbar, Schutzfunktion kurzzeitverzögerter Kurzschlussauslöser I2t-/I4t-abhängig (umschaltbar),
Schutzparameter unverzögerter Kurzschlussschutz einstellbar, Auslösefunktion unverzögerter Kurzschlussschutz ein-/ausschaltbar,
Erdfehlererfassung über Summenstromwandler mit internem oder externem N-Leiter Wandler, Schutzparameter Erdfehlererfassung einstellbar, Erdfehlererfassung separat ein-/ausschaltbar, Schutzfunktion Erdfehlererfassung I2t-abhängig, als Auslöse- und Alarmfunktion, Überstromauslösesystem mit Parametersatzumschaltung zwecks Anpassung an variable Einspeise- und Lastverhältnisse und ZSI-Funktionaliät zur Optimierung der Selektivität, Meldefunktionen einstellbar, mit 3 Hilfskontakten Schliesser, mit 3 Hilfskontakten Öffner, mit 2 Hilfskontakten Wechsler, mit Arbeitsstromauslöser, Bemessungssteuerspeisespannung 208 bis 240 V AC, mit Einschaltspule, Bemessungssteuerspeisespannung der Einschaltspule 24 V DC.
Menge: 7,000 St
Leistungsbereichkatalog: 054

**1.2.290 Stromwandler 0,72kV Aufsteckstromwandler Kl.0,2 FS5 primär 150A sekundär 5A 15VA**
STLB-Bau 2024-10 054
Stromwandler DIN EN 61869-2 (VDE 0414-9-2) für Messzwecke, Maße DIN 42600-2, Bemessungsbetriebsspannung 0,72 kV, mit Beglaubigung, als Aufsteckstromwandler, Genauigkeitsklasse 0,2, Überstrombegrenzungsfaktor FS 5, Bemessungsstrom primär 150 A, Bemessungsstrom sekundär 5 A, Bemessungsleistung 15 VA.
Menge: 12,000 St
Leistungsbereichkatalog: 054

**1.2.300 NH-Sicherungsunterteil einpolig Gr.00 400VAC Sicherungseinsatz 63A**
STLB-Bau 2024-10 054
NH-Sicherungsunterteil DIN 43620-3 und DIN VDE 0636-2 (VDE 0636-2), zur Montage auf Tragschiene DIN EN 60715 (VDE 0660-520), einpolig, mit 2 Trennwänden, Baugröße 00, Bemessungsbetriebsspannung 400 V AC, mit Berührungsschutzabdeckungen, mit Sicherungseinsatz, Bemessungsstrom 63 A, und Meldekontakt, mit Prismenklemmensätzen.
Menge: 1,000 St
Leistungsbereichkatalog: 054

**1.2.310 Hauptleitungsschutzschalter 230/400VAC Ausschaltvermögen 25kA Gr.5 3polig Charakter.E 63A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 63 A, mit Aufnahmevorrichtung für Beschriftungsschild.
Menge: 3,000 St
Leistungsbereichkatalog: 054

**1.2.320 Hauptleitungsschutzschalter 230/400VAC Ausschaltvermögen 25kA Gr.5 3polig Charakter.E 40-50A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 40 bis 50 A, mit Aufnahmevorrichtung für Beschriftungsschild.
Menge: 1,000 St
Leistungsbereichkatalog: 054

**1.2.330 Hauptleitungsschutzschalter 230/400VAC Ausschaltvermögen 25kA Gr.5 3polig Charakter.E 20-25A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 20 bis 25 A, mit Aufnahmevorrichtung für Beschriftungsschild.
Menge: 1,000 St
Leistungsbereichkatalog: 054

**1.2.340 Überspannungsschutzgerät Typ 1+2 Reiheneinbau 230VAC Nennableitstoßstrom min.20kA je Leiter**
Überspannungsschutzgerät DIN EN 61643-11 (VDE 0675-6-11), leckstromfrei, Typ 1 und 2, mit integrierter Überstromschutzeinrichtung, Einbauort am Betriebsmittel, zum Schutz von Betriebsmitteln der Schutzklasse I DIN EN 61140 (VDE 0140-1), Komplettbauweise, als Reiheneinbaugerät, Maße DIN 43880, mit Funktionsanzeige und potentialfreiem Kontakt für Fernanzeige, Bemessungsbetriebsspannung 230 V AC, 1+0-Schaltung (L-N oder L-PEN), Nennableitstoßstrom (8/20) je Leiter mind. 20 kA, Schutzpegel max. 2,5 kV.
Menge: 1,000 St

**1.2.350 Leitungsschutzschalter 230/400VAC Ausschaltvermögen 10kA 3polig Charakter.B 10A**
STLB-Bau 2025-10 054
Leitungsschutzschalter DIN EN 60898-1 (VDE 0641-11), als Reiheneinbaugerät, Maße DIN 43880, fingersicher DIN EN 50274 (VDE 0660-514),
Bemessungsbetriebsspannung 230/400 V AC, Bemessungsausschaltvermögen 10 kA, mit beidseitiger Klemmenabdeckung, 3-polig, Auslösecharakteristik B, Bemessungsstrom 10 A.
Menge: 1,000 St
Leistungsbereichkatalog: 054

**1.2.360 Dreiphasen-Wächter Tragschiene**
STLB-Bau 2022-04 059
Dreiphasen-Wächter, Schaltschwellen DIN VDE 0100-560 (VDE 0100-560), für Sicherheitsbeleuchtungsanlage, mit Kontaktausgang 1 S, Ruhestromprinzip, Montage auf Tragschiene DIN EN 60715 (VDE 0660-520), Ausführung gemäß Einzelbeschreibung,
Einzelbeschreibungs-Nr '3-phasige Netzüberwachung zum Einbau in Verteilungen.
Schnappvorrichtung für Normprofilschiene 35 mm, DIN
EN50022. Schutzart IP 20, Schutzklasse II. Geeignet für
Ein-und dreiphasige Netze. zusätzlich 2 Wechsler als
Ausgangskontakte, belastbar bis 6 A.
Funktionsanzeige durch LED mit Prüftaster und
LED-Anzeige je Phase. einschließlich allem
systembedingten Zubehör
.'
.
Menge: 1,000 St
Leistungsbereichkatalog: 059

**1.2.370 Reihenklemme bis 150mm2**
Reihenklemme DIN EN 60947-7-1 (VDE 0611-1), Bemessungsisolationsspannung 690 V AC, Isolationsgruppe C, einstöckig, für Leiterquerschnitt bis 150 mm2, mit Schraubanschlüssen, Klemmenträger aus selbstlöschendem oder nichtbrennbarem Isolierstoff, zur Montage auf Tragschiene DIN EN 60715, einschl. systemgebundenem Zubehör mit dauerhafter Anschlussbezeichnung.
Menge: 3,000 St

**1.2.380 Neutralleiter-Reihenklemme bis 150mm2**
Neutralleiter-Reihenklemme DIN EN 60947-7-1 (VDE 0611-1), Bemessungsisolationsspannung 690 V AC, für Leiterquerschnitt bis 150 mm2, mit Schraubanschlüssen, Klemmenträger aus selbstlöschendem oder nichtbrennbarem Isolierstoff, zur Montage auf Tragschiene DIN EN 60715, einschl. systemgebundenem Zubehör mit dauerhafter Anschlussbezeichnung.
Menge: 1,000 St

**1.2.390 Schutzleiter-Reihenklemme bis 150mm2**
Schutzleiter-Reihenklemme DIN EN 60947-7-2 (VDE 0611-3), für Leiterquerschnitt bis 150 mm2, mit Schraubanschlüssen, Klemmenträger aus selbstlöschendem oder nichtbrennbarem Isolierstoff, zur Montage auf Tragschiene DIN EN 60715, einschl. systemgebundenem Zubehör mit dauerhafter Anschlussbezeichnung.
Menge: 1,000 St

**1.2.400 Reihenklemme bis 35mm2**
Reihenklemme DIN EN 60947-7-1 (VDE 0611-1), Bemessungsisolationsspannung 690 V AC, Isolationsgruppe C, einstöckig, für Leiterquerschnitt bis 35mm2, mit Schraubanschlüssen, Klemmenträger aus selbstlöschendem oder nichtbrennbarem Isolierstoff, zur Montage auf Tragschiene DIN EN 60715, einschl. systemgebundenem Zubehör mit dauerhafter Anschlussbezeichnung.
Menge: 45,000 St

**1.2.410 Neutralleiter-Reihenklemme bis 35mm2**
Neutralleiter-Reihenklemme DIN EN 60947-7-1 (VDE 0611-1), Bemessungsisolationsspannung 690 V AC, für Leiterquerschnitt bis 35 mm2, mit Schraubanschlüssen, Klemmenträger aus selbstlöschendem oder nichtbrennbarem Isolierstoff, zur Montage auf Tragschiene DIN EN 60715, einschl. systemgebundenem Zubehör mit dauerhafter Anschlussbezeichnung.
Menge: 15,000 St

**1.2.420 Schutzleiter-Reihenklemme bis 35mm2**
Schutzleiter-Reihenklemme DIN EN 60947-7-2 (VDE 0611-3), für Leiterquerschnitt bis 35 mm2, mit Schraubanschlüssen, Klemmenträger aus selbstlöschendem oder nichtbrennbarem Isolierstoff, zur Montage auf Tragschiene DIN EN 60715, einschl. systemgebundenem Zubehör mit dauerhafter Anschlussbezeichnung.
Menge: 15,000 St

**1.2.430 Reihenklemme 690V einstöckig bis 4mm2 Tragschiene**
STLB-Bau 2024-10 054
Reihenklemme DIN EN 60947-7-1 (VDE 0611-1), Bemessungsisolationsspannung 690 V AC, Isolationsgruppe C, einstöckig, für Leiterquerschnitt bis 4 mm2, mit Schraubanschlüssen, Klemmenträger aus selbstlöschendem oder nichtbrennbarem Isolierstoff, zur Montage auf Tragschiene DIN EN 60715 (VDE 0660-520), einschl. systemgebundenem Zubehör mit dauerhafter Anschlussbezeichnung.
Menge: 24,000 St
Leistungsbereichkatalog: 054

**1.2.440 Neutralleiter-Reihentrennklemme 690V bis 4mm2 Tragschiene**
Neutralleiter-Reihentrennklemme DIN EN 60947-7-1 (VDE 0611-1), Bemessungsisolationsspannung 690 V AC, für Leiterquerschnitt bis 4 mm2, mit Schraubanschlüssen, Klemmenträger aus selbstlöschendem oder nichtbrennbarem Isolierstoff, zur Montage auf Tragschiene DIN EN 60715 (VDE 0660-520), einschl. systemgebundenem Zubehör mit dauerhafter Anschlussbezeichnung. einschließlich anteiligen Sammelschienen, Verdrahtungsmaterial sowie allem systembedingten Zubehör
Menge: 8,000 St
Leistungsbereichkatalog: 054

**1.2.450 Schutzleiter-Reihenklemme bis 4mm2 Tragschiene**
STLB-Bau 2024-10 054
Schutzleiter-Reihenklemme DIN EN 60947-7-2 (VDE 0611-3), für Leiterquerschnitt bis 4 mm2, mit Schraubanschlüssen, Klemmenträger aus selbstlöschendem oder nichtbrennbarem Isolierstoff, zur Montage auf Tragschiene DIN EN 60715 (VDE 0660-520), einschl. systemgebundenem Zubehör mit dauerhafter Anschlussbezeichnung.
Menge: 8,000 St
Leistungsbereichkatalog: 054

*Hinweis: UV01 KG Kanalstraße*

**1.2.460 Installationsverteiler IP41 3Hauptleiter PE- N-Schiene 400VAC**
Installationsverteiler als Niederspannungs-Schaltgerätekombination DIN EN 61439-1,
bauartzugelassen VDE 0660-600, mit Seitenwänden,
Rückwand, Tragschienen DIN EN 60715,
Berührungsschutzabdeckungen DIN EN 50274 (VDE
0660-514), Rangier- und Verdrahtungskanäle, Kabeleinführungen, Zugentlastung für alle eingeführten Kabel/Leitungen, Beschriftung aller Geräte, Kabel/Leitungen, Einzel- oder Sammelschienen und Abdeckungen, mit Plantasche, Stromkreisliste und Stromlaufplan,  als Wandschrank, Schutzklasse II, Gehäuse aus verzinktem Stahl, Dicke 1 mm, beschichtet, Schutzart IP 41 DIN EN 60529 (VDE
0470-1), mit undurchsichtiger Tür an Bedienfront,
abschließbar, Verschlussart Vorreiberverschluss,
max. Abmessungen HxBxT 1550 x 800 x 205 mm
Sammelschienensystem mit 3 Hauptleitern, PE- und
N-Schiene, aus Kupfer, Bemessungsbetriebsspannung 400 V
 AC, Schiene blank, einschließlich Sockel 200mm hoch. mit folgender Bestückung:
Menge: 1,000 St

**1.2.470 Lasttrennschalter Hauptschalter 3polig 690VAC AC-21 100A**
STLB-Bau 2024-10 054
Lasttrennschalter DIN EN IEC 60947-3 (VDE 0660-107), als Hauptschalter, gekapselt, 3-polig, Bemessungsbetriebsspannung 690 V AC, in Festeinbautechnik, mit Handantrieb, zur Montage auf Tragschiene DIN EN 60715 (VDE 0660-520), abschließbar, fingersicher DIN EN 50274 (VDE 0660-514), Gebrauchskategorie AC-21, Bemessungsbetriebsstrom 100 A, Gehäuse aus Aluminium.
Menge: 1,000 St
Leistungsbereichkatalog: 054

**1.2.480 Hauptleitungsschutzschalter 230/400VAC Ausschaltvermögen 25kA Gr.5 3polig Charakter.E 32-35A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 32 bis 35 A, mit Aufnahmevorrichtung für Beschriftungsschild.
Menge: 1,000 St
Leistungsbereichkatalog: 054

**1.2.490 Überspannungsschutzgerät Typ1+ 2 Reiheneinbau 230VAC Nennableitstoßstrom min.20kA je Leiter**
Überspannungsschutzgerät DIN EN 61643-11 (VDE 0675-6-11), leckstromfrei, Typ 1 und 2, mit integrierter Überstromschutzeinrichtung, Einbauort am Betriebsmittel, zum Schutz von Betriebsmitteln der Schutzklasse I DIN EN 61140 (VDE 0140-1), Komplettbauweise, als Reiheneinbaugerät, Maße DIN 43880, mit Funktionsanzeige und potentialfreiem Kontakt für Fernanzeige, Bemessungsbetriebsspannung 230 V AC, 1+0-Schaltung (L-N oder L-PEN), Nennableitstoßstrom (8/20) je Leiter mind. 20 kA, Schutzpegel max. 2,5 kV.
Menge: 1,000 St

**1.2.500 Dreiphasen-Wächter Tragschiene**
STLB-Bau 2019-10 059
Dreiphasen-Wächter, Schaltschwellen DIN EN 60598-2-22 (VDE 0711-2-22), für Sicherheitsbeleuchtungsanlage, mit Kontaktausgang 1 S, Ruhestromprinzip, Montage auf Tragschiene DIN EN 60715, Ausführung gemäß Einzelbeschreibung,
Einzelbeschreibungs-Nr
3-phasige Netzüberwachung zum Einbau in Verteilungen.
Schnappvorrichtung für Normprofilschiene 35 mm, DIN
EN50022. Schutzart IP 20, Schutzklasse II. Geeignet für
Ein-und dreiphasige Netze. zusätzlich 2 Wechsler als
Ausgangskontakte, belastbar bis 6 A.
Funktionsanzeige durch LED mit Prüftaster und
LED-Anzeige je Phase. einschließlich allem
systembedingten Zubehör
.
Menge: 1,000 St
Leistungsbereichkatalog: 059

**1.2.510 Fehlerstromschutzschalter RCCB TypA unverzögert 25A Fehlerstrom 30mA 3polig+N 400VAC**
STLB-Bau 2024-10 054
Fehlerstromschutzschalter (RCCB) DIN EN 61008-1 (VDE 0664-10), als Reiheneinbaugerät, Maße DIN 43880, fingersicher DIN EN 50274 (VDE 0660-514), Typ A pulsstromsensitiv, Auslösung unverzögert, Bemessungsstrom 25 A, Bemessungsfehlerstrom 30 mA, 3-polig + N, 400 V AC, Kurzschlussfestigkeit 10 kA, stoßstromfest bis 500 A, mit Handbetätigung, mit Aufnahmevorrichtung für Beschriftungsschild.
Menge: 1,000 St
Leistungsbereichkatalog: 054

**1.2.520 Leitungsschutzschalter 230/400VAC Ausschaltvermögen 10kA 3polig Charakter.C 16A**
STLB-Bau 2024-10 054
Leitungsschutzschalter DIN EN 60898-1 (VDE 0641-11), als Reiheneinbaugerät, Maße DIN 43880, fingersicher DIN EN 50274 (VDE 0660-514),
Bemessungsbetriebsspannung 230/400 V AC, Bemessungsausschaltvermögen 10 kA, mit beidseitiger Klemmenabdeckung, 3-polig, Auslösecharakteristik C, Bemessungsstrom 16 A.
Menge: 1,000 St
Leistungsbereichkatalog: 054

**1.2.530 Leitungsschutzschalter 230/400VAC Ausschaltvermögen 10kA einpolig Charakter.B 16A**
STLB-Bau 2024-10 054
Leitungsschutzschalter DIN EN 60898-1 (VDE 0641-11), als Reiheneinbaugerät, Maße DIN 43880, fingersicher DIN EN 50274 (VDE 0660-514),
Bemessungsbetriebsspannung 230/400 V AC, Bemessungsausschaltvermögen 10 kA, mit beidseitiger Klemmenabdeckung, einpolig, Auslösecharakteristik B, Bemessungsstrom 16 A.
Menge: 7,000 St
Leistungsbereichkatalog: 054

**1.2.540 Leitungsschutzschalter 230/400VAC Ausschaltvermögen 10kA einpolig Hilfsschalter 1W Charakter.B 16A**
STLB-Bau 2024-10 054
Leitungsschutzschalter DIN EN 60898-1 (VDE 0641-11), als Reiheneinbaugerät, Maße DIN 43880, fingersicher DIN EN 50274 (VDE 0660-514),
Bemessungsbetriebsspannung 230/400 V AC, Bemessungsausschaltvermögen 10 kA, mit beidseitiger Klemmenabdeckung, einpolig, mit Hilfsschalter 1 W, Auslösecharakteristik B, Bemessungsstrom 16 A.
Menge: 7,000 St
Leistungsbereichkatalog: 054

**1.2.550 Hilfsschütz 4-polig 6A AC-15 230V Betätigungsspannung 230VAC 2S 2Ö**
STLB-Bau 2019-10 054
Hilfsschütz DIN EN 60947-4-1 (VDE 0660-102), als Reiheneinbaugerät, Maße DIN 43880, fingersicher DIN EN 50274 (VDE 0660-514), Bemessungsisolationsspannung 690 V AC, 4-polig, zur Montage auf Tragschiene DIN EN 60715, Bemessungsbetriebsstrom 6 A, Gebrauchskategorie AC-15, Bemessungsbetriebsspannung 230 V AC, Bemessungsbetätigungsspannung 230 V AC, Hilfsschalterbaustein 4-polig, Kontaktausführung 2 S und 2 Ö.
Menge: 1,000 St
Leistungsbereichkatalog: 054

**1.2.560 Spannungsversorgung 640mA KNX-TP integr.Drossel Bleigel-Akku PTC 230VAC**
STLB-Bau 2024-10 057
Spannungsversorgung, 640 mA, Bussystem KNX-TP, mit integrierter Drossel, unterbrechungsfrei, kurzschlussfest, mit Reset-Taster zum Freischalten der Buslinie und Rücksetzen der angeschlossenen Busteilnehmer, mit Anschlüssen für 12 V DC Bleigel-Akkumulator und PTC-Temperatur-Messwertgeber zur temperaturabhängigen Regelung der Akkuladespannung, mit potentialfreiem Wechselkontakt 230 V AC, 6 A oder 12/24 V DC, 4 A zum Melden einer Störung, Bemessungsbetriebsspannung 230 V AC, als Reiheneinbaugerät, Maße DIN 43880, für Montage auf Tragschiene TH35 DIN EN 60715 (VDE 0660-520), Schutzart IP 2X DIN EN 60529 (VDE 0470-1).
Menge: 2,000 St
Leistungsbereichkatalog: 057

**1.2.570 Netzgerät 230V/50Hz -24VDC. 1,5A**
Netzgerät 230V/50Hz -24VDC. 1,5A. Überlastschutz durch Strombegrenzung, auto recovery · geschützt gegen Kurzschluss, Überlast, Überspannung · niedrige Leerlaufleistung · LED-Anzeige für Power-On
Isolationsklasse II
Leistung: 60W / 2,5A
Eingangsspannung: 85-264V
Ausgangsspannung: 24V DC
Maße (LxBxH): 52,5x54,5x90mm
Gewicht: 0,19Kg
Anschlüsse: Klemme
Schutzklasse IP20
Montierbar auf DIN-Hutschiene TS-35 / 7.5 oder 15
einschließlich allem systembedingten Zubehör
Menge: 1,000 St

**1.2.580 Überspannungsschutzgerät KNX-TP 1DA Überspannungsableiter C2 Nennableitstoßstrom 5kA/Leiter**
STLB-Bau 2024-10 050
Überspannungsschutzgerat für KNX-TP-Systeme, für Montage auf Hutschiene TH 35 DIN EN 60715 (VDE 0660-520), für 1 DA, Modulbauweise aus Basis- und Schutzmodul, Überspannungsableiter Kategorie C2 DIN EN 61643-21 (VDE 0845-3-1), Nennableitstoßstrom (8/20) je Leiter mind. 5 kA, mit Funktionsanzeige am Gerät und potentialfreiem Kontakt für Fernanzeige.
Menge: 1,000 St
Leistungsbereichkatalog: 050

**1.2.590 Linienkoppler KNX-TP Filtertabelle Datenaustausch-Steuerung Meldung Busspannungsausfall**
STLB-Bau 2024-10 057
Linienkoppler, zum Datenaustausch zwischen 2 Buslinien über bis zu 64 Byte umfassende Telegramme, Bussystem KNX-TP, als Linienkoppler, Bereichskoppler oder Linienverstärker (Repeater), mit galvanischer Trennung der beiden Buslinien, mit 3 LEDs zur Anzeige der Betriebsbereitschaft sowie eines Telegramm-Empfangs je Linie, mit ladbarer Filtertabelle zur Steuerung des Datenaustausches zwischen den beiden Buslinien, mit zusätzlicher Filtertabelle für Telegramme mit LTE-Adressierung, mit Erkennen und Melden von Busspannungsausfall auf der untergeordneten Linie an die übergeordnete, als Reiheneinbaugerät, Maße DIN 43880, für Montage auf Tragschiene TH35 DIN EN 60715 (VDE 0660-520).
Menge: 1,000 St
Leistungsbereichkatalog: 057

**1.2.600 KNX-TP Schnittstellen-Umsetzer USB**
STLB-Bau 2019-10 057
KNX-TP Schnittstellen-Umsetzer zu USB, zum galvanisch getrennten Zugriff auf die Buslinie über die eingebaute USB-Buchse, zur Ankopplung eines PCs zur Adressierung, Parametrierung, Visualisierung, Protokollierung und Diagnose der Busteilnehmer, mit Spannungsversorgung über die USB-Schnittstelle, Übertragung in USB1.1-Geschwindigkeit (max. 12 Mbit/s), als Reiheneinbaugerät, Maße DIN 43880, für Montage auf Tragschiene TH35 DIN EN 60715, Breite bis 1 TE, mit integriertem Busankoppler und Busanschluss über Kontaktsystem zur Datenschiene und parallel über Busklemme.
Menge: 1,000 St
Leistungsbereichkatalog: 057

**1.2.610 Netzwerkkoppler KNX-TP Ethernet**
STLB-Bau 2019-10 057
Netzwerkkoppler, Bussystem KNX-TP, zum Datenaustausch zwischen 2 Netzwerken über eine übergeordnete Ethernet-Verbindung mit TCP/IP-Protokoll, mit 2000 eintragbaren Gruppenadressen des Quellnetzwerkes in die Routingtabelle, mit Angabe einer optionalen Transformationsadresse pro Gruppenadresse, die im Zielnetzwerk gültig ist, mit der Möglichkeit, Quelladressen mehrfach einzutragen, um sie an mehrere Zielnetzwerke senden zu können, mit Unterstützung von 32 Zielnetzwerken, mit integriertem Busankoppler, Bemessungsbetriebsspannung 230 V AC, als Reiheneinbaugerät, Maße DIN 43880, für Montage auf Tragschiene TH35 DIN EN 60715, Schutzart IP 2X DIN EN 60529 (VDE 0470-1).
Menge: 1,000 St
Leistungsbereichkatalog: 057

**1.2.620 Verbinder KNX-TP 2x2fach**
STLB-Bau 2019-10 057
Verbinder, Bussystem KNX-TP, mit 2 Busklemmensteckern zum Anschluss von 8 Busleitungen über Busanschlussklemmen und mit 2 Kleinspannungsklemmen zum Abgreifen und Weiterleiten der unverdrosselten Spannung einer Datenschiene, als Reiheneinbaugerät, Maße DIN 43880, für Montage auf Tragschiene TH35 DIN EN 60715.
Menge: 15,000 St
Leistungsbereichkatalog: 057

**1.2.630 Binäreingabegerät KNX-TP 6fach**
STLB-Bau 2019-10 057
Binäreingabegerät, Bussystem KNX-TP, 6-fach, für Eingangsspannungen 12 V bis 230 V AC und DC, UL-gelistet, mit Betriebs- und Statusanzeige pro Eingang, mit parametrierbarer LED-Ansteuerung (ein/aus/blinkend), mit einstellbarer Kontakt-Entprellzeit, pro Eingang konfigurierbar für Dimmer/Jalousie oder UM/Ein/Aus/Wert senden, mit Schalten bei steigender und/oder fallender Flanke, mit Wert senden bei steigender und/oder fallender Flanke, mit Schalten bei kurzem und/oder langem Impuls, mit einstellbarer Mindestzeitdauer für langen Impuls, mit Ein-Taster-Steuerung für Dimmen, Sonnenschutzsteuerung und Gruppensteuerung, 2-Taster-Dimmen und 2-Taster-Sonnenschutzsteuerung wählbar, mit 8-bit-Szenensteuerung, für 16 Szenen, mit wählbarem Sperren jedes Eingangs über ein zugehöriges Sperrobjekt, mit einstellbarer Kontaktart (Öffner/Schließer), mit einstellbarem ereignisgesteuerten und/oder zyklischen Senden des Objektwertes, mit pro Eingang parametrierbarer Statusmeldung bei Busspannungs-Wiederkehr, Bemessungsbetriebsspannung 230 V AC, als Reiheneinbaugerät, Maße DIN 43880, für Montage auf Tragschiene TH35 DIN EN 60715, mit integriertem Busankoppler und Busanschluss über Busanschlussklemme und über Kontaktsystem zur Datenschiene, Schutzart IP 2X DIN EN 60529 (VDE 0470-1).
Menge: 1,000 St
Leistungsbereichkatalog: 057

**1.2.640 Schaltaktor KNX-TP 6fach 16A**
STLB-Bau 2019-10 057
Schaltaktor, Bussystem KNX-TP, 6-fach, mit einem potentialfreien Relaiskontakt pro Ausgang, Bemessungsbetriebsspannung 230 V AC, Schaltstrom 16 A, cos phi 0,8, mit Laststromerfassung und -überwachung auf Sollwert-Über-/-Unterschreitung, mit gleichzeitigem Schalten von 3 Ausgängen (3-phasiges Schalten), mit einstellbarer Kontaktart (Öffner/Schließer), mit Betriebs- und Statusanzeige, mit Handbetätigung, mit Umschaltmöglichkeit zwischen Bus- und Direktbetrieb, funktionsfähig auch bei Busspannungsausfall, mit Vorwahl, ob alle Kanäle gemeinsam und identisch parametriert werden oder ob jeder Kanal individuell parametrierbar ist, mit Taster zum Umschalten zwischen Bus- und Direktbetrieb und zur Anwahl des zu schaltenden Gerätes, mit Invertierbarkeit der Ausgänge, mit einstellbarem Zeitschalterbetrieb, mit einstellbarer Ein-/Ausschalt-Verzögerung, mit logischer Verknüpfung (UND/ODER) zweier Kommunikationsobjekte, mit integrierter 8-bit-Szenensteuerung, mit mind. 16 Szenen pro Kanal, mit einstellbarem Schaltzustand bei Spannungsausfall und -wiederkehr, mit Objekt zur Statusmeldung, Versorgung der Geräteelektronik über 230 V AC, als Reiheneinbaugerät, Maße DIN 43880, für Montage auf Tragschiene TH35 DIN EN 60715, mit integriertem Busankoppler und Busanschluss über Busanschlussklemme und über Kontaktsystem zur Datenschiene, Schutzart IP 2X DIN EN 60529 (VDE 0470-1).
Menge: 2,000 St
Leistungsbereichkatalog: 057

**1.2.650 Reihenklemme bis 35mm2**
Reihenklemme DIN EN 60947-7-1 (VDE 0611-1), Bemessungsisolationsspannung 690 V AC, Isolationsgruppe C, einstöckig, für Leiterquerschnitt bis 35mm2, mit Schraubanschlüssen, Klemmenträger aus selbstlöschendem oder nichtbrennbarem Isolierstoff, zur Montage auf Tragschiene DIN EN 60715, einschl. systemgebundenem Zubehör mit dauerhafter Anschlussbezeichnung.
Menge: 3,000 St

**1.2.660 Neutralleiter-Reihenklemme bis 35mm2**
Neutralleiter-Reihenklemme DIN EN 60947-7-1 (VDE 0611-1), Bemessungsisolationsspannung 690 V AC, für Leiterquerschnitt bis 35 mm2, mit Schraubanschlüssen, Klemmenträger aus selbstlöschendem oder nichtbrennbarem Isolierstoff, zur Montage auf Tragschiene DIN EN 60715, einschl. systemgebundenem Zubehör mit dauerhafter Anschlussbezeichnung.
Menge: 1,000 St

**1.2.670 Schutzleiter-Reihenklemme bis 35mm2**
Schutzleiter-Reihenklemme DIN EN 60947-7-2 (VDE 0611-3), für Leiterquerschnitt bis 35 mm2, mit Schraubanschlüssen, Klemmenträger aus selbstlöschendem oder nichtbrennbarem Isolierstoff, zur Montage auf Tragschiene DIN EN 60715, einschl. systemgebundenem Zubehör mit dauerhafter Anschlussbezeichnung.
Menge: 1,000 St

**1.2.680 Reihenklemme 690V einstöckig bis 4mm2 Tragschiene**
STLB-Bau 2024-10 054
Reihenklemme DIN EN 60947-7-1 (VDE 0611-1), Bemessungsisolationsspannung 690 V AC, Isolationsgruppe C, einstöckig, für Leiterquerschnitt bis 4 mm2, mit Schraubanschlüssen, Klemmenträger aus selbstlöschendem oder nichtbrennbarem Isolierstoff, zur Montage auf Tragschiene DIN EN 60715 (VDE 0660-520), einschl. systemgebundenem Zubehör mit dauerhafter Anschlussbezeichnung.
Menge: 40,000 St
Leistungsbereichkatalog: 054

**1.2.690 Neutralleiter-Reihentrennklemme 690V bis 4mm2 Tragschiene**
Neutralleiter-Reihentrennklemme DIN EN 60947-7-1 (VDE 0611-1), Bemessungsisolationsspannung 690 V AC, für Leiterquerschnitt bis 4 mm2, mit Schraubanschlüssen, Klemmenträger aus selbstlöschendem oder nichtbrennbarem Isolierstoff, zur Montage auf Tragschiene DIN EN 60715 (VDE 0660-520), einschl. systemgebundenem Zubehör mit dauerhafter Anschlussbezeichnung. einschließlich anteiligen Sammelschienen, Verdrahtungsmaterial sowie allem systembedingten Zubehör
Menge: 40,000 St
Leistungsbereichkatalog: 054

**1.2.700 Schutzleiter-Reihenklemme bis 4mm2 Tragschiene**
STLB-Bau 2024-10 054
Schutzleiter-Reihenklemme DIN EN 60947-7-2 (VDE 0611-3), für Leiterquerschnitt bis 4 mm2, mit Schraubanschlüssen, Klemmenträger aus selbstlöschendem oder nichtbrennbarem Isolierstoff, zur Montage auf Tragschiene DIN EN 60715 (VDE 0660-520), einschl. systemgebundenem Zubehör mit dauerhafter Anschlussbezeichnung.
Menge: 40,000 St
Leistungsbereichkatalog: 054

*Hinweis: UV02 EG Kanalstraße*

**1.2.710 Installationsverteiler IP41 3Hauptleiter PE- N-Schiene 400VAC**
Installationsverteiler als Niederspannungs-Schaltgerätekombination DIN EN 61439-1,
bauartzugelassen VDE 0660-600, mit Seitenwänden,
Rückwand, Tragschienen DIN EN 60715,
Berührungsschutzabdeckungen DIN EN 50274 (VDE
0660-514), Rangier- und Verdrahtungskanäle, Kabeleinführungen, Zugentlastung für alle eingeführten Kabel/Leitungen, Beschriftung aller Geräte, Kabel/Leitungen, Einzel- oder Sammelschienen und Abdeckungen, mit Plantasche, Stromkreisliste und Stromlaufplan,  als Wandschrank, Schutzklasse II, Gehäuse aus verzinktem Stahl, Dicke 1 mm, beschichtet, Schutzart IP 41 DIN EN 60529 (VDE
0470-1), mit undurchsichtiger Tür an Bedienfront,
abschließbar, Verschlussart Vorreiberverschluss,
max. Abmessungen HxBxT 1950 x 1050 x 205 mm
Sammelschienensystem mit 3 Hauptleitern, PE- und
N-Schiene, aus Kupfer, Bemessungsbetriebsspannung 400 V
 AC, Schiene blank, einschließlich Sockel 200mm hoch. mit folgender Bestückung:
Menge: 1,000 St

**1.2.720 Lasttrennschalter Hauptschalter 3polig 690VAC AC-21 100A**
STLB-Bau 2024-10 054
Lasttrennschalter DIN EN IEC 60947-3 (VDE 0660-107), als Hauptschalter, gekapselt, 3-polig, Bemessungsbetriebsspannung 690 V AC, in Festeinbautechnik, mit Handantrieb, zur Montage auf Tragschiene DIN EN 60715 (VDE 0660-520), abschließbar, fingersicher DIN EN 50274 (VDE 0660-514), Gebrauchskategorie AC-21, Bemessungsbetriebsstrom 100 A, Gehäuse aus Aluminium.
Menge: 1,000 St
Leistungsbereichkatalog: 054

**1.2.730 Hauptleitungsschutzschalter 230/400VAC Ausschaltvermögen 25kA Gr.5 3polig Charakter.E 32-35A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 32 bis 35 A, mit Aufnahmevorrichtung für Beschriftungsschild.
Menge: 1,000 St
Leistungsbereichkatalog: 054

**1.2.740 Überspannungsschutzgerät Typ 1+2 Reiheneinbau 230VAC Nennableitstoßstrom min.20kA je Leiter**
Überspannungsschutzgerät DIN EN 61643-11 (VDE 0675-6-11), leckstromfrei, Typ 1 und 2, mit integrierter Überstromschutzeinrichtung, Einbauort am Betriebsmittel, zum Schutz von Betriebsmitteln der Schutzklasse I DIN EN 61140 (VDE 0140-1), Komplettbauweise, als Reiheneinbaugerät, Maße DIN 43880, mit Funktionsanzeige und potentialfreiem Kontakt für Fernanzeige, Bemessungsbetriebsspannung 230 V AC, 1+0-Schaltung (L-N oder L-PEN), Nennableitstoßstrom (8/20) je Leiter mind. 20 kA, Schutzpegel max. 2,5 kV.
Menge: 1,000 St

**1.2.750 Dreiphasen-Wächter Tragschiene**
STLB-Bau 2019-10 059
Dreiphasen-Wächter, Schaltschwellen DIN EN 60598-2-22 (VDE 0711-2-22), für Sicherheitsbeleuchtungsanlage, mit Kontaktausgang 1 S, Ruhestromprinzip, Montage auf Tragschiene DIN EN 60715, Ausführung gemäß Einzelbeschreibung,
Einzelbeschreibungs-Nr
3-phasige Netzüberwachung zum Einbau in Verteilungen.
Schnappvorrichtung für Normprofilschiene 35 mm, DIN
EN50022. Schutzart IP 20, Schutzklasse II. Geeignet für
Ein-und dreiphasige Netze. zusätzlich 2 Wechsler als
Ausgangskontakte, belastbar bis 6 A.
Funktionsanzeige durch LED mit Prüftaster und
LED-Anzeige je Phase. einschließlich allem
systembedingten Zubehör
.
Menge: 1,000 St
Leistungsbereichkatalog: 059

**1.2.760 Fehlerstromschutzschalter RCCB TypA unverzögert 25A Fehlerstrom 30mA 3polig+N 400VAC**
STLB-Bau 2024-10 054
Fehlerstromschutzschalter (RCCB) DIN EN 61008-1 (VDE 0664-10), als Reiheneinbaugerät, Maße DIN 43880, fingersicher DIN EN 50274 (VDE 0660-514), Typ A pulsstromsensitiv, Auslösung unverzögert, Bemessungsstrom 25 A, Bemessungsfehlerstrom 30 mA, 3-polig + N, 400 V AC, Kurzschlussfestigkeit 10 kA, stoßstromfest bis 500 A, mit Handbetätigung, mit Aufnahmevorrichtung für Beschriftungsschild.
Menge: 2,000 St
Leistungsbereichkatalog: 054

**1.2.770 Fehlerstromschutzschalter RCCB TypA unverzögert 25A Fehlerstrom 30mA einpolig+N 230VAC**
STLB-Bau 2024-10 054
Fehlerstromschutzschalter (RCCB) DIN EN 61008-1 (VDE 0664-10), als Reiheneinbaugerät, Maße DIN 43880, fingersicher DIN EN 50274 (VDE 0660-514), Typ A pulsstromsensitiv, Auslösung unverzögert, Bemessungsstrom 25 A, Bemessungsfehlerstrom 30 mA, einpolig + N, 230 V AC, Kurzschlussfestigkeit 10 kA, stoßstromfest bis 500 A, mit Handbetätigung, mit Aufnahmevorrichtung für Beschriftungsschild.
Menge: 5,000 St
Leistungsbereichkatalog: 054

**1.2.780 Fehlerstromschutzschalter RCBO TypA unverzögert Charakter.B 16A Fehlerstrom 30mA einpolig+N 230VAC**
STLB-Bau 2024-10 054
Fehlerstromschutzschalter mit Überstromschutz (RCBO) DIN EN 61009-1 (VDE 0664-20), als Reiheneinbaugerät, Maße DIN 43880, fingersicher DIN EN 50274 (VDE 0660-514), Typ A pulsstromsensitiv, Auslösung unverzögert, Auslösecharakteristik B, DIN EN 60898-1 (VDE 0641-11), Bemessungsstrom 16 A, Bemessungsfehlerstrom 30 mA, einpolig + N, 230 V AC, Kurzschlussfestigkeit 10 kA, stoßstromfest bis 500 A, mit Handbetätigung, mit Aufnahmevorrichtung für Beschriftungsschild.
Menge: 41,000 St
Leistungsbereichkatalog: 054

**1.2.790 Leitungsschutzschalter 230/400VAC Ausschaltvermögen 10kA 3polig Charakter.C 16A**
STLB-Bau 2024-10 054
Leitungsschutzschalter DIN EN 60898-1 (VDE 0641-11), als Reiheneinbaugerät, Maße DIN 43880, fingersicher DIN EN 50274 (VDE 0660-514),
Bemessungsbetriebsspannung 230/400 V AC, Bemessungsausschaltvermögen 10 kA, mit beidseitiger Klemmenabdeckung, 3-polig, Auslösecharakteristik C, Bemessungsstrom 16 A.
Menge: 1,000 St
Leistungsbereichkatalog: 054

**1.2.800 Leitungsschutzschalter 230/400VAC Ausschaltvermögen 10kA 3polig Charakter.B 16A**
STLB-Bau 2024-10 054
Leitungsschutzschalter DIN EN 60898-1 (VDE 0641-11), als Reiheneinbaugerät, Maße DIN 43880, fingersicher DIN EN 50274 (VDE 0660-514),
Bemessungsbetriebsspannung 230/400 V AC, Bemessungsausschaltvermögen 10 kA, mit beidseitiger Klemmenabdeckung, 3-polig, Auslösecharakteristik B, Bemessungsstrom 16 A.
Menge: 2,000 St
Leistungsbereichkatalog: 054

**1.2.810 Leitungsschutzschalter 230/400VAC Ausschaltvermögen 10kA einpolig Charakter.B 20A**
STLB-Bau 2024-10 054
Leitungsschutzschalter DIN EN 60898-1 (VDE 0641-11), als Reiheneinbaugerät, Maße DIN 43880, fingersicher DIN EN 50274 (VDE 0660-514),
Bemessungsbetriebsspannung 230/400 V AC, Bemessungsausschaltvermögen 10 kA, mit beidseitiger Klemmenabdeckung, einpolig, Auslösecharakteristik B, Bemessungsstrom 20 A.
Menge: 5,000 St
Leistungsbereichkatalog: 054

**1.2.820 Leitungsschutzschalter 230/400VAC Ausschaltvermögen 10kA einpolig Charakter.B 16A**
STLB-Bau 2024-10 054
Leitungsschutzschalter DIN EN 60898-1 (VDE 0641-11), als Reiheneinbaugerät, Maße DIN 43880, fingersicher DIN EN 50274 (VDE 0660-514),
Bemessungsbetriebsspannung 230/400 V AC, Bemessungsausschaltvermögen 10 kA, mit beidseitiger Klemmenabdeckung, einpolig, Auslösecharakteristik B, Bemessungsstrom 16 A.
Menge: 10,000 St
Leistungsbereichkatalog: 054

**1.2.830 Leitungsschutzschalter 230/400VAC Ausschaltvermögen 10kA einpolig Hilfsschalter 1W Charakter.B 16A**
STLB-Bau 2024-10 054
Leitungsschutzschalter DIN EN 60898-1 (VDE 0641-11), als Reiheneinbaugerät, Maße DIN 43880, fingersicher DIN EN 50274 (VDE 0660-514),
Bemessungsbetriebsspannung 230/400 V AC, Bemessungsausschaltvermögen 10 kA, mit beidseitiger Klemmenabdeckung, einpolig, mit Hilfsschalter 1 W, Auslösecharakteristik B, Bemessungsstrom 16 A.
Menge: 12,000 St
Leistungsbereichkatalog: 054

**1.2.840 Hilfsschütz 4-polig 6A AC-15 230V Betätigungsspannung 230VAC 2S 2Ö**
STLB-Bau 2019-10 054
Hilfsschütz DIN EN 60947-4-1 (VDE 0660-102), als Reiheneinbaugerät, Maße DIN 43880, fingersicher DIN EN 50274 (VDE 0660-514), Bemessungsisolationsspannung 690 V AC, 4-polig, zur Montage auf Tragschiene DIN EN 60715, Bemessungsbetriebsstrom 6 A, Gebrauchskategorie AC-15, Bemessungsbetriebsspannung 230 V AC, Bemessungsbetätigungsspannung 230 V AC, Hilfsschalterbaustein 4-polig, Kontaktausführung 2 S und 2 Ö.
Menge: 1,000 St
Leistungsbereichkatalog: 054

**1.2.850 Spannungsversorgung 640mA KNX-TP integr.Drossel Bleigel-Akku PTC 230VAC**
STLB-Bau 2024-10 057
Spannungsversorgung, 640 mA, Bussystem KNX-TP, mit integrierter Drossel, unterbrechungsfrei, kurzschlussfest, mit Reset-Taster zum Freischalten der Buslinie und Rücksetzen der angeschlossenen Busteilnehmer, mit Anschlüssen für 12 V DC Bleigel-Akkumulator und PTC-Temperatur-Messwertgeber zur temperaturabhängigen Regelung der Akkuladespannung, mit potentialfreiem Wechselkontakt 230 V AC, 6 A oder 12/24 V DC, 4 A zum Melden einer Störung, Bemessungsbetriebsspannung 230 V AC, als Reiheneinbaugerät, Maße DIN 43880, für Montage auf Tragschiene TH35 DIN EN 60715 (VDE 0660-520), Schutzart IP 2X DIN EN 60529 (VDE 0470-1).
Menge: 1,000 St
Leistungsbereichkatalog: 057

**1.2.860 Überspannungsschutzgerät KNX-TP 1DA Überspannungsableiter C2 Nennableitstoßstrom 5kA/Leiter**
STLB-Bau 2024-10 050
Überspannungsschutzgerat für KNX-TP-Systeme, für Montage auf Hutschiene TH 35 DIN EN 60715 (VDE 0660-520), für 1 DA, Modulbauweise aus Basis- und Schutzmodul, Überspannungsableiter Kategorie C2 DIN EN 61643-21 (VDE 0845-3-1), Nennableitstoßstrom (8/20) je Leiter mind. 5 kA, mit Funktionsanzeige am Gerät und potentialfreiem Kontakt für Fernanzeige.
Menge: 1,000 St
Leistungsbereichkatalog: 050

**1.2.870 Linienkoppler KNX-TP Filtertabelle Datenaustausch-Steuerung Meldung Busspannungsausfall**
STLB-Bau 2024-10 057
Linienkoppler, zum Datenaustausch zwischen 2 Buslinien über bis zu 64 Byte umfassende Telegramme, Bussystem KNX-TP, als Linienkoppler, Bereichskoppler oder Linienverstärker (Repeater), mit galvanischer Trennung der beiden Buslinien, mit 3 LEDs zur Anzeige der Betriebsbereitschaft sowie eines Telegramm-Empfangs je Linie, mit ladbarer Filtertabelle zur Steuerung des Datenaustausches zwischen den beiden Buslinien, mit zusätzlicher Filtertabelle für Telegramme mit LTE-Adressierung, mit Erkennen und Melden von Busspannungsausfall auf der untergeordneten Linie an die übergeordnete, als Reiheneinbaugerät, Maße DIN 43880, für Montage auf Tragschiene TH35 DIN EN 60715 (VDE 0660-520).
Menge: 1,000 St
Leistungsbereichkatalog: 057

**1.2.880 Verbinder KNX-TP 2x2fach**
STLB-Bau 2019-10 057
Verbinder, Bussystem KNX-TP, mit 2 Busklemmensteckern zum Anschluss von 8 Busleitungen über Busanschlussklemmen und mit 2 Kleinspannungsklemmen zum Abgreifen und Weiterleiten der unverdrosselten Spannung einer Datenschiene, als Reiheneinbaugerät, Maße DIN 43880, für Montage auf Tragschiene TH35 DIN EN 60715.
Menge: 15,000 St
Leistungsbereichkatalog: 057

**1.2.890 Binäreingabegerät KNX-TP 6fach**
STLB-Bau 2019-10 057
Binäreingabegerät, Bussystem KNX-TP, 6-fach, für Eingangsspannungen 12 V bis 230 V AC und DC, UL-gelistet, mit Betriebs- und Statusanzeige pro Eingang, mit parametrierbarer LED-Ansteuerung (ein/aus/blinkend), mit einstellbarer Kontakt-Entprellzeit, pro Eingang konfigurierbar für Dimmer/Jalousie oder UM/Ein/Aus/Wert senden, mit Schalten bei steigender und/oder fallender Flanke, mit Wert senden bei steigender und/oder fallender Flanke, mit Schalten bei kurzem und/oder langem Impuls, mit einstellbarer Mindestzeitdauer für langen Impuls, mit Ein-Taster-Steuerung für Dimmen, Sonnenschutzsteuerung und Gruppensteuerung, 2-Taster-Dimmen und 2-Taster-Sonnenschutzsteuerung wählbar, mit 8-bit-Szenensteuerung, für 16 Szenen, mit wählbarem Sperren jedes Eingangs über ein zugehöriges Sperrobjekt, mit einstellbarer Kontaktart (Öffner/Schließer), mit einstellbarem ereignisgesteuerten und/oder zyklischen Senden des Objektwertes, mit pro Eingang parametrierbarer Statusmeldung bei Busspannungs-Wiederkehr, Bemessungsbetriebsspannung 230 V AC, als Reiheneinbaugerät, Maße DIN 43880, für Montage auf Tragschiene TH35 DIN EN 60715, mit integriertem Busankoppler und Busanschluss über Busanschlussklemme und über Kontaktsystem zur Datenschiene, Schutzart IP 2X DIN EN 60529 (VDE 0470-1).
Menge: 1,000 St
Leistungsbereichkatalog: 057

**1.2.900 Schaltaktor KNX-TP 6fach 16A**
STLB-Bau 2019-10 057
Schaltaktor, Bussystem KNX-TP, 6-fach, mit einem potentialfreien Relaiskontakt pro Ausgang, Bemessungsbetriebsspannung 230 V AC, Schaltstrom 16 A, cos phi 0,8, mit Laststromerfassung und -überwachung auf Sollwert-Über-/-Unterschreitung, mit gleichzeitigem Schalten von 3 Ausgängen (3-phasiges Schalten), mit einstellbarer Kontaktart (Öffner/Schließer), mit Betriebs- und Statusanzeige, mit Handbetätigung, mit Umschaltmöglichkeit zwischen Bus- und Direktbetrieb, funktionsfähig auch bei Busspannungsausfall, mit Vorwahl, ob alle Kanäle gemeinsam und identisch parametriert werden oder ob jeder Kanal individuell parametrierbar ist, mit Taster zum Umschalten zwischen Bus- und Direktbetrieb und zur Anwahl des zu schaltenden Gerätes, mit Invertierbarkeit der Ausgänge, mit einstellbarem Zeitschalterbetrieb, mit einstellbarer Ein-/Ausschalt-Verzögerung, mit logischer Verknüpfung (UND/ODER) zweier Kommunikationsobjekte, mit integrierter 8-bit-Szenensteuerung, mit mind. 16 Szenen pro Kanal, mit einstellbarem Schaltzustand bei Spannungsausfall und -wiederkehr, mit Objekt zur Statusmeldung, Versorgung der Geräteelektronik über 230 V AC, als Reiheneinbaugerät, Maße DIN 43880, für Montage auf Tragschiene TH35 DIN EN 60715, mit integriertem Busankoppler und Busanschluss über Busanschlussklemme und über Kontaktsystem zur Datenschiene, Schutzart IP 2X DIN EN 60529 (VDE 0470-1).
Menge: 1,000 St
Leistungsbereichkatalog: 057

**1.2.910 KNX-TP Schnittstellen-Umsetzer DALI**
STLB-Bau 2019-10 057
KNX-TP Schnittstellen-Umsetzer zu DALI, zum Anschluss von 64 DALI-Vorschaltgeräten, mit Aufteilung der 64 Vorschaltgeräte auf bis zu 16 Gruppen, die ausschließlich gemeinsam schalt- und dimmbar sind, mit einer Leuchtmittelausfallmeldung pro Gruppe, zusätzlich mit individueller Ansteuerung und Leuchtmittelausfallmeldung pro Vorschaltgerät, mit Szenensteuerung für bis zu 16 Szenen, mit ein- und zweistufigem Zeitschalterbetrieb, mit Testmöglichkeit der DALI-EVGs und DALI-Sensoren, mit Umsetzung von Dimmbefehlen in eine temporäre Sollwertverschiebung bei Vorschaltgeräten mit integrierter Konstantlichtregelung und direkt angeschlossenem Helligkeitssensor, über Bus-Software parametrierbar, welche DALI-Vorschaltgeräte welchem Kanal zugeordnet werden, LED als Betriebsanzeige, mit Handbetätigung, mit Umschaltmöglichkeit zwischen Bus- und Direktbetrieb, mit Taster zum definierten gemeinsamen Ein- bzw. Ausschalten aller über die DALI-Busleitung schaltbaren Leuchten, mit LED als Schaltzustandsanzeige aller Leuchten im Direktbetrieb sowie eines DALI-Busfehlers, mit Erkennung ob an einem DALI-Ausgang fehlerhaft Netzspannung anliegt, mit Spannungsversorgung der Elektronik durch Busspannung und der DALI-Ausgänge über Netzgerät für 230 V AC, mit integriertem Busankoppler, mit Busanschluss über Busanschlussklemme, max. zulässige Buslast 30 mA, als Reiheneinbaugerät, Maße DIN 43880, für Montage auf Tragschiene TH35 DIN EN 60715.
Menge: 2,000 St
Leistungsbereichkatalog: 057

**1.2.920 Jalousie-/Rollladenaktor KNX-TP 4-fach 230V 5A Reiheneinbaugerät**
In Anlehnung an STLB-Bau 04-2014 057
Jalousie-/Rollladenaktor, Bussystem KNX-TP, 4-fach, zur
Ansteuerung von einem Sonnen-/Blendschutzantrieb pro
Ausgang, bemessen für 230 V AC, für Antriebe mit
elektronischer Endlage-Abschaltung (Auf, Ab), mit
gegeneinander verriegelten Relaisausgängen für
Rechts- bzw. Linkslauf, Verriegelung per Software,
Relaiskontakte bemessen für 230 V AC, 5 A, cos phi 1,
Umschaltung zwischen Automatik- und Handbetrieb mit
lokalem Taster und LED sowie über den Bus, mit
Umschaltmöglichkeit zwischen Bus- und Direktbetrieb,
mit einem Taster pro Kanal zur lokalen Betätigung, mit
Vorwahl, ob alle Kanäle gemeinsam und identisch
parametriert werden oder ob jeder Kanal individuell
parametrierbar ist, mit Kommunikationsobjekten und
Software zum Öffnen und Schließen von
Sonnen-/Blendschutz sowie Stoppen der Fahrt,
schrittweisen Öffnen und Schließen von Lamellen, mit
Speichern und Wiederherstellen von zwei
Sonnenschutz-Zwischenstellungen, mit Alarmobjekt zum
Fahren des Sonnenschutzes bei Windalarm in die
parametrierte
Sicherheitsstellung, einschl. Blockieren bis Alarmende,
mit integrierter Elektronik zum Erkennen des
Ansprechens elektromechanischer Endlageschalter und zur
Autokalibrierung der Fahrzeiten von einer Endlage bis
zur anderen, mit einstellbarem Schaltzustand
bei Spannungsausfall/-wiederkehr,
Bemessungsbetriebsspannung: Busspannung, max. zulässige
Buslast 20 mA, als Reiheneinbaugerät, Maße DIN 43880,
für Montage auf Tragschiene TH35 DIN EN 60715, mit
integriertem Busankoppler und Busanschluss über
Busanschlussklemme und über Kontaktsystem zur
Datenschiene, Schutzart IP 2X DIN EN 60529 (VDE
0470-1).
Menge: 4,000 St

**1.2.930 Reihenklemme bis 35mm2**
Reihenklemme DIN EN 60947-7-1 (VDE 0611-1), Bemessungsisolationsspannung 690 V AC, Isolationsgruppe C, einstöckig, für Leiterquerschnitt bis 35mm2, mit Schraubanschlüssen, Klemmenträger aus selbstlöschendem oder nichtbrennbarem Isolierstoff, zur Montage auf Tragschiene DIN EN 60715, einschl. systemgebundenem Zubehör mit dauerhafter Anschlussbezeichnung.
Menge: 3,000 St

**1.2.940 Neutralleiter-Reihenklemme bis 35mm2**
Neutralleiter-Reihenklemme DIN EN 60947-7-1 (VDE 0611-1), Bemessungsisolationsspannung 690 V AC, für Leiterquerschnitt bis 35 mm2, mit Schraubanschlüssen, Klemmenträger aus selbstlöschendem oder nichtbrennbarem Isolierstoff, zur Montage auf Tragschiene DIN EN 60715, einschl. systemgebundenem Zubehör mit dauerhafter Anschlussbezeichnung.
Menge: 1,000 St

**1.2.950 Schutzleiter-Reihenklemme bis 35mm2**
Schutzleiter-Reihenklemme DIN EN 60947-7-2 (VDE 0611-3), für Leiterquerschnitt bis 35 mm2, mit Schraubanschlüssen, Klemmenträger aus selbstlöschendem oder nichtbrennbarem Isolierstoff, zur Montage auf Tragschiene DIN EN 60715, einschl. systemgebundenem Zubehör mit dauerhafter Anschlussbezeichnung.
Menge: 1,000 St

**1.2.960 Reihenklemme 690V einstöckig bis 4mm2 Tragschiene**
STLB-Bau 2024-10 054
Reihenklemme DIN EN 60947-7-1 (VDE 0611-1), Bemessungsisolationsspannung 690 V AC, Isolationsgruppe C, einstöckig, für Leiterquerschnitt bis 4 mm2, mit Schraubanschlüssen, Klemmenträger aus selbstlöschendem oder nichtbrennbarem Isolierstoff, zur Montage auf Tragschiene DIN EN 60715 (VDE 0660-520), einschl. systemgebundenem Zubehör mit dauerhafter Anschlussbezeichnung.
Menge: 200,000 St
Leistungsbereichkatalog: 054

**1.2.970 Neutralleiter-Reihentrennklemme 690V bis 4mm2 Tragschiene**
Neutralleiter-Reihentrennklemme DIN EN 60947-7-1 (VDE 0611-1), Bemessungsisolationsspannung 690 V AC, für Leiterquerschnitt bis 4 mm2, mit Schraubanschlüssen, Klemmenträger aus selbstlöschendem oder nichtbrennbarem Isolierstoff, zur Montage auf Tragschiene DIN EN 60715 (VDE 0660-520), einschl. systemgebundenem Zubehör mit dauerhafter Anschlussbezeichnung. einschließlich anteiligen Sammelschienen, Verdrahtungsmaterial sowie allem systembedingten Zubehör
Menge: 100,000 St
Leistungsbereichkatalog: 054

**1.2.980 Schutzleiter-Reihenklemme bis 4mm2 Tragschiene**
STLB-Bau 2024-10 054
Schutzleiter-Reihenklemme DIN EN 60947-7-2 (VDE 0611-3), für Leiterquerschnitt bis 4 mm2, mit Schraubanschlüssen, Klemmenträger aus selbstlöschendem oder nichtbrennbarem Isolierstoff, zur Montage auf Tragschiene DIN EN 60715 (VDE 0660-520), einschl. systemgebundenem Zubehör mit dauerhafter Anschlussbezeichnung.
Menge: 100,000 St
Leistungsbereichkatalog: 054

*Hinweis: UV03 OG Kanalstraße*

**1.2.990 Installationsverteiler IP41 3Hauptleiter PE- N-Schiene 400VAC**
Installationsverteiler als Niederspannungs-Schaltgerätekombination DIN EN 61439-1,
bauartzugelassen VDE 0660-600, mit Seitenwänden,
Rückwand, Tragschienen DIN EN 60715,
Berührungsschutzabdeckungen DIN EN 50274 (VDE
0660-514), Rangier- und Verdrahtungskanäle, Kabeleinführungen, Zugentlastung für alle eingeführten Kabel/Leitungen, Beschriftung aller Geräte, Kabel/Leitungen, Einzel- oder Sammelschienen und Abdeckungen, mit Plantasche, Stromkreisliste und Stromlaufplan,  als Wandschrank, Schutzklasse II, Gehäuse aus verzinktem Stahl, Dicke 1 mm, beschichtet, Schutzart IP 41 DIN EN 60529 (VDE
0470-1), mit undurchsichtiger Tür an Bedienfront,
abschließbar, Verschlussart Vorreiberverschluss,
max. Abmessungen HxBxT 1950 x 1050 x 205 mm
Sammelschienensystem mit 3 Hauptleitern, PE- und
N-Schiene, aus Kupfer, Bemessungsbetriebsspannung 400 V
 AC, Schiene blank, einschließlich Sockel 200mm hoch. mit folgender Bestückung:
Menge: 1,000 St

**1.2.1000 Lasttrennschalter Hauptschalter 3polig 690VAC AC-21 100A**
STLB-Bau 2024-10 054
Lasttrennschalter DIN EN IEC 60947-3 (VDE 0660-107), als Hauptschalter, gekapselt, 3-polig, Bemessungsbetriebsspannung 690 V AC, in Festeinbautechnik, mit Handantrieb, zur Montage auf Tragschiene DIN EN 60715 (VDE 0660-520), abschließbar, fingersicher DIN EN 50274 (VDE 0660-514), Gebrauchskategorie AC-21, Bemessungsbetriebsstrom 100 A, Gehäuse aus Aluminium.
Menge: 1,000 St
Leistungsbereichkatalog: 054

**1.2.1010 Hauptleitungsschutzschalter 230/400VAC Ausschaltvermögen 25kA Gr.5 3polig Charakter.E 32-35A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 32 bis 35 A, mit Aufnahmevorrichtung für Beschriftungsschild.
Menge: 1,000 St
Leistungsbereichkatalog: 054

**1.2.1020 Überspannungsschutzgerät Typ 1+2 Reiheneinbau 230VAC Nennableitstoßstrom min.20kA je Leiter**
Überspannungsschutzgerät DIN EN 61643-11 (VDE 0675-6-11), leckstromfrei, Typ 1 und 2, mit integrierter Überstromschutzeinrichtung, Einbauort am Betriebsmittel, zum Schutz von Betriebsmitteln der Schutzklasse I DIN EN 61140 (VDE 0140-1), Komplettbauweise, als Reiheneinbaugerät, Maße DIN 43880, mit Funktionsanzeige und potentialfreiem Kontakt für Fernanzeige, Bemessungsbetriebsspannung 230 V AC, 1+0-Schaltung (L-N oder L-PEN), Nennableitstoßstrom (8/20) je Leiter mind. 20 kA, Schutzpegel max. 2,5 kV.
Menge: 1,000 St

**1.2.1030 Dreiphasen-Wächter Tragschiene**
STLB-Bau 2019-10 059
Dreiphasen-Wächter, Schaltschwellen DIN EN 60598-2-22 (VDE 0711-2-22), für Sicherheitsbeleuchtungsanlage, mit Kontaktausgang 1 S, Ruhestromprinzip, Montage auf Tragschiene DIN EN 60715, Ausführung gemäß Einzelbeschreibung,
Einzelbeschreibungs-Nr
3-phasige Netzüberwachung zum Einbau in Verteilungen.
Schnappvorrichtung für Normprofilschiene 35 mm, DIN
EN50022. Schutzart IP 20, Schutzklasse II. Geeignet für
Ein-und dreiphasige Netze. zusätzlich 2 Wechsler als
Ausgangskontakte, belastbar bis 6 A.
Funktionsanzeige durch LED mit Prüftaster und
LED-Anzeige je Phase. einschließlich allem
systembedingten Zubehör
.
Menge: 1,000 St
Leistungsbereichkatalog: 059

**1.2.1040 Fehlerstromschutzschalter RCCB TypA unverzögert 25A Fehlerstrom 30mA 3polig+N 400VAC**
STLB-Bau 2024-10 054
Fehlerstromschutzschalter (RCCB) DIN EN 61008-1 (VDE 0664-10), als Reiheneinbaugerät, Maße DIN 43880, fingersicher DIN EN 50274 (VDE 0660-514), Typ A pulsstromsensitiv, Auslösung unverzögert, Bemessungsstrom 25 A, Bemessungsfehlerstrom 30 mA, 3-polig + N, 400 V AC, Kurzschlussfestigkeit 10 kA, stoßstromfest bis 500 A, mit Handbetätigung, mit Aufnahmevorrichtung für Beschriftungsschild.
Menge: 2,000 St
Leistungsbereichkatalog: 054

**1.2.1050 Fehlerstromschutzschalter RCCB TypA unverzögert 25A Fehlerstrom 30mA einpolig+N 230VAC**
STLB-Bau 2024-10 054
Fehlerstromschutzschalter (RCCB) DIN EN 61008-1 (VDE 0664-10), als Reiheneinbaugerät, Maße DIN 43880, fingersicher DIN EN 50274 (VDE 0660-514), Typ A pulsstromsensitiv, Auslösung unverzögert, Bemessungsstrom 25 A, Bemessungsfehlerstrom 30 mA, einpolig + N, 230 V AC, Kurzschlussfestigkeit 10 kA, stoßstromfest bis 500 A, mit Handbetätigung, mit Aufnahmevorrichtung für Beschriftungsschild.
Menge: 3,000 St
Leistungsbereichkatalog: 054

**1.2.1060 Fehlerstromschutzschalter RCBO TypA unverzögert Charakter.B 16A Fehlerstrom 30mA einpolig+N 230VAC**
STLB-Bau 2024-10 054
Fehlerstromschutzschalter mit Überstromschutz (RCBO) DIN EN 61009-1 (VDE 0664-20), als Reiheneinbaugerät, Maße DIN 43880, fingersicher DIN EN 50274 (VDE 0660-514), Typ A pulsstromsensitiv, Auslösung unverzögert, Auslösecharakteristik B, DIN EN 60898-1 (VDE 0641-11), Bemessungsstrom 16 A, Bemessungsfehlerstrom 30 mA, einpolig + N, 230 V AC, Kurzschlussfestigkeit 10 kA, stoßstromfest bis 500 A, mit Handbetätigung, mit Aufnahmevorrichtung für Beschriftungsschild.
Menge: 30,000 St
Leistungsbereichkatalog: 054

**1.2.1070 Leitungsschutzschalter 230/400VAC Ausschaltvermögen 10kA 3polig Charakter.C 16A**
STLB-Bau 2024-10 054
Leitungsschutzschalter DIN EN 60898-1 (VDE 0641-11), als Reiheneinbaugerät, Maße DIN 43880, fingersicher DIN EN 50274 (VDE 0660-514),
Bemessungsbetriebsspannung 230/400 V AC, Bemessungsausschaltvermögen 10 kA, mit beidseitiger Klemmenabdeckung, 3-polig, Auslösecharakteristik C, Bemessungsstrom 16 A.
Menge: 1,000 St
Leistungsbereichkatalog: 054

**1.2.1080 Leitungsschutzschalter 230/400VAC Ausschaltvermögen 10kA 3polig Charakter.B 16A**
STLB-Bau 2024-10 054
Leitungsschutzschalter DIN EN 60898-1 (VDE 0641-11), als Reiheneinbaugerät, Maße DIN 43880, fingersicher DIN EN 50274 (VDE 0660-514),
Bemessungsbetriebsspannung 230/400 V AC, Bemessungsausschaltvermögen 10 kA, mit beidseitiger Klemmenabdeckung, 3-polig, Auslösecharakteristik B, Bemessungsstrom 16 A.
Menge: 1,000 St
Leistungsbereichkatalog: 054

**1.2.1090 Leitungsschutzschalter 230/400VAC Ausschaltvermögen 10kA einpolig Charakter.B 20A**
STLB-Bau 2024-10 054
Leitungsschutzschalter DIN EN 60898-1 (VDE 0641-11), als Reiheneinbaugerät, Maße DIN 43880, fingersicher DIN EN 50274 (VDE 0660-514),
Bemessungsbetriebsspannung 230/400 V AC, Bemessungsausschaltvermögen 10 kA, mit beidseitiger Klemmenabdeckung, einpolig, Auslösecharakteristik B, Bemessungsstrom 20 A.
Menge: 3,000 St
Leistungsbereichkatalog: 054

**1.2.1100 Leitungsschutzschalter 230/400VAC Ausschaltvermögen 10kA einpolig Charakter.B 16A**
STLB-Bau 2024-10 054
Leitungsschutzschalter DIN EN 60898-1 (VDE 0641-11), als Reiheneinbaugerät, Maße DIN 43880, fingersicher DIN EN 50274 (VDE 0660-514),
Bemessungsbetriebsspannung 230/400 V AC, Bemessungsausschaltvermögen 10 kA, mit beidseitiger Klemmenabdeckung, einpolig, Auslösecharakteristik B, Bemessungsstrom 16 A.
Menge: 10,000 St
Leistungsbereichkatalog: 054

**1.2.1110 Leitungsschutzschalter 230/400VAC Ausschaltvermögen 10kA einpolig Hilfsschalter 1W Charakter.B 16A**
STLB-Bau 2024-10 054
Leitungsschutzschalter DIN EN 60898-1 (VDE 0641-11), als Reiheneinbaugerät, Maße DIN 43880, fingersicher DIN EN 50274 (VDE 0660-514),
Bemessungsbetriebsspannung 230/400 V AC, Bemessungsausschaltvermögen 10 kA, mit beidseitiger Klemmenabdeckung, einpolig, mit Hilfsschalter 1 W, Auslösecharakteristik B, Bemessungsstrom 16 A.
Menge: 12,000 St
Leistungsbereichkatalog: 054

**1.2.1120 Hilfsschütz 4-polig 6A AC-15 230V Betätigungsspannung 230VAC 2S 2Ö**
STLB-Bau 2019-10 054
Hilfsschütz DIN EN 60947-4-1 (VDE 0660-102), als Reiheneinbaugerät, Maße DIN 43880, fingersicher DIN EN 50274 (VDE 0660-514), Bemessungsisolationsspannung 690 V AC, 4-polig, zur Montage auf Tragschiene DIN EN 60715, Bemessungsbetriebsstrom 6 A, Gebrauchskategorie AC-15, Bemessungsbetriebsspannung 230 V AC, Bemessungsbetätigungsspannung 230 V AC, Hilfsschalterbaustein 4-polig, Kontaktausführung 2 S und 2 Ö.
Menge: 1,000 St
Leistungsbereichkatalog: 054

**1.2.1130 Spannungsversorgung 640mA KNX-TP integr.Drossel Bleigel-Akku PTC 230VAC**
STLB-Bau 2024-10 057
Spannungsversorgung, 640 mA, Bussystem KNX-TP, mit integrierter Drossel, unterbrechungsfrei, kurzschlussfest, mit Reset-Taster zum Freischalten der Buslinie und Rücksetzen der angeschlossenen Busteilnehmer, mit Anschlüssen für 12 V DC Bleigel-Akkumulator und PTC-Temperatur-Messwertgeber zur temperaturabhängigen Regelung der Akkuladespannung, mit potentialfreiem Wechselkontakt 230 V AC, 6 A oder 12/24 V DC, 4 A zum Melden einer Störung, Bemessungsbetriebsspannung 230 V AC, als Reiheneinbaugerät, Maße DIN 43880, für Montage auf Tragschiene TH35 DIN EN 60715 (VDE 0660-520), Schutzart IP 2X DIN EN 60529 (VDE 0470-1).
Menge: 1,000 St
Leistungsbereichkatalog: 057

**1.2.1140 Überspannungsschutzgerät KNX-TP 1DA Überspannungsableiter C2 Nennableitstoßstrom 5kA/Leiter**
STLB-Bau 2024-10 050
Überspannungsschutzgerat für KNX-TP-Systeme, für Montage auf Hutschiene TH 35 DIN EN 60715 (VDE 0660-520), für 1 DA, Modulbauweise aus Basis- und Schutzmodul, Überspannungsableiter Kategorie C2 DIN EN 61643-21 (VDE 0845-3-1), Nennableitstoßstrom (8/20) je Leiter mind. 5 kA, mit Funktionsanzeige am Gerät und potentialfreiem Kontakt für Fernanzeige.
Menge: 1,000 St
Leistungsbereichkatalog: 050

**1.2.1150 Linienkoppler KNX-TP Filtertabelle Datenaustausch-Steuerung Meldung Busspannungsausfall**
STLB-Bau 2024-10 057
Linienkoppler, zum Datenaustausch zwischen 2 Buslinien über bis zu 64 Byte umfassende Telegramme, Bussystem KNX-TP, als Linienkoppler, Bereichskoppler oder Linienverstärker (Repeater), mit galvanischer Trennung der beiden Buslinien, mit 3 LEDs zur Anzeige der Betriebsbereitschaft sowie eines Telegramm-Empfangs je Linie, mit ladbarer Filtertabelle zur Steuerung des Datenaustausches zwischen den beiden Buslinien, mit zusätzlicher Filtertabelle für Telegramme mit LTE-Adressierung, mit Erkennen und Melden von Busspannungsausfall auf der untergeordneten Linie an die übergeordnete, als Reiheneinbaugerät, Maße DIN 43880, für Montage auf Tragschiene TH35 DIN EN 60715 (VDE 0660-520).
Menge: 1,000 St
Leistungsbereichkatalog: 057

**1.2.1160 Verbinder KNX-TP 2x2fach**
STLB-Bau 2019-10 057
Verbinder, Bussystem KNX-TP, mit 2 Busklemmensteckern zum Anschluss von 8 Busleitungen über Busanschlussklemmen und mit 2 Kleinspannungsklemmen zum Abgreifen und Weiterleiten der unverdrosselten Spannung einer Datenschiene, als Reiheneinbaugerät, Maße DIN 43880, für Montage auf Tragschiene TH35 DIN EN 60715.
Menge: 15,000 St
Leistungsbereichkatalog: 057

**1.2.1170 Binäreingabegerät KNX-TP 6fach**
STLB-Bau 2019-10 057
Binäreingabegerät, Bussystem KNX-TP, 6-fach, für Eingangsspannungen 12 V bis 230 V AC und DC, UL-gelistet, mit Betriebs- und Statusanzeige pro Eingang, mit parametrierbarer LED-Ansteuerung (ein/aus/blinkend), mit einstellbarer Kontakt-Entprellzeit, pro Eingang konfigurierbar für Dimmer/Jalousie oder UM/Ein/Aus/Wert senden, mit Schalten bei steigender und/oder fallender Flanke, mit Wert senden bei steigender und/oder fallender Flanke, mit Schalten bei kurzem und/oder langem Impuls, mit einstellbarer Mindestzeitdauer für langen Impuls, mit Ein-Taster-Steuerung für Dimmen, Sonnenschutzsteuerung und Gruppensteuerung, 2-Taster-Dimmen und 2-Taster-Sonnenschutzsteuerung wählbar, mit 8-bit-Szenensteuerung, für 16 Szenen, mit wählbarem Sperren jedes Eingangs über ein zugehöriges Sperrobjekt, mit einstellbarer Kontaktart (Öffner/Schließer), mit einstellbarem ereignisgesteuerten und/oder zyklischen Senden des Objektwertes, mit pro Eingang parametrierbarer Statusmeldung bei Busspannungs-Wiederkehr, Bemessungsbetriebsspannung 230 V AC, als Reiheneinbaugerät, Maße DIN 43880, für Montage auf Tragschiene TH35 DIN EN 60715, mit integriertem Busankoppler und Busanschluss über Busanschlussklemme und über Kontaktsystem zur Datenschiene, Schutzart IP 2X DIN EN 60529 (VDE 0470-1).
Menge: 1,000 St
Leistungsbereichkatalog: 057

**1.2.1180 Schaltaktor KNX-TP 6fach 16A**
STLB-Bau 2019-10 057
Schaltaktor, Bussystem KNX-TP, 6-fach, mit einem potentialfreien Relaiskontakt pro Ausgang, Bemessungsbetriebsspannung 230 V AC, Schaltstrom 16 A, cos phi 0,8, mit Laststromerfassung und -überwachung auf Sollwert-Über-/-Unterschreitung, mit gleichzeitigem Schalten von 3 Ausgängen (3-phasiges Schalten), mit einstellbarer Kontaktart (Öffner/Schließer), mit Betriebs- und Statusanzeige, mit Handbetätigung, mit Umschaltmöglichkeit zwischen Bus- und Direktbetrieb, funktionsfähig auch bei Busspannungsausfall, mit Vorwahl, ob alle Kanäle gemeinsam und identisch parametriert werden oder ob jeder Kanal individuell parametrierbar ist, mit Taster zum Umschalten zwischen Bus- und Direktbetrieb und zur Anwahl des zu schaltenden Gerätes, mit Invertierbarkeit der Ausgänge, mit einstellbarem Zeitschalterbetrieb, mit einstellbarer Ein-/Ausschalt-Verzögerung, mit logischer Verknüpfung (UND/ODER) zweier Kommunikationsobjekte, mit integrierter 8-bit-Szenensteuerung, mit mind. 16 Szenen pro Kanal, mit einstellbarem Schaltzustand bei Spannungsausfall und -wiederkehr, mit Objekt zur Statusmeldung, Versorgung der Geräteelektronik über 230 V AC, als Reiheneinbaugerät, Maße DIN 43880, für Montage auf Tragschiene TH35 DIN EN 60715, mit integriertem Busankoppler und Busanschluss über Busanschlussklemme und über Kontaktsystem zur Datenschiene, Schutzart IP 2X DIN EN 60529 (VDE 0470-1).
Menge: 1,000 St
Leistungsbereichkatalog: 057

**1.2.1190 KNX-TP Schnittstellen-Umsetzer DALI**
STLB-Bau 2019-10 057
KNX-TP Schnittstellen-Umsetzer zu DALI, zum Anschluss von 64 DALI-Vorschaltgeräten, mit Aufteilung der 64 Vorschaltgeräte auf bis zu 16 Gruppen, die ausschließlich gemeinsam schalt- und dimmbar sind, mit einer Leuchtmittelausfallmeldung pro Gruppe, zusätzlich mit individueller Ansteuerung und Leuchtmittelausfallmeldung pro Vorschaltgerät, mit Szenensteuerung für bis zu 16 Szenen, mit ein- und zweistufigem Zeitschalterbetrieb, mit Testmöglichkeit der DALI-EVGs und DALI-Sensoren, mit Umsetzung von Dimmbefehlen in eine temporäre Sollwertverschiebung bei Vorschaltgeräten mit integrierter Konstantlichtregelung und direkt angeschlossenem Helligkeitssensor, über Bus-Software parametrierbar, welche DALI-Vorschaltgeräte welchem Kanal zugeordnet werden, LED als Betriebsanzeige, mit Handbetätigung, mit Umschaltmöglichkeit zwischen Bus- und Direktbetrieb, mit Taster zum definierten gemeinsamen Ein- bzw. Ausschalten aller über die DALI-Busleitung schaltbaren Leuchten, mit LED als Schaltzustandsanzeige aller Leuchten im Direktbetrieb sowie eines DALI-Busfehlers, mit Erkennung ob an einem DALI-Ausgang fehlerhaft Netzspannung anliegt, mit Spannungsversorgung der Elektronik durch Busspannung und der DALI-Ausgänge über Netzgerät für 230 V AC, mit integriertem Busankoppler, mit Busanschluss über Busanschlussklemme, max. zulässige Buslast 30 mA, als Reiheneinbaugerät, Maße DIN 43880, für Montage auf Tragschiene TH35 DIN EN 60715.
Menge: 2,000 St
Leistungsbereichkatalog: 057

**1.2.1200 Jalousie-/Rollladenaktor KNX-TP 4-fach 230V 5A Reiheneinbaugerät**
In Anlehnung an STLB-Bau 04-2014 057
Jalousie-/Rollladenaktor, Bussystem KNX-TP, 4-fach, zur
Ansteuerung von einem Sonnen-/Blendschutzantrieb pro
Ausgang, bemessen für 230 V AC, für Antriebe mit
elektronischer Endlage-Abschaltung (Auf, Ab), mit
gegeneinander verriegelten Relaisausgängen für
Rechts- bzw. Linkslauf, Verriegelung per Software,
Relaiskontakte bemessen für 230 V AC, 5 A, cos phi 1,
Umschaltung zwischen Automatik- und Handbetrieb mit
lokalem Taster und LED sowie über den Bus, mit
Umschaltmöglichkeit zwischen Bus- und Direktbetrieb,
mit einem Taster pro Kanal zur lokalen Betätigung, mit
Vorwahl, ob alle Kanäle gemeinsam und identisch
parametriert werden oder ob jeder Kanal individuell
parametrierbar ist, mit Kommunikationsobjekten und
Software zum Öffnen und Schließen von
Sonnen-/Blendschutz sowie Stoppen der Fahrt,
schrittweisen Öffnen und Schließen von Lamellen, mit
Speichern und Wiederherstellen von zwei
Sonnenschutz-Zwischenstellungen, mit Alarmobjekt zum
Fahren des Sonnenschutzes bei Windalarm in die
parametrierte
Sicherheitsstellung, einschl. Blockieren bis Alarmende,
mit integrierter Elektronik zum Erkennen des
Ansprechens elektromechanischer Endlageschalter und zur
Autokalibrierung der Fahrzeiten von einer Endlage bis
zur anderen, mit einstellbarem Schaltzustand
bei Spannungsausfall/-wiederkehr,
Bemessungsbetriebsspannung: Busspannung, max. zulässige
Buslast 20 mA, als Reiheneinbaugerät, Maße DIN 43880,
für Montage auf Tragschiene TH35 DIN EN 60715, mit
integriertem Busankoppler und Busanschluss über
Busanschlussklemme und über Kontaktsystem zur
Datenschiene, Schutzart IP 2X DIN EN 60529 (VDE
0470-1).
Menge: 4,000 St

**1.2.1210 Reihenklemme bis 35mm2**
Reihenklemme DIN EN 60947-7-1 (VDE 0611-1), Bemessungsisolationsspannung 690 V AC, Isolationsgruppe C, einstöckig, für Leiterquerschnitt bis 35mm2, mit Schraubanschlüssen, Klemmenträger aus selbstlöschendem oder nichtbrennbarem Isolierstoff, zur Montage auf Tragschiene DIN EN 60715, einschl. systemgebundenem Zubehör mit dauerhafter Anschlussbezeichnung.
Menge: 3,000 St

**1.2.1220 Neutralleiter-Reihenklemme bis 35mm2**
Neutralleiter-Reihenklemme DIN EN 60947-7-1 (VDE 0611-1), Bemessungsisolationsspannung 690 V AC, für Leiterquerschnitt bis 35 mm2, mit Schraubanschlüssen, Klemmenträger aus selbstlöschendem oder nichtbrennbarem Isolierstoff, zur Montage auf Tragschiene DIN EN 60715, einschl. systemgebundenem Zubehör mit dauerhafter Anschlussbezeichnung.
Menge: 1,000 St

**1.2.1230 Schutzleiter-Reihenklemme bis 35mm2**
Schutzleiter-Reihenklemme DIN EN 60947-7-2 (VDE 0611-3), für Leiterquerschnitt bis 35 mm2, mit Schraubanschlüssen, Klemmenträger aus selbstlöschendem oder nichtbrennbarem Isolierstoff, zur Montage auf Tragschiene DIN EN 60715, einschl. systemgebundenem Zubehör mit dauerhafter Anschlussbezeichnung.
Menge: 1,000 St

**1.2.1240 Reihenklemme 690V einstöckig bis 4mm2 Tragschiene**
STLB-Bau 2024-10 054
Reihenklemme DIN EN 60947-7-1 (VDE 0611-1), Bemessungsisolationsspannung 690 V AC, Isolationsgruppe C, einstöckig, für Leiterquerschnitt bis 4 mm2, mit Schraubanschlüssen, Klemmenträger aus selbstlöschendem oder nichtbrennbarem Isolierstoff, zur Montage auf Tragschiene DIN EN 60715 (VDE 0660-520), einschl. systemgebundenem Zubehör mit dauerhafter Anschlussbezeichnung.
Menge: 200,000 St
Leistungsbereichkatalog: 054

**1.2.1250 Neutralleiter-Reihentrennklemme 690V bis 4mm2 Tragschiene**
Neutralleiter-Reihentrennklemme DIN EN 60947-7-1 (VDE 0611-1), Bemessungsisolationsspannung 690 V AC, für Leiterquerschnitt bis 4 mm2, mit Schraubanschlüssen, Klemmenträger aus selbstlöschendem oder nichtbrennbarem Isolierstoff, zur Montage auf Tragschiene DIN EN 60715 (VDE 0660-520), einschl. systemgebundenem Zubehör mit dauerhafter Anschlussbezeichnung. einschließlich anteiligen Sammelschienen, Verdrahtungsmaterial sowie allem systembedingten Zubehör
Menge: 100,000 St
Leistungsbereichkatalog: 054

**1.2.1260 Schutzleiter-Reihenklemme bis 4mm2 Tragschiene**
STLB-Bau 2024-10 054
Schutzleiter-Reihenklemme DIN EN 60947-7-2 (VDE 0611-3), für Leiterquerschnitt bis 4 mm2, mit Schraubanschlüssen, Klemmenträger aus selbstlöschendem oder nichtbrennbarem Isolierstoff, zur Montage auf Tragschiene DIN EN 60715 (VDE 0660-520), einschl. systemgebundenem Zubehör mit dauerhafter Anschlussbezeichnung.
Menge: 100,000 St
Leistungsbereichkatalog: 054

*Hinweis: UV04 USV + Daten OG*
UV USV

**1.2.1270 Installationsverteiler IP41 3Hauptleiter PE- N-Schiene 400VAC**
Installationsverteiler als Niederspannungs-Schaltgerätekombination DIN EN 61439-1,
bauartzugelassen VDE 0660-600, mit Seitenwänden,
Rückwand, Tragschienen DIN EN 60715,
Berührungsschutzabdeckungen DIN EN 50274 (VDE
0660-514), Rangier- und Verdrahtungskanäle, Kabeleinführungen, Zugentlastung für alle eingeführten Kabel/Leitungen, Beschriftung aller Geräte, Kabel/Leitungen, Einzel- oder Sammelschienen und Abdeckungen, mit Plantasche, Stromkreisliste und Stromlaufplan,  als Standschrank, Schutzklasse II, Gehäuse aus verzinktem Stahl, Dicke 1 mm, beschichtet, Schutzart IP 41 DIN EN 60529 (VDE
0470-1), mit undurchsichtiger Tür an Bedienfront, abschließbar, Verschlussart Stangenverschluss,
max. Abmessungen (BxHxT) 550 x 1100 x 250 mm
Sammelschienensystem mit 3 Hauptleitern 100A, PE- und
N-Schiene, aus Kupfer, Bemessungsbetriebsspannung 400 V
AC, Schiene blank
Menge: 1,000 St

**1.2.1280 Lasttrennschalter 3-polig 690VAC AC-23 63A**
STLB-Bau 2018-04 054
Lasttrennschalter DIN EN 60947-3 (VDE 0660-107), mit
Schnellein- und Schnellausschaltung, 3-polig,
Bemessungsbetriebsspannung 690 V AC, in
Festeinbautechnik, mit Handantrieb, zur Montage auf
Tragschiene DIN EN 60715, mit Hilfsschalter 6 A, 1 S
und 1 Ö, fingersicher DIN EN 50274 (VDE 0660-514),
Gebrauchskategorie AC-23, Bemessungsbetriebsstrom 63 A.
Menge: 1,000 St
Leistungsbereichkatalog: 054

**1.2.1290 Lasttrennschalter Hauptschalter 3polig 690VAC AC-23 40A**
STLB-Bau 2022-04 054
Lasttrennschalter DIN EN IEC 60947-3 (VDE 0660-107), als Hauptschalter, gekapselt, 3-polig, Bemessungsbetriebsspannung 690 V AC, in Festeinbautechnik, mit Handantrieb, zur Montage auf Tragschiene DIN EN 60715 (VDE 0660-520), mit Hilfsschalter 6 A, 1 S und 1 Ö, fingersicher DIN EN 50274 (VDE 0660-514), Gebrauchskategorie AC-23, Bemessungsbetriebsstrom 40 A, Gehäuse aus Kunststoff.
Menge: 1,000 St
Leistungsbereichkatalog: 054

**1.2.1300 Überspannungsschutzgerät Typ1/2 Reiheneinbau 230VAC Nennableitstoßstrom 20kA/Leiter Schutzpegel 2,5kV**
STLB-Bau 2025-10 050
Überspannungsschutzgerät DIN EN 61643-11 (VDE 0675-6-11), leckstromfrei, Typ 1 und 2, mit integrierter Überstromschutzeinrichtung, Einbauort am Betriebsmittel, zum Schutz von Betriebsmitteln der Schutzklasse I DIN EN 61140 (VDE 0140-1), Komplettbauweise, als Reiheneinbaugerät, Maße DIN 43880, mit Funktionsanzeige und potentialfreiem Kontakt für Fernanzeige, Bemessungsbetriebsspannung 230 V AC, 1+0-Schaltung (L-N oder L-PEN), Nennableitstoßstrom (8/20) je Leiter mind. 20 kA, Schutzpegel max. 2,5 kV.
Menge: 2,000 St
Leistungsbereichkatalog: 050

**1.2.1310 Hauptleitungsschutzschalter 230/400VAC Ausschaltvermögen 25kA Gr.5 3polig Charakter.E 32-35A**
STLB-Bau 2024-10 054
Selektiver Hauptleitungsschutzschalter DIN VDE 0641-21 (VDE 0641-21), fingersicher DIN EN 50274 (VDE 0660-514),
Bemessungsbetriebsspannung 230/400 V AC, Bemessungsisolationsspannung 690 V, Bemessungsausschaltvermögen 25 kA, Stoßspannungsfestigkeit 8 kV (2000 m) mit Sternkennzeichnung, Baugröße 5, mit Befestigungsplatte für ein oder 2 Tragschienen DIN EN 60715 (VDE 0660-520), 3-polig, Auslösecharakteristik E, Bemessungsstrom 32 bis 35 A, mit Aufnahmevorrichtung für Beschriftungsschild.
Menge: 1,000 St
Leistungsbereichkatalog: 054

**1.2.1320 Leitungsschutzschalter 230/400VAC Ausschaltvermögen 10kA einpolig Hilfsschalter 1W Charakter.B 13A**
STLB-Bau 2024-10 054
Leitungsschutzschalter DIN EN 60898-1 (VDE 0641-11), als Reiheneinbaugerät, Maße DIN 43880, fingersicher DIN EN 50274 (VDE 0660-514),
Bemessungsbetriebsspannung 230/400 V AC, Bemessungsausschaltvermögen 10 kA, mit beidseitiger Klemmenabdeckung, einpolig, mit Hilfsschalter 1 W, Auslösecharakteristik B, Bemessungsstrom 13 A.
Menge: 6,000 St
Leistungsbereichkatalog: 054

**1.2.1330 Fehlerstromschutzschalter RCBO TypA unverzögert Charakter.B 16A Fehlerstrom 30mA einpolig+N 230VAC**
STLB-Bau 2024-10 054
Fehlerstromschutzschalter mit Überstromschutz (RCBO) DIN EN 61009-1 (VDE 0664-20), als Reiheneinbaugerät, Maße DIN 43880, fingersicher DIN EN 50274 (VDE 0660-514), Typ A pulsstromsensitiv, Auslösung unverzögert, Auslösecharakteristik B, DIN EN 60898-1 (VDE 0641-11), Bemessungsstrom 16 A, Bemessungsfehlerstrom 30 mA, einpolig + N, 230 V AC, Kurzschlussfestigkeit 10 kA, stoßstromfest bis 500 A, mit Handbetätigung, mit Aufnahmevorrichtung für Beschriftungsschild.
Menge: 18,000 St
Leistungsbereichkatalog: 054

**1.2.1340 Reihenklemme 690V einstöckig bis 35mm2 Tragschiene**
STLB-Bau 2024-10 054
Reihenklemme DIN EN 60947-7-1 (VDE 0611-1), Bemessungsisolationsspannung 690 V AC, Isolationsgruppe C, einstöckig, für Leiterquerschnitt bis 35 mm2, mit Schraubanschlüssen, Klemmenträger aus selbstlöschendem oder nichtbrennbarem Isolierstoff, zur Montage auf Tragschiene DIN EN 60715 (VDE 0660-520), einschl. systemgebundenem Zubehör mit dauerhafter Anschlussbezeichnung.
Menge: 9,000 St
Leistungsbereichkatalog: 054

**1.2.1350 Neutralleiter-Reihenklemme 690V bis 35mm2 Tragschiene**
STLB-Bau 2024-10 054
Neutralleiter-Reihenklemme DIN EN 60947-7-1 (VDE 0611-1), Bemessungsisolationsspannung 690 V AC, für Leiterquerschnitt bis 35 mm2, mit Schraubanschlüssen, Klemmenträger aus selbstlöschendem oder nichtbrennbarem Isolierstoff, zur Montage auf Tragschiene DIN EN 60715 (VDE 0660-520), einschl. systemgebundenem Zubehör mit dauerhafter Anschlussbezeichnung.
Menge: 3,000 St
Leistungsbereichkatalog: 054

**1.2.1360 Schutzleiter-Reihenklemme bis 35mm2 Tragschiene**
STLB-Bau 2024-10 054
Schutzleiter-Reihenklemme DIN EN 60947-7-2 (VDE 0611-3), für Leiterquerschnitt bis 35 mm2, mit Schraubanschlüssen, Klemmenträger aus selbstlöschendem oder nichtbrennbarem Isolierstoff, zur Montage auf Tragschiene DIN EN 60715 (VDE 0660-520), einschl. systemgebundenem Zubehör mit dauerhafter Anschlussbezeichnung.
Menge: 3,000 St
Leistungsbereichkatalog: 054

**1.2.1370 Reihenklemme bis 4mm2**
STLB-Bau 2019-10 054
Reihenklemme DIN EN 60947-7-1 (VDE 0611-1), Bemessungsisolationsspannung 690 V AC, Isolationsgruppe C, einstöckig, für Leiterquerschnitt bis 4 mm2, mit Schraubanschlüssen, Klemmenträger aus selbstlöschendem oder nichtbrennbarem Isolierstoff, zur Montage auf Tragschiene DIN EN 60715, einschl. systemgebundenem Zubehör mit dauerhafter Anschlussbezeichnung.
Menge: 60,000 St
Leistungsbereichkatalog: 054

**1.2.1380 Neutralleiter-Reihentrennklemme bis 4mm2**
STLB-Bau 2019-10 054
Neutralleiter-Reihentrennklemme DIN EN 60947-7-1 (VDE 0611-1), Bemessungsisolationsspannung 690 V AC, für Leiterquerschnitt bis 4 mm2, mit Schraubanschlüssen, Klemmenträger aus selbstlöschendem oder nichtbrennbarem Isolierstoff, zur Montage auf Tragschiene DIN EN 60715, einschl. systemgebundenem Zubehör mit dauerhafter Anschlussbezeichnung.
Menge: 60,000 St
Leistungsbereichkatalog: 054

**1.2.1390 Schutzleiter-Reihenklemme bis 4mm2**
STLB-Bau 2019-10 054
Schutzleiter-Reihenklemme DIN EN 60947-7-2 (VDE 0611-3), für Leiterquerschnitt bis 4 mm2, mit Schraubanschlüssen, Klemmenträger aus selbstlöschendem oder nichtbrennbarem Isolierstoff, zur Montage auf Tragschiene DIN EN 60715, einschl. systemgebundenem Zubehör mit dauerhafter Anschlussbezeichnung.
Menge: 60,000 St
Leistungsbereichkatalog: 054

**1.2.1400 Ladegerät Duo Wallbox 3 Phasen 400V 2x11kW / 1x22 kW**
Ladegerät Duo Wallbox 3 Phasen 400V 2x11kW 1x22kW  2 St 5m-Kabel Typ 2, Wandladestation (Wallbox) mit zwei Ladepunkten zum gleichzeitigen Laden von zwei Elektrofahrzeugen. mit zwei fest integrierte Ladekabel mit Typ 2 Ladestecker, Länge 5m,  LCD-Display mit Informationen wie Status, Ladestand und Spannung,  mit 6 St RFID Chips.
Technik:
- Ausgang: 2x Kabel mit Typ 2 Ladestecker je ca. 5m Länge
- geprüft nach IEC 62752 und IEC 61851
- Mode-3 konform
- RCCB Typ A
- RFID-Leser
- IP54 für Innen- oder Außenmontage
- zulässige Betriebstemperatur: -20°C bis +50°C
- Maße der Wallbox (BxHxT): ca,.440x380x150mm
- Direktanschluß mit Kabel NYY 5x50 mm²
- Gewicht: ca. 20kg
- Farbe: Gehäuse Alu, Front Schwarz
- Material: Metall + Kunststoff
- Eingang: 400V dreiphasig
- Ausgang: 400V dreiphasig
- Ladeleistung: 2 x max. 11kW / 1x22kW
Einschließlich allem systembedingten Zubehör
Menge: 1,000 St

#### Abschnitt 1.3 VERLEGESYSTEME

**1.3.10 Kabelleiter Stahl bandverz H 80mm B 300mm**
STLB-Bau 2024-10 053
Kabelleiter für Kabelträgersystem DIN EN 61537 (VDE 0639), Sprossenabstand 300 mm, mit einem Trennsteg, einschl. aller systembedingten Form- und Verbindungsstücke, aus bandverzinktem Stahl DIN EN 10346, Dicke 2 mm, Seitenhöhe mind. 80 mm, Breite mind. 300 mm.
Menge: 21,000 m
Leistungsbereichkatalog: 053

**1.3.20 Kabelrinne gelocht Stahl bandverz H 80mm B 400mm**
STLB-Bau 2022-04 053
Kabelrinne für Kabelträgersystem DIN EN 61537 (VDE 0639), gelocht, mit einem Trennsteg, aus bandverzinktem Stahl DIN EN 10346, Dicke 1,75 mm, Seitenhöhe mind. 80 mm, Breite mind. 400 mm.
Menge: 66,000 m
Leistungsbereichkatalog: 053

**1.3.30 Kabelrinne gelocht Stahl bandverz H 80mm B 300mm**
STLB-Bau 2022-04 053
Kabelrinne für Kabelträgersystem DIN EN 61537 (VDE 0639), gelocht, mit einem Trennsteg, aus bandverzinktem Stahl DIN EN 10346, Dicke 1,5 mm, Seitenhöhe mind. 80 mm, Breite mind. 300 mm.
Menge: 17,000 m
Leistungsbereichkatalog: 053

**1.3.40 Kabelrinne gelocht Stahl bandverz H 80mm B 200mm**
STLB-Bau 2022-04 053
Kabelrinne für Kabelträgersystem DIN EN 61537 (VDE 0639), gelocht, mit einem Trennsteg, aus bandverzinktem Stahl DIN EN 10346, Dicke 1,5 mm, Seitenhöhe mind. 80 mm, Breite mind. 200 mm.
Menge: 22,000 m
Leistungsbereichkatalog: 053

**1.3.50 Bogen Kabelrinne 90Grad waagerecht Stahl bandverz H 80mm B 400mm**
STLB-Bau 2022-04 053
Bogen, für Kabelrinne, 90 Grad, waagerecht, aus bandverzinktem Stahl DIN EN 10346, Dicke 1,75 mm, Seitenhöhe mind. 80 mm, Breite mind. 400 mm.
Menge: 2,000 St
Leistungsbereichkatalog: 053

**1.3.60 Bogen Kabelrinne 90Grad waagerecht Stahl bandverz H 80mm B 300mm**
STLB-Bau 2022-04 053
Bogen, für Kabelrinne, 90 Grad, waagerecht, aus bandverzinktem Stahl DIN EN 10346, Dicke 1,75 mm, Seitenhöhe mind. 80 mm, Breite mind. 300 mm.
Menge: 2,000 St
Leistungsbereichkatalog: 053

**1.3.70 Bogen Kabelrinne 90Grad waagerecht Stahl bandverz H 80mm B 200mm**
STLB-Bau 2022-04 053
Bogen, für Kabelrinne, 90 Grad, waagerecht, aus bandverzinktem Stahl DIN EN 10346, Dicke 1,75 mm, Seitenhöhe mind. 80 mm, Breite mind. 200 mm.
Menge: 2,000 St
Leistungsbereichkatalog: 053

**1.3.80 T-Abzweig Kabelrinne Stahl bandverz H 80mm B 400mm**
STLB-Bau 2022-04 053
T-Abzweig, für Kabelrinne, aus bandverzinktem Stahl DIN EN 10346, Dicke 1,75 mm, Seitenhöhe mind. 80 mm, Breite mind. 400 mm.
Menge: 3,000 St
Leistungsbereichkatalog: 053

**1.3.90 T-Abzweig Kabelrinne Stahl bandverz H 80mm B 300mm**
STLB-Bau 2022-04 053
T-Abzweig, für Kabelrinne, aus bandverzinktem Stahl DIN EN 10346, Dicke 1,75 mm, Seitenhöhe mind. 80 mm, Breite mind. 300 mm.
Menge: 1,000 St
Leistungsbereichkatalog: 053

**1.3.100 T-Abzweig Kabelrinne Stahl bandverz H 80mm B 200mm**
STLB-Bau 2022-04 053
T-Abzweig, für Kabelrinne, aus bandverzinktem Stahl DIN EN 10346, Dicke 1,75 mm, Seitenhöhe mind. 80 mm, Breite mind. 200 mm.
Menge: 3,000 St
Leistungsbereichkatalog: 053

**1.3.110 Stiel Ausleger Kabelrinne Stahl feuerverz H-Profil 80mm bis 5kN Deckenbefestigung L bis 200mm**
STLB-Bau 2024-10 053
Stiel für Ausleger für Kabelrinne, aus feuerverzinktem Stahl DIN EN ISO 1461, Dicke 3 mm, als H-Profil 80 mm, Tragfähigkeit bis 5 kN, an Decke befestigen mit bauaufsichtlich zugelassenen Dübeln, mit angeschweißter Kopfplatte, Stiellänge bis 200 mm, Ausführung gemäß Einzelbeschreibung,
Einzelbeschreibungs-Nr 'Die Stiele sind auf die erforderliche Länge zu kürzen, mit Zinkstaubfarbe zu behandeln und mit Schutzkappen zu versehen.'
Menge: 43,000 St
Leistungsbereichkatalog: 053

**1.3.120 Ausleger Kabelrinne Stahl feuerverz bis 2,5kN L 400mm an Stielen**
STLB-Bau 2022-04 053
Ausleger für Kabelrinne, aus feuerverzinktem Stahl DIN EN ISO 1461, Dicke 3 mm, Tragfähigkeit bis 2,5 kN, Länge 400 mm, an Stielen, einseitig, Stiele werden gesondert vergütet.
Menge: 10,000 St
Leistungsbereichkatalog: 053

**1.3.130 Ausleger Kabelrinne Stahl feuerverz bis 2,5kN L 300mm an Stielen**
STLB-Bau 2022-04 053
Ausleger für Kabelrinne, aus feuerverzinktem Stahl DIN EN ISO 1461, Dicke 3 mm, Tragfähigkeit bis 2,5 kN, Länge 300 mm, an Stielen, einseitig, Stiele werden gesondert vergütet.
Menge: 3,000 St
Leistungsbereichkatalog: 053

**1.3.140 Ausleger Kabelrinne Stahl feuerverz bis 2,5kN L 200mm an Stielen**
STLB-Bau 2022-04 053
Ausleger für Kabelrinne, aus feuerverzinktem Stahl DIN EN ISO 1461, Dicke 3 mm, Tragfähigkeit bis 2,5 kN, Länge 200 mm, an Stielen, einseitig, Stiele werden gesondert vergütet.
Menge: 4,000 St
Leistungsbereichkatalog: 053

**1.3.150 Ausleger Kabelrinne Stahl feuerverz bis 3,5kN L 400mm Wandbefestigung**
STLB-Bau 2022-04 053
Ausleger für Kabelrinne, aus feuerverzinktem Stahl DIN EN ISO 1461, Dicke 3 mm, Tragfähigkeit bis 3,5 kN, Länge 400 mm, an der Wand aus Mauerwerk, befestigen mit bauaufsichtlich zugelassenen Dübeln.
Menge: 52,000 St
Leistungsbereichkatalog: 053

**1.3.160 Ausleger Kabelrinne Stahl feuerverz bis 3,5kN L 300mm Wandbefestigung**
STLB-Bau 2022-04 053
Ausleger für Kabelrinne, aus feuerverzinktem Stahl DIN EN ISO 1461, Dicke 3 mm, Tragfähigkeit bis 3,5 kN, Länge 300 mm, an der Wand aus Mauerwerk, befestigen mit bauaufsichtlich zugelassenen Dübeln.
Menge: 12,000 St
Leistungsbereichkatalog: 053

**1.3.170 Ausleger Kabelrinne Stahl feuerverz bis 3,5kN L 200mm Wandbefestigung**
STLB-Bau 2022-04 053
Ausleger für Kabelrinne, aus feuerverzinktem Stahl DIN EN ISO 1461, Dicke 3 mm, Tragfähigkeit bis 3,5 kN, Länge 200 mm, an der Wand aus Mauerwerk, befestigen mit bauaufsichtlich zugelassenen Dübeln.
Menge: 18,000 St
Leistungsbereichkatalog: 053

**1.3.180 Grip-Schellen 30**
Gripschellen aus Stahl, bandverzinkt
für max. 30 Leitungen 3x1,5 mm²
einschließlich allem Klein- und Befestigungsmaterial
sowie systembedingten Zubehör,
mit Funktionserhalt DIN 4102-12 E 90,
im abgehängten Deckenbereich,
als Halterung für die Kabelverlegung in der
Brandschutzabschottung
Menge: 1013,000 St

**1.3.190 Elektroinstallationskanal Leitungsführung H/B 60/150mm PVC-U**
*** Bezugsbeschreibung
STLB-Bau 2022-04 053
Elektroinstallationskanal DIN EN 50085-2-1 (VDE 0604-2-1) als Leitungsführungskanal, Außenmaße H/B mind. 60/150 mm, aus PVC-U, mit einem Trennsteg, aus Kunststoff, einschl. aller systembedingten Form- und Verbindungsstücke, auf Beton.
Menge: 33,000 m
Leistungsbereichkatalog: 053

**1.3.200 Elektroinstallationskanal Leitungsführung H/B 60/230mm PVC-U**
*** wie Position 1.3.190
STLB-Bau 2022-04 053
Elektroinstallationskanal DIN EN 50085-2-1 (VDE 0604-2-1) als Leitungsführungskanal, Außenmaße H/B mind. 60/230 mm, aus PVC-U, mit einem Trennsteg, aus Kunststoff, einschl. aller systembedingten Form- und Verbindungsstücke, auf Beton.
Menge: 33,000 m
Leistungsbereichkatalog: 053

**1.3.210 Elektroinstallationskanal Leitungsführung H/B 80/210mm PVC-U**
*** wie Position 1.3.190
Elektroinstallationskanal DIN EN 50085-2-1 (VDE 0604-2-1) als Leitungsführungskanal, Außenmaße H/B mind. 80/210 mm, aus PVC-U, mit einem Trennsteg, aus Kunststoff, einschl. aller systembedingten Form- und Verbindungsstücke, auf Beton.
Menge: 5,000 m
Leistungsbereichkatalog: 053

**1.3.220 Elektroinstallationsrohr PVC-U AD 16mm AP Abstandsschellen**
*** Bezugsbeschreibung
STLB-Bau 2022-04 053
Elektroinstallationsrohr DIN EN 61386 (VDE 0605), Maße DIN EN 60423, aus PVC-U, einwandig, glatt, starr, mit angeformter Muffe, Außendurchmesser 16 mm, Druckfestigkeit Klasse 1 - sehr leicht (125 N) DIN EN 61386-1 (VDE 0605-1), Klasse Schlagbeanspruchung 3 - mittel DIN EN 61386-1 (VDE 0605-1), max. Gebrauchstemperatur Klasse 1 (60 Grad C) DIN EN 61386-1 (VDE 0605-1), Verlegung offen, auf Putz, mit Abstandsschellen.
Menge: 100,000 m
Leistungsbereichkatalog: 053

**1.3.230 Elektroinstallationsrohr PVC-U AD 25mm AP Abstandsschellen**
*** wie Position 1.3.220
STLB-Bau 2022-04 053
Elektroinstallationsrohr DIN EN 61386 (VDE 0605), Maße DIN EN 60423, aus PVC-U, einwandig, glatt, starr, mit angeformter Muffe, Außendurchmesser 25 mm, Druckfestigkeit Klasse 1 - sehr leicht (125 N) DIN EN 61386-1 (VDE 0605-1), Klasse Schlagbeanspruchung 3 - mittel DIN EN 61386-1 (VDE 0605-1), max. Gebrauchstemperatur Klasse 1 (60 Grad C) DIN EN 61386-1 (VDE 0605-1), Verlegung offen, auf Putz, mit Abstandsschellen.
Menge: 10,000 m
Leistungsbereichkatalog: 053

**1.3.240 Elektroinstallationsrohr PVC-U AD 32mm AP Abstandsschellen**
STLB-Bau 2022-04 053
Elektroinstallationsrohr DIN EN 61386 (VDE 0605), Maße DIN EN 60423, aus PVC-U, einwandig, glatt, starr, mit angeformter Muffe, Außendurchmesser 32 mm, Druckfestigkeit Klasse 1 - sehr leicht (125 N) DIN EN 61386-1 (VDE 0605-1), Klasse Schlagbeanspruchung 3 - mittel DIN EN 61386-1 (VDE 0605-1), max. Gebrauchstemperatur Klasse 1 (60 Grad C) DIN EN 61386-1 (VDE 0605-1), Verlegung offen, auf Putz, mit Abstandsschellen.
Menge: 50,000 m
Leistungsbereichkatalog: 053

**1.3.250 Elektroinstallationsrohr PVC-U AD 32mm UP Fräsen**
STLB-Bau 2022-04 053
Elektroinstallationsrohr DIN EN 61386 (VDE 0605), Maße DIN EN 60423, aus PVC-U, einwandig, gewellt, flexibel, Außendurchmesser 32 mm, Druckfestigkeit Klasse 1 - sehr leicht (125 N) DIN EN 61386-1 (VDE 0605-1), Klasse Schlagbeanspruchung 3 - mittel DIN EN 61386-1 (VDE 0605-1), max. Gebrauchstemperatur Klasse 1 (60 Grad C) DIN EN 61386-1 (VDE 0605-1), Verlegung unter Putz, einschl. Fräsen in Mauerwerk.
Menge: 40,000 m
Leistungsbereichkatalog: 053

**1.3.260 Elektroinstallationsrohr PVC-U AD 25mm UP Fräsen**
STLB-Bau 2022-04 053
Elektroinstallationsrohr DIN EN 61386 (VDE 0605), Maße DIN EN 60423, aus PVC-U, einwandig, gewellt, flexibel, Außendurchmesser 25 mm, Druckfestigkeit Klasse 1 - sehr leicht (125 N) DIN EN 61386-1 (VDE 0605-1), Klasse Schlagbeanspruchung 3 - mittel DIN EN 61386-1 (VDE 0605-1), max. Gebrauchstemperatur Klasse 1 (60 Grad C) DIN EN 61386-1 (VDE 0605-1), Verlegung unter Putz, einschl. Fräsen in Mauerwerk.
Menge: 462,000 m
Leistungsbereichkatalog: 053

*Hinweis: BRÜSTUNGSKANÄLE*

**1.3.270 Elektroinstallationskanal Geräteeinbau H/B 60/170mm Stahl verz besch Mauerwerk**
STLB-Bau 2025-10 053
Elektroinstallationskanal DIN EN 50085-2-1 (VDE 0604-2-1) als Geräteeinbaukanal, mit innenliegendem Oberteil, Breite 80 mm, Außenmaße H/B mind. 60/170 mm, aus verzinktem Stahl, beschichtet, einschl. elektrisch dauerhaft leitfähiger Verbindung, Oberteil aus verzinktem Stahl, beschichtet, mit einem Trennsteg, aus verzinktem Stahl, einschl. aller systembedingten Form- und Verbindungsstücke, auf Mauerwerk, Ausführung gemäß Einzelbeschreibung,
Einzelbeschreibungs-Nr 'als waagerechter und senkrechter Kanal von der Abhangdecke bis zum Fußboden'
Menge: 148,000 m
Leistungsbereichkatalog: 053

**1.3.280 Innenecke Geräteeinbau H/B 60/170mm Stahl verz besch**
STLB-Bau 2019-10 053
Innenecke für Geräteeinbaukanal, mit innenliegendem Oberteil, Breite 80 mm, Außenmaße H/B mind. 60/170 mm, aus verzinktem Stahl, beschichtet, einschl. elektrisch dauerhaft leitfähiger Verbindung, Oberteil aus verzinktem Stahl, beschichtet, mit einem Trennsteg, aus verzinktem Stahl, einschl. aller systembedingten Form- und Verbindungsstücke, auf Mauerwerk.
Menge: 6,000 St
Leistungsbereichkatalog: 053

**1.3.290 Außenecke Geräteeinbau H/B 60/170mm Stahl verz besch**
STLB-Bau 2019-10 053
Außenecke für Geräteeinbaukanal, mit innenliegendem Oberteil, Breite 80 mm, Außenmaße H/B mind. 60/170 mm, aus verzinktem Stahl, beschichtet, einschl. elektrisch dauerhaft leitfähiger Verbindung, Oberteil aus verzinktem Stahl, beschichtet, mit einem Trennsteg, aus verzinktem Stahl, einschl. aller systembedingten Form- und Verbindungsstücke, auf Mauerwerk.
Menge: 1,000 St
Leistungsbereichkatalog: 053

**1.3.300 Schallschutzbarriere zum schalldichten Verschließen der FB-Kanäle**
Schallschutzbarriere zum schalldichten Verschließen der
FB-Kanäle im Audiobereich für den estrichüberdeckten Bodenkanal 48x350 mm, einschließlich allem systembedingten Zubehör
Menge: 50,000 St

**1.3.310 Unterflurdose 8 Installationsgeräte, rund, bis 220 mm,**
Unterflurdose, kontinuierlich nivellierbar von 120 bis 220 mm, einschl. Montagedeckel, für mind. 8 Installationsgeräte, aus bandverzinktem Stahl DIN EN 10346, einschl. elektrisch dauerhaft leitfähiger Verbindung, mit Deckel, geeignet zum Aufbau einer fußbodenebenen Einbaueinheit, rund, für weiche
Bodenbeläge mit  Anlegerahmen, passend zum
estrichüberdeckten Unterflur-Elektroinstallationskanal,
Außenmaße H/B mind. 28/350 mm einschließlich
Schwerlastmontagedeckel sowie allem systembedingten
Zubehör.
Menge: 3,000 St

**1.3.320 Fußbodenebene Einbaueinheit Schwerlast, rund, bis220 mm, Typ 1 SL nass**
Fußbodenebene Einbaueinheit DIN EN 50085-2-2, Typ 1 SL,
V2A, für nass zu pflegende Fußböden, für schwere
Belastungen Belastungsklasse 2, 20kN, mit
Befestigungsspur 60 mm und Zentralplatte, Maße DIN
49075, passend zur Unterflurdose des estrichüberdeckten
Kanalsystems, Ausführung rund, zur Aufnahme von mind.8
Installationsgeräten, mit Gerätedosen, mit Aussparung
zum Einkleben des Bodenbelags, Belagdicke bis 5 mm,
kontinuierlich nivelierbar 120 bis 220 mm,
Bestückung:
- 2 St  Schutzkontaktsteckdose DIN VDE 0620-1, 16 A,
250 V AC, Farbton reinweiß, RAL 9010, in Unterflurdose,
mit Geräteverbindungsdose, einschl. Zentralplatte und
anteiligem Abdeckrahmen, mit Beschriftungsfeld,
Schutzart IP 2X DIN EN 60529, Einsatz mit
Schrauben befestigen. (Allgemein)
- 4 St Schutzkontaktsteckdose DIN VDE 0620-1, 16 A,
250 V AC, Farbton reinweiß, RAL 9010, in Unterflurdose,
mit Geräteverbindungsdose, einschl. Zentralplatte und
anteiligem Abdeckrahmen, mit Beschriftungsfeld,
Schutzart IP 2X DIN EN 60529, Einsatz mit
Schrauben befestigen. (EDV)
 - 1 St HDMI-Kabel mit Stecker und Buchse, aktiv, L=25 m, im BR-Kanal verlegen, einschließlich HDMI-Anschlussdose zum Einbau in Becher, sowie allem systembedingten Zubehör
- 2 St Datenanschlussdose mit Schrägauslass und Deckel, als Doppeldose Cat 6, Komplettbelegung Montagerahmen und großer Blende, Schirmblech  und Edge Connector, mit Deckel  2 x 8 AWG 2, einschließlich 2 Einsätze RJ45,  Beschriftung mit Klebeschildern, passend zum Schalterprogramm, mit Klemmvorrichtung zum Einbau in Unterflur-Bodendosen, einschließlich Abdeckplatte und Rahmen,  Unterfütterung für abweichenden Belagsstärken sowie  sowie allem systembedingten Zubehör
Menge: 3,000 St

#### Abschnitt 1.4 KABEL + LEITUNGEN

*Hinweis: ZULEITUNG VOM HAK*
ZULEITUNG AUS GAUSTRASSE

**1.4.10 Kabel NYY-J 4x120SM AP Abstandsschellen**
STLB-Bau 2024-10 053
Kabel DIN VDE 0276-603 (VDE 0276-603) NYY-J 4 x 120 SM, Cu-Zahl 4608, auf Putz mit Abstandsschellen.
Menge: 15,000 m
Leistungsbereichkatalog: 053

*Hinweis: ZULEITUNGEN IM GEBÄUDE*

**1.4.20 Kabel NYY-J 5x25RM vorh.Kabelrinne/Kanal**
STLB-Bau 2024-10 053
Kabel DIN VDE 0276-603 (VDE 0276-603) NYY-J 5 x 25 RM, Cu-Zahl 1200, auf vorh. Kabelrinnen oder in offene Kanäle.
Menge: 120,000 m
Leistungsbereichkatalog: 053

**1.4.30 Kabel NYY-J 5x16RE vorh.Kabelrinne/Kanal**
STLB-Bau 2024-10 053
Kabel DIN VDE 0276-603 (VDE 0276-603) NYY-J 5 x 16 RE, Cu-Zahl 768, auf vorh. Kabelrinnen oder in offene Kanäle.
Menge: 190,000 m
Leistungsbereichkatalog: 053

**1.4.40 Kabel NYY-J 5x10RE vorh.Kabelrinne/Kanal**
STLB-Bau 2024-10 053
Kabel DIN VDE 0276-603 (VDE 0276-603) NYY-J 5 x 10 RE, Cu-Zahl 480, auf vorh. Kabelrinnen oder in offene Kanäle.
Menge: 85,000 m
Leistungsbereichkatalog: 053

**1.4.50 Kabel NYY-J 5x4RE vorh.Kabelrinne/Kanal**
STLB-Bau 2022-04 053
Kabel DIN VDE 0276-603 (VDE 0276-603) NYY-J 5 x 4 RE, Cu-Zahl 192, auf vorh. Kabelrinnen oder in offene Kanäle.
Menge: 120,000 m
Leistungsbereichkatalog: 053

*Hinweis: STROMKREISLEITUNGEN*
STROMKREISLEITUNGEN
Die Installation erfolgt vorwiegend in NYM:
Von den Verteilungen aus werden die
Stromkreiszuleitungen teilweise in Stahlblechkanäle,
auf Pritschen sowie AP und UP verlegt. Kabel und
Leitungen dürfen nicht über scharfe Kanten gezogen oder
verlegt werden. Ist die Verlegung über scharfe Kanten
unumgänglich, so muß ein entsprechender Kantenschutz
vorgesehen werden.
Bei Verlegung von Kabel und Leitungen auf Putz im
Deckenhohlraumbereich sind pro lfdm. mindestens 3
Schellen  zu verwenden. Die Aufteilung der Stromkreise
erfolgt anhand der Installationspläne. Die
Schlitzarbeiten in Mauerwerk und Beton sowie die
Befestigungsmaterialien und alles Systemgebundene
Zubehör sind in die Einheitspreise einzurechnen.

*Hinweis: VERLEGUNG AUF KABELRINNEN*

**1.4.60 Installationsleitung NYM-J 5x6 vorh.Kabelrinne/Kanal**
STLB-Bau 2022-04 053
Installationsleitung DIN VDE 0250-204 (VDE 0250-204) NYM-J 5 x 6, Cu-Zahl 288, auf vorh. Kabelrinnen oder in offene Kanäle.
Menge: 57,200 m
Leistungsbereichkatalog: 053

**1.4.70 Installationsleitung NYM-J 3x4 vorh.Kabelrinne/Kanal**
STLB-Bau 2022-04 053
Installationsleitung DIN VDE 0250-204 (VDE 0250-204) NYM-J 3 x 4, Cu-Zahl 115, auf vorh. Kabelrinnen oder in offene Kanäle.
Menge: 231,000 m
Leistungsbereichkatalog: 053

**1.4.80 Installationsleitung NYM-J 5x2,5 vorh.Kabelrinne/Kanal**
STLB-Bau 2022-04 053
Installationsleitung DIN VDE 0250-204 (VDE 0250-204) NYM-J 5 x 2,5, Cu-Zahl 120, auf vorh. Kabelrinnen oder in offene Kanäle.
Menge: 26,500 m
Leistungsbereichkatalog: 053

**1.4.90 Installationsleitung NYM-J 3x2,5 vorh.Kabelrinne/Kanal**
STLB-Bau 2022-04 053
Installationsleitung DIN VDE 0250-204 (VDE 0250-204) NYM-J 3 x 2,5, Cu-Zahl 72, auf vorh. Kabelrinnen oder in offene Kanäle.
Menge: 660,500 m
Leistungsbereichkatalog: 053

**1.4.100 Installationsleitung NYM-J 5x1,5 vorh.Kabelrinne/Kanal**
STLB-Bau 2022-04 053
Installationsleitung DIN VDE 0250-204 (VDE 0250-204) NYM-J 5 x 1,5, Cu-Zahl 72, auf vorh. Kabelrinnen oder in offene Kanäle.
Menge: 244,200 m
Leistungsbereichkatalog: 053

**1.4.110 Installationsleitung NYM-J 4x1,5 vorh.Kabelrinne/Kanal**
STLB-Bau 2022-04 053
Installationsleitung DIN VDE 0250-204 (VDE 0250-204) NYM-J 4 x 1,5, Cu-Zahl 58, auf vorh. Kabelrinnen oder in offene Kanäle.
Menge: 10,000 m
Leistungsbereichkatalog: 053

**1.4.120 Installationsleitung NYM-J 3x1,5 vorh.Kabelrinne/Kanal**
STLB-Bau 2022-04 053
Installationsleitung DIN VDE 0250-204 (VDE 0250-204) NYM-J 3 x 1,5, Cu-Zahl 43, auf vorh. Kabelrinnen oder in offene Kanäle.
Menge: 248,200 m
Leistungsbereichkatalog: 053

**1.4.130 Installationsleitung NYM-J 7x1,5 vorh.Kabelrinne/Kanal**
STLB-Bau 2022-04 053
Installationsleitung DIN VDE 0250-204 (VDE 0250-204) NYM-J 7 x 1,5, Cu-Zahl 101, auf vorh. Kabelrinnen oder in offene Kanäle.
Menge: 10,000 m
Leistungsbereichkatalog: 053

*Hinweis: VERLEGUNG MIT SAMMELBEFESTIGUNGEN*

**1.4.140 Installationsleitung NYM-J 5x6**
STLB-Bau 2022-04 053
Installationsleitung DIN VDE 0250-204 (VDE 0250-204) NYM-J 5 x 6, Cu-Zahl 288.
Menge: 457,600 m
Leistungsbereichkatalog: 053

**1.4.150 Installationsleitung NYM-J 5x2,5**
STLB-Bau 2022-04 053
Installationsleitung DIN VDE 0250-204 (VDE 0250-204) NYM-J 5 x 2,5, Cu-Zahl 120.
Menge: 132,000 m
Leistungsbereichkatalog: 053

**1.4.160 Installationsleitung NYM-J 3x2,5**
STLB-Bau 2022-04 053
Installationsleitung DIN VDE 0250-204 (VDE 0250-204) NYM-J 3 x 2,5, Cu-Zahl 72.
Menge: 96,000 m
Leistungsbereichkatalog: 053

**1.4.170 Installationsleitung NYM-J 5x1,5**
STLB-Bau 2022-04 053
Installationsleitung DIN VDE 0250-204 (VDE 0250-204) NYM-J 5 x 1,5, Cu-Zahl 72.
Menge: 2075,700 m
Leistungsbereichkatalog: 053

**1.4.180 Installationsleitung NYM-J 4x1,5**
STLB-Bau 2022-04 053
Installationsleitung DIN VDE 0250-204 (VDE 0250-204) NYM-J 4 x 1,5, Cu-Zahl 58.
Menge: 80,000 m
Leistungsbereichkatalog: 053

**1.4.190 Installationsleitung NYM-J 3x1,5**
STLB-Bau 2022-04 053
Installationsleitung DIN VDE 0250-204 (VDE 0250-204) NYM-J 3 x 1,5, Cu-Zahl 43.
Menge: 1985,600 m
Leistungsbereichkatalog: 053

**1.4.200 Installationsleitung NYM-J 7x1,5**
STLB-Bau 2022-04 053
Installationsleitung DIN VDE 0250-204 (VDE 0250-204) NYM-J 7 x 1,5, Cu-Zahl 101.
Menge: 80,000 m
Leistungsbereichkatalog: 053

*Hinweis: VERLEGUNG UP MIT FRÄSEN*

**1.4.210 Installationsleitung NYM-J 5x6 UP Fräsen**
STLB-Bau 2022-04 053
Installationsleitung DIN VDE 0250-204 (VDE 0250-204) NYM-J 5 x 6, Cu-Zahl 288, unter Putz, einschl. Fräsen in Mauerwerk.
Menge: 28,600 m
Leistungsbereichkatalog: 053

**1.4.220 Installationsleitung NYM-J 5x2,5 UP Fräsen**
STLB-Bau 2022-04 053
Installationsleitung DIN VDE 0250-204 (VDE 0250-204) NYM-J 5 x 2,5, Cu-Zahl 120, unter Putz, einschl. Fräsen in Mauerwerk.
Menge: 8,250 m
Leistungsbereichkatalog: 053

**1.4.230 Installationsleitung NYM-J 3x2,5 UP Fräsen**
STLB-Bau 2022-04 053
Installationsleitung DIN VDE 0250-204 (VDE 0250-204) NYM-J 3 x 2,5, Cu-Zahl 72, unter Putz, einschl. Fräsen in Mauerwerk.
Menge: 17,500 m
Leistungsbereichkatalog: 053

**1.4.240 Installationsleitung NYM-J 5x1,5 UP Fräsen**
STLB-Bau 2022-04 053
Installationsleitung DIN VDE 0250-204 (VDE 0250-204) NYM-J 5 x 1,5, Cu-Zahl 72, unter Putz, einschl. Fräsen in Mauerwerk.
Menge: 122,100 m
Leistungsbereichkatalog: 053

**1.4.250 Installationsleitung NYM-J 4x1,5 UP Fräsen**
STLB-Bau 2022-04 053
Installationsleitung DIN VDE 0250-204 (VDE 0250-204) NYM-J 4 x 1,5, Cu-Zahl 58, unter Putz, einschl. Fräsen in Mauerwerk.
Menge: 5,000 m
Leistungsbereichkatalog: 053

**1.4.260 Installationsleitung NYM-J 3x1,5 UP Fräsen**
STLB-Bau 2022-04 053
Installationsleitung DIN VDE 0250-204 (VDE 0250-204) NYM-J 3 x 1,5, Cu-Zahl 43, unter Putz, einschl. Fräsen in Mauerwerk.
Menge: 124,100 m
Leistungsbereichkatalog: 053

**1.4.270 Installationsleitung NYM-J 7x1,5 UP Fräsen**
STLB-Bau 2022-04 053
Installationsleitung DIN VDE 0250-204 (VDE 0250-204) NYM-J 7 x 1,5, Cu-Zahl 101, unter Putz, einschl. Fräsen in Mauerwerk.
Menge: 5,000 m
Leistungsbereichkatalog: 053

*Hinweis: VERLEGUNG IN ROHR*

**1.4.280 Installationsleitung NYM-J 5x2,5 vorh.Rohr/Unterflurkanal**
STLB-Bau 2022-04 053
Installationsleitung DIN VDE 0250-204 (VDE 0250-204) NYM-J 5 x 2,5, Cu-Zahl 120, in vorh. Rohre/Unterflurkanäle.
Menge: 8,250 m
Leistungsbereichkatalog: 053

**1.4.290 Installationsleitung NYM-J 3x2,5 vorh.Rohr/Unterflurkanal**
STLB-Bau 2022-04 053
Installationsleitung DIN VDE 0250-204 (VDE 0250-204) NYM-J 3 x 2,5, Cu-Zahl 72, in vorh. Rohre/Unterflurkanäle.
Menge: 13,000 m
Leistungsbereichkatalog: 053

**1.4.300 Installationsleitung NYM-J 5x1,5 vorh.Rohr/Unterflurkanal**
STLB-Bau 2022-04 053
Installationsleitung DIN VDE 0250-204 (VDE 0250-204) NYM-J 5 x 1,5, Cu-Zahl 72, in vorh. Rohre/Unterflurkanäle.
Menge: 122,100 m
Leistungsbereichkatalog: 053

**1.4.310 Installationsleitung NYM-J 4x1,5 vorh.Rohr/Unterflurkanal**
STLB-Bau 2022-04 053
Installationsleitung DIN VDE 0250-204 (VDE 0250-204) NYM-J 4 x 1,5, Cu-Zahl 58, in vorh. Rohre/Unterflurkanäle.
Menge: 5,000 m
Leistungsbereichkatalog: 053

**1.4.320 Installationsleitung NYM-J 3x1,5 vorh.Rohr/Unterflurkanal**
STLB-Bau 2022-04 053
Installationsleitung DIN VDE 0250-204 (VDE 0250-204) NYM-J 3 x 1,5, Cu-Zahl 43, in vorh. Rohre/Unterflurkanäle.
Menge: 124,100 m
Leistungsbereichkatalog: 053

**1.4.330 Installationsleitung NYM-J 7x1,5 vorh.Rohr/Unterflurkanal**
STLB-Bau 2022-04 053
Installationsleitung DIN VDE 0250-204 (VDE 0250-204) NYM-J 7 x 1,5, Cu-Zahl 101, in vorh. Rohre/Unterflurkanäle.
Menge: 5,000 m
Leistungsbereichkatalog: 053

**1.4.340 Geschirmte, paarige verseilte Busleitung YCYM 2x2x0,8 mm, grün, KNX**
Geschirmte, paarige verseilte Busleitung
YCYM 2x2x0,8 mm
Nennspannung 250/250 V,
Farbe: grün (EIB/KNX-BUS)
in vorhandene Rohre, Unterflurkanäle und auf
Kabelrinnen, Arbeitshöhe über 6 bis 8 m, einschließlich
allem systembedingten Zubehör
Menge: 2460,000 m

#### Abschnitt 1.5 INSTALLATIONSMATERIAL

*Hinweis: INSTALLATIONSMATERIAL*

**1.5.10 Tableau Grafik-Display KNX-TP 10 " Touch Panel**
TFT-10" Touch Panel mit 800 x 600 Bildpunkten, 1,6 GHz
CPU,  1 GB RAM, KNX TP Interface, 2 x Ethernet 10/100,
3 x USB 2.0, PS2, DVI, Betriebsystem installiert auf 4
GB Flashdisk, bis zu 50 darstellbare Seiten, bis zu 8
Funktionszeilen pro Seite, 4 programmierbare Tasten, 2 Cursortasten, eine Taste zum Schalten der  Hintergrundbeleuchtung, Uhrfunktion mit Datum, parametrierbar über PC-Tool-Software, Schnittstelle zum Laden der darstellbaren Seiten, Bussystem KNX-TP, als Unterputzgerät einschl. Unterputz-Einbaugehäuse für Ortbeton, Bemessungsbetriebsspannung 230 V AC, Busanschluss über Busanschlussklemme, einschließlich allem systembedingten Zubehör.
Menge: 1,000 St

**1.5.20 Schaltaktor KNX-TP 2fach 16A**
STLB-Bau 2022-04 057
Schaltaktor, Bussystem KNX-TP, 2-fach, mit einem potentialfreien Relaiskontakt pro Ausgang, Bemessungsbetriebsspannung 230 V AC, Schaltstrom 16 A, cos phi 0,8, mit gleichzeitigem Schalten von 3 Ausgängen (3-phasiges Schalten), mit einstellbarer Kontaktart (Öffner/Schließer), mit Betriebs- und Statusanzeige pro Kanal, mit Vorwahl, ob alle Kanäle gemeinsam und identisch parametriert werden oder ob jeder Kanal individuell parametrierbar ist, mit Invertierbarkeit der Ausgänge, mit einstellbarem Zeitschalterbetrieb, mit einstellbarer Ein-/Ausschalt-Verzögerung, mit logischer Verknüpfung (UND/ODER) zweier Kommunikationsobjekte für einen Kanal, mit integrierter 8-bit-Szenensteuerung, mit mind. 4 Szenen pro Kanal, mit einstellbarem Schaltzustand bei Spannungsausfall, mit Objekt zur Statusmeldung, Versorgung der Geräteelektronik durch Busspannung, max. zulässige Buslast 10 mA, als Unterputzgerät zum Einbau in Gerätedose, Durchmesser 60 mm, Tiefe 60 mm, mit integriertem Busankoppler und Busanschluss über Busanschlussklemme, Schutzart IP 2X DIN EN 60529 (VDE 0470-1).
Menge: 1,000 St
Leistungsbereichkatalog: 057

**1.5.30 Universal-Schnittstelle KNX-TP**
STLB-Bau 2022-04 057
Universal-Schnittstelle, Bussystem KNX-TP, mit 4 Kanälen, mit der Bus-Software parametrierbar als Eingang oder Ausgang, zur Abfrage potentialfreier Kontakte oder zur Ansteuerung externer LEDs, einschl. LED-Vorwiederstände, Abfragespannung der Kontakte 20 V DC-Impulse, Eingangsstrom 0,5 mA, Ausgangsspannung 5 V DC, Ausgangsstrom max. 2 mA, kurzschluss- und überlastfest, Verpolungsschutz, mit pro Kanal zuordenbaren Funktionen, Reaktion auf Schaltflanke, Schalt-/Dimm-Befehl senden (auch 1-Taster-Steuerung), Jalousie/Rollladen ansteuern (auch 1-Taster-Steuerung), Bedienen von unterschiedlichen Verbrauchern durch mehrfaches Betätigen des Eingangs oder in einer festgelegten Schaltfolge, Lichtszenen steuern und speichern, beliebige Werte und Datentyp senden, mit 30 cm langen steckbaren Anschlussleitungen, verlängerbar auf bis zu 4 m, Bemessungsbetriebsspannung: Busspannung, max. zulässige Buslast 20 mA, als Unterputzgerät zum Einbau in Gerätedose, Durchmesser 60 mm, Schutzart IP 2X DIN EN 60529 (VDE 0470-1).
Menge: 1,000 St
Leistungsbereichkatalog: 057

**1.5.40 Taster KNX-TP einfach Tasterstellung integr.Busankoppler**
Taster, Bussystem KNX-TP, einfach, mit Bedienoberfläche
mit Tasterstellung, mit integriertem Busankoppler,
Tasterbeschriftung in Klartext in englisch, mit pro
Betätigungsstelle zuordenbaren Funktionen, Umschalten,
Ein-/Ausschalten, Dimmen, Jalousie, Wert senden, Szene speichern und abrufen von bis zu 4 Szenen  (1-bit), mit Schalten bei steigender und/oder fallender Flanke, mit 2-bit-Zwangsführung, mit 2. Funktionsebene, zusätzlich und zeitverzögert, Umschalten, Ein-/Ausschalten, Dimmen, Jalousie, Szene speichern und abrufen von bis zu 2 Szenen (1-bit, 8-bit), mit 2-bit-Zwangsführung, mit Sperren über ein Sperrobjekt, mit 2 LEDs als Orientierungslicht oder Betriebs-/Statusanzeige, dimmbar und zur Statusanzeige von Binär- und Analogwerten, als Unterputzgerät, einschl.
aufsteckbarer Bedienoberfläche, Schutzart IP 2X DIN EN
60529 (VDE 0470-1),  in Mauerwerk, mit  Geräteverbindungsdose, einschl. Zentralplatte und anteiligem Abdeckrahmen, sowie allem systembedingten Zubehör.
Menge: 9,000 St

**1.5.50 Taster KNX-TP 2-fach Montage integr. Busankoppler**
Taster, Bussystem KNX-TP, 2-fach,  mit integriertem
Busankoppler,  mit Beschriftungsfeld,
Tasterbeschriftung in Klartext in englisch, mit pro
Betätigungsstelle zuordenbaren Funktionen, Umschalten,
Ein-/Ausschalten, Dimmen, Jalousie, Wert senden, Szene
speichern und abrufen von bis zu 4 Szenen (1-bit), mit
Schalten bei steigender und/oder fallender Flanke, mit
2-bit-Zwangsführung,
mit 2. Funktionsebene, zusätzlich und zeitverzögert,
Umschalten, Ein-/Ausschalten, Dimmen, Jalousie, Szene
speichern und abrufen von bis zu 2 Szenen (1-bit,
8-bit), mit 2-bit-Zwangsführung, mit integrierter
8-bit-Szenensteuerung,
mit Sperren über ein Sperrobjekt, mit einer LED als
Orientierungslicht, mit Betriebs-/Statusanzeige über 6
LEDs, dimmbar und zur Statusanzeige von Binär- und
Analogwerten, Schutzart IP 2X DIN EN 60529 (VDE
0470-1),  in Mauerwerk, mit Geräteverbindungsdose,
einschl. Zentralplatte und anteiligem Abdeckrahmen,
sowie allem systembedingten Zubehör.
Menge: 11,000 St

**1.5.60 Taster KNX-TP 3-fach Montage integr. Busankoppler**
Taster, Bussystem KNX-TP, 3-fach,  mit integriertem
Busankoppler,  mit Beschriftungsfeld,
Tasterbeschriftung in Klartext in englisch, mit pro
Betätigungsstelle zuordenbaren Funktionen, Umschalten,
Ein-/Ausschalten, Dimmen, Jalousie, Wert senden, Szene
speichern und abrufen von bis zu 4 Szenen (1-bit), mit
Schalten bei steigender und/oder fallender Flanke, mit
2-bit-Zwangsführung, mit 2. Funktionsebene, zusätzlich und zeitverzögert, Umschalten, Ein-/Ausschalten, Dimmen, Jalousie, Szene speichern und abrufen von bis zu 2 Szenen (1-bit, 8-bit), mit 2-bit-Zwangsführung, mit integrierter 8-bit-Szenensteuerung, mit Sperren über ein Sperrobjekt, mit einer LED als Orientierungslicht, mit Betriebs-/Statusanzeige über 6 LEDs, dimmbar und zur Statusanzeige von Binär- und
Analogwerten, Schutzart IP 2X DIN EN 60529 (VDE
0470-1),  in Mauerwerk, mit Geräteverbindungsdose,
einschl. Zentralplatte und anteiligem Abdeckrahmen,
sowie allem systembedingten Zubehör.
Menge: 1,000 St

**1.5.70 Taster KNX-TP 4-fach Montage integr. Busankoppler**
Taster, Bussystem KNX-TP, 4-fach,  mit integriertem
Busankoppler,  mit Beschriftungsfeld,
Tasterbeschriftung in Klartext in englisch, mit pro
Betätigungsstelle zuordenbaren Funktionen, Umschalten,
Ein-/Ausschalten, Dimmen, Jalousie, Wert senden, Szene
speichern und abrufen von bis zu 4 Szenen (1-bit), mit
Schalten bei steigender und/oder fallender Flanke, mit
2-bit-Zwangsführung,
mit 2. Funktionsebene, zusätzlich und zeitverzögert,
Umschalten, Ein-/Ausschalten, Dimmen, Jalousie, Szene
speichern und abrufen von bis zu 2 Szenen (1-bit,
8-bit), mit 2-bit-Zwangsführung, mit integrierter
8-bit-Szenensteuerung,
mit Sperren über ein Sperrobjekt, mit einer LED als
Orientierungslicht, mit Betriebs-/Statusanzeige über 6
LEDs, dimmbar und zur Statusanzeige von Binär- und
Analogwerten, Schutzart IP 2X DIN EN 60529 (VDE
0470-1),  in Mauerwerk, mit Geräteverbindungsdose,
einschl. Zentralplatte und anteiligem Abdeckrahmen,
sowie allem systembedingten Zubehör.
Menge: 1,000 St

**1.5.80 KNX-TPTastschalter 1-polig Aus/Wechsel 10A 250V AP IP44**
Tastschalter DIN EN 60669-1 (VDE 0632-1) 1-polig,
Aus/Wechsel, 10 A, 250 V AC, Farbton reinweiß, RAL
9010, in Aufputzgehäuse, mit Beschriftungsfeld, mit
Kontrolllampe, Schutzart IP 44 DIN EN 60529 (VDE
0470-1), Einsatz mit Schrauben befestigen, mit KNX-Schnittstelle, sowie allem systembedingten Zubehör.
Menge: 7,000 St
Leistungsbereichkatalog: 053

**1.5.90 Präsenzmelder drehbarem Sensorkopf KNX-TP Decke**
Präsenzmelder, mit drehbarem Sensorkopf, für
Innenbereich, Bussystem KNX-TP, Erfassungswinkel
senkrecht 120 Grad, Erfassungswinkel waagerecht 360
Grad, Erfassungsbereich 6 bis 11 m, mit selbstadaptiver
 Einstellung der Nachlaufzeit der EIN-Phase,
Sperren/Freigeben des Meldebetriebes pro Funktionsblock
 über ein Kommunikationsobjekt, mit Testbetrieb und LED
 zur Anzeige von Detektionen im Testbetrieb, mit
Schaltobjekt für Beleuchtung, mit Schaltobjekt für
Präsenz, mit Schaltobjekt für Bewegung, mit
Objekt zur manuellen Übersteuerung des Schaltausgangs
Beleuchtung, mit Infrarot-Empfänger/-Dekoder, mit
wahlweise zuordenbaren Funktionen, Ein-/Ausschalten,
Dimmen, mit Helligkeitssensor, mit Übertragung des
Helligkeitsmesswertes in lx, mit einstellbarem
Helligkeitsgrenzwert für Tag-/Energiesparbetrieb,
zyklisches Senden, mit Parametrierung über die ETS,
Parallelbetrieb mehrerer Melder ohne Logikbausteine
möglich, mit integriertem Busankoppler und Busanschluss
 über Busanschlussklemme, Bemessungsbetriebsspannung: Busspannung, max. zulässige  Buslast 5 mA, für Deckenmontage, Schutzart bis IP 45 DIN EN 60529 (VDE 0470-1),  in Decke, mit Hohlwanddose, einschl. Zentralplatte und anteiligem Abdeckrahmen, sowie allem systembedingten Zubehör.
Menge: 26,000 St

**1.5.100 Präsenzmelder für 230 V AC, KNX-TP Wand**
KNX-TP Präsenzmelder für 230 V AC,  zur AP-Wand-Montage, mit AP-Dose, Schutzart IP 65 DIN EN 60529 (VDE 0470-1), Erfassungsbereich waagerecht 360 Grad, Farbton reinweiß RAL 9010, Reichweite mind. 8 m, mit Unterkriechschutz, mit einem Relaisausgang 230 V AC, mit integriertem Dämmerungsschalter, Einstellbereich 5 bis 1000 lx, Ausschaltverzögerung einstellbar von 2 s bis 16 min, für Wandmontage, Montagehöhe über 4 bis 6 m,
sowie allem systembedingten Zubehör.
Menge: 2,000 St
Leistungsbereichkatalog: 053

**1.5.110 Bewegungsmelder KNX-TP**
STLB-Bau 2022-04 057
Bewegungsmelder, für Außenbereich, Bussystem KNX-TP, mit einstellbarem Erfassungsbereich von 90 bis 180 Grad, Erfassungsbereich bis 16 m, Nennmontagehöhe 2 m bis 4 m, einstellbare Nachlaufzeit, Sperren/Freigeben des Meldebetriebes pro Funktionsblock über ein Kommunikationsobjekt, mit Testbetrieb und LED zur Anzeige von Detektionen im Testbetrieb, mit 8-bit-Szenensteuerung, für 2 Szenen, mit Infrarot-Empfänger/-Dekoder, mit wahlweise zuordenbaren Funktionen, mit Helligkeitssensor, mit Übertragung des Helligkeitsmesswertes in lx, mit einstellbarem Helligkeitsgrenzwert für Tag-/Energiesparbetrieb, Bewegungsmeldung abhängig von der Helligkeit, zyklisches Senden bei Bewegungserfassung, einstellbare Totzeit nach Bewegungserfassung, mit Parametrierung über die ETS, mit integriertem Busankoppler und Busanschluss über Busanschlussklemme, Bemessungsbetriebsspannung: Busspannung, max. zulässige Buslast 30 mA, für Wandmontage, Schutzart IP 55 DIN EN 60529 (VDE 0470-1).
Menge: 4,000 St
Leistungsbereichkatalog: 057

**1.5.120 Multi-Messwertgeber KNX-TP Wind Niederschlag Außentemp. Dämmerung Außenhelligkeit 0-70m/s -20-40GradC 0-40klx 0-256lx Heiztransformator Netzgerät**
STLB-Bau 2022-04 057
Multi-Messwertgeber, beheizbar, Bussystem KNX-TP, für Windgeschwindigkeit, Niederschlag und Außentemperatur, für Dämmerung und Außenhelligkeit, als 3-fach-Außenhelligkeitssensor für 3-Richtungsmessung, ohne mechanisch bewegte Teile,
Messbereich 0 bis 70 m/s,
Messbereich - 20 bis 40 Grad C,
Messbereich 0 bis 40 klx,
Messbereich 0 bis 256 lx, mit DCF-77-Empfänger und Senden von Datum/Uhrzeit über den Bus, Bemessungsbetriebsspannung 12 bis 24 V DC, als Kompaktgerät zur Mastmontage, Schutzart IP 65 DIN EN 60529 (VDE 0470-1), einschl. Heiztransformator und Netzgerät für Montage auf Tragschiene, mit integriertem Busankoppler, mit Busanschluss über Busanschlussklemme.
Menge: 1,000 St
Leistungsbereichkatalog: 057

**1.5.130 Anschlüsse 230V**
Anschlüsse 230V 16 A  bis 3 x 4 mm2 an beigestellte Elektrogeräte unter Gestellung aller systembedingten Komponenten.
Menge: 19,000 St

**1.5.140 Motoranschlüsse 230 V 10A Auf-Zu/Auf-Ab**
Motoranschlüsse 230 V 10A  Auf-Zu an beigestellten Betriebsmitteln einschließlich AZK und allem systembedingten Zubehör
Menge: 31,000 St

**1.5.150 Anschlüsse 400V bis 5x4mm²**
Anschlüsse 400V, 16 A  bis 5 x 4 mm2 an beigestellte  Elektrogeräte unter Gestellung aller systembedingten Komponenten.
Menge: 3,000 St

**1.5.160 Geräteanschlussdose AP-Ausführung Einfachdose IP2X bis 5 x 6mm2**
Geräteanschlussdose DIN EN 60670-1 (VDE 0606-1) Farbton
 reinweiß, RAL 9010, in Aufputzausführung, als
Einfachdose, Schutzart IP 2X DIN EN 60529 (VDE
0470-1), mit Verbindungsklemmen bis 6 mm2, 5-polig 400
V AC, mit Deckel, und mit Schrauben befestigen.
Menge: 4,000 St

**1.5.170 Geräteanschlussdose AP-Ausführung Einfachdose IP2X bis 3 x 2,5mm2**
Geräteanschlussdose DIN EN 60670-1 (VDE 0606-1) Farbton
 reinweiß, RAL 9010, in Aufputzausführung, als
Einfachdose, Schutzart IP 2X DIN EN 60529 (VDE
0470-1), mit Verbindungsklemmen bis 2,5 mm2, 3-polig
230 V AC, mit Deckel, und mit Schrauben befestigen.
Menge: 4,000 St

**1.5.180 Schutzkontaktsteckdose 250V 16A Mauerwerk IP44 UP**
Schutzkontaktsteckdose DIN VDE 0620-1 (VDE 0620-1), 250 V AC, 16 A, mit erhöhtem Berührungsschutz (Kinderschutz), Farbton reinweiß, RAL 9010, in Mauerwerk, mit Geräteverbindungsdose, einschl. Zentralplatte und Mehrfachrahmen, mit Beschriftungsfeld und Symbolaufdruck, Schutzart IP 44 DIN EN 60529 (VDE 0470-1), Einsatz mit Schrauben befestigen.
Menge: 12,000 St

**1.5.190 Schutzkontaktsteckdose 250V 16A AP IP44**
Schutzkontaktsteckdose DIN VDE 0620-1 (VDE 0620-1), 250 V AC, 16 A, mit erhöhtem Berührungsschutz (Kinderschutz), Farbton reinweiß, RAL 9010, AP, einschl. Zentralplatte und Mehrfachrahmen, mit Beschriftungsfeld und Symbolaufdruck, Schutzart IP 44 DIN EN 60529 (VDE 0470-1), Einsatz mit Schrauben befestigen.
Menge: 40,000 St

**1.5.200 Schutzkontaktsteckdose 250V 16A UP IP2X**
Schutzkontaktsteckdose DIN VDE 0620-1 (VDE 0620-1), 250 V AC, 16 A, mit erhöhtem Berührungsschutz (Kinderschutz), Farbton reinweiß, RAL 9010, in Mauerwerk, mit Geräteverbindungsdose, einschl. Zentralplatte und Mehrfachrahmen, mit Beschriftungsfeld, Schutzart IP 2X DIN EN 60529 (VDE 0470-1), Einsatz mit Schrauben befestigen.
Menge: 53,000 St

**1.5.210 Schutzkontaktsteckdose 250V 16A Inst.Kanal mit USB-Stecker**
Schutzkontaktsteckdose DIN VDE 0620-1 (VDE 0620-1), 250
V AC, 16 A, mit erhöhtem Berührungsschutz
(Kinderschutz), Farbton reinweiß, RAL 9010, in
Installationskanal, mit Geräteverbindungsdose, einschl.
Zentralplatte, mit Beschriftungsfeld, Schutzart IP 2X
DIN EN 60529 (VDE 0470-1), Einsatz mit Schrauben
befestigen, einschließlich 2 St. USB-Stecker zum Laden von Smartphone, Tablett, etc.Ausgangsspannung: 4,75 5,25 V DC
Ausgangsstrom bei Betrieb beider Buchsen: max. 2400 mA
Ausgangsleistung: 12 W sowie allem systembedingten Zubehör
Menge: 17,000 St
Leistungsbereichkatalog: 053

**1.5.220 Schutzkontaktsteckdose 250V 16A Inst.Kanal**
Schutzkontaktsteckdose DIN VDE 0620-1 (VDE 0620-1), 250
V AC, 16 A, mit erhöhtem Berührungsschutz
(Kinderschutz), Farbton reinweiß, RAL 9010, in
Installationskanal, mit Geräteverbindungsdose, einschl.
Zentralplatte, mit Beschriftungsfeld, Schutzart IP 2X
DIN EN 60529 (VDE 0470-1), Einsatz mit Schrauben
befestigen,  sowie allem systembedingten Zubehör
Menge: 62,000 St
Leistungsbereichkatalog: 053

**1.5.230 CEE-Steckdose 5polig 230/400VAC 16A AP Beschriftungsfeld IP44**
STLB-Bau 2022-04 053
CEE-Steckdose DIN EN 60309-2 (VDE 0623-2), 5-polig, Bemessungsbetriebsspannung 230/400 V AC, 16 A, in Aufputzausführung, mit Beschriftungsfeld, Schutzart IP 44 DIN EN 60529 (VDE 0470-1), Einsatz mit Schrauben befestigen.
Menge: 3,000 St
Leistungsbereichkatalog: 053

**1.5.240 Verbindungsdose Einführungen Kunststoff grau 80/80mm T 50mm IP44 5x6mm2 AP Mauerwerk**
STLB-Bau 2022-04 053
Verbindungsdose DIN EN IEC 60670-1 (VDE 0606-1) als Abzweigkasten, mit Einführungen für andere Arten von Leitern/Leitungen oder Elektroinstallationsrohre, aus Kunststoff, Farbton grau, Grundfläche mind. 80/80 mm, Tiefe mind. 50 mm, mit Deckel mit Schraubbefestigung, Schutzart IP 44 DIN EN 60529 (VDE 0470-1), mit 5 Klemmen 6 mm2, Aufputz, auf Mauerwerk.
Menge: 40,000 St
Leistungsbereichkatalog: 053

**1.5.250 Verbindungsdose Einführungen Kunststoff grau 100/100mm T 50mm IP44 5x6mm2 AP Mauerwerk**
STLB-Bau 2022-04 053
Verbindungsdose DIN EN IEC 60670-1 (VDE 0606-1) als Abzweigkasten, mit Einführungen für andere Arten von Leitern/Leitungen oder Elektroinstallationsrohre, aus Kunststoff, Farbton grau, Grundfläche mind. 100/100 mm, Tiefe mind. 50 mm, mit Deckel mit Schraubbefestigung, Schutzart IP 44 DIN EN 60529 (VDE 0470-1), mit 5 Klemmen 6 mm2, Aufputz, auf Mauerwerk.
Menge: 35,000 St
Leistungsbereichkatalog: 053

#### Abschnitt 1.6 BELEUCHTUNG

*Hinweis: ALLGEM. BELEUCHTUNG*
ALLGEM. BELEUCHTUNG
Die Beleuchtung in den Büro- und Besprechungsräumen wird dimmbar (DALI) über KNX-Steuerung vorgesehen.

**1.6.10 Büroleuchte 4000lm, 33W, Lichtfarbe 840**
Büro-Leuchte, primäre lichttechn. Abdeckung, mikroprismatische Abdeckung, aus PMMA, BAP65 (L≤ 3000cd/m²),  UGR ≤ 19, Farbwiedergabeindex (Ra) 80, Lichtaustritt: direkt strahlend, primäre Lichtcharakteristik: symmetrisch, Montageart: Einlegemontage, LED Bemessungslichtstrom: 4.000 lm, >120lm/W, Lichtfarbe: 840, Farbtemperatur: 4000K, Vorschaltgerät: EVG-DALI, mit Klemme, 5polig, Netzanschluss: 220..240V, AC, 50/60Hz, Bemessungsleistung: 33W, Gehäuse, aus Aluminium, verkehrsweiß (RAL 9016), Modul: M625, Länge: 622 mm, Breite: 622 mm, Höhe: ca. 40mm, Gehäuseoberseite, aus Stahlblech, verzinkt, Schutzart (gesamt): IP20, Schutzart (Lampenraum, raumseitig): IP54, Schutzklasse (gesamt): SK II (Schutzisoliert), Prüfzeichen: CE, ENEC, einschließlich Leuchtmittel und allem systembedingten Zubehör.
Menge: 49,000 St

**1.6.20 LED Einabuleuchte, 12W 1260lm, 4000K**
LED-Einbauleuchte,runder Leuchtenkörper aus Aluminium; extrem flache Bauform, D=300mm, T=45mm, Oberfläche weiß pulverbeschichtet; geeignet für Wand- oder Deckenmontage, werkzeugloses Schnellmontagesystem; direkte Lichtverteilung durch Light-Guiding-Prism; seitlich eingekoppeltes Licht durch Lasergravur, nach unten gelenkt; Lichtlenkung mittels hochreflektierenden Reflektormaterials; mikroprismatische PMMA-Abdeckung; absolut homogene Ausleuchtung, 1260lm,  ca 12W, >105lm/W, Lichtfarbe 840, IP40, UGR ≤ 19; Lichtfarbe 4000 K; Binning initial ≤ 3 MacAdam; CRI ≥ 80; min. 90% des Lichtstromes nach 50000 h Lebensdauer; energieeffiziente LEDs mit hoher Farbwiedergabe; Leuchte mit 2 Kabelöffnungen und Steckklemme fur Durchgangsverdrahtung; Schutzart IP40; SK1 220-240V; photobiologische Sicherheit gemäß IEC 62471 Risikogruppe RG 0; leuchteninterne Verdrahtung halogenfrei; inkl. DALI-2 Konverter; mit CLO-Funktion konstanter Lichtstrom über die Lebensdauer; zusätzliche Energieersparnis durch reduzierte LED-Bestromung bei Inbetriebnahme; Lichtquelle durch autorisierte Fachleute austauschbar; Betriebsgerät durch autorisierte Fachleute austauschbar, einschließlich allem systembedingten Zubehör.
Menge: 12,000 St

**1.6.30 LED Einbauleuchte 29W 4060 lm IP65 M625**
LED Einbauleuchte 29 W, 4000K, 4060 lm, mind. 140 lm/W mit Lichtleiterplatte mit ca 130 LED mit Blenungskontrolle für hervorragende Lichtverteilung. Ableitung der Wärme durch Kühlkörper auf die Gehäuserückseite IP65 Vorder- und Rückseite geeignet für Installationen in 15 und 24 mm T-Bar- Decken. Panelrahmen RAL9016 Weiß, Hoher Farbwiedergabeindex (Ra) 80 SDCM < 4 für gleichbleibende Farblichtqualität  (L70) bei einer Lebensdauer von 50.000, 220  240 V AC, 50  60 Hz, für gesägte Deckenöffnungen, Decken mit sichtbaren und nicht sichtbaren Tragprofilen, 622 x 622 x 15  mm, Abstrahlwinkel ca 120 Grad, 4 Kabeleinführungen,  Einbau
in verschiedene Deckensysteme mit entsprechendem
Befestigungssatz oder Einlegemontage in Deckensysteme
mit sichtbaren Tragschienen und eingelegten Deckenplatten, VDE, CE und ENEC-Zeichen,  einschließlich Leuchtmittel sowie allem systembedingten Zubehör
Typ 2
Menge: 2,000 St

**1.6.40 LED Decken-Einbauleuchte, 15W, 4000K, 1800lm,**
LED Decken-Einbauleuchte (Komplettleuchte ); Einsatz bei limitiertem Platz in der Decke: Einbautiefe <100mm; LED  Leuchte stabiles weiß mit symmetrisch, breitstrahlender Lichtverteilung mit höchster Leuchteneffizienz und optimaler Lichttechnik;  15 W LED840; Farbwiedergabe Ra > 80, Farbtemperatur 4000 K (neutral weiß); Farborttoleranz (initial MacAdam): 3; Leuchten Lichtstrom: ca. 1800 lm, Leuchten Lichtausbeute: >125 lm/W; Lebensdauer: > 50000h bei 85% Lichtstrom; mit separter Vorschaltgeräte-Einheit DALI steuerbare Leuchte (DALI only); hochwertige Reflektoreinheit über Bajonettverschluss an modulare LED-Lichtkammer arretiert; hocheffiziente LED Lichtkammer integriert im optimierten, passiven Wärmemanagement aus Aluminiumdruckguss; Reflektor glatt, aluminiumbesputtert, hochglänzend, irisierungsfrei; Reflektor/Abdeckring eine Einheit aus hochwertigem, UV-beständigem Polycarbonat (PC); Abdeckring weiß; Einbauring aus Polycarbonat glasfaserverstärkt (PC), grau; werkzeuglose Schnellmontage der Leuchteneinheit mittels Bajonettverschluss; IP44_IP20; Leuchte halogenfrei verdrahtet; Anschluss 5-polige Steckverbindungsklemme; ; Durchschleifen möglich; Netzspannung: 220-240V / 0/50/60Hz, Zentralbatterietauglich 220V DC; werkzeuglose Schnellmontage mittels Anti-Rutsch-Haltefedern für Deckenstärken von 1-40mm; Deckenausschnitt 150mm, Einbautiefe ca. 80mm (Deckenstärke 1-25 mm); einschließlich zusätzlichem Entblendungsring, Leuchtmittel sowie allem systembedingten Zubehör
Menge: 34,000 St

**1.6.50 LED Anbauleuchte rechteckig 30W IP66 4400lm, 4000K**
LED-Feuchtraumleuchte, Deckenmontage und Abhänger an Edelstahlseil, primäre lichttechn. Abdeckung: Abdeckwanne, aus PMMA, Lichtaustritt: direkt strahlend, primäre Lichtcharakteristik: symmetrisch, Montageart: abgehängte
Montage, Anbau, horizontale Montage, vertikale Montage, LED,
Bemessungslichtstrom: 4.400lm, Lichtausbeute: >145lm/W, Lichtfarbe: 840, Farbtemperatur: 4000K, Vorschaltgerät: EVG, mit Klemme, 3polig, max. 2,5mm², Durchverdrahtung: 5x 2,5mm², Netzanschluss: 220..240V, AC, 50/60Hz, Bemessungsleistung: 30W, Leuchtengehäuse, aus Polyester,
glasfaserverstärkt, unbehandelt, hellgrau, Länge: 1.590mm, Breite: 90mm, Höhe: ca. 90mm, Abdeckwannen-Verschluss, aus Edelstahl (V2A), Deckenmontage-Element, aus Edelstahl (V2A), Seilabhänger, aus Edelstahl (V2A), Schutzart (gesamt): IP66, Schutzklasse (gesamt): SK I (Schutzerdung), Prüfzeichen: CE, Schutzzeichen: D, Schlagfestigkeit: IK04, zul.
Betriebsumgebungstemperatur: -35..+55°C, Norm: EN 60598-2-1, EN 50419, für Innen- oder überdachte Außenmontage, einschließlich Leuchtmittel und allem systembedingten Zubehör
Menge: 38,000 St

*Hinweis: NOTBELEUCHTUNG*

**1.6.60 Autom.Prüfeinr.Typ ER Einzelbatterie-Notleuchte 230VAC Datenltg L 1000m IP2X**
STLB-Bau 2022-04 059
Automatische Prüfeinrichtung ATS, DIN EN 62034 (VDE 0711-400) Typ ER, für die Überwachung von Einzelbatterie-Notleuchten und Notlicht-Versorgungsbausteinen mit integrierter Überwachungseinrichtung, Bemessungsbetriebsspannung 230 V AC, für die Durchführung der Funktions- und Betriebsdauerprüfungen, einschl. Registrier-, Melde- und Diagnoseprogramme, mit Datenschnittstelleneinheit, Übertragung der Daten von den Einzelbatterieleuchten über separate Datenleitung, Länge der Datenleitung max. 1000 m, Schutzart IP 2X DIN EN 60529 (VDE 0470-1), Ausführung gemäß Einzelbeschreibung,
Einzelbeschreibungs-Nr 'Automatische Funktionsüberwachung für bis zu 2 x 64
Einzelbatterieleuchten, Datenübertragung mit 2
zusätzlichen Buskabel auf DALI-Basis, eingebaut in
Vollkunststoff Gehäuse,geeignet für Verteilungseinbau,
Hut- oder C-Schienenmontage, Abmessung: 90 x 160 x
70 mm. Farbe des Gehäuses: grau.Schutzklasse: I,
Schutzart IP20. Technische Ausführung gemäß VDE 0711
Teil 400 bzw. EN 62034, automatische Überwachung mit
Protokollierung, permanente ladekontrolle aller
angeschlossenen Einzelbatterieleuchten, wöchentlicher
Funktionstest, jährlicher Sicherheits- Brenndauertest
in min. 2 Gruppen, um 24 Stunden zeitversetzt, Prüfzeit
 einstellbar für 1, 3 oder 8 stündigen Notbetrieb,
Funktions-, Störungs- und Adressanzeige jeder
Einzelbatterieleuchte über mehrfarbige LED,
potentialfreier Störmeldekontakt zur Fernsignalisierung
 Anschlussspannung: 230V 50-60Hz, Eigenverbrauch: max.
10W. Mit USB Schnittstelle, RJ45 Netzwerkanschluß sowie
2 Bus-Kreise für je 64 Leuchten. Display mit Klartextanzeige. einschließlich allem systembedingten Zubehör'
.
Menge: 1,000 St
Leistungsbereichkatalog: 059

**1.6.70 Rettungszeichenleuchte Erkennungsweite 30m IP54 LED 230VAC/220VDC**
Rettungszeichenleuchte DIN EN 1838 und DIN EN 60598-2-22 (VDE 0711-2-22),  Rettungszeichen einseitig, Erkennungsweite mind. 30 m, in Dauerschaltung, Gehäuse aus Alu, Rettungszeichenträger aus Kunststoff, Aufhängung einschl. Seil und Baldachin,  Länge Aufhängung 0,5 m, Schutzart IP 54 DIN EN 60529 (VDE 0470-1), Umgebungstemperatur 5 bis 35 Grad C, mit Leuchtmittel LED und Betriebsgerät, Bemessungsbetriebsspannung 230 V AC/220 V DC (+/- 20 %), Rettungszeichenleuchte  mit LC-LED-Technik, EVG-Elektronik und Selbstüberwachung, Dauer- und Bereitschaftsschaltung. Nennbetriebsdauer 3h, NiMH-Hochtemperaturakku 4,8V/0,9Ah, Gehäuse Farbe: weiß (RAL9016), Schutzart: IP54,  Abmessungen: ca. 370 x 190 x 150 mm, Montageart: Wand- oder Deckenmontage, Erkennungsweite: mind. 28m, einschließlich Piktogramm Grund grün, Schrift weiß/klar incl. Piktogramm und Leuchtmittel. mit Anschlusskit für Bus- Überwachungssystem.
Menge: 2,000 St
Leistungsbereichkatalog: 059

**1.6.80 Rettungszeichenleuchte Erkennungsweite 30m IP54 LED 230VAC/220VDC**
Rettungszeichenleuchte DIN EN 1838 und DIN EN 60598-2-22 (VDE 0711-2-22),  Rettungszeichen einseitig, Erkennungsweite mind. 30 m, in Dauerschaltung, Gehäuse aus Kunststoff, Rettungszeichenträger aus Kunststoff, Aufhängung einschl. Seil und Baldachin,  Länge Aufhängung 0,5 m, Schutzart IP 54 DIN EN 60529 (VDE 0470-1), Umgebungstemperatur 5 bis 35 Grad C, mit Leuchtmittel LED und Betriebsgerät, Bemessungsbetriebsspannung 230 V AC/220 V DC (+/- 20 %), Scheiben-Design-Rettungszeichenleuchte  mit LC-LED-Technik, EVG-Elektronik und Selbstüberwachung, Dauer- und Bereitschaftsschaltung. Nennbetriebsdauer 3h, NiMH-Hochtemperaturakku 4,8V/0,9Ah, Gehäuse Farbe: weiß (RAL9016), Schutzart: IP54,  Abmessungen: ca. 370 x 190 x 150 mm, Montageart: Wand- oder Deckenmontage, Erkennungsweite: mind. 28m, einschließlich Piktogramm Grund grün, Schrift weiß/klar incl. Piktogramm und Leuchtmittel. mit Anschlusskit für Bus- Überwachungssystem.
Menge: 3,000 St
Leistungsbereichkatalog: 059

**1.6.90 Sicherheitsleuchte IP2X LED 230VAC/220VDC Anbau**
Sicherheitsleuchte DIN EN 1838 und DIN EN 60598-2-22 (VDE 0711-2-22) zur Beleuchtung von Flucht-/Rettungswegen, Mindest-Beleuchtungsstärke 1 lx, für Deckenanbau, Schutzart IP 2X DIN EN 60529 (VDE 0470-1), Umgebungstemperatur 5 bis 35 Grad C, mit LED-Leuchtmittel und Betriebsgerät, Bemessungsbetriebsspannung 230 V AC/220 V DC (+/- 20 %),  Einzelbatterie Sicherheitsleuchte mit 4 x 1W LED-Technik und optischer Einrichtung, EVG-Elektronik und Selbstüberwachung, Dauer- und Bereitschaftsschaltung. Nennbetriebsdauer 3h. NiMH Hochtemperaturakku 7,2V/2Ah. Gehäuse aus Alu-Druckguss,  Gehäusefarbe weiß. Schutzart: IP20, Schutzklasse Montageart: Deckenanbau. Abmessungen Montageträger: ca. 270 x 75 x 50 mm. mit Anschlusskit für BUS -
Überwachungsystem, Piktogramm, sowie allem systembedingten Zubehör
Menge: 16,000 St
Leistungsbereichkatalog: 059

**1.6.100 Sicherheitsleuchte IP2X LED 230VAC/220VDC Einbau**
Sicherheitsleuchte DIN EN 1838 und DIN EN 60598-2-22 (VDE 0711-2-22) zur Beleuchtung von Flucht-/Rettungswegen, Mindest-Beleuchtungsstärke 1 lx, für Deckeneinbau, Schutzart IP 2X DIN EN 60529 (VDE 0470-1), Umgebungstemperatur 5 bis 35 Grad C, mit LED-Leuchtmittel und Betriebsgerät, Bemessungsbetriebsspannung 230 V AC/220 V DC (+/- 20 %),  Einzelbatterie Sicherheitsleuchte mit 4 x 1W LED-Technik und optischer Einrichtung, EVG-Elektronik und Selbstüberwachung, Dauer- und Bereitschaftsschaltung. Nennbetriebsdauer 3h. NiMH Hochtemperaturakku 7,2V/2Ah. Gehäuse aus Alu-Druckguss,  Gehäusefarbe weiß. Schutzart: IP20, Schutzklasse Montageart: Deckenanbau. Abmessungen Montageträger: ca. 270 x 75 x 50 mm. mit Anschlusskit für BUS -
Überwachungsystem, Piktogramm, sowie allem systembedingten Zubehör
Menge: 17,000 St
Leistungsbereichkatalog: 059

*Hinweis: BELEUCHTUNG INNENHOF*
BELEUCHTUNG INNENHOF
Außenbeleuchtung:
Die Außenflächen innerhalb der Liegenschaft sowie die Park-und Zugangswege werden mit einer mittleren Beleuchtungsstärke von 40 Lux (Panikbeleuchtung) sowie 20
Lux (Normalbeleuchtung) flächig beleuchtet. Die Beleuchtung
erfolgt über Wandfluter. Die Schaltung der Normalbeleuchtung erfolgt über Dämmerungsschalter, die Panikbeleuchtung wird manuell von der Leitstelle aus eingeschaltet. Es werden
LED-Leuchten vorgesehen.

**1.6.110 LED, Fluter, 92W, 13000lm, 4000K Mastmont.**
LED, Fluter,primäre Lichtlenkung mit Linse, aus PMMA,
primäre lichttechn. Abdeckung: Schutzscheibe, aus Einscheiben-
Sicherheitsglas, klar, Lichtverteilung: PL43, Lichtaustritt: direkt strahlend, Montageart: Anbau, Leuchtmittel: LED, High Power LED, Bemessungswerte: 13.050lm | 87 W | 145 lm/W (Beginn Lebensdauer); Ende Lebensdauer: 13.050lm | 92 W; bei 50% Lichtstrom: 6.525lm | 40 W | 162 lm/W, Farbtemperatur: 4000K, Farbwiedergabe: CRI > 70, Lichtfarbe: 740, Lichteinstellung 1 Beginn Lebensdauer: 100% | 13.050lm | 87 W | 149 lm/W | 4.000K, Lichteinstellung 1 Ende Lebensdauer: ca 92 W, weitere
Lichteinstellungen möglich, Steuerung: Auto-Match, Temp-Guard, Night-Set, Smart-Wire, Desk-Remote (drahtloses, spannungsfreies Auslesen und Einstellen der iQ-Features in der Werkstatt via anwendungsoptimierter NFC Funktion/ RFID-Funktion), optimierte Konstantlichtstromsteuerung (CLO 2.0), Light-Fading, Lumen-Switch, mit Klemme, 6polig, Netzanschluss: 220..240V, AC, 50/60Hz, Leuchtengehäuse, aus Aluminium-Druckguss, pulverbeschichtet,  eisenglimmer (DB 702S), Korrosivitätskategorie C5 mid gemäß DIN EN ISO 12944  Dichtung zerstörungsfrei tauschbar, Mastflansch bitte zusätzlich bestellen, Mastbügel, aus Stahl, verzinkt, pulverbeschichtet, Schutzart (gesamt): IP66, Schutzklasse (gesamt): SK II (Schutzisoliert), Prüfzeichen: CE, ENEC, VDE, Schutzzeichen: D, Schlagfestigkeit: IK08, zul. Betriebsumgebungstemperatur: -40..+40°C, zul. Betriebsumgebungstemperatur für Außenanwendungen: -40..+50°C, Norm: DIN EN 12944, LABS-Konformität geprüft gemäß VDMA 24364:2018-05,zur Mastmontage mit Mastflansch, einschließlich einschließlich Leuchtmittel sowie allem systembedingten Zubehör
Menge: 1,000 St

**1.6.120 LED, Fluter, 48W, 6660m, 4000K Mastmont.**
LED, Fluter,primäre Lichtlenkung mit Linse, aus PMMA,
primäre lichttechn. Abdeckung: Schutzscheibe, aus Einscheiben-
Sicherheitsglas, klar, Lichtverteilung: PL43, Lichtaustritt: direkt strahlend, Montageart: Anbau, Leuchtmittel: LED, High Power LED, Bemessungswerte: 6660 lm | 46 W | 155 lm/W (Beginn Lebensdauer); Ende Lebensdauer: 6660lm | 48 W; bei 50% Lichtstrom: 3330m | 22 W | 155 lm/W, Farbtemperatur: 4000K, Farbwiedergabe: CRI > 70, Lichtfarbe: 740, Lichteinstellung 1 Beginn Lebensdauer: 100% 6660lm | 46 W | 146 lm/W | 4.000K, Lichteinstellung 1 Ende Lebensdauer: ca 48 W, weitere Lichteinstellungen möglich, Steuerung: Auto-Match, Temp-Guard, Night-Set, Smart-Wire, Desk-Remote (drahtloses, spannungsfreies Auslesen und Einstellen der iQ-Features in der Werkstatt via anwendungsoptimierter NFC Funktion/ RFID-Funktion), optimierte Konstantlichtstromsteuerung (CLO 2.0), Light-Fading, Lumen-Switch, mit Klemme, 6polig, Netzanschluss: 220..240V, AC, 50/60Hz, Leuchtengehäuse, aus Aluminium-Druckguss, pulverbeschichtet,  eisenglimmer (DB 702S), Korrosivitätskategorie C5 mid gemäß DIN EN ISO 12944  Dichtung zerstörungsfrei tauschbar, Mastflansch bitte zusätzlich bestellen, Mastbügel, aus Stahl, verzinkt, pulverbeschichtet, Schutzart (gesamt): IP66, Schutzklasse (gesamt): SK II (Schutzisoliert), Prüfzeichen: CE, ENEC, VDE, Schutzzeichen: D, Schlagfestigkeit: IK08, zul. Betriebsumgebungstemperatur: -40..+40°C, zul. Betriebsumgebungstemperatur für Außenanwendungen: -40..+50°C, Norm: DIN EN 12944, LABS-Konformität geprüft gemäß VDMA 24364:2018-05,zur Mastmontage mit Mastflansch, einschließlich einschließlich Leuchtmittel sowie allem systembedingten Zubehör
Menge: 1,000 St

*Hinweis: HINWEIS*
HINWEIS
Die Beleuchtung des Innenhofes erfolgt, wie der Bestand, über den Einsatzleittisch der PI 1 in der Gaustraße. Es wird eine Grundbeleuchtung von 20 Luxgeschaltet. Im Alarmfall wird die Beleuctung auf 40 Lux hochgefahren. Die Alarmsteuerung erfolgt händisch und über die Motion-Dedektion der Alarmkameras. Die Leuchten sind mit DALI-Vorschaltgeräten zu liefern. Die Steuerung erfogt über KNX und händisch.

**1.6.130 Demontage Mast mit 2 Leuchten LPH ca 6m**
Demontage Mast mit 2 Leuchten aus Bestand, Leuchten freischalten, demontieren, transportieren, in Behälter des AN lagern und der Verwertung zuführen, einschließlich Mast LPH ca 6 m, demontieren, Fundament freilegen, transportieren, in Behälter de AN lagern und der Verwertung zuführen, einschließlich allem systembedingten Zubehör
Menge: 1,000 St

**1.6.140 Wandausleger mit Mastadapter aus V2A für LED-Fluter**
Wandausleger mit Mastadapter aus V2A für LED-Fluter zur Befestigung an der Wand, mit Wandarm, Rohrschelle und Befestigungslasche aus V2A, schwenkbare Befestigung, unverlierbare Schrauben, einschließlich allem systembedingten Zubehör
Menge: 2,000 St

#### Abschnitt 1.7 BLITZSCHUTZ und ERDUNG

*Hinweis: HINWEIS:*
HINWEIS:
Das Bestands-Gebäude wird mit einer Blitzschutzanlage gemäß VDE 0185-305 Teil 2 - 4 hergestellt.
Das Gebäude wird in die Schutzklasse III gemäß VdS
eingeordnet. Um das Gebäude wird ein Ringerder verlegt. Anschlussfahnen werden zur Potenzialausgleichschiene in das Gebäude geführt.
Die Ableitungen werden auf der WDVS_Fassade  mit zugelassenen Einzelschellen verlegt. Ein verlegen der Ableitungen mit Schellen an den Regenrohren ist nicht zulässig!
Die Auffangleitungen werden sichtbar auf der Dachfläche
verlegt, Metallteile auf dem Flachdach werden an die  Auffangleitung angeschlossen. Aufbauten und sonstige
Durchdringungen werden, sofern sie eine Höhe > 50 cm
haben mit Auffangstangen abgesichert.  Im Bereich der PV-Anlage werden Auffangstangen zur Einhaltung des Schutzbereiches vorgesehen. Der max. Trennungsabstand auf dem Dach zwischen den Maschen beträgt bei einer Fangstangenhöhe von 2 m: ca. 0,60 m. Die erforderlichen Trennungsabstände sind einzuhalten.

**1.7.10 Erdung Ringerder Stahl niro Rd10**
STLB-Bau 2022-04 050
Erdung als Ringerder, DIN EN IEC 62561-2 (VDE 0185-561-2), aus nichtrostendem Stahl, Rd 10, Werkstoff-Nr 1.4571, in vorh. Baugrube einlegen, Ausführung gemäß Einzelbeschreibung,
Einzelbeschreibungs-Nr 'Verlegung im Kabelgraben, ohne Erdarbeiten,  Anschlussfahnen in V4A werden gesondert vergütet.'
.
Menge: 77,000 m
Leistungsbereichkatalog: 050

**1.7.20 Erdung Staberder mehrtlg Stahl niro L 2m SP30**
STLB-Bau 2022-04 050
Erdung als Staberder, DIN EN IEC 62561-2 (VDE 0185-561-2), mehrteilig, zusammensetzbar mit korrosionsfester Kupplung (Tiefenerder), aus nichtrostendem Stahl, Werkstoff-Nr 1.4571, außerhalb von Gebäuden, Einzellänge 2 m mit Spitze SP 30.
Menge: 2,000 St
Leistungsbereichkatalog: 050

**1.7.30 Universal-Geräteträger**
Universaleräteträger aus Kunststoff zum Einbau in das
Wärmedämmverbundsystem zur Befestigung der
Abstandshalter der Ableitungen sowie allem
systembedingten Zubehör und Einbau in die Wärmedämmung.
Menge: 60,000 St

**1.7.40 Abltg isoliert Alu Kunststoffmantel HVI light plus berührungssicher Wand**
Isolierte Ableitung (HVI light plus) zur Vermeidung von Berührungsspannungen DIN IEC/TS 62561-8 (VDE V 0185-561-8)  Stehstoßspannungsfestigkeit 100 kV (1,2/50), AP,
hochspannungsfeste isolierte Ableitung zum Einhalten
des Trennungsabstandes zu elektrisch leitenden Teilen
Äquivalenter Trennungsabstand s =< 60m (in Luft)
oder s =< 120cm (fester Baustoff). witterungsbeständig und UV-stabilisiert, Werkstoff Leiter: Cu, Werkstoff Isolierung: PE
Werkstoff Mantel: PE, Farbe Leitung: grau ●
Durchmesser Ø Leitung: 21 mm
Normenbezug: DIN IEC/TS 62561-8 (VDE V 0185-561-8)
einschließlich Wand-Abstandshalter aus Edelstahl und allem systembedingten Zubehör
Menge: 48,000 m

**1.7.50 Auffangltg isoliert Alu Kunststoffmantel HVI light plus berührungssicher Dach**
Isolierte Auffangleitung (HVI light plus) zur Vermeidung von Berührungsspannungen DIN IEC/TS 62561-8 (VDE V 0185-561-8)  Stehstoßspannungsfestigkeit 100 kV (1,2/50), AP,
hochspannungsfeste isolierte Ableitung zum Einhalten
des Trennungsabstandes zu elektrisch leitenden Teilen
Äquivalenter Trennungsabstand s =< 60m (in Luft)
oder s =< 120cm (fester Baustoff). witterungsbeständig und UV-stabilisiert, Werkstoff Leiter: Cu, Werkstoff Isolierung: PE
Werkstoff Mantel: PE, Farbe Leitung: grau ●
Durchmesser Ø Leitung: 21 mm
Normenbezug: DIN IEC/TS 62561-8 (VDE V 0185-561-8)
einschließlich Dachleitungshalter für Ziegel-Dach und allem systembedingten Zubehör
Menge: 77,000 m

**1.7.60 Fangstange isoliert, H=bis 1500 mm Ziegeldach**
Fangstange für HVI light plus Leitung auf Ziegeldächer
komplett mit Anschlusssystem für die HVI light plus Leitung und Befestigungsset zur Montage der Leitung an der Fangstange, zum Einhalten des Trennungsabstand zu elektrisch
leitenden Teilen nach DIN EN 62305-3 (VDE 0185-305-3)
Isolierstrecke aus glasfaserverstärktem Kunststoff (GFK)
Materialfaktor km = 0,7
Farbe lichtgrau, UV-stabilisiert
Anpassung an die Dachneigung bis max. 45 Grad
Fangstange für HVI light plus Leitung Höhe gesamt bis 1500 mm einschließlich Montageset für Ziegeldach, Anschlusselemente für HVI light plus Leitung etc. sowie allem systembedingten Zubehör
Länge Fangspitze: bis 1500 mm
Werkstoff Fangspitze: NIRO
Normenbezug: DIN IEC/TS 62561-8 (VDE V 0185-561-8)
einschließlich allem systembedingten Zubehör
Menge: 9,000 St

**1.7.70 Anschlussfahne Stahl niro Fl30 L 5m**
STLB-Bau 2022-04 050
Anschlussfahne einschl. Anschluss an den Erder, DIN EN IEC 62561-2 (VDE 0185-561-2), aus nichtrostendem Stahl, Fl 30, Werkstoff-Nr 1.4571, Einzellänge 5 m.
Menge: 6,000 St
Leistungsbereichkatalog: 050

**1.7.80 Anschlussfahne Stahl niro Rd 10 mit Bohrung**
Anschlussfahne einschl. Anschluss an den Erder, DIN EN IEC 62561-2 (VDE 0185-561-2), aus nichtrostendem Stahl, Rd 10, Werkstoff-Nr 1.4571, Einzellänge 5 m, einschließlich Bohrung durch Aussenwand, D=1,0 m, Einführung ins Gebäude, wasserdichtes Abdichten der Bohrung, sowie allem systembedingten Zubehör
Menge: 1,000 St
Leistungsbereichkatalog: 050

**1.7.90 Trennstück Kl.H Stahl niro Rd8/Rd10**
STLB-Bau 2022-04 050
Trennstück DIN EN 62561-1 (VDE 0185-561-1), Klasse H für hohe Belastung, aus nichtrostendem Stahl, Werkstoff-Nr 1.4301, Klemmbereich Rd 8/Rd 10.
Menge: 6,000 St
Leistungsbereichkatalog: 050

**1.7.100 Nummernschild**
STLB-Bau 2022-04 050
Nummernschild mit dauerhafter witterungsbeständiger Beschriftung.
Menge: 10,000 St
Leistungsbereichkatalog: 050

**1.7.110 Verbinder Kl.H Kreuzverbindung Stahl niro**
STLB-Bau 2022-04 050
Verbinder DIN EN 62561-1 (VDE 0185-561-1), Klasse H für hohe Belastung, für Kreuzverbindungen, aus nichtrostendem Stahl, Werkstoff-Nr 1.4301, für Rd 8 bis 10 mit Rd 8 bis 10.
Menge: 19,000 St
Leistungsbereichkatalog: 050

**1.7.120 Klemme Kl.H Blech Zweimetall Rd7-10 u.16 bis 12mm**
Klemme DIN EN 62561-1 (VDE 0185-561-1), Klasse H für hohe Belastung, für Bleche und Rundmaterial, auch in Zweimetallausführung, für Rd 7 bis 10 und 16, mit Treibschrauben und Gegenplatte, Klemmbereich für Rund- und Flachteile bis 16 mm zum Anschluss von Fassadenunterkonstruktionen, Metall-Pfosten-Riegelkonstruktionen, Sekuranten auf dem Flachdach, Blechkanäle und Kabelrinnen auf dem Flachdach, Stahlkonstruktionen der Treppenäuser im Aussenbereich, Luftansaugtürme etc. einschleißlich allem systembedingten Zubehör.
Menge: 6,000 St

**1.7.130 Rohrschelle Kl.H Stahl niro NW 50-100mm Spannband -kopf Ltg-Anschl. bis 25mm2**
STLB-Bau 2022-04 050
Rohrschelle DIN EN 62561-1 (VDE 0185-561-1), Klasse H für hohe Belastung, aus nichtrostendem Stahl, Werkstoff-Nr 1.4301, für Rohrnennweite über 50 bis 100 mm, bestehend aus Spannband und Spannkopf, für Leitungsanschlüsse bis 25 mm2.
Menge: 4,000 St
Leistungsbereichkatalog: 050

*Hinweis: ERDUNG*

**1.7.140 Erdbandschellen für Rohre bis 120 mm**
Erdbandschellen DIN 48818 Form C
für Rohre bis D = 120 mm, einschließlich allem
systembedingten Zubehör
Menge: 2,000 St

**1.7.150 Erdungsschellen >3/4" - 1 1/4 "**
Erdungsschellen >3/4" -  1 1/4 " Zinkdruckguss, Anschluss Rundleiter bis 35 mm²,  mit unverlierbarer Druckleiste,
2 Zylinderkopfschrauben M6 x 16 mm, einschließlich
allem systembedingten Zubehör
Menge: 1,000 St

**1.7.160 Kabel NYY 1x25RM AP Abstandsschellen**
Kabel DIN VDE 0276-603 (VDE 0276-603) NYY 1 x 25 RM,
Cu-Zahl 240, als Erdkabel, mit grün-gelber Markierung,
auf Putz mit Abstandsschellen, Arbeitshöhe über 4 bis 6
 m.
Menge: 15,000 m

**1.7.170 Kabel NYY 1x16RE AP Abstandsschellen**
Kabel DIN VDE 0276-603 (VDE 0276-603) NYY 1 x 16 RE,
Cu-Zahl 154, als Erdkabel, mit grün-gelber Markierung,
auf Putz mit Abstandsschellen, Arbeitshöhe über 4 bis 6
 m.
Menge: 5,000 m

**1.7.180 Kabel NYY 1x10RE AP Abstandsschellen**
Kabel DIN VDE 0276-603 (VDE 0276-603) NYY 1 x 10 RE,
Cu-Zahl 96, als Erdungskabel mit grün-gelber
Markierung, auf Putz mit Abstandsschellen, Arbeitshöhe
über 6 bis 8 m.
Menge: 10,000 m

**1.7.190 Kabel NYY 1x6RE AP Abstandsschellen**
Kabel DIN VDE 0276-603 (VDE 0276-603) NYY 1 x 6 RE,
Cu-Zahl 58, als Erdkabel, mit grün-gelber Markierung,
auf Putz mit Abstandsschellen, Arbeitshöhe über 6 bis 8 m.
Menge: 25,000 m

**1.7.200 Kabel NYY 1x4RE AP Abstandsschellen**
Kabel DIN VDE 0276-603 (VDE 0276-603) NYY 1 x 4 RE,
als Erdkabel, mit grün-gelber Markierung,
auf Putz mit Abstandsschellen, Arbeitshöhe über 6 bis 8  m.
Menge: 4,000 m

**1.7.210 Anschlüsse an Kabelrinnen**
Anschlüsse mit Leitung bis NYM 1x6 qmm an Kabelrinnen, Kabelkanäle etc. unter Gestellung des systembedingten Zubehörs
Menge: 4,000 St

**1.7.220 Erdanschlüsse an Metallteile**
Erdanschlüsse an Metallteilen bis 25 mm² unter Gestellung des systembedingten Zubehörs
Menge: 4,000 St

**1.7.230 Schraubverbindung Stahl verz bohren**
STLB-Bau 2022-04 050
Verbindung mit Schrauben aus feuerverzinktem Stahl, einschl. bohren, Ausführung gemäß Einzelbeschreibung,
Einzelbeschreibungs-Nr 'mit Kabel/Leitung bis 1 x 25
mm² an Stahlbauteilen wie Geländer, Unterkonstruktionen von Fassaden, Sekuranten etc. am gesamten Gebäude, einschließlich allem systembedingten Zubehör'
.
Menge: 8,000 St
Leistungsbereichkatalog: 050

**1.7.240 Schraubverbindung Stahl verz bohren**
STLB-Bau 2022-04 050
Verbindung mit Schrauben aus feuerverzinktem Stahl, einschl. bohren, Ausführung gemäß Einzelbeschreibung,
Einzelbeschreibungs-Nr 'mit Kabel/Leitung bis 1 x 6
mm² an Stahlbauteilen wie Geländer, Unterkonstruktionen von Fassaden, Sekuranten etc. am gesamten Gebäude einschließlich allem systembedingten Zubehör'
.
Menge: 4,000 St
Leistungsbereichkatalog: 050

**1.7.250 Potentialausgleichschiene**
Potenzialausgleichschiene aus verzinntem Kupfer 40x10
mm, Länge ca 400 mm mit 1 kV-Stützern zur Montage auf der
Wand, einschliesslich aller Bohrungen für die Anschlüsse  der Schutz- und Betriebserde und des Steuererders einschliesslich allem systembedingten Zubehör
Menge: 1,000 St

**1.7.260 Potentialausgleichschiene**
Potentialausgleichschiene,
Fußplatte Stahl verzinkt, Kontaktleiste Messing
vernickelt, Abdeckung aus schlagfestem Kunststoff
Anschlußmöglichkeiten:
7 Leitungen bis 16 qmm
1 Leitung bis 10 qmm
1 Klemme für Flachleiter bis 30 mm Breite komplett, mit
 allem systembedingten Zubehör
Menge: 4,000 St

#### Abschnitt 1.8 AUSSENANLAGE STA

*Hinweis: ZULEITUNG NEA-AGGREGAT*
ZULEITUNG AUS GAUSTRASSE

**1.8.10 Gummischlauchleitung H07RN-F 5G120 vorh.Rohr/Unterflurkanal**
Gummischlauchleitung DIN EN 50525-2-21 (VDE 0285-525-2-21) H07RN-F 5 G 120, Cu-Zahl 5760, in vorh. Rohre/Unterflurkanäle einschließlich Kabelschuhe sowie allem systembedingten Zubehör.
Menge: 97,000 m
Leistungsbereichkatalog: 053

**1.8.20 Kabel NYY-J 24x2,5RE vorh.Graben/Kabelkanalform**
STLB-Bau 2024-10 053
Kabel DIN VDE 0276-603 (VDE 0276-603) NYY-J 24 x 2,5 RE, Cu-Zahl 576, in vorh. Gräben oder geteilte Kabelkanalformsteine, ohne Einbettung.
Menge: 77,000 m
Leistungsbereichkatalog: 053

**1.8.30 Kabelschutzrohr PVC-U AD 160mm WD 4,7mm Steckmuffe Dichtring liefern 4Rohre nebeneinander**
STLB-Bau 2022-04 051
Kabelschutzrohr aus PVC-U DIN 8061, Maße DIN 16873, Nenn-Außendurchmesser 160 mm, Wanddicke 4,7 mm, mit Steckmuffe und Dichtring, einschl. Lieferung, 4 Rohre nebeneinander, Abstandhalter alle 1,5 m, Ausführung gemäß Einzelbeschreibung,
Einzelbeschreibungs-Nr 'PVC-U Kabelschutzrohr 160 x 4,7 mm,nach WN 04 in Anlehnung an DIN 16873 / DIN 806 / 62, schlagzäh, innen glatt und außen gerillt  korrosionsbeständig, mit angeformter Steckmuffe und 2-Phasen-Dichtring. Min Biegeradius: 1,25 m mit je einem Nylon-Zugdraht, D=2 mm,als 1-lagiges 4er-Packet im Kabelgraben verlegen'
.
Menge: 99,000 m
Leistungsbereichkatalog: 051

**1.8.40 Erdung Erdungssammelltg Stahl niro Rd10**
STLB-Bau 2020-04 050
Erdung als Erdungssammelleitung, DIN EN 62561-2 (VDE 0185-561-2), aus nichtrostendem Stahl, Rd 10, Werkstoff-Nr 1.4571, in vorh. Graben einlegen, Tiefe mind. 0,8 m.
Menge: 99,000 m
Leistungsbereichkatalog: 050

**1.8.50 Kabelschutz mech. Kabelschutzhaube PE-HD B 220mm**
STLB-Bau 2020-04 051
Mechanischer Kabelschutz aus Kabelschutzhauben aus PE-HD, Länge 100 cm, Abdeckbreite 220 mm.
Menge: 99,000 m
Leistungsbereichkatalog: 051

**1.8.60 Markierung Trasse Trassenband Beschriftung**
STLB-Bau 2020-04 051
Markierung von Kabeltrassen mit Trassenband, Farbton rot, in Trassenmitte, mit Beschriftung, max. Länge der Beschriftung 150 mm, einschl. Lieferung, verlegen 40 cm über Kabel.
Menge: 99,000 m
Leistungsbereichkatalog: 051

*Hinweis: ZULEITUNGEN AUS GHV GAUSTRASSE*

**1.8.70 Kabel NYY-J 5x95RM vorh.Kabelrinne/Kanal**
STLB-Bau 2022-04 053
Kabel DIN VDE 0276-603 (VDE 0276-603) NYY-J 5 x 95 RM, Cu-Zahl 4560, auf vorh. Kabelrinnen oder in offene Kanäle.
Menge: 77,000 m
Leistungsbereichkatalog: 053

**1.8.80 Kabel NYY-J 24x2,5RE vorh.Graben/Kabelkanalform**
STLB-Bau 2024-10 053
Kabel DIN VDE 0276-603 (VDE 0276-603) NYY-J 24 x 2,5 RE, Cu-Zahl 576, in vorh. Gräben oder geteilte Kabelkanalformsteine, ohne Einbettung.
Menge: 77,000 m
Leistungsbereichkatalog: 053

*Hinweis: ZULEITUNG WALLBOX*

**1.8.90 Kabel NYY-J 5x35SM vorh.Graben/Kabelkanalform**
STLB-Bau 2024-10 053
Kabel DIN VDE 0276-603 (VDE 0276-603) NYY-J 5 x 35 SM, Cu-Zahl 1680, in vorh. Gräben oder geteilte Kabelkanalformsteine, ohne Einbettung.
Menge: 77,000 m
Leistungsbereichkatalog: 053

**1.8.100 Kabelschutzrohr PVC-U AD 160mm WD 4,7mm Steckmuffe Dichtring liefern 4Rohre nebeneinander**
STLB-Bau 2022-04 051
Kabelschutzrohr aus PVC-U DIN 8061, Maße DIN 16873, Nenn-Außendurchmesser 160 mm, Wanddicke 4,7 mm, mit Steckmuffe und Dichtring, einschl. Lieferung, 4 Rohre nebeneinander, Abstandhalter alle 1,5 m, Ausführung gemäß Einzelbeschreibung,
Einzelbeschreibungs-Nr 'PVC-U Kabelschutzrohr 160 x 4,7 mm,nach WN 04 in Anlehnung an DIN 16873 / DIN 806 / 62, schlagzäh, innen glatt und außen gerillt  korrosionsbeständig, mit angeformter Steckmuffe und 2-Phasen-Dichtring. Min Biegeradius: 1,25 m mit je einem Nylon-Zugdraht, D=2 mm,als 1-lagiges 4er-Packet im Kabelgraben verlegen'
.
Menge: 55,000 m
Leistungsbereichkatalog: 051

**1.8.110 Datenkabel außen Kat.7A geschirmt 4x2xAWG22 vorh.Rohr/Unterflurkanal**
Datenkabel für Außenanwendung DIN EN 50288-9-1 (VDE 0819-9-1), Kategorie 7 Index A tiefgestellt DIN EN 50173-1 (VDE 0800-173-1), geschirmt, Trennklasse c DIN EN 50174-2 (VDE 0800-174-2), für PoE Leitungswiderstand 0,065 Ohm/m und Kabeldurchmesser 0,007 m DIN EN 50174-2 (VDE 0800-174-2), Link-Klasse F, DIN EN 50173-1 (VDE 0800-173-1), 4 x 2 x AWG 22, in vorh. Rohre/Unterflurkanäle.
Menge: 110,000 m
Leistungsbereichkatalog: 061

**1.8.120 Abdeckung für Zuleitungskabel Wallbox160 x 5cm**
U-Profil-Abdeckung für Zuleitungskabel Wallbox aus V4a-Stahl,
Länge ca. 170 cm, Tiefe ca. 5cm, Wandstärke ca. 2 mm,  mit Winkel zur Wandmontage, Winkel nicht sichtbar, innenmontiert, mit Edelstahlschrauben sowie allem systembedingten Zubehör
Menge: 1,000 St

**1.8.130 Erdung Erdungssammelltg Stahl niro Rd10**
STLB-Bau 2020-04 050
Erdung als Erdungssammelleitung, DIN EN 62561-2 (VDE 0185-561-2), aus nichtrostendem Stahl, Rd 10, Werkstoff-Nr 1.4571, in vorh. Graben einlegen, Tiefe mind. 0,8 m.
Menge: 27,500 m
Leistungsbereichkatalog: 050

**1.8.140 Verbinder Kl.H Kreuzverbindung Stahl niro**
STLB-Bau 2020-04 050
Verbinder DIN EN 62561-1 (VDE 0185-561-1), Klasse H für hohe Belastung, für Kreuzverbindungen, aus nichtrostendem Stahl, für Rd 10 mit Rd 10.
Menge: 6,000 St
Leistungsbereichkatalog: 050

**1.8.150 Kabelschutz mech. Kabelschutzhaube PE-HD B 220mm**
STLB-Bau 2020-04 051
Mechanischer Kabelschutz aus Kabelschutzhauben aus PE-HD, Länge 100 cm, Abdeckbreite 220 mm.
Menge: 27,500 m
Leistungsbereichkatalog: 051

**1.8.160 Markierung Trasse Trassenband Beschriftung**
STLB-Bau 2020-04 051
Markierung von Kabeltrassen mit Trassenband, Farbton rot, in Trassenmitte, mit Beschriftung, max. Länge der Beschriftung 150 mm, einschl. Lieferung, verlegen 40 cm über Kabel.
Menge: 27,500 m
Leistungsbereichkatalog: 051

#### Abschnitt 1.9 STARKSTROM SONSTIGES

*Hinweis: KERNBOHRUNGEN UND BRANDSCHOTTS*
KERNBOHRUNGEN UND BRANDSCHOTTS
Für die nachfolgend aufgeführten Positionen hat der
Nachweis über die Feuerwiderstandsklasse der
angebotenen Konstruktionen durch Vorlage eines amtlichen Prüfzeugnisses zu erfolgen. Ferner ist an jedem Durchbruch ein Zertifikat anzubringen. Die Konstruktionen müssen in allen
Punkten den Forderungen der DIN entsprechen.
Der Auftragnehmer ist verpflichtet, die amtlichen
Nachweise für die von ihm angebotenen Brandschutzmaßnahmen vorzulegen.
Amtliche Nachweise können sein:
- Prüfzeugnis
- Prüfbescheid und
- allgemeine bauaufsichtliche Zulassung
Die Kernbohrungen und Brandschotts sind für alle Elektroanlagen (Starkstro- und FM+IT-Anlagen) in diesem Projekt in diesem Titel ausgeschrieben.

**1.9.10 Wanddurchbruch Stahlbeton D 25-36cm bohren**
STLB-Bau 2022-04 051
Wanddurchbruch in Stahlbeton, Dicke über 25 bis 36 cm, bohren, für Kabeldurchführungssystem,
Maße B/H in mm 'D=100 mm, herstellen, Bohrmaterial wird Eigentum des AN, sammeln, aufladen, abtransportieren und  fachgerecht zu entsorgen'
.
Menge: 154,000 St
Leistungsbereichkatalog: 051

**1.9.20 Durchbruch in Stahlbeton, Dicke bis1,00 m,Rohe 160 mm**
Durchbruch in Stahlbeton, Dicke bis 1,0m, in Wänden und Decken bohren, für Kabeldurchführungssystem,  D bis 160 mm, für Rohranschluss bis 160 m m aussen, Bohrmaterial wird Eigentum des AN, sammeln, aufladen, abtransportieren und  fachgerecht zu entsorgen
Menge: 19,000 St

**1.9.30 Schottung, Bohrung bis 50 mm**
Kabelabschottung zur Verhinderung von Brandübertragung,
 form-, alterungs- und korrosionsbeständig, geeignet
zur Nachbelegung mit Kabeln, Feuerwiderstandsdauer 90
Minuten, für mit Kabeln belegte Kernbohrungen bis DN 50
 mm .
Menge: 33,000 St

**1.9.40 Brandschutzabschottung Leitungsanlagen Mörtelschott S90 0,1-0,2m2 Gebäude Decke D 350mm**
STLB-Bau 2024-10 047
Brandschutzabschottung an Kabel-/Leitungsanlagen als Mörtelschott, Feuerwiderstandsklasse S 90 DIN 4102-9, mit allgemeinem bauaufsichtlichen Prüfzeugnis/allgemeiner bauaufsichtlicher Zulassung, eckiger Durchbruch, Querschnitt über 0,1 bis 0,2 m2, Baustoffklasse DIN 4102-1 A (nichtbrennbar), Schmelzpunkt größer gleich 1000 Grad C, im Gebäude, mit Kennzeichnungsschild, Arbeitshöhe des Montageortes bis 7,5 m über der Standfläche des hierfür erforderlichen Gerüstes, Gerüst wird gesondert vergütet, Decke aus Stahlbeton, Dicke 350 mm.
Menge: 1,000 St
Leistungsbereichkatalog: 047

**1.9.50 Brandschutzabschottung Leitungsanlagen Mörtelschott S90 0,05-0,1m2 Gebäude Wand D 360mm**
STLB-Bau 2024-10 047
Brandschutzabschottung an Kabel-/Leitungsanlagen als Mörtelschott, Feuerwiderstandsklasse S 90 DIN 4102-9, mit allgemeinem bauaufsichtlichen Prüfzeugnis/allgemeiner bauaufsichtlicher Zulassung, eckiger Durchbruch, Querschnitt über 0,05 bis 0,1 m2, Baustoffklasse DIN 4102-1 A (nichtbrennbar), Schmelzpunkt größer gleich 1000 Grad C, im Gebäude, mit Kennzeichnungsschild, Arbeitshöhe des Montageortes bis 7,5 m über der Standfläche des hierfür erforderlichen Gerüstes, Gerüst wird gesondert vergütet, Wand aus Stahlbeton, Dicke 360 mm.
Menge: 9,000 St
Leistungsbereichkatalog: 047

**1.9.60 Brandschutzabschottung Leitungsanlagen flexibler Schott S90 0,05-0,1m2 Gebäude Wand D 240mm**
STLB-Bau 2022-04 047
Brandschutzabschottung an Kabel-/Leitungsanlagen als flexibles Schott, Feuerwiderstandsklasse S 90 DIN 4102-9, mit allgemeinem bauaufsichtlichen Prüfzeugnis/allgemeiner bauaufsichtlicher Zulassung, eckiger Durchbruch, Querschnitt über 0,05 bis 0,1 m2, Baustoffklasse DIN 4102-1 A (nichtbrennbar), Schmelzpunkt größer gleich 1000 Grad C, im Gebäude, Arbeitshöhe des Montageortes bis 7,5 m über der Standfläche des hierfür erforderlichen Gerüstes, Gerüst wird gesondert vergütet, Wand aus Mauerwerk, Dicke 240 mm.
Menge: 4,000 St
Leistungsbereichkatalog: 047

**1.9.70 Brandschottung für Bodeneinbaudosen EG**
Brandschottung des Bodendurchbruchs für Bodeneinbaudosen im EG
Aubau:
 - Stahlplatte ca 600x600x5 mm mit angeschweißtem Abstandsprofil ca. 30x30 mm, 2.seitig,
 - Promatverkleidung E90, ca 700x700 mm, mit umlaufendem Promat-Abstandsprofil, Höhe ca 100 mm. 4-seitig, mit  ca.10 Einzelbohrungen für Leitungsdurchführungen, Abdichtung der Einzeldurchführungen nach Beendigung des Kabelzuges
Befestigung mit bauaufsichtlich zugelassenen Systemen, einschließlich umlaufender Abdichtung bei unebenen Decken sowie allem systembedingten Zubehör
Menge: 3,000 St

*Hinweis: HINWEIS*
HINWEIS
Systemdeckel, die nicht im Zuge der Baumaßnahme
montiert werden können, sind der Bauleitung zu übergeben. Die Kosten fgür das Aufbrechen und fachgerechte verschließen der Reservestutzen sind in den EP einzurechnen.
Die Ringraumdichtungen für die Doppeldichtpackungen sind auf die Werkstatt- und Montageplanung abzustimmen.

**1.9.80 Doppel - Dichtpackung, mit Bajonettaufnahme 1x5-fach**
Doppel - Dichtpackung, DN150 mit Bajonettaufnahme
und Systemdeckelarretierung, mit druckwasserdichtem
Blinddeckel, Betonanker und Expansions-Dichtsystem zum
Einbetonieren, geeignet für Paketbildung, mit Fenster zur
Kontrolle der Betonverdichtung, für beidseitigen
Anschluss von Bajonett-Systemdeckel und/oder
Ringraumdichtungen, Wandstärke bis 25 cm
Anordnung:
in Reihen übereinander: 1
in Reihen nebeneinander: 5
einbetoniert, Lage nach Nutzervorgabe, einschließlich allem systembedingten Zubehör
Menge: 2,000 St

**1.9.90 Doppel - Dichtpackung, mit Bajonettaufnahme 1x3-fach**
Doppel - Dichtpackung, DN150 mit Bajonettaufnahme
und Systemdeckelarretierung, mit druckwasserdichtem
Blinddeckel, Betonanker und Expansions-Dichtsystem zum
Einbetonieren, geeignet für Paketbildung, mit Fenster zur
Kontrolle der Betonverdichtung, für beidseitigen
Anschluss von Bajonett-Systemdeckel und/oder
Ringraumdichtungen, Wandstärke bis 25 cm
Anordnung:
in Reihen übereinander: 1
in Reihen nebeneinander: 3
einbetoniert, Lage nach Nutzervorgabe, einschließlich allem systembedingten Zubehör
Menge: 2,000 St

**1.9.100 Systemdeckel als Blinddeckel**
Systemdeckel als Blinddeckel mit Bajonettverschluss und
zum gas- und wasserdichten Abdichten von nicht benutzten Kabeleinführungen, dicht bis bis 2 bar,  einschließlich allem systembedingten Zubehör
Menge: 2,000 St

**1.9.110 Flanschplatte zum Aufdübeln auf Beton und Mauerwerk**
Flanschplatte zum Aufdübeln auf Beton und Mauerwerk, zum Anschluss von Leerrohren bis DN150, einschließlich Dichtungssystem, Schrumpfschlauch für wasserdichten Anschluss,  für Doppeldichtpackungen, sowie allem systembedingten Zubehör
Menge: 16,000 St

**1.9.120 Systemdeckel mit 1 Stutzen, 26-78mm**
Systemdeckel mit 1 Stutzen,
mit Bajonettverschluss und zugehöriger Schrumpfmuffe,
zum gas- und wasserdichten Abdichten
von 1 Kabel mit Durchmesser 26 - 78mm,
bis 2 bar,  einschließlich allem systembedingten Zubehör
Menge: 1,000 St

**1.9.130 Ringraumdichtung für 1 Kabel bis 85 mm**
Ringraumdichtung passend zu vor beschriebener Doppeldichtpackung zum gas- und wasserdichten Abdichten
von 1 Kabel mit Durchmesser bis 85mm, bis 2 bar, einschließlich allem systembedingten Zubehör
Menge: 6,000 St

**1.9.140 Ringraumdichtung für 3 Kabel bis 42 mm**
Ringraumdichtung passend zu vor beschriebener Doppeldichtpackung zum gas- und wasserdichten Abdichten von 3 Kabel mit Durchmesser bis 42mm, bis 2 bar, nicht benötigte Stutzen sind mit Blindstopfen zu versehen, die Mehrkosten für das  fachgerechte verschließen der Reservestutzen sind in den Einheitspreis einzukalkulieren,  einschließlich allem systembedingten Zubehör
Menge: 1,000 St

**1.9.150 Ringraumdichtung für 5 Kabel bis 34 mm**
Ringraumdichtung passend zu vor beschriebener Doppeldichtpackung zum gas- und wasserdichten Abdichten von 3 Kabel mit Durchmesser bis 42mm, bis 2 bar, nicht benötigte Stutzen sind mit Blindstopfen zu versehen, die Mehrkosten für das  fachgerechte verschließen der Reservestutzen sind in den Einheitspreis einzukalkulieren,  einschließlich allem systembedingten Zubehör
Menge: 1,000 St

**1.9.160 Ringraumdichtung für 7 Kabel bis 29 mm**
Ringraumdichtung passend zu vor beschriebener Doppeldichtpackung zum gas- und wasserdichten Abdichten von 7 Kabel mit Durchmesser bis 29mm, bis 2 bar, nicht benötigte Stutzen sind mit Blindstopfen zu versehen, die Mehrkosten für das  fachgerechte verschließen der Reservestutzen sind in den Einheitspreis einzukalkulieren,  einschließlich allem systembedingten Zubehör
Menge: 7,000 St

**1.9.170 Ringraumdichtung für 9 Kabel bis 24 mm**
Ringraumdichtung passend zu vor beschriebener Doppeldichtpackung zum gas- und wasserdichten Abdichten von 9 Kabel mit Durchmesser bis 24mm, bis 2 bar,  nicht benötigte Stutzen sind mit Blindstopfen zu versehen, die Mehrkosten für das  fachgerechte verschließen der Reservestutzen sind in den Einheitspreis einzukalkulieren,  einschließlich allem systembedingten Zubehör
Menge: 2,000 St

**1.9.180 Ringraumdichtung für 10 Cat-Kabel**
Ringraumdichtung passend zu vor beschriebener Doppeldichtpackung zum gas- und wasserdichten Abdichten von 10 Cat-Kabel mit Durchmesser bis 12mm, bis 2 bar,  nicht benötigte Stutzen sind mit Blindstopfen zu versehen, die Mehrkosten für das  fachgerechte verschließen der Reservestutzen sind in den Einheitspreis einzukalkulieren,  einschließlich allem systembedingten Zubehör
Menge: 2,000 St

**1.9.190 Profil-, Flachstahl und Abdeckbleche**
Profil- und Flachstahl, verzinkt, als Flach-, C-,T-, U-Profile, auch mit Lochung und Formstücken, zur Herstellung von Sonderkonstruktionen, auch für Unterkonstruktionen unter Verteilungen, Kabelabfangkonstruktionen, Riffelbleche zur Abdeckung von Schächten unter und vor Verteilungen, etc. komplett einschließlich alle Schneid-, Bohr- und Schweißarbeiten in fertiger Arbeit mit  Grundanstrich, mit V4A-Schrauben, V4A-Unterlagscheiben, Profilklemmen und allem systembedingten Zubehör
Menge: 120,000 kg

**1.9.200 Programmierung KNX DVD (ca. 2000 DP)**
Erstellen der Programmierung für das KNX-Bussystem und den KNX-Server, bestehend aus der Projekt-Datenbank auf DVD, und Gebäude-, Stockwerk- und Raumgrundrissen auf Papier, mind. im Format A4 quer, mit eingetragenem Verlauf der Buslinien sowie den Montageorten der Busgeräte, pro Montageort mit Angabe von Gerätetyp und Physikalischer Adresse, dem Ausdruck der Projekt-Datenbank auf Papier im Format A4 hoch, der  vom Hersteller pro Gerät zur Verfügung gestellten Dokumentation (Techn. Produktinformation,
Inbetriebnahme- und Montageanleitung,
Applikationsprogrammbeschreibung) unter entsprechenden
Griffleisten in Ordner(n) sortiert.
Programmierung des gesamten EIB-Systems  gemäß der im
Abschnitt "VERTEILUNGEN" und "INSTALLATIONSMATERIAL"
beschriebenen Ein- und Ausgabegeräte, Tableaus und
KNX-Server. Erstellen eines Pflichtenheftes und Vorlage
desselben zur Bauleitung.
Parametrierung, Programmierung, Inbetriebnahme und
Funktionstest aller Ein-/Ausgänge (Kanäle) und Funktionen der vor beschriebenen Busgeräte und Tableaus, Bussystem EIB/KNX, einschließlich Erstellen der Software, Gestellung der Programmier- und Einlesegeräten sowie allen Soft- und
Hardwarekomponenten, mit Klartextergänzungen und
Querverweisen im Programm und allem systembedingtem
Zubehör.
Folgende wesentlichen Programmierungen sind vorzusehen und hierfür ein Pflichtenheft zu erstellen:
 - Steuerung der Beleuchtung Nebenräume über Schalter,
 - Steuerung der Flure über Präsenzmelder
 - Steuerung der Beleuchtung in den Büros und Besprechungsräumen über Taster, dimmbar.
 - Schaltung der Flure und Treppenhäuser auf Dauerbetrieb bei Brandalarm..
 - Steuerung Beleuchtung  über Tableau in allen Geschossen
 - Steuerung der Beleuchtung aussen und innen: örtlich und über Einsatzleittisch.
 - Zentral EIN-AUS, 3 Bereiche (KG, EG, OG)
 - Zentral EIN-AUS Beleuchtung gesamt
 - Status Leistungsschalter Netz
 - Staus Überspannungsschutz je Verteilung
 - Status Überspannungsschutz COMM je Verteiler
 - Status Sprinkler Netz 1 / Netz 2
 - Sammelstörung Heizung
 - Sammelstörung Lüftung
 - Sammelstörung Notlichtanlage
 - Rücksetzen der Handfunktionen für jede manuelle Übersteuerung der automatischen Steuerung durch Präsenzmelder der Beleuchtung nach 2 Stunden
 - Rücksetzen aller Handfunktionen im Nachtbetrieb über
Zeitprogramm (24:00 Uhr)
Es sind ca 2.000 DP zu prgrammieren.
Das EIB/KNX-System ist nach der Programmierung in Betrieb zu nehmen und alle Funktionen im Detail zu prüfen.
Alle Funktionen sind auf Basis des Pflichtenheftes zu kontrollieren und im Pflichtenheft zu dokumentieren. Die komplette Programmierung ist auf einer DVD zu speichern. Diese Dokumentation ist den Revisionsunterlagen beizufügen.
Menge: 1,000 St

**1.9.210 Schilder in Deutsch für NS - Raum**
Schilder in Deutsch für  NS -Raum,
-2 Schilder "Sicherheitsregeln"
-2 Schilder "Bestimmungen für den Betrieb von
Starkstromanlagen"
2 Schilder "Leitsätze für die Bekämpfung von Bränden in
 elektrischen Anlagen und in deren Nähe"
-2 Schilder "Anleitung zur ersten Hilfe bei Unfällen"
-4 Schilder "Nicht Schalten" mit Magnethaftung
-4 Schilder "Geerdet und Kurzgeschlossen" mit
Magnethaftung
-4 Schilder "Gegenseite geerdet" mit Magnethaftung
-1 Schild Anweisung zum Umschalten "Netz-Noteinspeisung"
Beschriftung  der NS-Abgänge nach Vorgabe des E-Shops einschließlich allem systembedingten Zubehör
Menge: 1,000 St

**1.9.220 Schulung und Einweisung des technischen Betriebspersonals**
Schulung und Einweisung des technischen Bedienpersonal
zur sachgerechten Bedienung und Wartung der Anlage, vor
Ort, mit praktischen Übungen, Teilnehmer erhalten ein
Zertifikat DIN EN ISO 9001, mit Schulungsunterlagen für
jeden Teilnehmer, aus denen die unterrichteten Bedien-
und Arbeitsverfahren nachvollziehbar sind, als
elektronisches, nur les- und druckbares Dokument, für
lizenzfreies Betrachtungs- und Druckprogramm,
Inbetriebnahme der  Elektroanlagen der Titel, welche
über die in den Einzeltitel  besonders beschriebenen
Inbetriebnahmen hinausgehen, unter Gestellung der
erforderlichen Materialien, Messgeräte und des
Montagepersonals. Einweisung und Schulung des
Bedienpersonals für die gesamten Stakstrom-Anlagen.
(ca.5 Personen)-die im Rahmen einer theoretischen und
praktischen Schulung durchgeführt wird.
Es sind mind 8 (acht) Stunden zu kalkulieren.
Die Schulung muß durch eine versierte Fachkraft des
Herstellers erfolgen.Über die erfolgte Einweisung ist
ein Protokoll zu erstellen in welchem aufgeführt ist
 - wer unterwiesen wurde
 - wer unterwiesen hat
 - wie lange die Unterweisung gedauert hat
 - welche Infornmationen übermittelt wurden
Die Einweisung ist in Deutsch vorzunehmen.
Das Protokoll ist von allen Beteiligten zu unterschreiben.
In diese Position sind alle Schulungen der Starkstrom-Anlagen einzukalkulöieren.
Menge: 1,000 St

**1.9.230 Sachverständigen-Abnahmen STA+NEA**
*** Pauschalposition
Sachverständigen-Abnahmen STA +NEA:
Der Sachverständige muss eine Zertifizierung als vereidigter unabhängiger Sachverständiger nachweisen.
Die Anforderungen der Landesverordnung über die Prüfung
haustechnischer Anlagen und Einrichtungen zu berücksichtigen.
Der AN hat Sachverständigenabnahmen durchzuführen und
zu beauftragen. Hierfür sind anlagenkundige Monteure
beizustellen welche den Prüfer bei seiner Arbeit
unterstützen und die Anlagen erläutern. Weiterhin ist
vorgesehen 2 Zwischenbegehungen mit dem
Sachverständigen durchzuführen. Auch hierfür sind
anlagenkundige Monteure beiszustellen. Die
Zwischenbegehungen sind vor der Durchführung mit der
Bauüberwachung abzustimmen.
Falls es zu Wiederholungsprüfungen kommt welche der
Auftragnehmer zu verantworten hat, gehen diese Kosten
zu Lasten des AN.
1. Prüfung der Elektroinstallation durch einen Prüfsachverständigen
entsprechend:
- der „Muster-Prüfverordnung durch bauaufsichtliche anerkannte Prüfsachverständige“ auf Basis Pkt. 5.5
Sicherheitsstromversorgung
- VDE 0100, insbesondere VDE 0100 Teil 600
2. Prüfung der Sicherheitsbeleuchtungsanlage durch einen Prüfsachverständigen
entsprechend:
- „Muster-Prüfverordnung durch bauaufsichtliche anerkannte Prüfsachverständige“ auf Basis Pkt. 5.5
Sicherheitsstromversorgung
- VDE 0100, insbesondere VDE 0100 Teil 600 und VDE 0100 Teil 560
- VDE 0108 Teil 100 gemäß der vertraglich vereinbarten Fassung (Angabe der Vornorm oder Entwurf)
3. Prüfung der Blitzschutzanlage durch einen Sachverständigen
entsprechend: DIN EN 52305 (VDE 0185)
Folgende Leistungen werden durch Sachverständige
abgenommen:
1.)  Elektroinstallationen
 - Stückprüfung aller Elektroverteilungen
 - Überprüfung der Schaltgerätekombination
 - Überprüfung der Verdrahtung einschließlich Funktionskontrolle
 - Isolationsprüfung je Stromkreis gegen Erde
 - Messtechnische Überprüfung der Messwerte gemäß der
Prüfprotokolle der Elektrofirma, mind 20% aller
Stromkreise, mindestens jedoch 10 St. je Verteilung,
einschl. selbstgefertigtem Prüfprotokoll des Sachverständigen. DieFestlegung der zu messenden Stromkreise obliegt dem Sachverständigen.
 - Messung des Schleifenwiederstandes der Endstromkreise aller Verteilungen, mind 20% aller Stromkreise, mindestens jedoch 10 St. je Verteilung. Gemessen werden vorzugweise die kritischen Stromkreise mit den ungünstigsten Werten.
 - Sichtprüfung der E30- und E90 Verkabelung
 - Prüfung der Übereinstimmung gemäß bauaufsichtlicher
Zulassung
 - Kontrolle der Schutzmaßnahmen und durchgehenden
Verbindung der Schutzleiter
 - Prüfung der Grenzübertemperatur NSHV mit Angabe der
gemessenen Werte
2.) Potenzialausgleich
 - Sichtprüfung des Potentialausgleichs
 - Messung der inneren Erdungsanlage
 - Prüfung des inneren Blitzschutzes
(Überspannungsableiter)
3.) Erdungsanlage:
 - Sichtprüfung der Erdungsanlage mit Überprüfung der
Verbindungen
 - Messung der Erdungsanlage
4.) Blitzschutzanlage
 - Sichtprüfung der Blitzschutzanlage
 - Messung der Durchgängigkeit der Ableiter bis zur
Blitzschutzerde
 - Überprüfung der Verbindung Erdungsanlage/Blitzschutzerde
5. Prüfung NEA-Aggregat
6.) Anfertigen von Prüfprotokollen für alle vor beschriebenen Prüfungen,
Übergabe der mängelfreien Unterlagen in Deutsch, 12 Werktage vor dem VOB-Abnahmetermin. Die
Prüfprotokolle sind in Ordnern mit festem Einband
einzuheften Die folgende Kennzeichnung ist auf den
Einbänden anzubringen:
- Der Titel der Prüfung
- Beschreibungen
- Prüfprotokolle
Die Unterlagen sind mit einem Inhaltsverzeichnis auszustatten.
Alle Unterlagen 1-fach in deutsch sowie als PDF-Datei auf einer DVD (5-fach).
7.) Koordination der Prüfung mit den ausführenden Firmen und der örtlichen Bauleitung
Alle v.g. Leistungen einschl. der erforderlichen Unterlagen die sich aus dieser Beschreibung ergeben, auch die Zwischenbegehungen, sind bei der Kalkulation der  Position mit zu berücksichtigen.
Menge: 1,000 psch

**1.9.240 Bestandskokumentation der STA+NEA**
Die Bestandskokumentation der Starkstrom-Anlagen ist
mit folgenden Lieferungen und Leistungen zu erbringen:

1.  Bestandspläne als Grundriss-, Stromlaufpläne einschließlich Planungsprogramm und Zugangsdaten,
Schemata, Blockschaltbilder aller  Elektronalagen und NEA.
1.1  Mess- und Prüfprotokolle nach folgender
Auflistung:
1.1.01  Errichterbescheinigung nach VDE 0100 Teil 610
und UVV BGV A3
1.1.02  CEE-Konformitätsbescheinigungen
1.1.03  EU-Konformitätsbescheinigung
1.1.04  Isolationsmessung nach VDE 0100 und VDE 0413
für alle Stromkreise ab HAK/Gebäudeeinspeisung
1.1.05  Prüfung der Abschaltbedigungen nach VDE 0100
für alle Stromkreise dieser Schutzmaßnahme
1.1.06  Prüfung der Fehlerstromschutzschaltung und
Ermittlung des tatsächlichen Fehlerauslösestromes
1.1.07  Prüfung der Wirksamkeit des
Potentialausgleiches nach  VDE 0100 Teil 610 an allen
einbezogenen Betriebsmitteln und Bauteilen
1.1.08  Brandschutzabschottungen
  a Werksbescheinigung nach DIN 50049 - 2.1
  b. Zulassungsbescheid (Neutrales Institut) sofern
erforderlich
  c. Fotodokumentation (Vorher-Nachher) aller
Brandschotts mit Postitionierung (Schottnummer) in
einem separaten Grundrissplan und Querverweis zu den
Fotos
Die Nachweise unter Punkt 1.1.08 a) und b) sind vor
Ausführung der Bauleitung vorzulegen.
1.1.09 Blitzschutzanlage
- Sichtprüfung
- Messung des Erdungswiederstandes
- Dokumentation aller Messwerte
- Erstellung eines Blitzschutzplanes
- Prüfbuch
einschließlich Erstellen eines Prüfbuches sowie Gestellung aller systembedingten Messgeräte und Zubhörs.
1.1.10 Erdungsanlage
- Sichtprüfung
- Messung des Erdungswiederstandes
- Dokumentation aller Messwerte
- Erstellung eines Erdungsplanes
einschließlich Gestellung aller systembedingten Messgeräte und
Zubhörs.
1.1.11 NEA: Grundrisspläne, Schnitte, Schemata, Raumzeichnung, Stromlaufpläne als PDF- und DWG-Zeichnungen,, Bescheinigung Werksabnahme des NEA mit Leistungsdaten, Gebäudezeichnung mit NEA, Tankprüfzeugnisse,  Zertifizierung des Hersteller für Emissionsprüfung, Emissionsmessprotokoll,

1.2  Betriebsanleitungen und Wartungsvorschriften:
1.2.01  Elektro-Verteilungen
1.2.02  Beleuchtung- und Sicherheitsbeleuchtungsanlage
1.2.03  Brandschottungen
1.2.04  NEA-Aggregat

1.3  Geräteverzeichnis u. Ersatzteillisten mit Mengenangaben:
1.3.01  Elektro-Verteilungen
1.3.02  Beleuchtung- und Sicherheitsbeleuchtungsanlage
1.3.03  Brandschottungen
1.2.04  NEA-Aggregat

Hier sind die vollständigen Adressen des Herstellers,
Bezugsnachweis, Artikel-Nr. und Ersatzteilnummer
anzugeben.

2. Sonstige Unterlagen:
2.1  Ergeben sich Änderungen gegenüber den
Ausführungsunterlagen und Werkstatt- und Montageplänen,
so sind diese schriftlich festzuhalten, und in die
Plänen einzuarbeiten.
2.2  Legende in den Verteilungen in laminierter Form
2.3  Schlüsselverzeichnis
2.4  Auflistung lose übergebener Texte und Geräte
sowie  Zubehör
2.5  Darstellung und Bezeichnungaller Kabelverteiler,
bzw. Versatzkästen
2.6  Strangschema in geschoßrichtiger Darstellung
2.7  Klemmenbelegungspläne und Verteilerbestückungslisten von jedem Verteiler mit Kabeladern
2.8  Bedienungsanleitung pro Gerät bzw.Geräteunterlage
im Original des Herstellers
2.9  Anlagenbeschreibungen

3. Sonstige Leistungen
Ergänzung zu den allgemeinen Techn. Vertragsbedingungen
für Bauleistungen (ATV) - Einweisung des Bedienungs-
und Wartungspersonals
- Erläuterung der Bestandsunterlagen
- Vorführen der Anlagenteile
- Erläutern der Betriebs- und Wartungsanweisungen

Allgemein gültig:
Der Auftragnehmer hat dem Auftraggeber vor Erstellung
der endgültigen Bestandsdokumentation ein Entwurfsexemplar der kompletten Dokumentation in Deutsch zur Durchsicht und Genehmigung vorzulegen. Nach Prüfung und Genehmigung des Entwurfsexemplares ist dem Auftraggeber ein vollständiger Satz der Unterlagen in deutsch 20 Werktage vor dem Abnahmetermin zu übergeben.
Die Dokumentation ist mit festem Einband zu versehen.
Die folgende Kennzeichnung ist auf den Einbänden anzubringen:
- Der Titel
- Technische Betriebsanleitung
- Der Name und Standort des Gebäudes, in denen sich die
Geräte befinden
- Der Name, die Adresse und Telefonnummer des Auftraggebers und des Auftragnehmers
- Die Vertragsnummer
Die Unterlagen sind mit einem Inhaltsverzeichnis auszustatten.
Alle v.g. Leistungen einschl. der erforderlichen Unterlagen die sich aus dieser Beschreibung ergeben, sind bei der Kalkulation der  Position mit zu berücksichtigen. Die gesamte Dokumentation der Pläne ist mit einem CAD-System durchzuführen.
Maßstab:  1 : 50
Plotausdruck:  DIN-A-0, farbig, auf DIN A 4 gefaltet, zusätzlich alle Pläne als DWG- und PDF- File, Verteilungspläne in bearbeitbarer Software einschl. Plaungsprogramm und Zugangsdaten, sowie alle anderen Unterlagen als DXF, DOC, und PDF-Files auf CD-ROM oder DVD, 5-fach. alle Unterlagnen 1-fach in deutsch als Papierausfertigung.
Menge: 1,000 St

### Bereich 2 FM- + IT-ANLAGEN

#### Abschnitt 2.1 SUCH- + SIGNALANLAGEN

*Hinweis: NOTRUFANLAGE*

**2.1.10 Rufanlage Behinderten-WC**
Rufanlage Behinderten-WC
Bestückung:
- 2 Zugschalter mit 2m Perlonschnur mit rotem Griff
- 1 Beruhigungslampe LED -rot-
- 1 Reedkontakt
- 1 Magnet
- 1 Abstelltaster mit grüner LED
- 1 Dienstzimmer Anzeigeeinheit mit roter LED und Summer
1 Elektronikmodul mit Zimmersignalleuchte
1 Sicherheitstransformator 25 VA 230/24 V 50 Hz
Ausführung: für Arbeits- und Ruhestromanlagen einschl.
Abdeckplatte mit selbstrastender Schnappbefestigung,
passend für Abdeckplattenrahmen, Formmasse ABS,
Abdeckplattenrahmen und u.P. Schalterdosen, sowie allem
systembedingten Zubehör
Menge: 1,000 St

*Hinweis: HINWEIS*
HINWEIS
Haupteingang

**2.1.20 Basiselektronik für Türstationen mit integr. Elektronic**
Basiselektronik Größe 3 für Türstationen mit integrierter Elektronik
Maße (H x B x T): 288 x 108 x 72 mm
Allgemein:
 - Betriebsart: SIP-Telefon, IP-Sprechanlage, a/b-Telefon
 - Konfiguration: mit einem Webbrowser über HTTP oder HTTPS, über ein tonwahlfähiges Telefon, den Tastwahlblock oder das Display,
Zugriff geschützt über Passwort bzw. Sicherheitscode
 - Stromversorgung: Power over Ethernet (PoE) nach IEEE 802.3af
Netzwerk:
 - Anschluss: Ethernet 100BaseT nach IEEE 802.3, RJ45 oder Klemmen,
 - IP-Adresszuweisung: statisch, dynamisch oder link-local
 - zusätzlicher RJ45-Port zum Anschluss weiterer IP-Geräte z. B. IP-Kamera (keine Schraubklemmen)
 - VLAN-Unterstützung: Unterstützung für getaggte VLANs
 - Zeit: Synchronisation per NTP, Version 4
 - E-Mail: Versenden von E-Mails per SMTP oder SMTPS
 - Dienste: Erkennung und Veröffentlichung von Diensten per mDNS
 - USB-Erweiterungsport
 - IP-Kamera-Integration: automatische Integration einer am USB-Erweiterungsport angeschlossenen IP-Kamera. Manuelle Integration einer IP-Kamera
 - UDP-Kommunikation: Status- und Fernsteuermeldungen per UDP
 - Port-Authentifizierung: nach IEEE 802.1x mit EAP EAP-MD5, EAP-TLS, EAP-TTLS (PAP, CHAP, MSCHAP, MSCHAPv2, GTC, MD5) oder PEAP (MSCHAPv2, GTC, MD5)
 - LLDP: nach IEEE 802.1AB. Unterstützung von LLDP-MED, CDP, EDP, SONMP
SIP-Telefon:
 - Verbindungen: über SIP-Server (IP-Telefonanlage) oder als SIP-Direktanrufe
 - Konten: 2 frei konfigurierbare SIP-Konten
 - Übertragungsprotokoll: UDP, TCP oder TLS
 - Kommunikation: SIP-Server, SIP-Server und Ersatz-SIP-Server, SIP-Registrar und SIP-Proxy, SIP-Server via DNS NAPTR/SRV abfragen
 - NAT-Strategie: öffentliche IP-Adresse, ICE mit STUN- oder TURN-Server, UPNP
 - AVPF-Stützung: ja, 0-5 s Report-Intervall
 - Medienverschlüsselung: SRTP, ZRTP oder DTLS
 - Sprach-Codecs: G.711 A-law (PCMA), G.711 μ-law (PCMU), G.722, G.729, GSM, iLBC, Speex (8 kHz) oder Speex (16 kHz)
 - Video-Codecs: H.264 oder VP8
 - Early Media: einstellbar für ausgehende Anrufe
 - Medienmanagement: early offer oder late offer
 - Paketierung: ptime laut Codec oder einstellbar, 10-200 ms
 - Video: eingehend und/oder abgehend
 - Videoauflösung: QCIF, QVGA, CIF, VGA, 4CIF oder SVGA
 - DTMF-Übertragung: SIP INFO oder RFC 2833
 - DSCP: Klassifierung einzeln einstellbar für SIP-Protokoll, Audio- und Videoübertragung
 - Jitter-Kompensation: für Audio und Video, 0-200 ms Kamera:
 - Unterstützte Kameras: USB-Kameras, IP-Kameras über MJPG-Abruf die über den USB-Erweiterungsport-Adapter betrieben werden.
 - Funktionen: Beleuchtungssteuerung, Bewegungserkennung, SIP-Video, Protokollierung der Bewegungserkennung per E-Mail
 - IP-Webcam: Bereitstellung eines IP-Kamera-Webservers zum Abruf von Einzelbildern (JPG) oder des Videostreams (MJPG) der Kamera über HTTP oder HTTPS; Bereitstellung eines RTSP-Servers zum Abruf eines Videostreams (H264) über RTSP (sofern von der verwendeten Kamera unterstützt)
 - Unterstütze Auflösungen: 320x240, 640x480, 800x600, 1280x720, 1280x960, 1280x1024, 1600x1200 oder 1920x1080
 - Bildwiederholrate: max. 30 bps
Display:
 - Unterstützte Displays: 3.5“ Touch-Display
 - Funktionen: Direktruftasten bis zu 10, Telefon-Funktion, Codeschloss-Funktion, Telefonbuch, Logo, Informationstext, Anzeigen von Piktogrammen, Zustandstexten und Anrufziel
 - Hintergrundbeleuchtung: 0-100 %, umschaltbar gemäß Zeitplan oder bei Dunkelheit
 - Touchscreen: resistiv, einstellbare Druckempfindlichkeit, kalibrierbar
 - Bildschirmschoner: nach 5-90 s, deaktivierbar bei Berührung des Displays, Verwendung des Gerätes oder erkannter Bewegung
 - Telefon-Funktion: Anwählen einer beliebigen Rufnummer
 - Codeschloss-Funktion: Eingeben eines Codes, um damit ein Relais zu steuern
 - Telefonbuch: max. 300 Einträge; Gruppierung von Einträgen möglich; einstellbare Schriftgröße, Textausrichtung und Anzeigereihenfolge; Bedienungshinweise; Gruppierung von Einträgen mit gleichem Anfangsbuchstaben; Suche des Anfangsbuchstaben; Export/Import des Telefonbuchs und Bereitstellen als Download; Telefonbuch-Synchronisation mit einem LDAP-Server; Funktionen bei Auswahl eines Eintrages: Anruf, Gruppenanruf mit 2-4 Nummern (nicht bei Analog-Telefon), Anrufkette mit 2-4 Nummern, Anruf gemäß Zeitplan, Türöffnen immer oder gemäß Zeitplan, individuelle Sprachansage ausgeben
 - Logo: Hochladen einer Bilddatei im Format JPG, PNG, GIF oder BMP mit max. 10 MB, einstellbare Anzeigegröße, automatische Bildoptimierung, Auslösen einer Funktion bei Berührung möglich
 -  Informationstext: bis zu 8 Zeilen, einstellbare Schriftgröße, Schriftfarbe und Textausrichtung, Auslösen einer Funktion bei Berührung möglich
Verbindung:
 - Anrufannahme: automatisch nach 0-60 s, manuell auf Tastendruck oder abweisen eingehender Anrufe
 - Verbindungsaufbau: unbegrenzt oder max. 5 s - 5 min
 - Verbindungsdauer: unbegrenzt oder max. 1-9 min
 - Verbindungsabbruch: einstellbar
Relais:
 - Anzahl: 2
 - Betriebsart: pro Relais einstellbar: Türöffner-Relais, Verbindungsanzeige, Zusatzklingel oder Störungsanzeige
 - Schaltspannung: max. 30 VDC / 30 VAC
 - Schaltstrom: max. 2 A
 - Schaltleistung: max. 60 W / 60 VA
 - Schaltkontakt: bei Betrieb als Türöffner-Relais: Schließer- oder Öffnerkontakt
 - Öffnungsdauer: 1-90 s
 - Codes: max. 9
 - Verbindungsanzeige: Ansteuern des Relais, wenn das Gerät sich in Verbindung befindet
 - Zusatzklingel: Ansteuern des Relais während dem Klingeln bei einem eingehenden Anruf, am Anfang eines Direkrufes (1-90 s) oder während dem Aufbau eines Direkrufes
 - Störungsanzeige: Ansteuern des Relais, wenn eine Störung (Netzwerkverbindung, SIP Registrierung) am Gerät vorliegt
Auslöser:
 - auslösbare Funktionen: Anruf, Gruppenanruf mit 2-4 Nummern, Anrufkette mit 2-4 Nummern, Anruf gemäß Zeitplan, Türöffnen immer oder gemäß Zeitplan, individuelle Sprachansage ausgeben
 - Alarmeingang: 5-24 VDC
 - Auslösung: bei steigender und/oder fallender Flanke
 - Entprelldauer: 50-1500 ms
 - Sabotage: Auslösung: über den Kontakt für Türöffner-Taste / Sabotage, über den Alarmeingang oder bei einer abgesetzten Sprechstelle über den Sabotagekontakt des Türmoduls Sicherheitsabschaltung bei Sabotage: Deaktivierung des Netzwerks des Erweiterungports
 - Zeitplan: Ausführen von Anrufen oder Befehlen zu einer bestimmten Zeit Auslösung: am Anfang und/oder am Ende eines gültigen Zeitraums des Zeitplans
Akustik:
 - Geräuscherkennung: schaltbar: Messen und Bewerten der Umgebungsgeräusche
 - Lautstärke: 0-100 % automatische Erhöhung der Lautstärke bei lauter Umgebung
 - Audio-Verstärker: 1 W Ausgangsleistung
 - Mikrofonempfindlichkeit: 0-100 %
 - Analog-Audio: Sende-/Empfangsempfindlichkeit: 50-150 %; Sende-/Empfangsverstärkung: -10-10 dB; automatische Empfindlichkeitsanpassung; Echosperre; Echokompensation; automatische Verstärkungsregelung für Mikrofon
 - IP-Audio: Sende-/Empfangsverstärkung: -10-10 dB; Echosperre; Echokompensation
 - akustische Hinweise: einstellbar, Ton- oder Sprachausgabe
 - Individ. Sprachansagen: 9 à max. 30 s; Hochladen einer WAV-Datei (16 KHz, 16 Bit, mono) mit max. 1 MB; Generieren von Sprachansagen aus Text (erfordert InternetVerbindung, aktuell (10/2022) kostenfrei, Änderungen vorbehalten)
 - Hörschleifenmodul: Anschluss möglich; Leistungsaufnahme: max. 12 W
System:
 - Erweiterungsschnittstelle: Anschlussmöglichkeit für bis zu 10 Erweiterungsmodule
 - Konfiguration: Speichern/Wiederherstellen der Konfiguration
 - Firmware: 2-Slot-System Aktualisierung über die Webfrontend oder per Auto-Provisionierung signierte und verschlüsselte Firmwaredateien
 - Auto-Provisionierung: möglich: beim Starten, alle 5/30/60 Minuten oder während der Nacht; Einstellen der URL oder Übermitteln per DHCP-Option 66 oder 43; unterstützte Protokolle: TFTP, FTP, HTTP, HTTPS; Empfangen einer Konfigurationsdatei (komplett oder teilweise), eines Telefonbuchs oder einer Firmware-Aktualisierung
 -  API: HTML-API über HTTP oder HTTPS; Abfragen/Ändern der Konfiguration; Abfragen von Zustands-Informationen; Auslösen von Ereignissen
 - Sonderfunktionen: System-Absicherung; System-Überwachung; automatische Neustarts; Temperatur-Überwachung mit Abschaltung
 - Betriebstemperatur: -20 bis 50 °C
 - Konformität: CE, RoHS EN55035, EN55032, EN62368-1; nach DIN EN 60529, IP-Schutzklasse 54
  - Gegenplatte Größe 1 als U-Form zur Ergänzung des Elektronikgehäuses um einen Moduleinbauplatz
 - Material: Edelstahl
 - Beschriftungsfeld: 54 x 54 mm (beleuchtet)
 - Inkl. Verdrehschutz für den korrekten Modul-Einbau
 - Frontblende: Aluminium
 - Materialstärke: 4 mm
 -  Maße (H x B): 90 x 90 mm
einschließlich allem systembedingten Zubehör
Menge: 2,000 St

**2.1.30 Modul-IP-Kamera für senkrechte Montage**
Modul-IP-Kamera für senkrechte Montage
- Inkl. Verdrehschutz für den korrekten Modul-Einbau
- zum Einbau in einen senkrechten/quadratischen Rahmen
- Frontblende: Aluminium
- Materialstärke: 4 mm
- Maße (H x B): 90 x 90 mm
Technische Daten Kamera
Ausstattung
- Stromversorgung via PoE IEEE802.3af/802.3at Typ 1, Klasse 2, Normal 3,6 W max. 4,2 W
- LED Beleuchtungsring (weiß)
- Digitaler PTZ
- RJ-45 Anschluss für 10BASE-T/100BASE-TX PoE**
- ONVIF Kompatibel zum Einsatz mit Videoüberwachungssystemen unterschiedlicher Hersteller
Optik
- 1/2,7" CMOS RGB mit Vollbildverfahren
- Brennweite 2,4 mm, F2.1
- Horizontaler Bildwinkel 130°
- Vertikaler Bildwinkel 93°
- Verschlusszeit 1/38500s bis 1/5s
Video
- H.264 (MPEG-4 Teil 10/AVC), Main- und High-Profile
H.265 (MPEG-H Teil 2/HEVC) Main Profile, Motion JPEG
- Auflösung 2688 x 1512 (4 MP) bis 320 x 240
- 25/30 Bilder/s bei einer Netzfrequenz von 50/60 Hz
Netzwerk
- IPv4, IPv6 USGv6, HTTP, HTTP/2, HTTPS*, SSL/TLS*, QoS Layer
3 DiffServ, FTP, SFTP, CIFS/SMB, SMTP, Bonjour, UPnP®, SNMP
v1/v2c/v3 (MIB-II), DNS, DynDNS, NTP, RTSP, RTP, TCP, UDP, IGMP,
RTCP, ICMP, DHCPv4/v6, ARP, SOCKS, SSH, SIP, LLDP, MQTT, Syslog
- Kennwortschutz
Ausschreibungstexte Telecom Behnke Seite 9 von 18
- IP-Adressenfilterung
- HTTPS* Verschlüsselung
- Netzwerkzugriffskontrolle nach IEEE 802.1x (EAP-TLS)*
- Digest-Authentifizierung
- Benutzer-Zugriffsprotokoll
- Zentrales Zertifikatsmanagement
- Verzögerungsschutz gegen Brute-Force-Angriffe
einschließlich kompaktem Anschlussstecker sowie allem systembedingten Zubehör
Menge: 2,000 St

**2.1.40 Modul-LC-Touch--Display 3,5"**
Modul-LC  Touch--Display 3,5"
Allgemein:
- Funktionen: bis zu 10 Direktruftasten, Telefon-Funktion, Codeschloss-Funktion, Telefonbuch, Logo, Informationstext, Anzeigen von Piktogrammen, Zustandstexten und Anrufziel
- Hintergrundbeleuchtung: 0-100 %, umschaltbar gemäß Zeitplan oder bei Dunkelheit (wenn Kamera vorhanden)
- Touchscreen: resistiv, einstellbare Druckempfindlichkeit, kalibrierbar
- Bildschirmschoner: nach 5-90 s, deaktivierbar bei Berührung des Displays, Verwendung des Gerätes oder erkannter Bewegung (wenn Kamera vorhanden)
- Telefon-Funktion: Anwählen einer beliebigen Rufnummer
- Codeschloss-Funktion: Eingeben eines Codes, um damit ein Relais zu steuern
- Telefonbuch: max. 300 Einträge; Gruppierung von Einträgen möglich; einstellbare Schriftgröße, Textausrichtung und Anzeigereihenfolge; Bedienungshinweise; Gruppierung von Einträgen mit gleichem Anfangsbuchstaben; Suche des Anfangsbuchstaben; Export/Import des Telefonbuchs und Bereitstellen als Download; Telefonbuch-Synchronisation mit einem LDAP-Server; Funktionen bei Auswahl eines Eintrages: Anruf, Gruppenanruf mit 2-4 Nummern (nicht bei Analog-Telefon), Anrufkette mit 2-4 Nummern, Anruf gemäß Zeitplan, Türöffnen immer oder gemäß Zeitplan, individuelle Sprachansage ausgeben
Ausschreibungstexte Telecom Behnke Seite 10 von 18
- Logo: Hochladen einer Bilddatei im Format JPG, PNG, GIF oder BMP mit max. 10 MB, einstellbare Anzeigegröße, automatische Bildoptimierung, Auslösen einer Funktion bei Berührung möglich
- Informationstext: bis zu 8 Zeilen, einstellbare Schriftgröße, Schriftfarbe und Textausrichtung, Auslösen einer Funktion bei Berührung möglich
- Frontblende: Aluminium
- Materialstärke: 4 mm
- Maße (H x B): 90 x 90 mm
einschließlich allem systembedingten Zubehör
Menge: 2,000 St

**2.1.50 Modul Lautsprecher, Größe 2 einschl. Mikrofon**
Modul Lautsprecher, Größe 2 einschl. Mikrofon
- Lautsprecher Größe 2 (mittel) mit Mikrofon
- Inkl. Verdrehschutz für den korrekten Modul-Einbau
- Frontblende: Aluminium
- Materialstärke: 4 mm
- Maße (H x B): 90 x 90 mm
einschließlich allem systembedingten Zuehör
Menge: 2,000 St

**2.1.60 Rahmen, Größe 4 für vier Module, senkrecht**
Rahmen, Größe 4  für vier Module, senkrecht
- Inkl. Verdrehschutz für den korrekten Modul-Einbau
- Frontblende: Aluminium
- Materialstärke: 4 mm
- Maße (H x B): 390 x 120 mm
einschließlich allem systembedingten Zubehör
Menge: 2,000 St

**2.1.70 PoE Injektor zur Versorgung einer IP-Station / IP-Kamera**
PoE Injektor zur Versorgung einer IP-Station / IP-Kamera
- Ausgangsleistung: 30 W (High-Power PoE) nach IEEE802.3at
- Eingangsspannung: 240V AC
- Ausgangsleistung: 30 W
- Maße (L x B x H): 164 x 65 x 36 mm
- Betriebstemperatur: 0° C bis +40° C
einschleißlich allem systembedingten Zubehör
Menge: 2,000 St

**2.1.80 UP-Gehäuse, Größe 4, senkrecht / waagerecht**
UP-Gehäuse, Größe 4,  senkrecht / waagerecht
- Material: Aluminium
- Maße ca.(H x B x T): 406 x 157 x 96 mm
einschließlich allem systembedingten Zubehör
Menge: 2,000 St

*Hinweis: HINWEIS*
NEBENEINGANG

**2.1.90 Basiselektronik für Türstationen mit integr. Elektronic**
Basiselektronik Größe 2 für Türstationen mit integrierter Elektronik
Maße (H x B x T): 198 x 108 x 72 mm
Allgemein:
 - Betriebsart: SIP-Telefon, IP-Sprechanlage, a/b-Telefon
 - Konfiguration: mit einem Webbrowser über HTTP oder HTTPS, über ein tonwahlfähiges Telefon, den Tastwahlblock oder das Display,
Zugriff geschützt über Passwort bzw. Sicherheitscode
 - Stromversorgung: Power over Ethernet (PoE) nach IEEE 802.3af
Netzwerk:
 - Anschluss: Ethernet 100BaseT nach IEEE 802.3, RJ45 oder Klemmen,
 - IP-Adresszuweisung: statisch, dynamisch oder link-local
 - zusätzlicher RJ45-Port zum Anschluss weiterer IP-Geräte z. B. IP-Kamera (keine Schraubklemmen)
 - VLAN-Unterstützung: Unterstützung für getaggte VLANs
 - Zeit: Synchronisation per NTP, Version 4
 - E-Mail: Versenden von E-Mails per SMTP oder SMTPS
 - Dienste: Erkennung und Veröffentlichung von Diensten per mDNS
 - USB-Erweiterungsport
 - UDP-Kommunikation: Status- und Fernsteuermeldungen per UDP
 - Port-Authentifizierung: nach IEEE 802.1x mit EAP EAP-MD5, EAP-TLS, EAP-TTLS (PAP, CHAP, MSCHAP, MSCHAPv2, GTC, MD5) oder PEAP (MSCHAPv2, GTC, MD5)
 - LLDP: nach IEEE 802.1AB. Unterstützung von LLDP-MED, CDP, EDP, SONMP
SIP-Telefon:
 - Verbindungen: über SIP-Server (IP-Telefonanlage) oder als SIP-Direktanrufe
 - Konten: 2 frei konfigurierbare SIP-Konten
 - Übertragungsprotokoll: UDP, TCP oder TLS
 - Kommunikation: SIP-Server, SIP-Server und Ersatz-SIP-Server, SIP-Registrar und SIP-Proxy, SIP-Server via DNS NAPTR/SRV abfragen
 - NAT-Strategie: öffentliche IP-Adresse, ICE mit STUN- oder TURN-Server, UPNP
 - AVPF-Stützung: ja, 0-5 s Report-Intervall
 - Medienverschlüsselung: SRTP, ZRTP oder DTLS
 - Sprach-Codecs: G.711 A-law (PCMA), G.711 μ-law (PCMU), G.722, G.729, GSM, iLBC, Speex (8 kHz) oder Speex (16 kHz)
 - Video-Codecs: H.264 oder VP8
 - Early Media: einstellbar für ausgehende Anrufe
 - Medienmanagement: early offer oder late offer
 - Paketierung: ptime laut Codec oder einstellbar, 10-200 ms
 - Video: eingehend und/oder abgehend
 - Videoauflösung: QCIF, QVGA, CIF, VGA, 4CIF oder SVGA
 - DTMF-Übertragung: SIP INFO oder RFC 2833
 - DSCP: Klassifierung einzeln einstellbar für SIP-Protokoll, Audio- und Videoübertragung
 - Jitter-Kompensation: für Audio
Display:
 - Unterstützte Displays: 3.5“ Touch-Display
 - Funktionen: Direktruftasten bis zu 10, Telefon-Funktion, Codeschloss-Funktion, Telefonbuch, Logo, Informationstext, Anzeigen von Piktogrammen, Zustandstexten und Anrufziel
 - Hintergrundbeleuchtung: 0-100 %, umschaltbar gemäß Zeitplan oder bei Dunkelheit
 - Touchscreen: resistiv, einstellbare Druckempfindlichkeit, kalibrierbar
 - Bildschirmschoner: nach 5-90 s, deaktivierbar bei Berührung des Displays, Verwendung des Gerätes oder erkannter Bewegung
 - Telefon-Funktion: Anwählen einer beliebigen Rufnummer
 - Codeschloss-Funktion: Eingeben eines Codes, um damit ein Relais zu steuern
 - Telefonbuch: max. 300 Einträge; Gruppierung von Einträgen möglich; einstellbare Schriftgröße, Textausrichtung und Anzeigereihenfolge; Bedienungshinweise; Gruppierung von Einträgen mit gleichem Anfangsbuchstaben; Suche des Anfangsbuchstaben; Export/Import des Telefonbuchs und Bereitstellen als Download; Telefonbuch-Synchronisation mit einem LDAP-Server; Funktionen bei Auswahl eines Eintrages: Anruf, Gruppenanruf mit 2-4 Nummern (nicht bei Analog-Telefon), Anrufkette mit 2-4 Nummern, Anruf gemäß Zeitplan, Türöffnen immer oder gemäß Zeitplan, individuelle Sprachansage ausgeben
 - Logo: Hochladen einer Bilddatei im Format JPG, PNG, GIF oder BMP mit max. 10 MB, einstellbare Anzeigegröße, automatische Bildoptimierung, Auslösen einer Funktion bei Berührung möglich
 -  Informationstext: bis zu 8 Zeilen, einstellbare Schriftgröße, Schriftfarbe und Textausrichtung, Auslösen einer Funktion bei Berührung möglich
Verbindung:
 - Anrufannahme: automatisch nach 0-60 s, manuell auf Tastendruck oder abweisen eingehender Anrufe
 - Verbindungsaufbau: unbegrenzt oder max. 5 s - 5 min
 - Verbindungsdauer: unbegrenzt oder max. 1-9 min
 - Verbindungsabbruch: einstellbar
Relais:
 - Anzahl: 2
 - Betriebsart: pro Relais einstellbar: Türöffner-Relais, Verbindungsanzeige, Zusatzklingel oder Störungsanzeige
 - Schaltspannung: max. 30 VDC / 30 VAC
 - Schaltstrom: max. 2 A
 - Schaltleistung: max. 60 W / 60 VA
 - Schaltkontakt: bei Betrieb als Türöffner-Relais: Schließer- oder Öffnerkontakt
 - Öffnungsdauer: 1-90 s
 - Codes: max. 9
 - Verbindungsanzeige: Ansteuern des Relais, wenn das Gerät sich in Verbindung befindet
 - Zusatzklingel: Ansteuern des Relais während dem Klingeln bei einem eingehenden Anruf, am Anfang eines Direkrufes (1-90 s) oder während dem Aufbau eines Direkrufes
 - Störungsanzeige: Ansteuern des Relais, wenn eine Störung (Netzwerkverbindung, SIP Registrierung) am Gerät vorliegt
Auslöser:
 - auslösbare Funktionen: Anruf, Gruppenanruf mit 2-4 Nummern, Anrufkette mit 2-4 Nummern, Anruf gemäß Zeitplan, Türöffnen immer oder gemäß Zeitplan, individuelle Sprachansage ausgeben
 - Alarmeingang: 5-24 VDC
 - Auslösung: bei steigender und/oder fallender Flanke
 - Entprelldauer: 50-1500 ms
 - Sabotage: Auslösung: über den Kontakt für Türöffner-Taste / Sabotage, über den Alarmeingang oder bei einer abgesetzten Sprechstelle über den Sabotagekontakt des Türmoduls Sicherheitsabschaltung bei Sabotage: Deaktivierung des Netzwerks des Erweiterungports
 - Zeitplan: Ausführen von Anrufen oder Befehlen zu einer bestimmten Zeit Auslösung: am Anfang und/oder am Ende eines gültigen Zeitraums des Zeitplans
Akustik:
 - Geräuscherkennung: schaltbar: Messen und Bewerten der Umgebungsgeräusche
 - Lautstärke: 0-100 % automatische Erhöhung der Lautstärke bei lauter Umgebung
 - Audio-Verstärker: 1 W Ausgangsleistung
 - Mikrofonempfindlichkeit: 0-100 %
 - Analog-Audio: Sende-/Empfangsempfindlichkeit: 50-150 %; Sende-/Empfangsverstärkung: -10-10 dB; automatische Empfindlichkeitsanpassung; Echosperre; Echokompensation; automatische Verstärkungsregelung für Mikrofon
 - IP-Audio: Sende-/Empfangsverstärkung: -10-10 dB; Echosperre; Echokompensation
 - akustische Hinweise: einstellbar, Ton- oder Sprachausgabe
 - Individ. Sprachansagen: 9 à max. 30 s; Hochladen einer WAV-Datei (16 KHz, 16 Bit, mono) mit max. 1 MB; Generieren von Sprachansagen aus Text (erfordert InternetVerbindung, aktuell (10/2022) kostenfrei, Änderungen vorbehalten)
 - Hörschleifenmodul: Anschluss möglich; Leistungsaufnahme: max. 12 W
System:
 - Erweiterungsschnittstelle: Anschlussmöglichkeit für bis zu 10 Erweiterungsmodule
 - Konfiguration: Speichern/Wiederherstellen der Konfiguration
 - Firmware: 2-Slot-System Aktualisierung über die Webfrontend oder per Auto-Provisionierung signierte und verschlüsselte Firmwaredateien
 - Auto-Provisionierung: möglich: beim Starten, alle 5/30/60 Minuten oder während der Nacht; Einstellen der URL oder Übermitteln per DHCP-Option 66 oder 43; unterstützte Protokolle: TFTP, FTP, HTTP, HTTPS; Empfangen einer Konfigurationsdatei (komplett oder teilweise), eines Telefonbuchs oder einer Firmware-Aktualisierung
 -  API: HTML-API über HTTP oder HTTPS; Abfragen/Ändern der Konfiguration; Abfragen von Zustands-Informationen; Auslösen von Ereignissen
 - Sonderfunktionen: System-Absicherung; System-Überwachung; automatische Neustarts; Temperatur-Überwachung mit Abschaltung
 - Betriebstemperatur: -20 bis 50 °C
 - Konformität: CE, RoHS EN55035, EN55032, EN62368-1; nach DIN EN 60529, IP-Schutzklasse 54
 - Gegenplatte Größe 1 als U-Form zur Ergänzung des Elektronikgehäuses um einen Moduleinbauplatz
 - Material: Edelstahl
 - Beschriftungsfeld: 54 x 54 mm (beleuchtet)
 - Inkl. Verdrehschutz für den korrekten Modul-Einbau
 - Frontblende: Aluminium
 - Materialstärke: 4 mm
 - Maße (H x B): 90 x 90 mm
einschließlich allem systembedingten Zubehör
Menge: 1,000 St

**2.1.100 Modul-LC-Touch--Display 3,5"**
Modul-LC  Touch--Display 3,5"
Allgemein:
- Funktionen: bis zu 10 Direktruftasten, Telefon-Funktion, Codeschloss-Funktion, Telefonbuch, Logo, Informationstext, Anzeigen von Piktogrammen, Zustandstexten und Anrufziel
- Hintergrundbeleuchtung: 0-100 %, umschaltbar gemäß Zeitplan oder bei Dunkelheit (wenn Kamera vorhanden)
- Touchscreen: resistiv, einstellbare Druckempfindlichkeit, kalibrierbar
- Bildschirmschoner: nach 5-90 s, deaktivierbar bei Berührung des Displays, Verwendung des Gerätes oder erkannter Bewegung (wenn Kamera vorhanden)
- Telefon-Funktion: Anwählen einer beliebigen Rufnummer
- Codeschloss-Funktion: Eingeben eines Codes, um damit ein Relais zu steuern
- Telefonbuch: max. 300 Einträge; Gruppierung von Einträgen möglich; einstellbare Schriftgröße, Textausrichtung und Anzeigereihenfolge; Bedienungshinweise; Gruppierung von Einträgen mit gleichem Anfangsbuchstaben; Suche des Anfangsbuchstaben; Export/Import des Telefonbuchs und Bereitstellen als Download; Telefonbuch-Synchronisation mit einem LDAP-Server; Funktionen bei Auswahl eines Eintrages: Anruf, Gruppenanruf mit 2-4 Nummern (nicht bei Analog-Telefon), Anrufkette mit 2-4 Nummern, Anruf gemäß Zeitplan, Türöffnen immer oder gemäß Zeitplan, individuelle Sprachansage ausgeben
Ausschreibungstexte Telecom Behnke Seite 10 von 18
- Logo: Hochladen einer Bilddatei im Format JPG, PNG, GIF oder BMP mit max. 10 MB, einstellbare Anzeigegröße, automatische Bildoptimierung, Auslösen einer Funktion bei Berührung möglich
- Informationstext: bis zu 8 Zeilen, einstellbare Schriftgröße, Schriftfarbe und Textausrichtung, Auslösen einer Funktion bei Berührung möglich
- Frontblende: Aluminium
- Materialstärke: 4 mm
- Maße (H x B): 90 x 90 mm
einschließlich allem systembedingten Zubehör
Menge: 1,000 St

**2.1.110 Modul Lautsprecher, Größe 2 einschl. Mikrofon**
Modul Lautsprecher, Größe 2 einschl. Mikrofon
- Lautsprecher Größe 2 (mittel) mit Mikrofon
- Inkl. Verdrehschutz für den korrekten Modul-Einbau
- Frontblende: Aluminium
- Materialstärke: 4 mm
- Maße (H x B): 90 x 90 mm
einschließlich allem systembedingten Zuehör
Menge: 1,000 St

**2.1.120 Rahmen, Größe 2 für zweiModule, senkrecht**
Rahmen, Größe 2  für zwei Module, senkrecht
- Inkl. Verdrehschutz für den korrekten Modul-Einbau
- Frontblende: Aluminium
- Materialstärke: 4 mm
- Maße (H x B): 210 x 120 mm
einschließlich allem systembedingten Zubehör
Menge: 1,000 St

**2.1.130 PoE Injektor zur Versorgung einer IP-Station / IP-Kamera**
PoE Injektor zur Versorgung einer IP-Station / IP-Kamera
- Ausgangsleistung: 30 W (High-Power PoE) nach IEEE802.3at
- Eingangsspannung: 240V AC
- Ausgangsleistung: 30 W
- Maße (L x B x H): 164 x 65 x 36 mm
- Betriebstemperatur: 0° C bis +40° C
einschleißlich allem systembedingten Zubehör
Menge: 1,000 St

**2.1.140 UP-Gehäuse, Größe 2, senkrecht / waagerecht**
UP-Gehäuse, Größe 2  senkrecht / waagerecht
- Material: Aluminium
- Maße ca. (H x B x T): 226x 157 x 96 mm
einschließlich allem systembedingten Zubehör
Menge: 1,000 St

**2.1.150 Datenkabel Horizontal-/Steigbereich Kat.7 geschirmt 2x(4x2xAWG23) vorh.Kabelrinne/Kanal**
STLB-Bau 2022-04 061
Datenkabel für den Horizontal- und Steigbereich DIN EN 50288-4-1 (VDE 0819-4-1), Kategorie 7 DIN EN 50173-1 (VDE 0800-173-1), geschirmt, Trennklasse d DIN EN 50174-2 (VDE 0800-174-2), für PoE, Typ 1, Leitungswiderstand 0,065 Ohm/m und Kabeldurchmesser 0,007 m DIN EN 50174-2 (VDE 0800-174-2), Link-Klasse F, DIN EN 50173-1 (VDE 0800-173-1), 2 x (4 x 2 x AWG 23), auf vorh. Kabelrinnen oder in offene Kanäle, Ausführung gemäß Einzelbeschreibung,
Einzelbeschreibungs-Nr 'Kommunikationskabel Cat.7
2x4x2xAWG23/1 Merkmale:  Cat.7 / 800 MHz / 100 Ohm,
S-STP (alukaschierter Folien-Paarschirm/Cu-Gesamtschirm),
flammwidrig nach IEC 60332-3 Cat. C, halogenfrei nach
IEC 60754-2, rauchdicht nach IEC 61034,
Einsatzbereiche: Primär, Sekundär, Tertiär, Kategorie 6
 und 7 nach ISO/IEC 11801, EN 50173, EN 50288-4-1, IEEE
802.3 10Base-T Ethernet, IEEE 802.3u 100Base-T
Ethernet, IEEE  802.3ab 1000Base-T Gigabit Ethernet,
IEEE 802.5
TokenRing, IEEE 802.12 100VG-AnyLAN, FDDI auf Kupfer,
ISDN, B-ISDN, ATM, DQDB, in vorhandene Leerrohre, auf
vorh. Kabelrinnen oder in offene Kanäle, einschließlich
allem systembedingten Zubehör.'
.
Menge: 325,000 m
Leistungsbereichkatalog: 061

**2.1.160 Installationskabel symmetrisch J-Y(St)Y 4x2x0,8 Bd vorh.Kabelrinne/Kanal**
STLB-Bau 2022-04 061
Installationskabel, symmetrisch, DIN VDE 0815 (VDE 0815), J-Y(St)Y, 4 x 2 x 0,8 Bd, auf vorh. Kabelrinnen oder in offene Kanäle.
Menge: 50,000 m
Leistungsbereichkatalog: 061

**2.1.170 Installationskabel symmetrisch J-Y(St)Y 4x2x0,8 Bd vorh.Rohr/Unterflurkanal**
STLB-Bau 2022-04 061
Installationskabel, symmetrisch, DIN VDE 0815 (VDE 0815), J-Y(St)Y, 4 x 2 x 0,8 Bd, in vorh. Rohre/Unterflurkanäle.
Menge: 35,000 m
Leistungsbereichkatalog: 061

**2.1.180 Installationskabel symmetrisch J-Y(St)Y 4x2x0,8 Bd UP Fräsen**
STLB-Bau 2022-04 061
Installationskabel, symmetrisch, DIN VDE 0815 (VDE 0815), J-Y(St)Y, 4 x 2 x 0,8 Bd, unter Putz, einschl. Fräsen in Mauerwerk.
Menge: 25,000 m
Leistungsbereichkatalog: 061

**2.1.190 Installationskabel symmetrisch J-Y(St)Y 4x2x0,8 Bd**
STLB-Bau 2022-04 061
Installationskabel, symmetrisch, DIN VDE 0815 (VDE 0815), J-Y(St)Y, 4 x 2 x 0,8 Bd.
Menge: 50,000 m
Leistungsbereichkatalog: 061

**2.1.200 Elektroinstallationskanal Leitungsführung H/B 60/110mm PVC-U**
STLB-Bau 2022-04 053
Elektroinstallationskanal DIN EN 50085-2-1 (VDE 0604-2-1) als Leitungsführungskanal, Außenmaße H/B mind. 60/110 mm, aus PVC-U, mit einem Trennsteg, aus Kunststoff, einschl. aller systembedingten Form- und Verbindungsstücke, auf Mauerwerk.
Menge: 30,000 m
Leistungsbereichkatalog: 053

**2.1.210 Elektroinstallationskanal Leitungsführung H/B 19/33mm PVC-U**
STLB-Bau 2022-04 053
Elektroinstallationskanal DIN EN 50085-2-1 (VDE 0604-2-1) als Leitungsführungskanal, Außenmaße H/B mind. 19/33 mm, aus PVC-U, mit einem Trennsteg, aus Kunststoff, einschl. aller systembedingten Form- und Verbindungsstücke, auf Mauerwerk.
Menge: 40,000 m
Leistungsbereichkatalog: 053

**2.1.220 Inbetriebnahme der Gesamtanlage**
Inbetriebnahme der Gesamtanlage einschließlich
Gestellung eines Technikers sowie aller Hard- und
Software, Dokumentation der Einstellwerte, sowie allem sytembedingten Zubehör
Menge: 1,000 St

**2.1.230 Einweisung Bedienungspersonal**
Einweisung des Bedienpersonals (ca 8 Personen) in die
Funktionen und Bedienung der vor stehenden Tür-Sprechanlage.
Menge: 1,000 St

**2.1.240 Bestandsdokumentation**
Die Bestandsdokumentation der Sprechanlage ist mit
folgenden Lieferungen und Leistungen zu erbringen

1.  Bestandspläne als Grundriss-, Stromlaufpläne und
Schemata der Videoanlage
1.1  Mess- und Prüfprotokolle nach folgender
Auflistung
1.1.2  Prüfprotokolle für das EDV-Netz (nach EN 50173
mit Erstellung einer Zuordnungstabelle als Excel-Tabelle.  Alle Koordinaten der Anschlüsse sind positionsgerecht in die vorhandenen Grundrißpläne einzuzeichnen.
  a) Patchfeld - Raumnummer
  b) Raumnummer - Gerät

1.2  Betriebsanleitungen und Wartungsvorschriften

1.2.1  Tür- Sprech- +Notrufanlage-Netz
1.2.2  Tür-Sprech-+Notrufanlage

1.3  Geräteverzeichnis und Ersatzteillisten
1.3.1  Tür- Sprech- + Notrufanlage

Hier sind die vollständigen Adressen des Herstellers,
Bezugsnachweis, Artikel-Nr.und Ersatzteilnummer
anzugeben.

2. Sonstige Unterlagen:
2.1  Ergeben sich Änderungen gegen über den
Ausführungsunterlagen, so sind diese schriftlich
festzuhalten, in den Plänen (DWG-Dateien) einzuarbeiten
und den Bestandsunterlagen als Papierausdruch und DWG-,
PDF-, und DGN-Datei) beizufügen.
2.2  Schlüsselverzeichnis
2.3  Auflistung lose übergebener Texte und Geräte sowie Zubehör.
2.4  Bedienerhandbuch, Betreiberhandbuch,
Formulareditor, Kurzanleitung für Tür-Sprechanlage,
Software,  etc.

3. Sonstige Leistungen
Ergänzung zu den allgemeinen Techn. Vertragsbedingungen
für Bauleistungen (ATV)  - Einweisung des Bedienungs-
und Wartungspersonals des zuständigen Dienststellen
- Erläuterung der Bestandsunterlagen
- Vorführen der AnlagenteileBetriebs- und Wartungsanweisungen:
Der Auftragnehmer hat dem Auftraggeber vor Erstellung
der endgültigen Bestandsdokumentation 1
Entwurfsexemplar der kompletten Dokumentation in
Deutsch zur Durchsicht und Genehmigung vorzulegen. Nach
Prüfung und Genehmigung des Entwurfsexemplares ist dem
Auftraggeber ein vollständiger Satz der Unterlagen in
Deutsch, 12 Werktage vor dem Abnahmetermin zu
übergeben.Die Dokumentation ist mit festem Einband zu
versehen. Die folgende Kennzeichnung ist auf den
Einbänden anzubringen:
- Der Titel
- Technische Betriebsanleitung
- Der Name und Standort des Gebäudes, in denen sich die
Geräte befinden
- Der Name, die Adresse und Telefonnummer des
Auftraggebers und des Auftragnehmers
- Die Vertragsnummer
Die Unterlagen sind mit einem Inhaltsverzeichnis
auszustatten.
Alle v.g. Leistungen einschl. der erforderlichen
Unterlagen die sich über die in der VOB Teil C
geforderten Leistungen hinaus aus dieser Beschreibung
ergeben, sind bei der Kalkulation der  Position mit zu
berücksichtigen.
Die gesamte Dokumentation der Pläne ist mit einem CAD-System durchzuführen, alle Unterlagen 3-fach in deutsch
Maßstab:  1 : 50
Plotausdruck:  DIN-A-0, farbig, auf DIN A 4 gefaltet,
zusätzlich alle Pläne als DWG- und PDF- File,  sowie
alle anderen Unterlagen als DXF, DOC, und PDF-Files auf
CD-ROM oder DVD, 3-fach
Menge: 1,000 St

#### Abschnitt 2.2 FERNSEH- + UND ANTENNENANLAGE

*Hinweis: ANTENNENANLAGE*

**2.2.10 Satelliten-Antenne 100cm**
Satelliten-Antenne 100cm

Parabolspiegel aluminium Pulverbeschichtet
Halterung für das Speisesystem aus Verzinktem
Stahlblech,
kunststoffbeschichtet, Masthalterung, Haltevorrichtung
aus rostfreiem Stahl, zur Azimut- und
Elevations-Einstellung der Antenne, exakte Justage
durch Gewindespindel.
Gewinn:  10,95-11,75 GHz:  38,6 dB
  11,70-12,50 GHz:  39,2 dB
  12,50-12,75 GHz:  38,1 dB
einschließlich allem systembedingten Zubehör
Menge: 1,000 St

**2.2.20 Digitales Quatro-Universalspeisesystem**
Digitales Quatro-Universalspeisesystem für
Multischaltersysteme und Gemeinschaftsantennenanlagen
Speisesystem mit 2 Frequezbereichen und 4 getrennten
Ausgängen
LNB-Versorgungsspannung über beliebigen Ausgang
Technische Daten:
Eingangsfrequenz:  10,7-11,7 / 11,7-12,75 GHz
Ausgangsfrequenz:  950-1950 / 1100-2150 MHz
Oszilatorfrequenz:  9,75 GHz / 10,6 GHz
Rauschmaß:  1,0 dB
Verstärkung:  >50 dB
Ausgang:  4xF-Connector, 75
LNC-Spannung:  11,5 - 19 VDC
Stromaufnahme:  250 mA
einschließlich allem systembedingten Zubehör
Menge: 1,000 St

**2.2.30 Antennenhalterung für Satteldach und Dachziegel**
Antennenhalterung für Satteldach mit Ziegeleindeckung
für Parabolantennen, mit Dachziegeldurchführung, Edelstahlmast
Durchmesser:  50 mm
Höhe über Dach:  bis 1,50m je nach Anforderung
komplett mit allem erforderlichen Befestigungsmaterial, Schellen,  Kabelhalter, Klein- und Befestigungsmaterial sowie allem systembedingten Zubehör
Menge: 1,000 St

**2.2.40 Überspannungsschutz 5-2150 MHz**
Überspannungsschutz 5-2150 MHz
einschließlich allem systembedingten Zubehör
Menge: 1,000 St

**2.2.50 Stichabzweigern für SAT + Terr, 8-fach**
Stichabzweigern für SAT + Terr, 8-fach
Rückwegtauglich für die Terrestrik / BK
Die Verteilausgänge haben alle einen DC
Durchgang,  Verstärker können über Ausgänge versorgt
werden, Standby-Funktion, Penta-Tap
einschließlich allem systembedingten Zubehör
Menge: 1,000 St

**2.2.60 Basiseinheit mit Netzteil,5-2200 MHz,**
Basiseinheit mit Netzteil,5-2200 MHz, DVB-T taugl.
1 terr/ 8 SAT Eing., 1/8 Systemausg., 8 Tln-Ausg.
zur Kaskadierung mit AMS 998/9912/9916, Class A
Dämpfung Stamm terr/Sat 3,5..4,5/2..4,5 dB
Dämpfung Anschluß terr/Sat 17..23/21..15 dB
einschließlich allem systembedingten Zubehör
Menge: 1,000 St

**2.2.70 Durchgangs-Antennendose Class A für SAT- und terr. Empfang**
Durchgangs-Antennendose Class A zum
Empfang von Terristischen, SAT, Hörfunk- und
TV-Programmen
bis 2400 MHz mit 3 Ausgängen, kompl. mit
Schalter-/BR-Kanaldose, Zentralplatte und Rahmen gemäß
dem angebotenen Schalterprogramm.
Technische Daten:
Frequenzbereich:  40 - 2400 MHz
Enzkopplung:  >6 - >30 dB
Schirmungsmaß:  >55 - >75 dB
einschließlich allem systembedingten Zubehör
Menge: 1,000 St

**2.2.80 Video-Koaxialkabel 1/6,6, 75 Ohm,**
Video-Koaxialkabel 1/6,6, Wellenwiderstand 75 Ohm,
für Satellitenempfang, mit 3-fach-Schirmung, auf
Kabelrinnen, in Rohren, in Brüstungskanälen, mit
Sammelbefestigungen verlegen
Menge: 95,000 St

*Hinweis: KAMERAANLAGE*
KAMERAANLAGE
In der PI 1 Gaustraße sind Kameras Fabrikat AVIGILON verbaut. Die hier angebotenen Kameras müssen 100% kompatibel mit den in der PI 1 verbauten Kameras sein. Die Kameras der Kanalstraße werden auf den Monitor in der Wache der PI 1 aufgeschaltet und gesteuert.

**2.2.90 Einbinden von IP-Kameras in das Bestandssystem**
Einbinden von IP-Kameras in das bestehende IP-System, einschließlich Software, Parametriereung und Programierung sowie allem systembedingten Zubehör
Menge: 2,000 St

**2.2.100 Installationsschiene 230V Abzweigdose Sicherungsautomat 16A 8Steckdosen**
STLB-Bau 2022-04 061
Installationsschiene, 230 V AC, mit Abzweigdose, mit Sicherungsautomat 16 A und Abschaltcharakteristik Typ B, mit 8 Steckdosen, als 19-Zoll-Bauteil, Ausführung gemäß Einzelbeschreibung,
Einzelbeschreibungs-Nr 'mit Überspannungsfeinschutz und
Datenanschluss'
.
Menge: 2,000 St
Leistungsbereichkatalog: 061

**2.2.110 Patchpanel 19´´ als RJ 45 Verteilerfeld 24 Ports**
Patchpanel 19´´ als RJ 45 Verteilerfeld für
Datenanwendungen, (EDV) gemäß ISO/ IEC 11801, Kategorie
6a, Klasse F Link (nach E-DIN 44312-5, Deutscher
Normungsvorschlag), spezifiziert bis 600 MHz für 12
Einsätze/ 24 Ports und gemäß IAW 435 CS-Standard, Die
Forderungen gemäß EN 55022 und EN 50082T-1 (EMV -
Gesetz) sind zu erfüllen.
Gehäuse aus Metall, Anschluß der Datenkabel über
Edge - Connectoren ( Schneidklemmleisten ), Leiterdurchmesser 0,40-0,65 mm ( AWG 22-26 ), sichere
Kontaktierung des Schirmes mit verschraubten Bügeln.
Das Öffnen und Schließen des Gehäuses erfolgt werkzeuglos mittels Drehverschlüssen. Patch Panel
einschließlich
LAN Einsätze geschirmt,  RJ 45,  für Ethernetbelegung
8 Adern Vollbelegung, spezifiziert bis 600 MHz (Die
techn.
Daten der Kategorie 6a müssen erreicht werden)
und allem systembedingten Zubehör
Menge: 1,000 St

**2.2.120 Patchfeld mit haltbaren, wischfesten**
Patchfeld mit haltbaren, wischfesten Haftstreifen
beschriften,
Haftstreifen liefern und Felder portweise beschriften.
Menge: 2,000 St

**2.2.130 Videoserversoftwarelizenz für mind 10 Videoeingänge**
Videoserversoftwarelizenz für mind 10 Videoeingänge,
Installation der Lizenz sowie aller systembedingten
Hard- und  Software und sonstigem Zubehör
Menge: 2,000 St

**2.2.140 Softwaremodul für Funktionen wie Hotkey, Tastatursteuerung**
Softwaremodul für Funktionen wie z.B. Tastatursteuerung, Hotkey, (Thumbnail, Preview  für Positionen etc.), Funktionsumfang  ist in Abhängigkeit der eingesetzten Hardware anzubieten.  Installation des Moduls sowie aller systembedingten  Hard- und  Software und sonstigem Zubehör
Menge: 2,000 St

**2.2.150 Grundparametrierung und Installation des Videosystems**
Grundparametrierung und Installation des Videosystems
Installieren des Videosystems auf Server. Erstellung
der Grundparametrierung zusammen mit dem Nutzer.
Programmieren der Grundparameter in dem Videosystem,
sowie allem systembedingter  Hard- und  Software und
sonstigem Zubehör.
Menge: 2,000 St

**2.2.160 H4 HD-Bullet 8.0-H4A-BO1-IR 4K ULTRA HD (8.0 MP)**
H4 HD-Bullet 8.0-H4A-BO1-IR 4K ULTRA HD (8.0 MP)
IR-Bullet
DWDR-Kamera Video Analytics: intelligente Videoanalyseregeln mech. ICR-Funktion für Tag/Nacht-Umschaltung mit integrierter
IR-LED-Ausführung und P-Iris mit Remote Focus u. Zoom, CMOS-Bildsensor 1/2.3" 16:9, HDSM 2.0, H.264/MJPEG Komprimierung, Multi-Stream, 0,3 Lux Farbmodus/0Lux IR-Betrieb 100 Base-TX-PoE Ethernet-Schnittstelle/RJ-45, inkl.
Megapixel-Vario-Objektiv F1.8/4,3-8 mm und 850 nm IR-LED`s mit ca. 15m Reichweite, IK10 wetterfestes IP-66 Schutzgehäuse mit Wandarm, RAL 9003, ONVIF Profile S Konform, Spannungsversorgung: PoE oder 24 VAC/19VA, einschließlich allem systembedingten Zubehör
Menge: 2,000 St

**2.2.170 WiFi Installation Kit mit WiFi USB**
WiFi Installation Kit mit WiFi USB Adapter zur
Konfiguration der H4-Kameras, Keine WLAN-Funktion im
Betriebsmodus, einschließlich allem systembedingten
Zubehör
Menge: 2,000 St

**2.2.180 Kamera-Anschaltgehäuse, Junction Box**
Kamera-Anschaltgehäuse als  Junction Box
Anschlussdose für alle IR HD-Bullet-Kamera-Serien,
einschließlich allem systembedingten Zubehör
Menge: 2,000 St

**2.2.190 Mastmontageadapter für HDTV-IP Bulletkamera**
Mastmontageadapter für alle H4-HD-Bullet Kameras,
einschließlich allem systembedingten Zubehör
Menge: 2,000 St

**2.2.200 Wandausleger mit Mastadapter für Kameras**
Wandausleger mit Mastadapter für Schutzgehäuse zur
Befestigung der Wandhalterung für Kameraschutzgehäuse,
mit Wandarm sowie Netzgerät, schwenkbare Befestigung am
Anschlusskasten, unverlierbare Schrauben,
Kameraanschlussgehäuse aus Edelstahl V2A,
einschließlich allem systembedingten Zubehör
Menge: 2,000 St

**2.2.210 Anschlußkasten für Netzteil und Medienkonverter**
Anschlußkasten zum Einbau von elektrisch betriebenen
Kleingeräten. Gehäuse aus Edelstahl V2A mit
vorgeprägter Flanschprägung der Größe F2 sowie einer
DIN-Montageschiene (langeSeite). Bestehend aus:
1 Flansch F2 inkl. PUR-Dichtung zur Aufnahme der
Verschraubungen (7 x M 16 / 7 x M 12/20).
6 Stk. metrische Kabelverschraubungen
 - 2 x M 20 (8 - 13 mm)
 - 2 x M 16 (5 - 10 mm)
 -  2 x M 12 (4 - 7 mm)
4 Deckelschrauben aus Edelstahl mit SonderVerschluss.
Abmessungen: (B x H x T):  ca. 400 x 300 x 190 mm
Schlagfestigkeit: EN 50102 IK 08 (+35 / -25 °C)
Schutzklasse: IP66/67 / Schutzart: EN 60529
Brandschutzklasse: UL 94 V-2
Temperaturbereich: - 50 °C bis + 100 °C
einschließlich Heizung .
Bestückung:
1 St. Netzgerät 12V DC 2A für Hutschiene 12 V DC/12 bis
15 V DC, 2,0 A, SK 24 W -, parallel anschliessbar,
DIN-Hutschienenmontage, im kompakten Plastikgehäuse,
mit Kurzschluss und Überspannungsschutz.
Eingangsspannungsbereich: 85 bis 264 V AC (50/60 Hz)
oder 85 bis 375 V DC, Restwelligkeit: <50 mVpk-pk, EN
55011 Kl. B, EN 55022 Kl. B und FCC (Level B), EN
61000-6-2, Betriebstemperatur: -10 bis +70 °C, mit
steckbarem Anschlussklemmenblock.
1 St. Netzteil 24VAC / 63VA Hutschiene:
Spannungsversorgung für DOME-Kamera, Eingangsspannung:
230VAC 50/60Hz
Ausgangsspannung 12V/24VAC 63VA Gesamtleistung,
Eingebaute PTC-Sicherung
Isolationsspannung 4kV, Klasse II, Isolationsklasse B
(130°), Umgebungstemperatur 40°C, Abmessungen:  (BxHxT)
 ca. 105x85x65mm, IP20 EN61558-2-6.
1 St. Medienkonverter mit ultrakompakter Bauform
einfache Funktionalitat und Bedienfreundlichkeit,
Auto-Negotiation und Auto MDI/MDIX, erweiterter
Temperaturbereich, flaches  Gehäuses aus Edelstahl, Hutschienen- oder Wandmontage möglich, einschließlich Clip.
2 Port 10/100Mbps TX RJ45 Kupfer
2 Port SC 100Mbps Fast Fiber Anschluss (Glasfaser)
RJ45 Autonegotiation,Auto MDI/MDI-X Funktion
Spannungsversorgungsbereich 12 bis 24VDC / 1,8W.
IP-30, Wand- und Hutschienenmontage
Temperaturbereich -30_°C bis +75_°C
Feuchtigkeit: 5-95% RHD nicht kondensierend
Fiber Singlemode bis zu 15km 9/125mym bei 1300nm
Wellenlange, Dampfung: 0,3dB/km, Budget: 16dB
Abmessungen: (BxTxH)  ca. 80mm x 60mm x 25mm
Metallgehause Edelstahl, Entspricht EMV- Richtlinien,
CE EN61000-6-2, EN55022 Class B+A1+A2.
LWL-Spleicebox für LWL Singlemodekabel 2E9/125,  2
Fusionssplice, (2 St. als Reserve) mit SC-Stecker
passend zum LWL-Konverter, LWL-CCTV
Optowandler/Konverter mind 1,25 GBit/sec, Übertragung
mind. 15 km, Temperaturbereich -15°C - +40°C,
einschließlich allem systembedingten Zubehör.
Menge: 2,000 St

**2.2.220 LWL-Außenkabel Einmodenfaser A-DSQ(ZN)(L)2Y 1x4E9/125 vorh.Rohr/Unterflurkanal**
STLB-Bau 2022-04 061
LWL-Außenkabel DIN VDE 0888-3 (VDE 0888-3), als Einmodenfaser, Einmodenfaser OS 2, DIN EN 50173-1 (VDE 0800-173-1), metallenes Element in Kabelseele, unbewehrt, A-DSQ(ZN)(L)2Y, 1 x 4 E 9/125, Wellenlänge 1550 nm, in vorh. Rohre/Unterflurkanäle, nicht belegt.
Menge: 80,000 m
Leistungsbereichkatalog: 061

**2.2.230 Datenkabel Kat.7 4x2xAWG23/1 vorh.Rohr Aussenbereich**
Datenkabel für Aussenbereich Horizontal-/Steigbereich
EN 50173, EN 50288-4-1, ISO/ IEC 11801, IEC 6156-5 Kat
7 4x2xAWG 23/1 1000 MHz (Kategorie 7+). Funkstörungen
(EMV) nach EN 55022, Leitermaterial Cu, blank,
Aderisolation Zell-PE, Schirm über Verseilelement
Folie, Schirm über Verseilung Cu-Geflecht, verzinnt,
Mantelmaterial Polyethylen
Mantelfarbe schwarz, UV-beständig, zul.
Kabelaußentemperatur, fest verlegt -20 - +70 °C
Zul. Kabelaußentemperatur, in Bewegung -20 - +50 °C,
Biegeradius, fest verlegt 4 x DA, Biegeradius, bewegt 8
x DA, in vorh. Rohre/Unterflurkanäle, einschließlich
allem systembedingten Zubehör
Menge: 60,000 m
Leistungsbereichkatalog: 061

**2.2.240 Inbetriebnahme Fix--Kamera mit digitalem Zoom**
Inbetriebnahme Fix--Kamera mit digitalem Zoom
Inbetriebsetzung und Parametrierung der vormontieren
Fix-Dome-Kamera. Einstellung des Kamerablickwinkels
gemäß Werkstatt- und Montageplanung. Einpegeln der
Kamera an örtliche Umgebung. Programmierung der
Alarm-Kriterien und Ringspeicher-Einstellungen. Sichern
der Konfiguration auf Server. Parametrierung der
Kameras, sowie allem systembedingter  Hard- und
Software und sonstigem Zubehör.
Menge: 2,000 St

**2.2.250 Installationsleitung NYM-J 5x1,5**
STLB-Bau 2022-04 053
Installationsleitung DIN VDE 0250-204 (VDE 0250-204) NYM-J 5 x 1,5, Cu-Zahl 72.
Menge: 132,000 m
Leistungsbereichkatalog: 053

**2.2.260 Kabel NYY-J 3x2,5RE vorh.Graben/Kabelkanalform**
STLB-Bau 2022-04 053
Kabel DIN VDE 0276-603 (VDE 0276-603) NYY-J 3 x 2,5 RE, Cu-Zahl 72, in vorh. Gräben oder geteilte Kabelkanalformsteine, ohne Einbettung.
Menge: 60,000 m
Leistungsbereichkatalog: 053

#### Abschnitt 2.3 GEFAHRENMELDEANLAGE

*Hinweis: EMA-SERVERRAUM + FENSTER*
EMA-SERVERRAUM + FENSTER
In das Gebäude wird eine EMA und ZuKo eingebaut. Diese wird auf die Zentrale Anlage der Fa. Siemens der Polizei aufgeschaltet. Alle Komponenten müssen mit dieser Anlage  zu 100% kompatibel sein.

**2.3.10 Zentralenumschrank zum Einbau der EMA**
Der Zentralenumschrank ZU2 dient dem Einbau von EMA Komponenten und verfügt über eine allseitige
Durchbruchüberwachung mittels Alarm-draht. Die Tür ist durch Öffnungs- und Riegelkontakte abgesichert.
Die Türverriegelung erfolgt über ein Impulssperrelement. Der Umschrank eignet sich für den Aufbau eines VdS gemäßen
Zentralenbereiches.
Technische Daten:
-VdS-Anerkennung: G104017
-VdS-Klasse: C
-Abmessungen außen (H x B x T):
 1200 x 800 x 310 mm
-Abmessungen innen (H x B x T):
 730 x 1150 x 260 mm
-Farbe: RAL 9016 Verkehrsweiß
Menge: 1,000 St

**2.3.20 CPC-M Komfortbedienteil**
Das CPC-M Komfortbedienteil ist ein Bedien- und Anzeigegerät mit integriertem Mifareleser und großem, grafikfähigem Klartextdisplay mit LED-Hintergrundbeleuchtung. Jede Meldung, die angezeigt wird, kann mit kundenspezifischen Klartexten hinterlegt werden. Die Bedienung erfolgt über Tastatur-, Navigations- und frei- programmierbaren Funktionstasten und kann einfach und sicher durch eine PIN/ Karte geschützt werden. Das Grafik- Funktionsmenü erlaubt eine intuitive Navigation. Über die Benutzerverwaltung ist es möglich, die Bedien-, und Anzeigemöglichkeiten je Benutzer/ Benutzergruppe festzulegen und somit nur relevante Punkte einzublenden. Es können Benutzer mit unterschiedlichen Zugriffsrechten verwaltet werden.
Anzeige und Bedienung der Zentrale lassen sich nach den Wünschen des Bedieners anpassen. Häufig genutzte
Funktionen und Befehle sind über Funktionstasten direkt erreichbar.
Mit mehrfarbigen LEDs können Meldungen auch ohne Bedienung zur Anzeige gebracht werden. Sowohl die
Belegung der F-Tasten als auch der LEDs ist frei konfigurierbar.
Das CPC eignet sich zur Bedienung einzelner oder vernetzter Einbruch- meldezentralen. Die Montage ist Auf-/ wie Unterputz möglich.
Es stehen Ein- und Ausgangsklemmen am Gerät zur Verfügung.
Leistungsmerkmale:
- Versorgungsspannung: 8-16 V DC
- Stromaufnahme: 44-70 mA
- 5 freiprogrammierbare Funktionstasten
  mit je 2-farbiger LED
- RFID-Formate: Mifare-DESFire EV1/EV2
  Mifare-UltraLight, NFC NTAG203
- Graphisches LED-Display
- Infotaste für die direkte Anzeige des
  Anlagenstatus
- Status LEDs für alle wichtigen
  Meldungen
- 2 Eingänge / 1 Ausgang
- Summer mit einstellbarer Lautstärke
- Für AP-Montage geeignet
  (UP, optionales Zubehör)
- BUS-Teilnehmer
- Abreiss- / Sabotage-Überwachung
- Temperaturbereich: 0 bis 40°
- Abmessungen (L x B x H):
  177 x 115 x 25 mm
Zulassungen:
- EN 50131 Grad 3
- SES-EMA-RL-T2
- VdS-C Zulassung: G121004
einschließlich allem systembedingten Zubehör
Menge: 1,000 St

**2.3.30 Erweiterungsleergehäuse, Zusatznetzteil**
Erweiterungsleergehäuse, Zusatznetzteil PRO-400-PS dient
als busfähige und autarke Stromversorgung mit einer hohen Batteriekapazität zur unterbrechungsfreien Versorgung von Gateways, Meldern, Kopplern sowie externen Verbrauchern.
Das Netzteil bietet einen Strom von 5A und kommuniziert direkt über den BUS mit der Zentrale. Verschiedene Meldungen und Werte werden kontinuierlich an die Zentrale übertragen und protokolliert:
- Netz- und Batterieausfall
- Sabotageüberwachung
- Batterie-Status
- Spannungsverlauf
- Temperaturverlauf
Das Gehäuse bietet Platz für den Einbau weiterer Baugruppen.einschließlich allem systembedingten Zubehör
Menge: 1,000 St

**2.3.40 Ein- Ausgangsmodul 8 E/8 A**
Ein- Ausgangsmodul 8 E/8 A  universelles Ein- und Ausgangsmodul zum Anschluss an den Zentralenbus und zur Zustandsüberwachung von Fenstern und Türen. Es verfügt über 8 widerstandsüberwachte Eingänge und 6 Open-Kollektor Ausgänge. Ebenso stehen 8 Relaisausgänge zur Verfügung. Zusätzlich ist eine Leserschnittstelle vorhanden, die den Anschluss von Kartenlesern mit und ohne Tastatur
erlaubt.
Leistungsmerkmale:
- Versorgungsspannung: 8-16V DC
- Stromaufnahme: 10-40mA (je nach Relaiszustand)
- Relais-Schaltleistung:
  dauerhaft: 30V DC / 600mA
  kurzzeitig: 30V DC / 1000mA
- Eingangswiderstand, Messbereich: 2kO - 300kO
- Open Kollektor Strom, je Ausgang: 350mA
- Schmelzsicherungen F1-4
- Abreiss- / Sabotage-Überwachung
- BUS-Teilnehmer
- Abmessungen (L x B x H): 120 x 67,5 x 12 mm
VdS-Klasse C (in G117008 enthalten)
einschließlich allem systembedingten Zubehör
Menge: 4,000 St

**2.3.50 VT120 Vert.LSA, 120-pol. m. DK**
VT120 Vert.LSA, 120-pol. m. DK Der Verteiler VT120 ist in einem stabilen Stahlblechgehäuse untergebracht und verfügt über 120 LSA-plus Anschlüsse sowie einen eingebauten Deckelkontakt.
Technische Daten:
- Verteilerpunkte: 120
- Abmessungen in (H x B x T)mm: 275 x 310 x 47
- Farbe: grauweiß (RAL 9002)
- VdS-Anerkennung: G186069
- VdS-Klasse: C
einschließlich allem systembedingten Zubehör
Menge: 1,000 St

**2.3.60 IO4-LD40-M Ein-/ Ausgangsmodul 32DA**
IO4-LD40-M Ein-/ Ausgangsmodul 32DA
Das IO-Modul ist ein universelles Ein- und Ausgangsmodul im Verteiler-Gehäuse zum Anschluss an den Zentralenbus. Es
verfügt über 4 widerstandsüberwachte Eingänge(TEOL) welche je bis zu 3 Meldungen verarbeiten können, sowie 4 Open-Kollektor Ausgänge. Für jeden Eingang kann der
Widerstandsbereich zur Überwachung individuell konfiguriert werden. Dadurch können verschiedene Meldertypen angeschlossen oder von bestehenden Installationen
übernommen werden. Das Gehäuse ist mit 64 freien
Verteilerpunkten ausgestattet und erlaubt den Einbau eines weiteren Moduls vom Typ IO4, RE4, CMU, CMO, RTP
oder ESP.
Leistungsmerkmale:
- Versorgungsspannung: 8-16V DC
- Stromaufnahme: 7mA
- Eingangswiderstand, Messbereich: 2kO - 300kO
- Sicherung VBUS 1 + VBUS 2, gemeinsam 200mA
- Sicherung VBUS 3 + VBUS 4, gemeinsam 200mA
- Open Kollektor Strom, je Ausgang max. 350mA
- 64 Verteilerklemmen (32DA)
- Abreiss- / Sabotage-Überwachung
- BUS-Teilnehmer
- Abmessungen (L x B x H):
215 x 160 x 44 mm
- VdS-Klasse C (G121016)
einschließlich allem systembedingten Zubehör
Menge: 1,000 St

**2.3.70 RE4 Ausgangsmodul mit 4 Relais im 32DA Gehäuse**
RE4 Ausgangsmodul mit 4 Relais im  32DA Gehäuse
Das Ausgangsmodul RE4 verfügt über 4 Relaisausgänge mit jeweils einem Wechslerkontakt. Damit lassen sich gleich 4-fach potenzialfreie und gewerkübergreifende Ansteuerungen
realisieren. Alternativ können Sperrelemente, Türöffner oder Motorschlösser angesteuert werden.
Jedes Relais kann dauerhaft 30VDC/600mA oder kurzzeitig 30VDC/1000mA schalten. Jeder Ausgang kann einer beliebigenFunktion oder Meldung zugeordnet werden.
Der Anschluss an die Zentrale erfolgt über BUS.
Leistungsmerkmale:
- Versorgungsspannung: 8-16V DC
- Stromaufnahme: 15mA
- Relais-Schaltleistung:
dauerhaft: 30V DC / 600mA
kurzzeitig: 30V DC / 1000mA
- Abreiss- / Sabotage-Überwachung
- BUS-Teilnehmer
- Abmessungen (L x B x H):
85 x 66 x 27 mm
VdS-Klasse C (G117012)
einschließlich allem systembedingten Zubehör
Menge: 1,000 St

**2.3.80 Dual-Bewegungsmelder Mikrowelle + Passiv IR-Melder**
Dual-Bewegungsmelder mit Abdeck- überwachung PDM-IXD18T basiert auf der Kombination von Mikrowelle (MW) und
Passiv-Infrarot (PIR). Der PIR Teil des Melders besitzt einen Weitwinkelspiegel und kann mit einem optionalen Spiegel
zu einem Vorhangmelder umgerüstet werden. Die Anpassung der Detektions- empfindlichkeit des IR Teils ist in vier Stufen möglich. Die Mikrowelle kann zu oder abgeschalten werden.
Eigenschaften:
- Spannungsversorgung: 9 bis 16V
-Stromaufnahme (Ruhe): 6,3mA
- Stromaufnahme (Spitze): 10,5mA
- Detektionsreichweite Weitwinkel: 18m
- Detektionsreichweite Vorhang: 30m
- Erfassungswinkel (Weitwinkel): 88°
- Erfassungswinkel (Vorhang): 4°
- Abmessungen (HxBxT): 147x64x35mm
- Farbe: Weiß
- VdS-Anerkennung: G114012
- VdS-Anerkennung: G114013
  (Vorhangspiegel PO-C30)
- VdS-Klasse: C
- EN50131-Grad: 3
einschließlich Bus Modul sowie allem systembedingten Zubehör
Menge: 2,000 St

**2.3.90 EMA Türkontroller Kartenlesermodul CMO**
EMA Türkontroller Kartenlesermodul CMO dient zum Anschluss von Kartenlesern mit OSDPSchnittstelle. Es verfügt über einen
internen Offline-Speicher für bis zu 204 Kartencodes. Bei Ausfall der Kommunikation zur Zentrale funktioniert das Modul als Standalone-Gerät und kann damit die Zutritts-/Steuerfunktion aufrecht erhalten. Es stehen neben der Kartenleser- Schnittstelle zudem Ein- und Ausgänge zur Verfügung um die Überwachung und Ansteuerung einer Tür zu ermöglichen.
Es werden Kartenleser mit und ohne Tastatur unterstützt. Der Anschluss an die Zentrale erfolgt über den BUS.
Leistungsmerkmale:
- Versorgungsspannung: 8-16V DC
- Stromaufnahme: 12-18mA
- Offline-Speicher: 204 Kartencodes
- Eingangswiderstand, Messbereich: 2kO - 300kO
- Relais-Schaltleistung: 30V DC / 1000mA
- Open Kollektor Strom, am Ausgang 300mA
- TTL Ausgänge: je 5V DC / 20mA
- Abreiss- / Sabotage-Überwachung
- BUS-Teilnehmer- Abmessungen (L x B x H):
85 x 66 x 27 mm
VdS-Klasse C (G117039)
einschließlich allem systembedingten Zubehör
Menge: 1,000 St

**2.3.100 Mifare Kombileser eloxiert silber (CMO)**
Eingabeeinheit IT860-EE-O mit Codetastatur zur Eingabe eines geistigen Codes (PIN- Code), einen Mifare DESfire-Leser zum
berührungslosen erfassen eines elektronischen Schlüssels (Chipkarte oder Schlüsselanhänger). Der Leser bedient den OSDP-Standard. Zur Anzeige von verschiedenen Betriebszuständen verfügt die Eingabeeinheit über 3 LEDs in den Farben rot, gelb und grün sowie über einen eingebauten
Summer. Die Eingabeeinheit kann wahlweise Unterputz in eine 55er u.P Schalterdose oder Aufputz in einem Wandmontagegehäuse eingebaut werden. Um den Einsichtschutz zu realisieren steht für beide Montagearten optional ein geeigneter Rahmen zur Verfügung.
Um die Eingabeeinheit sabotagesicher zu montieren verfügt diese über Abhebesicherungen gem. DIN EN 50131.
Technische Daten:
-Anschluss an SIEMENS CMO-Modul
-Spannungsversorgung: 8,0 - 30 VDC
-Stromaufnahme bei 12/15 VDC:
 Leser IT860-EE (Ruhe): 50/40 mA
 Leser IT860-EE (Aktiv): 76/62 mA
-Abmessungen (HxBxT): 81 x 81 x 11 mm
-Material: ABS
-Farbe: Lichtgrau (RAL ähnlich 7035)
-Schutzart: IP54
-Temperatur:-25 bis +60°C
-VdS-Anerkennung: (G116014)
-VdS-Klasse: C
-EN-Zulassung: EN 50131-1 Grad 3
einschließlichAP- Gehäuse IT860-GH zur a.P.Montage des Kartenlesers IT860-EE.
mit integrierter Abhebesicherung des Einsichtschutz a.P.(IT860-SS AP)
Technische Daten:
-Abmessungen (HxBxT): 81x81x29 mm
-Material: ABS
-Farbe: Lichtgrau/(RAL ähnlich 7035)
Einsichtschutz IT860-SS AP für den Kartenleser IT860-EE
der PIN-Eingabe,  Ausführung  für a.P. Montage mit integrierter
Abhebesicherung.
Technische Daten:
-Einsichtwinkel: max. 70°
-Abmessungen (HxBxT): 93x96x68 mm
-Material: ABS
-Farbe: Lichtgrau/(RAL ähnlich 7035)
einschließlich allem systembedingten Zubehör
Menge: 1,000 St

**2.3.110 Netzgerät 230 V AC / 24 + 12V DC, 50 VA**
Netzgerät 230 V AC / 24 + 12V DC, 50 VA im AP-Gehäuse zur Versorgung der Türöffner und Summer an der Tür, einschließlich Klemmleiste im AP-Gehäuse mit LSA+-Leisten, mit Beschriftung sowie allem systembedingten Zubehör
Menge: 2,000 St

**2.3.120 Sperrelement mit Aufbaugehäuse**
Sperrelement 8320 zur mechanischen Verriegelung von Türen,
um ein unbeabsichtigtes Betreten von scharfgeschalteten Sicherungsbereichen einer Einbruchmeldeanlage zu verhindern.
Eigenschaften:
- Endlageüberwachung AUF/ZU des Verschlussbolzens zur Realisierung unterschiedlicher Anschaltungen
- Integrierter, unabhängiger Magnetkontakt (G197541, VdS-Klasse B) zur direkten Aufschaltung in einer Einbruchmeldelinie
- Abmessungen (HxBxT) mm: 134x20x28
- Riegelweg: 12mm
- Abstand: max 8mm (Stulp zum Gegenstück)
- Schutzart: IP43
- Betriebstemperatur: -25 bis +60°C
- Anschlusskabel (L) m: 3,5
- VdS-Klasse: C
- VdS-Anerkennung: G196089
Aufbaugehäuse und Gegenstück für das Sperrelement
-Abmessungen Aufbaugehäuse (HxBxT): 26x180x35mm
einschließlich Distanzstücke zum Aufbaugehäuse und Gegenstück in der erforderlichen Stärke, . Gegenstück und allem systembedingten Zubehör
Menge: 1,000 St

**2.3.130 Einbinden der EMA-Meldungen in den HTV**
Einbinden der EMA-Meldungen in den Haustechnikverteiler als 2 Störmeldungen für die Netzgeräte und 4 Alarmmeldungen für die EMA, sowie der Stör- und Sammelalarmmeldung, einschließlich Hard- und Software, Programmierung, Parametrierung sowie allem systembedingten Zubehör
Menge: 1,000 St

**2.3.140 Elektrische Piezo-Summer 24 / 12 V DC, 80 dBA**
Elektrische Piezo-Summer 24 / 12 V DC, 80 dBA, AP,  zum Anschluss an das Türterminal und zur Signalisierung / Alarmierung bei zu langem Offenstand der Tür,
einschließlich allem systembedingtem Zubehör
Menge: 1,000 St

**2.3.150 Kontroller zur Steuerung von Türen und Fenstern,**
Kontroller zur Steuerung von Türen und Fenstern, Verwaltung über eine übergeordnete Zutrittskontrollzentrale (ZKZ)
Anschluss der kompletten Türperipherie  am Kontroller, Kommunikation zur übergeordneten ZKZ erfolgt über eine  integrierte Standard-Schnittstelle.
Die ZKZ enthält die Zutrittskontrollrechte und trifft die Entscheidungen.
Verwaltung von einer Tür mit einem oder zwei Lesern,
oder zwei Türen mit  jeweils einem Leser
Standard-Schnittstelle RS485,
Anschlussmöglichkeiten des Türmoduls:
 - zwei Lesegeräte
 - Öffnungskontakt für 2 Türen
 - Türöffner-Taster für  2 Türen
 - Rückmeldekontakt für 2 Türen
 - ein Sabotagekontakt
 - Tür-Relais für 2 Türen
 - mind. 6 Relaisausgänge
 - mind. 10 überwachte Eingänge
 - mind. ein Alarm- / Sabotage Kontaktausgang
 - Ansteuerung eines Piezo-Summers mit Zeiteinstellung
 - potentialfreier Kontakt zur Weiterleitung des Türoffenstandes
auf den Leittisch bei zu langem Türoffenstand mit flexibler Zeiteinstellung
 Technische Daten:
 - DC- Betriebsspannung mit Netzgerät
 - verfügbare Montagefläche: 360x410 mm
Umweltklasse gemäß VdS  II
Vds-Zulassung, Kl. : C,
einschließlich allem systembedingten Zubehör
Menge: 1,000 St

**2.3.160 DSL, cRSP Gateway-Switch zum verbinden der Systeme**
DSL, cRSP Gateway-Switch zum verbinden der Systeme
mit der cRSP über DSL oder SiSeNet, drahtgebunden, einschließlich Installationsgehäuse, Netzteil, Remote Servic-Gateway (RSG), Scalence Switch, RJ45 Cat6-Netzwerkabel, Schellen, S1 Lizenz-Dongel sowie allem systembedingten Zubehör
Menge: 1,000 St

**2.3.170 LAN-LWL Switch mit 3x Gbit Ethernet (RJ45) Ports**
LAN-LWL Switch mit 3x Gbit Ethernet (RJ45) Ports und 2x LWL (SFP/Mini-GBIC) Steckplätze inkl. austauschbaren Singlemode LC- Duplex Connectoren. mit Multimode SFPs
Abhebe- und Deckelkontakt zur Sabotageüberwachung.
Anforderungen in Security-Anwendungen unterstützt der Switch einen breiten Betriebsspannungsbereich bei möglichst geringer Stromaufnahme.
Leistungsmerkmale:
- Versorgungsspannung: 8-30V DC
- Stromaufnahme: 310-450mA (12V)
- Typ: unmanaged, Layer 2
- RJ45: 3x Gbit (1000Base-T)
- LWL-SFP: SM, 1310 nm, 1,25 Gbit, 10km
- LWL-SFP: Multimode nachrüstbar
- Sabotage-Überwachung: intern /extern
- Abmessungen (L x B x H):
  215 x 160 x 44 mm
- Umgebungstemperatur: -10°C...+55°C Optional:
- VDSL2-SFP Plug-In - 2-Draht IP
- Kabellänge(Cat3): bis zu 850m
- Datendurchsatz(Cat3):
  ca. 90Mbit bei 100m
  ca. 10Mbit bei 850m
- Stromaufnahme: +250mA
einschließlich allem systembedingten Zubehör
Menge: 1,000 St

**2.3.180 Aufschaltung der Liegenschaften auf die Legenschaft**
Aufschaltung der Liegenschaften auf die Zentrale im PPWP nach Inbetriebnahme der Liegenschaften, einschließlich Parametrierung, Programmierung, Hard- und Software
sowie allem systembedingten Zubehör.
Menge: 1,000 St

*Hinweis: ZUTRITTSKONTROLLE*

**2.3.190 Mifare DESFire-Leser ohne Tastatur**
Zutrittskontroll-Leser mit mifare DESFire Lesertechnologie
ohne Tastatur, mit VDS-Zulassung
 Leistungsmerkmale:
 - mifare DESFire Lesetechnologie mit  AES Verschlüsselung
 - mifare-Lesertechnologie (liest mifare Standard 1kB, mifare 4kB
 und mifare Ultralight-Ausweise sowie DESFire Transponder)
 - liest Unikatsnummer und Sektoren
 - Passwortschutz
 - Anschluß über BUS RS485
 - Anschluß an Türkontroller
 - Zutrittskontrolle über ZK-Ausweis
 - Montageuntergrund beliebig, auch Metall
 - Direkte Montage auf UP-Dosen (60mm)
 - Sabotageüberwachtes Gehäuse mit integriertem  Deckelkontakt
 - LED-Anzeigen für Bereitschaft, Dauergesperrt, Daueroffen
 - Integrierter Summer
 - Für Innen- und Außenbereichsmontage
 Technische Daten:
 - DC- Betriebsspannung
 - Netzgerät
 - Standartfarbe des Herstellers
 - Schnittstelle  RS485
 - Schutzart  mind. IP 54
 - Umgebungstemperaturbereich für den
bestimmungsgemäßen Betrieb von <=-10 bis >=+50 °C
 - verfügbare Montagefläche: 100x 150 mm
 - Umweltklasse gemäß VdS:  III
Vds-Zulassung, Kl. : C,
 einschließlich allem systembedingten Zubehör
Menge: 2,000 St

**2.3.200 Zutrittskontrollterminal Grundsystem, 230 V AC**
Intelligente Zutrittskontrollzentrale zur Steuerung von 8 Türöffnern, über RS485-Bus.
Nach Parametrierung  durch die übergeordnete Zutrittskontrollsoftware  arbeitet das Gerät absolut autark. einschließlich
Kommunikationsmodul zum Verbinden der einzelnen Terminals über Datenkabel
 Leistungsmerkmale:
 - updatefähiger Programmspeicher für Firmware
 - dynamische Speicherverwaltung in Abhängigkeit der zu verwaltenden Daten,
 - batteriegepufferter Speicher für mind. 5.000 Ausweise
 und mind. 500 Raum-/Zeitzonen
 - Feiertags-/ Urlaubskalender je Bundesland (vordefiniert - frei änderbar)
 - Buchungspuffer für mind. 2.000 Ereignisse
 - Datum-/Uhr-/automatische Sommer-/Winterzeit-Umschaltung
 - integrierter Sabotagekontakt
 - variable Türfreigabe-, Überwachungs- und Alarmzeiten
 - automatische Funktionssteuerung über Zeitzonen (z.B. Türdauerfreigabe)
 - integriertes 230V-Netzteil, Nennstrom gemäß angebotenem System
 - Standard-Bus RS485 mit weiteren Anschlussmöglichkeiten für:
 -Leser, berührungslos
   - Tastatur
   - Türmodul
   - Eingangsmodul
   - Ausgangsmodul
   - Ein-/Ausgangsmodul
  - Anschlussmöglichkeiten für:
    - mind. 2 Mifare DESFire-Leser
    - mind. 2 Tastaturen mit 2-Draht-Schnittstelle
    - mind. 4 Relaisausgänge (z.B. Türöffner,  Blitzlampe, etc.)
    - mind. 3 Halbleiterausgänge (z.B. Bedrohung, WatchDog, etc.)
    - mind. 4 Digitaleingänge (z.B. Türöffnertaster, Rückmeldekontakt)
    - mind. 8 Differenzial-Meldelinien (z.B. Magnetkontakt, etc.)
    - mind. 1 universeller Steckplatz für Erweiterungen
 - verfügbare Montagefläche: 340x230 mm
Vds-Zulassung, Kl. : C,
einschließlich Software, Parametrierung, Programmierung sowie allem
 systembedingten Zubehör
Menge: 1,000 St

**2.3.210 Ethernet-Schnittstellenkarte 10/100 MBit/S für ZK/Ze**
Ethernet-Schnittstellen-Karte für Zutrittskontroll-Terminals
 - für 10 oder 100 MBit/s (automatisch umschaltend)
 - für Zutrittskontroll - Terminals
 - für Buscontroller
einschließlich allem systembedingten Zubehör
Menge: 1,000 St

**2.3.220 1 MB RAM-Speicherkarte**
Speichererweiterung  für das Zutrittskontrollterminal für den
verfügbaren Speicher um mind. 1  MB für das
Intelligentes Zutrittskontrollterminal, einschließlich allem systembedingten Zubehör
Menge: 1,000 St

**2.3.230 Netzgerät 230 V AC / 24 + 12V DC, 50 VA**
Netzgerät 230 V AC / 24 + 12V DC, 50 VA im AP-Gehäuse zur Versorgung der Türöffner, Summer und Motorriegel an der Tür, einschließlich Klemmleiste im AP-Gehäuse mit LSA+-Leisten, mit Beschriftung sowie allem systembedingten Zubehör
Menge: 3,000 St

**2.3.240 Elektrische Piezo-Summer 24 / 12 V DC, mind 80 dBA**
Elektrische Piezo-Summer 24 / 12 V DC, mind 80 dBA,  AP,  zum Anschluss an das Türterminal und zur Signalisierung/Alarmierung bei zu langem Offenstand der Tür, einschließlich allem systembedingtem Zubehör
Menge: 6,000 St

**2.3.250 Verteiler Wandschrank Einbau 19-Zoll-Komponenten Stahlblech 12HE**
Verteiler als Standschrank für Fernmeldetechnik, zum
Einbau von 19-Zoll-Komponenten, aus Stahlblech,
beschichtet, Schutzart IP 4X DIN EN 60529 (VDE 0470-1),
 Potentialausgleich DIN VDE 0800-2 (VDE 0800-2), mit
19-Zoll-Einbaugestell und Kabelführungsbügel,
Systemverteiler - Wandschrank 19´´, 21 HE, zum Einbau
von 19´´ - Komponenten, Geräten und Installationsmaterial
Farbe: RAL 7035, alle Teile pulverbeschichtet, Schrank
komplett montiert und vor Ort aufgestellt.
Grundgehäuse aus verschweißten, verwindungssteifen
Holmen, aus 2 mm Stahlblech, pulverbeschichtet, Teile
mehrfach gekantet, alle Dichtungen aufgeschäumt.
Schrankgerüst mit Seitenteilen und Türen mit
Scharnierbestückung. 4 innen laufenden Holmen mit ASA
Lochung (für Zubehör-Montage). 4 Führungsschienen mit
DIN-Raster für 19" Tragerahmen (2 oben, 2 unten).
Anreihbar ohne Änderung durch Querverschraubung.
Höheneinstellung mittels Nivilierelement zwischen
Schrank und Sockel. 19" Einbaurahmen 21 HE mit 4-fach
 ASA-Lochung. Front 19" ASA Lochung. Innen beid seitig
2-fach, ASA-Lochung über gesamte Höhe. Rückseite mit
2-fach ASA-Lochung als 1 Profil aus 2 mm Stahl,
pulverbeschichtet, im DIN-Raster über die gesamte
Schranktiefe verstellbar. Rahmen kann komplett
nach vorne ausgebaut werden. Kabelführungsleiste für
seitliche Kabelführung beidseitig über 21 HE-Lochung
alle 2 HE. Dach-Abdeckung 2-teilig:
 - Kabelführungsabdeckung mit 2 verschiebbaren
 - Bürstenleisten als Kabeleinführung (1/ 2).
  - Abdeckung für Lüfter/Filter
Boden-Abdeckungen 3-teilig:
 - Vollabdeckung (1/3)
 - Abdeckung vorbereitet für ilter (1/3)
 - Kabelführungsabdeckung mit 2 verschiebbaren
Bürstenleisten als Kabeleinführung (1/3).
2 Kabelmontageträger für stufenlose Kabelmontage über
gesamte Schrankhöhe mit vertikaler und horizontaler
Lochung, als Langloch alle 3 HE zur Aufnahme von
Käfigmuttern, Stehbolzen, Schienen usw., auf einer
Seite montiert (beidseitig montierbar). Aufnahme
pro Kabelträger bei S/STP-Kabel bis zu 1 Lagen a 16
Kabel. Kabelbügel aus Metall als Rangierbügel seitlich montiert zur Aufnahme von Rangierkabel, mit Seitenteilen und Tür mit Ausschnitt und Glasbelegung
- 1 Schrankbeleuchtung 4 W LED-Leuchte
- 1 Abluftventilator 230V Förderleistung 560 m³/ h, saugend im Deckel eingebaut, Ansteuerung über abgesetztes Thermostat, im oberen Bereich installiert,
- großes Zuluftgitter mit Filtermatte in der Rücktür bzw. Seitenteil
- Erdungsset für die Schutzerdung des Schrankes nach VDE 0100
- 4 Stk Systemchassis zwischen den Festrahmen
- 1 St Teleskop-Auszug 19" für Aktenablage
- 1 Stk 19´´ Aufnahmebügel zur Aufnahme und Befestigung  von Schneid-Klemm - Wannen im hinteren 19´´ Festrahmen
- 1 Stk Montageschienen mit Schellen zur Aufnahme von
je 16 Kabeln zum Befestigen und zum Abfangen der Datenleitungen. Die Schienen sind an einer Seite horizontal  zwischen den 19´´ Festrahmen zu montieren.
 - Schaltplantasche DIN A4.
Alle Schrankteile sind über Erdungsmaterial bzw.
Erdkabel (mind. 6 mm²) miteinander verbunden. Entsprechend den Vorschriften sind verzinkte Erdungsklemmen einzubauen, einschl. aller erforderlichen Kleinteile zum Anschluß der Schutzerde (mind. 16 mm²).
Abmessungen: H ca 1200 mm; B = 800 mm; T =800 mm
kompl. einschließlich allem systembedingten Zubehör.
Menge: 1,000 St

**2.3.260 Erweiterungsleergahäuse zur Aufnahme von Baugruppen**
Erweiterungsleergahäuse zur Aufnahme von Baugruppen der EMA,Zusatznetzteil PRO-400-PS als busfähige und autarke Stromversorgung mit einer hohen Batteriekapazität zur unterbrechungsfreien Versorgung von Gateways, Meldern,
Kopplern sowie externen Verbrauchern.
Das Netzteil bietet einen Strom von 5A und kommuniziert direkt über den BUS mit der Zentrale. Verschiedene Meldungen und Werte werden kontinuierlich an die Zentrale übertragen und protokolliert:
- Netz- und Batterieausfall
- Sabotageüberwachung
- Batterie-Status
- Spannungsverlauf
- Temperaturverlauf
Das Gehäuse bietet Platz für den Einbau weiterer Baugruppen, einschließlich allem systemgebundenen Zubehör
Menge: 1,000 St

**2.3.270 19"-Switch mit 4 optischen Ports und 26 Ethernet.-Ports**
19"-Switch mit 4 optischen Ports und 24 Ethernet-Ports für Anwendungen mit hoher Datenlast,  für komplexe Netzwerkanforderungen, 19" Switch für die Anbindung aller Etagenswitche innerhalb der Datenverteiler an das Serversystem.
Hohe Leistungsfähigkeit  mind. 9600Bytes, auch bei 100MBit/s
Portsicherheit durch MAC Adresseneinschränkung.
Extra hohe Backplaneleistung bei voller Portbelegung, Vier 10GBit/s UpLink-Ports,
Elektrische Ports: 24 x 10/100/1000BaseTX (RJ45) Konsole RS232, RJ45, Hardware Architektur Store and forward
Switch Leistung 128GBit/s, MAC Adressen 8K
Jumbo Frame 9kBytes
Port Konfiguration disable/enable.
Auto-negotiation 10/100/1000Mbps voll und halbduplex Modus wählbar. Flow Control disable/enable. Datenrate Kontrolle auf jedem Port.
Speisespannung 110 - 240VAC 50/60Hz, Feuchte: 20% bis 95% rel. Feuchte nicht kondensierend, einschließlich allem systembedingten Zubehör, Parametrierung und Programmierung.
Menge: 1,000 St

**2.3.280 19-Zoll-Verteilerfeld 1HE 24Steckplätze geschirmt 600MHz**
19-Zoll-Verteilerfeld, eine Höheneinheit, mit 24 Steckplätzen, für einclipsbare Steckverbindung DIN EN 60603-7-7, geschirmt, bis 600 MHz, mit Beschriftungsstreifen je Einbauplatz,  Patchpanel 19´´ als RJ 45 Verteilerfeld für Daten - und  Sprachanwendungen, (EDV) gemäß ISO/ IEC 11801, Kategorie  6 Klasse F Link (nach E-DIN 44312-5, Deutscher Normungsvorschlag),spezifiziert bis 600 MHz, für 12 Einsätze/ 24 Ports/ 1HE und gemäß IAW 435 CS-Standard,Die Forderungen gemäß EN 55022 und EN 50082T-1(EMV - Gesetz) sind zu erfüllen,  einschließlich RJ45 Dateneinsatz, einclipsbar, Gehäuse aus Metall, Anschluß der Datenkabel über Edge - Connectoren (Schneidklemmleisten) sowie allem systembedingten Zubehör'
Menge: 1,000 St

**2.3.290 RJ45 Datenanschlussdosen, einclipsbar, Metallgehäuse**
RJ45 Datenanschlussdosen, einclipsbar, Gehäuse aus Metall, Anschluß der Datenkabel über Edge - Connectoren (Schneidklemmleisten), Leiterdurchmesser 0,40-0,65 mm  (AWG 22-26), sichere Kontaktierung des Schirmes mit verschraubten Bügeln. Das  Öffnen und Schließen des Gehäuses erfolgt werkzeuglos mittels Drehverschlüssen. Patch Panel einschließlich LAN  Einsätze geschirmt, RJ 45,für Ethernetbelegung 8 Adern Vollbelegung, Die techn. Spezifikation der Kategorie 6 müssen erreicht werden,
einschließlich allem systembedingten Zubehör
Menge: 4,000 St

**2.3.300 Rangierfeld mit Metallbügel 2 HE**
Rangierfeld mit Metallbügel 2 HE zur Montage
an der Frontseite der Patchpanels und an dem vorhandene
EDV-Rack, kompl. mit allem systemgebundenen Zubehör
Menge: 2,000 St

**2.3.310 Installationsschiene 230V Abzweigdose Sicherungsautomat 16A 8Steckdosen**
STLB-Bau 2022-04 061
Installationsschiene, 230 V AC, mit Abzweigdose, mit Sicherungsautomat 16 A und Abschaltcharakteristik Typ B, mit 8 Steckdosen, mit Schalter und Kontrollleuchte, als 19-Zoll-Bauteil, Ausführung gemäß Einzelbeschreibung,
Einzelbeschreibungs-Nr 'mit Überspannungs-Feinschutz'
.
Menge: 1,000 St
Leistungsbereichkatalog: 061

**2.3.320 Beschriften der Patchpanels**
Patchfeld mit haltbaren, wischfesten Haftstreifen
nach Nutzerangaben beschriften, Haftstreifen
liefern und Felder portweise beschriften.
Menge: 8,000 St

**2.3.330 Patchkabel Kat. 6, 2 DA, RJ 45/RJ45, orange 0,60 m**
Patchkabel gem. Kategorie 6,  Farbe orange, als flexible Anschlußleitung für Sprach- und Datenkommunikation 4 DA, TPU 4, 26 AWG, paarweise foliengeschirmt und Gesamtschirm aus Cu - Geflecht mit Beidraht, für 10 Base - T Anwendung, beide Seiten mit geschirmtem und zugentlastetem (kunststoffumspritzte) RJ-45 Stecker,
- Beschaltung voll, 8 Adern
- spezifiziert bis 600MHz gemäß DKE-Vorschlag
- PiMF
- Anwendungen: ATM, TPDDI bis 600MHz
- Anschluß für PC und Rangierkabel im DV - Verteiler
- Länge mind 3,0 m
Menge: 8,000 St

**2.3.340 VT120 LSA-plus**
Verteilerkasten VKA 2-120 grau, mit Zubehör, und Anschlußleisten LSA-PLUS- 20 DA / beidseitig belegt. Beschriftung des Verteilers als ZuKo-Verteiler  h = 50 mm kompl. verschalten und rangieren, sowie allem systembedingten Zubehör
Menge: 1,000 St

**2.3.350 Konfekt. Leitung H05VV-F 3x2,5mm2 L 5m**
STLB-Bau 2022-04 053
Konfektionierte Leitung DIN EN 50525-1 (VDE 0285-525-1), H05VV-F für Installationssystem mit Steckverbinder, 3 x 2,5, Länge 5 m, Enden Stecker/freies Ende, abgemantelt, abisoliert, einschl. Endhülse.
Menge: 6,000 St
Leistungsbereichkatalog: 053

**2.3.360 Gummischlauchleitung H07RN-F 3G6**
STLB-Bau 2022-04 053
Gummischlauchleitung DIN EN 50525-2-21 (VDE 0285-525-2-21) H07RN-F 3 G 6, Cu-Zahl 240.
Menge: 3,000 m
Leistungsbereichkatalog: 053

**2.3.370 Installationsleitung NYM-J 3x6 vorh.Kabelrinne/Kanal**
STLB-Bau 2022-04 053
Installationsleitung DIN VDE 0250-204 (VDE 0250-204) NYM-J 3 x 6, Cu-Zahl 173, auf vorh. Kabelrinnen oder in offene Kanäle.
Menge: 15,000 m
Leistungsbereichkatalog: 053

**2.3.380 Installationsleitung NYM-J 3x2,5 vorh.Kabelrinne/Kanal**
STLB-Bau 2022-04 053
Installationsleitung DIN VDE 0250-204 (VDE 0250-204) NYM-J 3 x 2,5, Cu-Zahl 72, auf vorh. Kabelrinnen oder in offene Kanäle.
Menge: 360,000 m
Leistungsbereichkatalog: 053

**2.3.390 Installationsleitung NYM-J 3x2,5**
STLB-Bau 2022-04 053
Installationsleitung DIN VDE 0250-204 (VDE 0250-204) NYM-J 3 x 2,5, Cu-Zahl 72.
Menge: 280,000 m
Leistungsbereichkatalog: 053

**2.3.400 Schutzkontaktsteckdose 250V 16A erhöhter Berührungsschutz AP IP44**
STLB-Bau 2022-04 053
Schutzkontaktsteckdose DIN VDE 0620-1 (VDE 0620-1), 250 V AC, 16 A, mit einem Anschluss USB-A, mit erhöhtem Berührungsschutz, Farbton reinweiß, RAL 9010, in Aufputzausführung, mit Beschriftungsfeld, Schutzart IP 44 DIN EN 60529 (VDE 0470-1), Einsatz mit Schrauben befestigen.
Menge: 2,000 St
Leistungsbereichkatalog: 053

**2.3.410 Verbindungsdose Kunststoff grau 100/100mm T 50mm IP44**
STLB-Bau 2022-04 053
Verbindungsdose DIN EN IEC 60670-1 (VDE 0606-1) als Abzweigkasten, aus Kunststoff, Farbton grau, Grundfläche mind. 100/100 mm, Tiefe mind. 50 mm, mit Deckel mit Schraubbefestigung, Schutzart IP 44 DIN EN 60529 (VDE 0470-1), mit 5 Klemmen 6 mm2, Aufputz, auf Mauerwerk.
Menge: 6,000 St
Leistungsbereichkatalog: 053

**2.3.420 Datenkabel Horizontal-/Steigbereich Kat.7 geschirmt 2x(4x2xAWG23)**
STLB-Bau 2022-04 061
Datenkabel für den Horizontal- und Steigbereich DIN EN 50288-4-1 (VDE 0819-4-1), Kategorie 7 DIN EN 50173-1 (VDE 0800-173-1), geschirmt, Trennklasse b DIN EN 50174-2 (VDE 0800-174-2), für PoE, Typ 1, Leitungswiderstand 0,065 Ohm/m und Kabeldurchmesser 0,007 m DIN EN 50174-2 (VDE 0800-174-2), Link-Klasse F, DIN EN 50173-1 (VDE 0800-173-1), 2 x (4 x 2 x AWG 23), Ausführung gemäß Einzelbeschreibung,
Einzelbeschreibungs-Nr 'Kommunikationskabel Cat.7
2x4x2xAWG23/1 Merkmale:  Cat.7 / 800 MHz / 100 Ohm,  S-STP (alukaschierter Folien-Paarschirm/Cu-Gesamtschirm),
flammwidrig nach IEC 60332-3, halogenfrei nach
IEC 60754-2, rauchdicht nach IEC 61034, Einsatzbereiche: Primär, Sekundär, Tertiär, Kategorie 6  und 7 nach ISO/IEC 11801, EN 50173, EN 50288-4-1, IEEE 802.3 10Base-T Ethernet, IEEE 802.3u 100Base-T Ethernet, IEEE  802.3ab 1000Base-T Gigabit Ethernet, IEEE 802.5 TokenRing, IEEE 802.12 100VG-AnyLAN, FDDI auf Kupfer, ISDN, B-ISDN, ATM, DQDB, in vorhandene Leerrohre, auf vorh. Kabelrinnen oder in offene Kanäle,  einschließlich allem systembedingten Zubehör'
.
Menge: 470,000 m
Leistungsbereichkatalog: 061

**2.3.430 Installationskabel symmetrisch J-Y(St)Y 6x2x0,8 Bd UP Fräsen**
STLB-Bau 2022-04 061
Installationskabel, symmetrisch, DIN VDE 0815 (VDE 0815), J-Y(St)Y, 6 x 2 x 0,8 Bd, unter Putz, einschl. Fräsen in Mauerwerk.
Menge: 260,000 m
Leistungsbereichkatalog: 061

**2.3.440 Installationskabel symmetrisch J-Y(St)Y 4x2x0,8 Bd UP Fräsen**
STLB-Bau 2022-04 061
Installationskabel, symmetrisch, DIN VDE 0815 (VDE 0815), J-Y(St)Y, 4 x 2 x 0,8 Bd, unter Putz, einschl. Fräsen in Mauerwerk.
Menge: 120,000 m
Leistungsbereichkatalog: 061

**2.3.450 Installationskabel symmetrisch J-Y(St)Y 2x2x0,8 Bd UP Fräsen**
STLB-Bau 2022-04 061
Installationskabel, symmetrisch, DIN VDE 0815 (VDE 0815), J-Y(St)Y, 2 x 2 x 0,8 Bd, unter Putz, einschl. Fräsen in Mauerwerk.
Menge: 695,000 m
Leistungsbereichkatalog: 061

**2.3.460 Elektroinstallationskanal Leitungsführung H/B 60/110mm PVC-U**
STLB-Bau 2022-04 053
Elektroinstallationskanal DIN EN 50085-2-1 (VDE 0604-2-1) als Leitungsführungskanal, Außenmaße H/B mind. 60/110 mm, aus PVC-U,
Farbton 'reinweiss'

mit einem Trennsteg, aus Kunststoff, einschl. aller systembedingten Form- und Verbindungsstücke, auf Mauerwerk.
Menge: 10,000 m
Leistungsbereichkatalog: 053

**2.3.470 Elektroinstallationskanal Leitungsführung H/B 19/33mm PVC-U**
STLB-Bau 2022-04 053
Elektroinstallationskanal DIN EN 50085-2-1 (VDE 0604-2-1) als Leitungsführungskanal, Außenmaße H/B mind. 19/33 mm, aus PVC-U, mit einem Trennsteg, aus Kunststoff, einschl. aller systembedingten Form- und Verbindungsstücke, auf Mauerwerk.
Menge: 10,000 m
Leistungsbereichkatalog: 053

**2.3.480 Elektroinstallationsrohr PVC-U AD 25mm UP Fräsen**
STLB-Bau 2022-04 053
Elektroinstallationsrohr DIN EN 61386 (VDE 0605), Maße DIN EN 60423, aus PVC-U, einwandig, gewellt, flexibel, Außendurchmesser 25 mm, Druckfestigkeit Klasse 1 - sehr leicht (125 N) DIN EN 61386-1 (VDE 0605-1), Klasse Schlagbeanspruchung 3 - mittel DIN EN 61386-1 (VDE 0605-1), max. Gebrauchstemperatur Klasse 1 (60 Grad C) DIN EN 61386-1 (VDE 0605-1), Verlegung unter Putz, einschl. Fräsen in Mauerwerk.
Menge: 6,000 m
Leistungsbereichkatalog: 053

**2.3.490 Messungen an Symetrischen Kabeln**
Messungen symmetrischer Kabel
Alle symmetrischen Datenleitungen sind nach Verlegung
und Beschaltung zu messen. Gemessen wird  vom
Verteilerfeld zur Anschlußdose.
Für die Qualität der Messung hat der Auftragnehmer
Sorge zu tragen und alle notwendigen Maßnahmen zu
treffen. Die Meßergebnisse sind graphisch darzustellen.
Folgende Messungen sind gemäß EN50173 durchzuführen:
·  Leitungslänge
·  Dämpfung im Frequenzbereich von 1-600 MHz
·  NEXT im Frequenzbereich von 1-600 MHz
·  Rückflußdämpfung
·  Leitungsimpedanz
·  Leitungskapazität
·  Schleifenwiderstand
·  Vertauschungsprüfung
Die Messung hat beidseitig zu erfolgen. Weiterhin sind
 Meßaufbauzeichnung u. Meßprotokolle beizufügen, wie:
·  Meßgeräte
·  Typ
·  Kabel-Typ
·  Kabel-Nr.
·  Verteiler
·  Gebäude
·  Etage
·  Raum
Das Meßprotokoll ist als Ausdruck und Datenfile zu
übergeben. Es wird " 1 Stk Messung " je Kabel
abgerechnet, unabhängig davon ob an beiden Enden eine
Einfach- oder Doppeldose angeschlossen ist. Es sind je
Kabel immer alle 4 Paare nachzuweisen.
einschließlich allem systembedingten Zubehör
Menge: 18,000 St

**2.3.500 Pflichtenheft EMA + ZuKo**
Pflichtenheft EMA + ZuKo erstellen, welches die
Aufgabenstellung und die Sophos-Anlage detailiert beschreibt. Dieses Pflichtenheft ist dem Nutzer und der Bauleitung zur Genehmigung vorzulegen.
Das Pflichtenheft muss mindestens folgende Punkte
enthalten:
Allgemein:
 - Begriffsdefinition
 - Technische Beschreibung der Komponenten
 - Beschreibung und Definition der Schnittstellen
 - Definition Ein-/Ausgänge
 - Programmierungslisten
 - Verknüpfung Alarmaus-/-eingänge
 - Programmierung der Bedienteile
 - Aufteilung der Alarme
 - Ablaufdiagramme mit zeitlichen Abläufen
 - Abarbeitung von Alarmen und Folgealarmen
 - Alarmtexte
 - Alarmprotokolle
 - Schnittstellen zum Einsatzleittisch
Abstimmung Maßnahmenpläne und Dokumentation für alle
Anlagenteile, Absprache der
durchzuführenden Maßnahmen mit der Dienstleitung der PI
Dokumentation der Maßnahmenpläne in dem Pflichtenheft. einschließlich allem systembedingten Zubehör
Menge: 1,000 St

**2.3.510 Bestandsdokumentation der EMA + ZuKo-Anlage**
*** Pauschalposition
Die Bestandsdokumentation der EMA +  ZuKo-Anlage mit folgenden Lieferungen und Leistungen zu erbringen
1.  Bestandspläne als Grundriss-, Stromlaufpläne und Schemata der ZuKo-Anlage
1.1  Mess- und Prüfprotokolle nach folgender Auflistung
1.1.1  Prüfprotokolle für das EDV-Netz (nach EN 50173) mit Erstellung einer Zuordnungstabelle als Excel-Tabelle.  Alle Koordinaten der Anschlüsse sind positionsgerecht in die vorhandenen Grundrißpläne einzuzeichnen.
  a) Patchfeld - Raumnummer
  b) Raumnummer - Gerät
1.2  Betriebsanleitungen und Wartungsvorschriften
1.2.1  EMA+ZuKo-Anlage in der Peripherie
1.2.2  EMA+ZuKo-Anlage der Zentrale im PPWP

1.3  Geräteverzeichnis und Ersatzteillisten
1.3.1  EMA+ZuKo-Anlage

Hier sind die vollständigen Adressen des Herstellers, Bezugsnachweis, Artikel-Nr.und Ersatzteilnummer anzugeben.

2. Sonstige Unterlagen:
2.1  Ergeben sich Änderungen gegen über den Ausführungsunterlagen, so sind diese schriftlich festzuhalten, in den Plänen (DWG-Dateien) einzuarbeiten und den Bestandsunterlagen als Papierausdruch und DWG-, PDF-Datei beizufügen.
2.2  Schlüsselverzeichnis
2.3  Auflistung lose übergebener Texte und Geräte sowie Zubehör.
2.4  Bedienerhandbuch, Betreiberhandbuch, Formulareditor, Kurzanleitung, Software, Server, Switch, etc.

3. Sonstige Leistungen
Ergänzung zu den allgemeinen Techn. Vertragsbedingungen für Bauleistungen (ATV)  - Einweisung des Bedienungs- und Wartungspersonals des zuständigen Dienststellen
- Erläuterung der Bestandsunterlagen
- Vorführen der AnlagenteileBetriebs- und Wartungsanweisungen:
Der Auftragnehmer hat dem Auftraggeber vor Erstellung der endgültigen Bestandsdokumentation 1 Entwurfsexemplar der kompletten Dokumentation in Deutsch zur Durchsicht und Genehmigung vorzulegen. Nach Prüfung und Genehmigung des Entwurfsexemplares ist dem Auftraggeber ein vollständiger Satz der Unterlagen in Deutsch, 12 Werktage vor dem Abnahmetermin zu übergeben. Die Dokumentation ist mit festem Einband zu versehen. Die folgende Kennzeichnung ist auf den Einbänden anzubringen:
- Der Titel
- Technische Betriebsanleitung
- Der Name und Standort des Gebäudes, in denen sich die Geräte befinden
- Der Name, die Adresse und Telefonnummer des Auftraggebers und des Auftragnehmers
- Die Vertragsnummer
Die Unterlagen sind mit einem Inhaltsverzeichnis auszustatten.
Alle v.g. Leistungen einschl. der erforderlichen Unterlagen die sich über die in der VOB Teil C geforderten Leistungen hinaus aus dieser Beschreibung ergeben, sind bei der Kalkulation der  Position mit zu berücksichtigen.
Die gesamte Dokumentation der Pläne ist mit einem CAD-System durchzuführen, alle Unterlagen 3-fach in deutsch
Maßstab: 1 : 50
Plotausdruck: DIN-A-0, farbig, auf DIN A 4 gefaltet, zusätzlich alle Pläne als DWG- und PDF- File,  sowie alle anderen Unterlagen als DXF, DOC, und PDF-Files auf CD-ROM oder DVD, 3-fach
Menge: 1,000 psch

**2.3.520 Inbetriebnahme und progammieren der EMA + ZuKo**
Inbetriebnahme der Zentrale, Programmierung der ZuKo-
Grundlage Kalkulation:
Die Anlage wird gemäß der Funktionen der Vorgabe durch den AN programmiert, Test der Anlage, einschließlich Parametrierung, Programmierung sowie allem systembedingten Zubehör
Menge: 1,000 St

**2.3.530 Einlesen und Beschreiben der Transponder**
Einlesen und Beschreiben der Transponder
Anlegen und verwalten der Schlüsselanhänger.
Das Anlegen der Berechtigungen erfolgt
auf einer vom Kunden beigestellten
Nutzerliste
Menge: 50,000 St

**2.3.540 Nutzereinweisung EMA + ZuKo**
Einmalige Einweisung von ca. 3-4 Benutzern in die Bedienung. Ein Termin bis ca. 2 Stunden Einweisung in die Bedienung der EMA und Scharfschaltung je Sicherungsbereich
Menge: 1,000 St

**2.3.550 Probebetrieb, Feinabstimmung**
Fertigstellung der Gesamtanlage, unter Einbeziehung des Nutzers, testen aller Funktionen des Pflichtenheftes, Feinabstimmung der Sophos-Anlage einschließlich Gestellung
eines sach- und fachkundigen Technikers während der
üblichen Arbeitszeiten (Montag - Freitag insgesamt 16 Std) sowie aller  systembedingten Hard- und Software. Diese Leistungen können während der Inbetriebnahme der Anlage erbracht werden. Nachjustierung und Feinabstimmung der ZuKo nach Fertigstellung und Inbetriebnahme für einen Zeitraum von 6 Monaten nach Nutzerangaben. Hierfür ist
jeden Monat ein Up-date für den Zeitraum von 6 Monaten
einzukalkulieren.
Menge: 1,000 St

*Hinweis: BRANDMELDEANLAGE*
BRANDMELDEANLAGE
In der PI-1 Gaustraße ist eine Brandmeldeanlage der Fa. Siemens installiert. Die nachfolgend ausgeschriebenen Komponenten und Bauteile müssen mit dieser Anlage kompatibel sein, da diese auf die bestehende Anlage aufgeschaltet werden.

**2.3.560 Aufschaltung auf die bestehende BMZ in der Gaustraße**
Aufschaltung auf die bestehende BMZ in der Gaustraße, Hard- und Software, einschließlich Parametrierung, Programmierung und Einbinden der Anlage in die BMZ und das Etagentableau in der Wache sowie allem systembedingten Zubehör
Menge: 1,000 St

**2.3.570 Relaismodul mit 4 Relais 1 Wechsler**
Relaismodul zum direkten Anschluss an die Brandmeldezentrale, einschließlich Gehäuse, vier Relais mit je einem potentialfreien
Wechselkontakt, integrierter Kurzschlußisolator,
Betriebsspannung: 12,0 bis 30,0 VDC von der Ringleitung
Signalübertragung: seriell, 2-Leiter-Technik
Relais-Eingang: bistabiler Umschaltekontakt
Schaltleistung: 230 V AC/0,25 A oder 24 V DC/2 A
Schutzart: mind IP 66 (mit Gehäuse)
einschließlich allem systembedingten Zubehör
Menge: 2,000 St

**2.3.580 Anschaltbaugruppe mit Relais 16A mit Rückmeldung**
Bus-Anschaltbaugruppe mit 4 überwachten Ein- /Ausgängen im
AP-Gehäuse zur Ein-/ Abschaltung von Betriebsmitteln, mit Rückmeldung, einschließlich Einbau eines Relais mit 1
Wechsler, 230 V, 16 A, 50 Hz und Verdrahtung in die
Steuerschleife des Betriebsmittels, AP-Gehäuse sowie mit allem erforderlichen Klein-, Verdrahtungs- und Befestigungsmaterial und allem systembedingten Zubehör.
Menge: 2,000 St

**2.3.590 Rauchmelder Streulicht**
STLB-Bau 2022-04 063
Rauchmelder, DIN EN 54-7, nach dem Streulichtprinzip, für Meldereinzelkennung, mit integriertem Signalgeber im Sockel, akustisch, überwacht, DIN EN 54-3, Notsignal DIN 33404-3, auf verschiedene Signaltöne umsteuerbar, elektronischer Schallgeber, Energieversorgung aus Zentrale über Busleitung, Schalldruckpegel mind. 80 dB(A), mit graviertem Bezeichnungsschild, Schriftgröße für ungünstigste Lesebedingungen DIN 1450,
Arbeitshöhe des Montageortes
bis 3,5 m über der Standfläche des hierfür erforderlichen Gerüstes, Ausführung gemäß Einzelbeschreibung,
Einzelbeschreibungs-Nr 'Optischer Rauchmelder als Mehrkriterienmelder nach dem
optoelektronischen Prinzip mit dezentraler Intelligenz,  zur Anschaltung an Brandmelde-Zentrale über ausfallsicheres, bidirektionales Netzwerk. Streulichtrauchmelder zur sicheren Früherkennung von Schwelbränden, mit heller  Brandrauchentwicklung. Prozeßanalogmelder mit dezentraler Intelligenz, Eigenfunktionsprüfung, Notredundanz, automatischer Umweltanpassung, Alarm- und  Betriebsdatenspeicherung, Alarmanzeige und Softwareadressierung.
Melderspezifikation: DIN EN 54 T7
Überwachungsfläche: max. 120 m²
Überwachungshöhe: max. 12 m
Nennspannung: 19V
Ruhestrom: ca. 45 myA
Alarmstrom: ca. 9 mA, gepulst
Notbetriebsalarm: ca. 18 mA
Anzeige: rote LED / Lichtleitstab
Lagertemp.: -25 - +75 °C
Umgebungstemp. -20°C - +72 °C
Gehäuse: ABS, weiss, ähnlich RAL 9010
Maße: ca. D=90 mm, H=60mm
Schutzart: IP20 kompl mit allem systemgebundenen Zubehör, Melder in Fassung einsetzen und vor Ort mit Rauchgas prüfen.'
.
Menge: 40,000 St
Leistungsbereichkatalog: 063

**2.3.600 Abdeckkappen für vor beschrieben Melder**
Abdeckkappen für vor beschrieben Melder auf die Melder
montieren und vor der Abnahme der Anlage demontieren.
Die demontierten Abdeckhauben gehen in das Eigentum der
Montagefirma über und sind von der Baustelle zu entfernen. Die Kosten für das demontieren und Neumontieren der Abdeckkappen während der Inbetriebnahme, Rauchgasprüfung und Abnahem mit der Feuerwehr sind in den Einheitspreis einzurechnen.
Menge: 40,000 St

**2.3.610 Melderentnahmesicherung**
Melderentnahmesicherung in die Melderfassung integrieren.
Menge: 40,000 St

**2.3.620 Melderschilder autom. Melder**
Melderkennzeichen-Schild
Größe: 62x19mm
Schriftgröße: 12,5mm
Raumhöhe: bis 14 m
Menge: 40,000 St

**2.3.630 Parallelanzeige**
Parallelanzeige in Kunststoffgehäuse für AP-Montage, zur
Parallelanzeige von nicht sichtbaren Meldern in
Zwischendecke bzw. nicht zugänglichen Räumen, zum
Einschleifen in die Busleitung, komplett einschließlich
allem Klein- und Befestigungsmaterial sowie allem
systembedingten Zubehör
Menge: 2,000 St

**2.3.640 VKA 2-200 DA**
Verteilerkasten VKA 2-200 einschließlich E30-Gehäuse,
grau, mit Zubehör, und Anschlußleisten LSA-PLUS- 20 DA /
beidseitig belegt. Beschriftung des Verteilers als
Brandmeldeverteiler mit Kennzeichnung "F" farbe rot h =
50 mm kompl. verschalten und rangieren,Brandschutzgehäuse zum Einbau des vor beschriebene VKA, geeignet für den Funktionserhalt von Verteilern von mindestens 30 Minuten, bei einer Brandbelastung von außen „E30“ (geprüft in Anlehnung an DIN 4102-12). Mit einer allgemeinen bauaufsichtlichen Zulassung „F30“ gem. MLAR 2005, sowie allem systembedingten Zubehör
Menge: 1,000 St

**2.3.650 Externes Netzteil 24 V / 5 A mit E30-Gehäuse**
Externes Netzteil 24 V / 5 A zur unterbrechungsfreien
Stromversorgung der Signalgeber und Blitzleuchten. Mit
Relaisausgängen für Sammelstörung, Akkustörung und
Erdschluss als potenzialfreie Wechselkontakten, sowie
Anschaltbaugruppe zur Anschaltung der Meldungen auf die BMA, mit Platzvorhaltung für die Akkus, mit Brandschutzgehäuse E30 und allem
systemgebundenen Zubehör
Menge: 1,000 St

**2.3.660 Akku 12 V / 24 Ah**
Akku 12 V  / 24 Ah für die Notstromversorgung der
Netzgeräte einschließlich allem systemgebundenen
Zubehör in das Gehäuse des Netzgerätes einbauen.
Menge: 4,000 St

**2.3.670 Installationskabel JE-H(St)H, 12 x 2 x 0,8 Bd E30 BMK**
Installationskabel JE-H(St)H, 12 x 2 x 0,8 Bd DIN VDE
0815 mit integriertem Funktionserhalt E 30 nach DIN
4102-12, Aufdruck: "Brandmeldekabel",  Aufputz,  einschl. 2 Kennzeichnungen je Ende, verlegen AP mit zugelassenen Befestigungssystemen E30 einschließlich allem systembedingten Zubehör
Menge: 75,000 m

**2.3.680 Installationskabel JE-H(St)H, 4 x 2 x 0,8 Bd E30 BMK**
Installationskabel  JE-H(St)H, 4 x 2 x 0,8 Bd DIN VDE
0815 mit integriertem Funktionserhalt E 30 nach DIN
4102-12, Aufdruck: "Brandmeldekabel",  einschl. 2
Kennzeichnungen je Ende, verlegen AP mit zugelassenen
Befestigungssystemen E30, einschließlich allem systembedingten Zubehör
Menge: 180,000 m

**2.3.690 Installationskabel symmetrisch BMK J-Y(St)Y 4x2x0,8 vorh.Rohr/Unterflurkanal**
STLB-Bau 2022-04 061
Installationskabel, symmetrisch, mit rotem Außenmantel und Aufdruck -Brandmeldekabel-, J-Y(St)Y, 4 x 2 x 0,8, in vorh. Rohre/Unterflurkanäle.
Menge: 90,000 m
Leistungsbereichkatalog: 061

**2.3.700 Installationskabel symmetrisch BMK J-Y(St)Y 4x2x0,8 Befestigung**
STLB-Bau 2024-10 061
Installationskabel, symmetrisch, mit rotem Außenmantel und Aufdruck -Brandmeldekabel-, J-Y(St)Y, 4 x 2 x 0,8, mit Befestigung gemäß bauaufsichtlicher Zulassung, Arbeitshöhe des Montageortes bis 3,5 m über der Standfläche des hierfür erforderlichen Gerüstes.
Menge: 400,000 m
Leistungsbereichkatalog: 061

**2.3.710 Elektroinstallationskanal Leitungsführung H/B 60/110mm PVC-U**
STLB-Bau 2022-04 053
Elektroinstallationskanal DIN EN 50085-2-1 (VDE 0604-2-1) als Leitungsführungskanal, Außenmaße H/B mind. 60/110 mm, aus PVC-U, mit einem Trennsteg, aus Kunststoff, einschl. aller systembedingten Form- und Verbindungsstücke, auf Mauerwerk.
Menge: 25,000 m
Leistungsbereichkatalog: 053

**2.3.720 Elektroinstallationskanal Leitungsführung H/B 19/33mm PVC-U**
STLB-Bau 2022-04 053
Elektroinstallationskanal DIN EN 50085-2-1 (VDE 0604-2-1) als Leitungsführungskanal, Außenmaße H/B mind. 19/33 mm, aus PVC-U, mit einem Trennsteg, aus Kunststoff, einschl. aller systembedingten Form- und Verbindungsstücke, auf Mauerwerk.
Menge: 150,000 m
Leistungsbereichkatalog: 053

**2.3.730 Elektroinstallationsrohr PVC-U AD 25mm AP Abstandsschellen**
STLB-Bau 2022-04 053
Elektroinstallationsrohr DIN EN 61386 (VDE 0605), Maße DIN EN 60423, aus PVC-U, einwandig, glatt, starr, mit angeformter Muffe, Außendurchmesser 25 mm, Druckfestigkeit Klasse 1 - sehr leicht (125 N) DIN EN 61386-1 (VDE 0605-1), Klasse Schlagbeanspruchung 3 - mittel DIN EN 61386-1 (VDE 0605-1), max. Gebrauchstemperatur Klasse 1 (60 Grad C) DIN EN 61386-1 (VDE 0605-1), Verlegung offen, auf Putz, mit Abstandsschellen.
Menge: 75,000 m
Leistungsbereichkatalog: 053

**2.3.740 Gestellung eines Werksmonteurs**
Gestellung eines Werksmonteurs des Herstellers der
Brandmeldeanlage zur Prüfung und Einweisung der Anlage
in Anwesenheit des LBB und der Feuerwehr sowie
Einweisung und Übergabe der Brandmeldeanlage an die
Betreiber einschliesslich Erstellung eines
Einweisungsprotokolls.
Menge: 1,000 St

**2.3.750 Prüfen von Meldern durch den AN**
Prüfen von einem Handmelder, einem automatischem
Melder, der Anschaltbaugruppen etc. einschließlich
Gestellung des erforderlichen Prüfgases und sonstigem
Zubehör sowie Montagepersonal zur Inbetriebnahme der
BMA.
Menge: 35,000 St

*Hinweis: AUFSCHALTUNG AUF ELT PI-1*

**2.3.760 Erweiterung Haustechnikverteiler um eine Eingangskarte, 8-fach**
Erweiterung Haustechnikverteiler um eine Eingangskarte mit 8 Eingängen, einschließlich Verdrahtung, Klemmen, Kanäle sowie allem systembedingten Zubehör
Menge: 1,000 St

**2.3.770 Anschluss von Leitungen IY(St)Y bis 6x2x0,8**
Anschluss von Leitungen IY(St)Y bis 6x2x0,8 im Haustechnikverteiler, einschließlich allem systembedingten Zubehör
Menge: 16,000 St

**2.3.780 Einbinden der BMA-Meldungen in den HTV**
Einbinden der BMA-Meldungen in den Haustechnikverteiler als 2 Störmeldungen für die Netzgeräte und 4 Alarmmeldungen für die BMA, sowie der Stör- und Sammelalarmmeldung, einschließlich Hard-und Software, Programmierung, Parametrierung sowie allem systembedingten Zubehör
Menge: 1,000 St

#### Abschnitt 2.4 ÜBERTRAGUNGSNETZE

**2.4.10 Verteiler Standschrank Einbau 19-Zoll-Komponenten Stahlblech besch IP4X**
STLB-Bau 2022-04 061
Verteiler als Standschrank für Fernmeldetechnik, zum Einbau von 19-Zoll-Komponenten, aus Stahlblech, beschichtet, Schutzart IP 4X DIN EN 60529 (VDE 0470-1), Potentialausgleich DIN EN 50310 (VDE 0800-2-310), mit 19-Zoll-Einbaugestell und Kabelführungsbügel, Ausführung gemäß Einzelbeschreibung,
Einzelbeschreibungs-Nr 'Systemverteiler - Stand schrank 19´´, 42 HE Tiefe 1200 mm, , zwei festen 19´´ - Rahmen, zum Einbau von 19´´ - Komponenten, Geräten und Installationsmaterial, Farbe: RAL 7035, alle Teile pulverbeschichtet, Schrank komplett montiert und vor Ort aufgestellt. Grundgehäuse aus verschweißten,
verwindungssteifen Holmen, aus 2 mm Stahlblech,
pulverbeschichtet, Teile mehrfach gekantet, alle
Dichtungen aufgeschäumt. Schrankgerüst mit Seitenteilen
und Türen mit Scharnierbestückung. 4 innen laufenden Holmen mit ASA Lochung (für Zubehör-Montage). 4 Führungsschienen mit DIN-Raster für 19" Tragerahmen (2 oben, 2 unten).
Anreihbar ohne Änderung durch Querverschraubung.
Höheneinstellung mittels Nivilierelement zwischen
Schrank und Sockel. 19" Einbaurahmen 43 HE mit 4-fach
 ASA-Lochung. Front 19" ASA Lochung. Innen beid seitig
2-fach, ASA-Lochung über gesamte Höhe. Rückseite mit
2-fach ASA-Lochung als 1 Profil aus 2 mm Stahl,
pulverbeschichtet, im DIN-Raster über die gesamte
Schranktiefe verstellbar. Rahmen kann komplett
nach vorne ausgebaut werden. Kabelführungsleiste für
seitliche Kabelführung beidseitig über 43 HE-Lochung
alle 2 HE. Dach-Abdeckung 2-teilig:
Teil A: Kabelführungsabdeckung mit 2 verschiebbaren
Bürstenleisten als Kabeleinführung (1/ 2).
Teil B: Abdeckung vorbereitet für Lüfter/Filter
Boden-Abdeckungen 3-teilig:
Teil A: Vollabdeckung (1/3)
Teil B: Abdeckung vorbereitet für ilter (1/3)
Teil C: Kabelführungsabdeckung mit 2 verschiebbaren
Bürstenleisten als Kabeleinführung (1/3).
2 Kabelmontageträger für stufenlose Kabelmontage über
gesamte Schrankhöhe mit vertikaler und horizontaler
Lochung, als Langloch alle 3 HE zur Aufnahme von
Käfigmuttern, Stehbolzen, Schienen usw., auf einer
Seite montiert (beidseitig montierbar). Aufnahme
pro Kabelträger bei S/STP-Kabel bis zu 16 Lagen a 16
Kabel (256 Kabel). Kabelbügel aus Metall als
Rangierbügel seitlich montiert zur Aufnahme von
Rangierkabel, mit Seitenteilen und Tür mit Ausschnitt
und Glasbelegung
- 1 Schrankbeleuchtung 14 W LED-Leuchte
- 2 Abluftventilator 230V Förderleistung 560 m³/ h,
saugend im Deckel eingebaut, Ansteuerung über
abgesetztes Thermostat, links oben installiert,
- großes Zuluftgitter mit Filtermatte in der Rücktür
bzw. Seitenteil
- Erdungsset für die Schutzerdung des Schrankes nach
VDE 0100
- 12 Stk Systemchassis zwischen den Festrahmen
- 20 Stk Rangierbügel aus Metall 1 HE zur Montage an
der Frontseite der Patchpanels an beiden Seiten des
vorderen 19´´ Festrahmens.
- 1 St Teleskop-Auszug 19" für Aktenablage
- 4 Stk 19´´ Aufnahmebügel zur Aufnahme und Befestigung
 von LSA - Plus - Wannen im hinteren 19´´ Festrahmen
- 16 Stk Montageschienen mit Schellen zur Aufnahme von
je 16 Kabeln
Montageort: DG'
.
Menge: 3,000 St
Leistungsbereichkatalog: 061

**2.4.20 Installationsschiene 230V Abzweigdose Sicherungsautomat 16A 8Steckdosen**
STLB-Bau 2022-04 061
Installationsschiene, 230 V AC, mit Abzweigdose, mit Sicherungsautomat 16 A und Abschaltcharakteristik Typ B, mit 8 Steckdosen, als 19-Zoll-Bauteil, Ausführung gemäß Einzelbeschreibung,
Einzelbeschreibungs-Nr 'mit Überspannungsfeinschutz und
Datenanschluss'
.
Menge: 6,000 St
Leistungsbereichkatalog: 061

**2.4.30 19-Zoll-Frontpl. LWL 1HE Stahlblech SC-LWL-Durchführungskupplung**
19-Zoll-Frontplatte, LWL, 1 Höheneinheiten, aus
Stahlblech, beschichtet, mit 24 LWL-Durchführungskupplungen, Typ SC, mit Beschriftungsstreifen je Einbauplatz, LWL - Patchpanel 19´´, 2 x 12 x SC, 19´´-LWL-Panel mit Gleitauszug, 1HE,  Einbautiefe 250 mm, Seitenteile, Gehäuseboden und
Abdeckung aus lackiertem Stahlblech, Frontplatte
Aluminium eloxiert mit Ziffernaufdruck, bestückt
mit: Spleißkassetten, geschlossen für je 2 x 12 Spleiße, Spleißkämme, Spleißschutz, Kabelbinder, 24
SC-Durchführungskupplungen, 2  x PG 21 und 2 x PG 16-Verschraubungen, Anschluss von einem 24-Faser Multimode- kabel kompl. mit Fusionssplicen sowie allem systembedingten Zubehör
Menge: 1,000 St

**2.4.40 Patchkabel LWL L 2 m SC 2. Seite SC**
STLB-Bau 2022-04 061
Patchkabel, LWL, Mehrmodenfaser OM 4, typisch 10 Gbps bis 550 m, 2 G 50/125,
Länge Kabel '2' m,
mit Steckgesicht SC-Stecker, Kontakte mit PC, 2. Seite mit SC-Stecker, Kontakte mit PC.
Menge: 10,000 St
Leistungsbereichkatalog: 061

**2.4.50 19-Zoll-Verteilerfeld 1HE 24Steckplätze geschirmt 600MHz**
19-Zoll-Verteilerfeld, eine Höheneinheit, mit 24 Steckplätzen, für Steckverbindung DIN EN 60603-7-7, geschirmt, bis 600 MHz, mit Steckgesicht DIN-Durchführungskupplung, mit Beschriftungsstreifen je Einbauplatz,
Patchpanel 19´´ als RJ 45 Verteilerfeld für Daten - und
 Sprachanwendungen, (EDV)gemäß ISO/ IEC 11801,Kategorie
 6 Klasse F Link (nach E-DIN 44312-5,Deutscher
Normungsvorschlag),spezifiziert bis 600 MHz,für 12
Einsätze/ 24 Ports/ 1HE und gemäß IAW 435
CS-Standard,Die Forderungen gemäß EN 55022 und EN
50082T-1(EMV - Gesetz) sind zu erfüllen.Gehäuse aus
Metall, Anschluß der Datenkabel überEdge - Connectoren
( Schneidklemmleisten ), Leiterdurchmesser 0,40-0,65 mm
 ( AWG 22-26 ), sichere
Kontaktierung des Schirmes mit verschraubten Bügeln.Das
 Öffnen und Schließen des Gehäuses erfolgt werkzeuglos
mittels Drehverschlüssen.Patch Panel einschließlich LAN
 Einsätze geschirmt, RJ 45,für Ethernetbelegung 8 Adern
 Vollbelegung,spezifiziert bis 100
MHz (Die techn. Daten der Kategorie 6 müssen erreicht
werden)einschließlich allem systembedingten Zubehör.
Menge: 12,000 St

**2.4.60 Rangierfeld mit Bürstenleisten 1 HE**
Rangierfeld mit Bürstenleisten 1 HE zur Montage
an der Frontseite der Patchpanels und an dem vorhandene
EDV-Rack montieren kompl. mit allem systemgebundenen
Zubehör
Menge: 14,000 St

**2.4.70 Patchkabel Kat. 6, 2 DA, RJ 45/RJ45, orange bis 1,50 m**
Patchkabel gem. Kategorie 6,  Farbe orange, bis 1,50m
als flexible Anschlußleitung für Sprach- und
Datenkommunikation 4 DA, TPU 4, 26 AWG, paarweise
foliengeschirmt und Gesamtschirm aus Cu - Geflecht mit
Beidraht, für 10 Base - T Anwendung, beide Seiten mit
geschirmtem und zugentlastetem
(kunststoffumspritzte) RJ-45 Stecker,
- Beschaltung voll, 8 Adern
- spezifiziert bis 600MHz gemäß DKE-Vorschlag
- PiMF
- Anwendungen: ATM, TPDDI bis 600MHz
- Anschluß für PC und Rangierkabel im DV - Verteiler
- Länge mind 3,0 m
Menge: 30,000 St

**2.4.80 Beschriften der Patchpanels**
Patchfeld mit haltbaren, wischfesten Haftstreifen
 beschriften, Haftstreifen liefern und Felder portweise
beschriften.
Menge: 13,000 St

*Hinweis: USV-ANLAGE*
USV-ANLAGE
Die USV-Anlage dient der Versorgung der Datenschränke
in den einzelnen Geschossen.

**2.4.90 USV-Anlage 10 kVA, 15 min, VFI-SS-111**
USV- Anlage mit IGBT Technik und LCD-Tableau, mind. 10
kVA in Aufbaugehäuse zum Aufstellen im Technikraum, für
das beschriebene Gesamtsystem im Haupt-Datenraum OG
Überbrückungszeit mind.15 Min.
USV Notstromversorgung mit Batteriepack für 15 Min.
Leistung
Nennleistung:  ca. 10 kVA
Nennspannung:
Eingang:  3/N 400 V, 50 Hz
Ausgang:  3/N 400 V, 50 Hz
Klirrfaktor: kleiner 3% für lineare Last
10 kVA / 8,5 KW Online USV System - On-Line USV gem. USV
Klassifizierung IEC 62040-3 (VFI-SS-111). -
IGBT-Gleichrichter für nahezu sinusförmige
Stromaufnahme auch im Teillastbetrieb. - Power Walk in
Funktion für vorgeschaltete Stromaggregate. Mit
elektronischem und manuellem Bypass. - Festanschlüsse
für Ein- und Ausgänge. Inkl. RS-232,
USB-Schnittstellen, Alarmkontakten, Notaus-Funktion,
mit SNMP-Adapter mit den Kommunikationsprotokollen
(TCPIP, HTTP und SNMP), Graphikdisplay mit
Klartextanzeige aller Werte und Meldungen,
Betriebsarten (einstellbar über Display): - hoher
Wirkungsgrad bis zu 96,5% und einem
Ausgangsleistungsfaktor von 0,9,
- mit internen Batterien
- incl. IGBT-Gleichrichter THDi < 3 % / Pf. 0,99,
- incl. Netzrückspeiseschutz (Back-Feed-Protection),
- Betriebsarten (einstellbar über Display): On-Line,
Line-Interaktiv, - Smart Active oder "Notversorger"
(Standby), incl. Software PowerShield.
Nenneingangs- und Ausgangsspannung 400/230V 50Hz.
Abmessungen (H x B x T): ca 1320 x 440 x 850 mm
Einzelgewicht: ca 105,00 kg
Batteriepack:
Verschlossene Bleibatterie 12V-7Ah, integriert, wartungsfrei,
40 St. OGiV-Block  gemäß DIN/VDE,
Überbrückungszeit:
ca. 8 min. 14 kVA bei cos phi 0,9 (Schlußspannung V/Z: 1,7)
ca. 10 min. 14 kVA bei cos phi 0,8 (Schlußspannung V/Z: 1,7)
Externer Bypass-Schalter 10/30kVA, 1-fach externer
manueller Service Bypass Schalter 10/30kVA  zur
unterbrechungsfreien Freischaltung im Falle von Service
und Wartung.
Abmessungen ca. (H x B x T): 380 x 380 x 210 mm
Leistungs- und Steuerkabelsatz zur Verbindung der USV-
Anlage mit dem externen Bypass- Schalter, bis
USV-Bypass-Schalter ca.5m, Batteriekabelset bestehend
aus Kabel, Sicherungen, Montageteile etc,
Programmierbare Relaiskarte  3 Eingänge, 8 Ausgänge
einschließlich allem systembedingten Zubehör
Menge: 1,000 St

**2.4.100 Netzumaschalter Netz-USV**
Netzumaschalter Netz-USV, mit AP-Gehäuse, Anschluss von 2 Kabel bis 25 mm², Reihenklemmen, Verschraubungen sowie allem systembedingten Zubehör
Menge: 1,000 St

#### Abschnitt 2.5 KABEL + LEITUNGEN FM- + IT-ANLAGEN

*Hinweis: EDV-ANSCHLUSSTECHNIK*

**2.5.10 Datenanschlussdose symm. Kat.6A 2Ports**
STLB-Bau 2022-04 061
Datenanschlussdose, symmetrisch, Kategorie 6 Index A tiefgestellt DIN EN 50173-1 (VDE 0800-173-1), Link-Klasse D, DIN EN 50173-1 (VDE 0800-173-1), Potentialausgleich DIN EN 50310 (VDE 0800-2-310), kompakt, 2 Ports, RJ45-Buchse DIN EN 60603-7-51, in löt-, schraub- und abisolierfreier Technik (LSA-Technik), Steckrichtung 45 Grad, mit Beschriftungsfeld und Fenster, Ausführung gemäß Einzelbeschreibung,
Einzelbeschreibungs-Nr 'Datenanschlussdose mit Schrägauslass und Deckel, als
Doppeldose Cat 6A, Komplettbelegung Montagerahmen und
großer Blende, Schirmblech und Edge Connector, 2 x 8
AWG 23 einschließlich 2 Einsätze RJ45,Beschriftung mit
Klebeschildern, Grund: weiß, Schrift: schwarz, einschließlich UP-Großraumdose, in Mauerwerk, sowie allem systembedingten Zubehör'
.
Menge: 8,000 St
Leistungsbereichkatalog: 061

**2.5.20 Datenanschlussdose symm. Kat.6A 2Ports**
STLB-Bau 2022-04 061
Datenanschlussdose, symmetrisch, Kategorie 6 Index A tiefgestellt DIN EN 50173-1 (VDE 0800-173-1), Link-Klasse D, DIN EN 50173-1 (VDE 0800-173-1), Potentialausgleich DIN EN 50310 (VDE 0800-2-310), kompakt, 2 Ports, RJ45-Buchse DIN EN 60603-7-51, in löt-, schraub- und abisolierfreier Technik (LSA-Technik), Steckrichtung 45 Grad, mit Beschriftungsfeld und Fenster, Ausführung gemäß Einzelbeschreibung,
Einzelbeschreibungs-Nr 'Datenanschlussdose mit Schrägauslass und Deckel, als
Doppeldose Cat 6A, Komplettbelegung Montagerahmen und
großer Blende, Schirmblech und Edge Connector, 2 x 8
AWG 23, einschließlich 2 Einsätze RJ45, BR-Kanaldose,
Beschriftung mit Klebeschildern, Grund: weiß, Schrift:
schwarz, Montageort: Brüstungskanäle, sowie allem
systembedingten Zubehör'
.
Menge: 60,000 St
Leistungsbereichkatalog: 061

**2.5.30 Datenanschlussdose symm. Kat.6A 2Ports**
STLB-Bau 2022-04 061
Datenanschlussdose, symmetrisch, Kategorie 6 Index A tiefgestellt DIN EN 50173-1 (VDE 0800-173-1), Link-Klasse E Index A tiefgestellt, DIN EN 50173-1 (VDE 0800-173-1), Potentialausgleich DIN EN 50310 (VDE 0800-2-310), kompakt, 2 Ports, RJ45-Buchse DIN EN 60603-7-51, in löt-, schraub- und abisolierfreier Technik (LSA-Technik), Steckrichtung 45 Grad, mit Beschriftungsfeld und Fenster, Ausführung gemäß Einzelbeschreibung,
Einzelbeschreibungs-Nr 'Datenanschlussdose mit
Schrägauslass und Deckel, als Einfachdose Cat 6A,
Komplettbelegung Montagerahmen und großer Blende,
Schirmblech und Edge Connector, 2 x 8 AWG 23,
einschließlich 1 Einsatz RJ45, mit AP-Gehäuse,
Beschriftung mit Klebeschildern, Grund: weiß,
Schrift: schwarz, einschließlich allem systembedingten
Zubehör..'
.
Menge: 3,000 St
Leistungsbereichkatalog: 061

**2.5.40 HDMI-Kabel mit Stecker und Buchse, aktiv, L=25 m,**
HDMI-Kabel mit Stecker und Buchse, aktiv, L=25 m, im BR-Kanal verlegen, einschließlich Anschluss an HDMI-Anschlussdose sowie allem systembedingten Zubehör
Menge: 10,000 St

**2.5.50 AP-Gehäuse zum Einbau von UP-Geräten,**
AP-Gehäuse zum Einbau von UP-Geräten, einschließlich
allem systembedingten Zubehör
Menge: 6,000 St

**2.5.60 Datenkabel Horizontal-/Steigbereich Kat.7 geschirmt 2x(4x2xAWG23) vorh.Kabelrinne/Kanal**
STLB-Bau 2022-04 061
Datenkabel für den Horizontal- und Steigbereich DIN EN 50288-4-1 (VDE 0819-4-1), Kategorie 7 DIN EN 50173-1 (VDE 0800-173-1), geschirmt, Trennklasse d DIN EN 50174-2 (VDE 0800-174-2), für PoE, Typ 1, Leitungswiderstand 0,065 Ohm/m und Kabeldurchmesser 0,007 m DIN EN 50174-2 (VDE 0800-174-2), Link-Klasse F, DIN EN 50173-1 (VDE 0800-173-1), 2 x (4 x 2 x AWG 23), auf vorh. Kabelrinnen oder in offene Kanäle, Ausführung gemäß Einzelbeschreibung,
Einzelbeschreibungs-Nr 'Kommunikationskabel Cat.7
2x4x2xAWG23/1 Merkmale:  Cat.7 / 800 MHz / 100 Ohm,
S-STP (alukaschierter Folien-Paarschirm/Cu-Gesamtschirm),
flammwidrig nach IEC 60332-3 Cat. C, halogenfrei nach
IEC 60754-2, rauchdicht nach IEC 61034,
Einsatzbereiche: Primär, Sekundär, Tertiär, Kategorie 6
 und 7 nach ISO/IEC 11801, EN 50173, EN 50288-4-1, IEEE
802.3 10Base-T Ethernet, IEEE 802.3u 100Base-T
Ethernet, IEEE  802.3ab 1000Base-T Gigabit Ethernet,
IEEE 802.5
TokenRing, IEEE 802.12 100VG-AnyLAN, FDDI auf Kupfer,
ISDN, B-ISDN, ATM, DQDB, in vorhandene Leerrohre, auf
vorh. Kabelrinnen oder in offene Kanäle, einschließlich
allem systembedingten Zubehör.'
.
Menge: 5395,000 m
Leistungsbereichkatalog: 061

**2.5.70 Überspannungsschutzgerät ISDN Zweidraht 10DA Blitzstrom- u.Überspannungsableiter Nennableitstoßstrom min.2,5kA je Leiter**
STLB-Bau 2022-04 050
Überspannungsschutzgerät für ISDN Zweidrahtübertragungstechnik, für Montage auf LSA-Plus-Trennleiste, für 10 DA, Blitzstrom- und Überspannungsableiter Kategorie D1 + C2 + C1 DIN EN 61643-21 (VDE 0845-3-1), erdbezogenes Potential, Nennableitstoßstrom (8/20) je Leiter mind. 2,5 kA.
Menge: 6,000 St
Leistungsbereichkatalog: 050

**2.5.80 Kabelendverzweiger symm. 10DA**
STLB-Bau 2022-04 061
Kabelendverzweiger, symmetrisch, aus Stahlblech, beschichtet, Schutzart IP 54 DIN EN 60529 (VDE 0470-1), für Montage in trockenen Räumen, in löt-, schraub- und abisolierfreier Technik (LSA-Technik), zur Bestückung mit Magazinen für den Überspannungsschutz, für 10 DA, einschl. systembedingtem Zubehör, mit Spleißen durch Quetschverbindung und Kennzeichnung der Adern.
Menge: 5,000 St
Leistungsbereichkatalog: 061

**2.5.90 Trenn-Endverschluss symm. Metall 100DA**
STLB-Bau 2022-04 061
Trenn-Endverschluss mit Überspannungsschutz, symmetrisch, Gehäuse aus Metall, für Wandmontage in trockenen Räumen, in löt-, schraub- und abisolierfreier Technik (LSA-Technik), für 100 DA, mit 4 Kabelverschraubungen.
Menge: 2,000 St
Leistungsbereichkatalog: 061

**2.5.100 Messungen an LWL - Kabeln 24 Fasern**
Messungen an Lichtwellenleitern, 24 Fasern 2x12E9/125
Nach der Installation sind alle Fasern zu messen.
Gemessen wird die Lichtwellenleiterstrecke zwischen
zwei Endpunkten (Rangierkupplungen in den
LWL-Verteilerfeldern).
1 - Prüfung von Lichtwellenleitern
Die Dämpfung der Glasfaserverkabelung muss mit einem OLTS gemessen werden, um eine genehmigungsfähige Gesamtqualität und Leistung der installierten Komponenten sicherzustellen.
Es sind Feldtestinstrumente zur Durchführung zu verwenden:
 - Dämpfungsmessungen - Gesamteinfügungsdämpfung
- Bidirektionale Messungen - Polarität
- Längenmessungen  Längenbestimmung
OLTS-Messungen müssen für alle Wellenlängen und in beiden Richtungen (bidirektionale Messungen) pro Lichtwellenleiter durchgeführt werden.
Prüfkabel müssen den Anforderungen von DIN ISO/IEC 14763-3 entsprechen und mit Referenzsteckern ausgestattet sein.
Nullabgleich (0 dB Referenz): Jedes Feldtestgerät muss für eine genaue Messung auf die Prüfkabel kalibriert werden. Daher muss das Feldtestgerät vor Beginn der Messung kalibriert werden.
Multimode-Prüfung: Das Feldtestgerät und die zugehörigen Komponenten müssen der Encircled-Flux-Spezifikation nach DIN EN 61280-4-1 entsprechen.
Die Prüfergebnisse sind zu dokumentieren, Korrekturen vorzunehmen, Wiederholungsprüfungen durchzuführen und wie erforderlich zu dokumentieren.
Die Dokumentation der OLTS-Prüfergebnisse muss Folgendes umfassen:
- Typ und Modell des Prüfgeräteherstellers
- Seriennummer
- Software-Version
- Grafische Darstellung des jeweiligen Versuchsaufbaus
- Daten der verwendeten Prüfschnüre:
- Hersteller-Typ
- Seriennummer
- Steckertyp
- Testverfahren und verwendete Referenzmethode
- Name des Unternehmens
- Name des Technikers
- Berechnung des Dämpfungszuschlags pro Wellenlänge
- Testzusammenfassung (Testergebnis)
- Kalibrierungszertifikat mit Angabe:
- Das Kalibrierungsdatum des Feldtestgeräts ist nicht älter als 1 Jahr
- Die Kalibrierung wurde durch den Hersteller oder einen  zertifizierten Servicepartner  durchgeführt
- Der Messericht muss Folgendes enthalten:
- Datum und Uhrzeit der Prüfung
- Name des Technikers
- Software-Version
- Typ des Lichtwellenleiterkabels
- Typ der optischen Faser
- Nummer der optischen Faser
- Kabelkennzeichnung gemäß RAB-Beschriftungsstandard
- Ergebnisse der Verbindungsverluste einschließlich der  Richtung bei der getesteten  Wellenlänge
- Länge der optischen Faser
- Zusammenfassung des Tests

Das Ergebnis einer bidirektionalen Messung ist der berechnete Mittelwert. Das Ergebnis muss in tabellarischer Form dargestellt werden

2 - Prüfung von Lichtwellenleitern
Die Prüfung der Stufe 2 ergänzt die Prüfung der Stufe 1 durch eine OTDR-Charakterisierung der Elemente entlang der Glasfaserverkabelung.
Die OTDR-Prüfung ersetzt nicht die OLTS-Prüfung, sondern dient der zusätzlichen Bewertung der Verkabelungsverbindung.

Der Prüfaufbau erfordert eine Start- und eine Endprüfschnur mit den folgenden Längen:
 - Singlemode-Glasfaser: min. 500 m (inkl. Start- und Endprüfschnur)
- Multimode-Glasfaser: min. 100 m (inkl. Start- und Endprüfschnur)
Die Reflexion an den Steckern der Prüfkabel (Anfang und Ende) sowie an der Verkabelung muss minimiert werden.
Indexausgleichsflüssigkeiten oder -gels zwischen den polierten Endflächen der Verbinder sind nicht zulässig.
OTDR-Messungen müssen für alle Wellenlängen und in beiden Richtungen (bidirektionale Messungen) pro Glasfaser (Strang) durchgeführt werden.
Wählbare Parameter, die die OTDR-Messung beeinflussen, müssen korrekt eingestellt werden,  um eine sinnvolle und genehmigungsfähige OTDR-Kurve zu erhalten:

- Wellenlänge der Testquelle
- Pulsdauer oder Signalstärke
- Längenbereich
- Rückstreukoeffizient
- Signal-Mittelung
- Brechungsindex
Die Anzeige muss so eingestellt werden, dass der zu prüfende Bereich der Messkurve auf der  horizontalen und vertikalen Achse sichtbar ist.
Die Dokumentation der OTDR-Prüfergebnisse muss Folgendes umfassen:
 Beschreibung des Feldversuchsinstruments
- Grafische Darstellung des jeweiligen Versuchsaufbaus
- Liste der ausgewählten Parameter, die die OTDR-Messung beeinflussen
- Geben Sie die folgenden Daten der verwendeten Prüfschnüre an:
- Hersteller, Seriennummer, Bezeichnung und Typ, Steckertyp
- Art und Länge der Start- und Endprüfschnüre
- Hersteller, Bezeichnung und Typ
- Modellnummer und Seriennummer des Herstellers
- Software-Version
- Name des Unternehmens und der Testperson
- Berechnung des Dämpfungszuschlags pro Wellenlänge
- Zusammenfassung des Tests

Es ist eine Bescheinigung mit folgenden Angaben vorzulegen:
 - Das Kalibrierungsdatum des Feldtestgeräts ist nicht älter als 1 Jahr
- ie  Die Kalibrierung wurde durch den Hersteller oder einen zertifizierten Servicepartner durchgeführt
Der Messbericht muss Folgendes enthalten:
s F
- Datum und Uhrzeit der Prüfung
- Name des Technikng ers
- Software-Version
- Lichtwellenleiter und FO-Kabeltyp
- Nummer der optischen Faser (Litze)
- Kabelkennzeichnung nach dem RAB/86CS-Kennzeichnungsstandard
- Getestete Wellenlänge
- Verknüpfungsergebnisse einschließlich Richtung bei der geprüften Wellenlänge
- Länge der optischen Faser
- Brechungsindex pro Wellenlänge
- Die Messwerte und Leistungsparameter sind grafisch darzustellen
- Trace-Datei mit wählbaren OTDR-Parametern und Tabelle der Analyseergebnisse
- Testzusammenfassung (Testergebnis)
Die Prüfergebnisse sind zu dokumentieren, Korrekturen vorzunehmen,  Wiederholungsprüfungen durchzuführen und wie erforderlich zu dokumentieren.
einschließlich Gestellung aller Hard- und Software sowie allem systembedingten Zubehör.
Messungen sind beidseitig durchzuführen, abgerechnet wird je Faser.
Menge: 96,000 St

**2.5.110 Messungen an LWL - Kabeln 4 Fasern**
Messungen an Lichtwellenleitern, 4 Fasern 4E 9/125
Nach der Installation sind alle Fasern zu messen.
Gemessen wird die Lichtwellenleiterstrecke zwischen
zwei Endpunkten (Rangierkupplungen in den
LWL-Verteilerfeldern).
Folgende Messungen sind durchzuführen:
1. Pegeldifferenzmessung
Messung aller Fasern nach IEC 878-1 Teil 6 unter
Beachtung einer ausreichend langen Vor- und
Nachlauflaufstrecke (> 100 m) bei 850 und 1300 nm
Wellenlänge.
Meßunterlagen:
Meßaufbauzeichnung
Dämpfungsmessung pro Faser
Meßprotokoll als Ausdruck und ASCII-File auf 3,5"
Diskette mit folgenden Daten:
- Gerätetyp des OTDR-Meßgerätes
- Meßwerte in dB
- Angabe der Wellenlänge
- Angabe der Vor- und Nachlaufstrecke
- Angabe der Strang- und Faser-Nummer der Meßfaser
- Angabe der Meßrichtung (Gebäude, Etage, Raum
  Verteiler, Spleißbox und Kupplungsnummer)
- Datum, Name und Unterschrift des Prüfers
2. Rückstreumessung
Alle Fasern werden über die Stecker in beide Richtungen
 bei 850 und 1300 nm unter Beachtung der notwendigen
Vorlaufstrecken gemessen.
Meßunterlagen
- Meßaufbauzeichnung
- Dämpfungsmessung pro Faser
- Meßdiagramm Rückstreumessung (beide Richtungen)
- Meßprotokoll als Ausdruck und ASCII-File auf 3,5"
Diskette mit folgenden Daten:
- Gerätetyp des OTDR-Meßgerätes
- Rückstreudiagramm
- Angabe der gemessenen Streckenlänge
- Angaben der Pulsbreite
- Angabe der Wellenlänge
- Angaben des eingestellten Brechungsindex
- Angaben der Vor- und Nachlaufstrecke
- Angabe der gerätespezifischen Totzone
- Angabe der Strang- und Fasernummer der Meßfaser
- Angabe der Meßrichtung (Gebäude, Etage, Raum,
  Verteiler,Spleißbox und  Kupplungsnummer)
- Datum, Name und Unterschrift des Prüfers
einschließlich allem systembedingten Zubehör
Menge: 4,000 St

**2.5.120 Messungen an Symetrischen Kabeln**
Messungen symmetrischer Kabel
Alle symmetrischen Datenleitungen sind nach Verlegung
und Beschaltung zu messen. Gemessen wird  vom
Verteilerfeld zur Anschlußdose.
Für die Qualität der Messung hat der Auftragnehmer
Sorge zu tragen und alle notwendigen Maßnahmen zu
treffen. Die Meßergebnisse sind graphisch darzustellen.
Folgende Messungen sind gemäß EN50173 durchzuführen:
·  Leitungslänge
·  Dämpfung im Frequenzbereich von 1-600 MHz
·  NEXT im Frequenzbereich von 1-600 MHz
·  Rückflußdämpfung
·  Leitungsimpedanz
·  Leitungskapazität
·  Schleifenwiderstand
·  Vertauschungsprüfung
Die Messung hat beidseitig zu erfolgen. Weiterhin sind
 Meßaufbauzeichnung u. Meßprotokolle beizufügen, wie:
·  Meßgeräte
·  Typ
·  Kabel-Typ
·  Kabel-Nr.
·  Verteiler
·  Gebäude
·  Etage
·  Raum
Das Meßprotokoll ist als Ausdruck und Datenfile zu
übergeben. Es wird " 1 Stk Messung " je Kabel
abgerechnet, unabhängig davon ob an beiden Enden eine
Einfach- oder Doppeldose angeschlossen ist. Es sind je
Kabel immer alle 4 Paare nachzuweisen.
einschließlich allem systembedingten Zubehör
Menge: 83,000 St

#### Abschnitt 2.6 AUSSENANLAGE FM+IT

*Hinweis: DATENKABEL*

**2.6.10 LWL-Universalkabel Mehrmodenfaser U-DQ(ZN)(BN)H 24G50/125 vorh.Rohr/Unterflurkanal**
STLB-Bau 2022-04 061
LWL-Universalkabel (Außen-/Innenkabel) als Mehrmodenfaser, Mehrmodenfaser OM 3, typisch 10 Gbps bis 300 m, metallfrei, bewehrt, U-DQ(ZN)(BN)H, 24 G 50/125, Wellenlänge 1300 nm, Dämpfungskoeffizient 0,8 dB/km, längswasserdicht, in vorh. Rohre/Unterflurkanäle.
Menge: 134,200 m
Leistungsbereichkatalog: 061

**2.6.20 LWL-Kabel aus Beistellung Telekom in Rohr einziehen**
Menge: 135,000 m

**2.6.30 LWL-Universalkabel Mehrmodenfaser U-DQ(ZN)HBH 4G50/125 vorh.Rohr/Unterflurkanal**
STLB-Bau 2022-04 061
LWL-Universalkabel (Außen-/Innenkabel) als Mehrmodenfaser, Mehrmodenfaser OM 3, typisch 10 Gbps bis 300 m, metallfrei, bewehrt mit Innenmantel, U-DQ(ZN)HBH, 4 G 50/125, Wellenlänge 1300 nm, Dämpfungskoeffizient 0,8 dB/km, längswasserdicht, in vorh. Rohre/Unterflurkanäle.
Menge: 134,200 m
Leistungsbereichkatalog: 061

**2.6.40 Außenkabel symmetrisch A-2YF(L)2Y 30x2x0,8 STIII BD**
STLB-Bau 2020-04 061
Außenkabel, symmetrisch, DIN VDE 0816-1 (VDE 0816-1), A-2YF(L)2Y, 30 x 2 x 0,8 STIII BD, in vorh. Gräben oder geteilte Kabelkanalformsteine, Tiefe 80 cm, Ausführung gemäß Einzelbeschreibung,
Einzelbeschreibungs-Nr 'mit Nagetierschutz, als Distanzschutz zwischen der Trafostation im vorhandenen Kabelgraben im Leerrohr DN200 verlegen, Abdeckhauben, Trassenwarnband und Verfüllung werden gesondert vergütet'
.
Menge: 134,200 m
Leistungsbereichkatalog: 061

**2.6.50 Außenkabel symmetrisch A-2YF(L)2Y 6x2x0,6 STIII BD vorh.Graben/Kabelkanalform**
STLB-Bau 2024-10 061
Außenkabel, symmetrisch, DIN VDE 0816-1 (VDE 0816-1), A-2YF(L)2Y, 6 x 2 x 0,6 STIII BD, in vorh. Gräben oder geteilte Kabelkanalformsteine, Tiefe 80 cm, Ausführung gemäß Einzelbeschreibung,
Einzelbeschreibungs-Nr 'mit Nagetierschutz, als Distanzschutz zwischen der Trafostation im vorhandenen Kabelgraben im Leerrohr DN200 verlegen, Abdeckhauben, Trassenwarnband und Verfüllung werden gesondert vergütet'
Menge: 77,000 m
Leistungsbereichkatalog: 061

**2.6.60 Datenkabel außen Kat.7A geschirmt 4x2xAWG22 vorh.Rohr/Unterflurkanal**
Datenkabel für Außenanwendung DIN EN 50288-9-1 (VDE 0819-9-1), Kategorie 7 Index A tiefgestellt DIN EN 50173-1 (VDE 0800-173-1), geschirmt, Trennklasse c DIN EN 50174-2 (VDE 0800-174-2), für PoE Leitungswiderstand 0,065 Ohm/m und Kabeldurchmesser 0,007 m DIN EN 50174-2 (VDE 0800-174-2), Link-Klasse F, DIN EN 50173-1 (VDE 0800-173-1), 4 x 2 x AWG 22, in vorh. Rohre/Unterflurkanäle.
Menge: 1265,000 m
Leistungsbereichkatalog: 061

**2.6.70 Installationskabel symmetrisch E30 BMK J-H(St)H 4x2x0,8 Bd vorh.Rohr/Unterflurkanal**
STLB-Bau 2022-04 061
Installationskabel, symmetrisch, DIN VDE 0815 (VDE 0815), mit integriertem Funktionserhalt E 30, DIN 4102-12, mit rotem Außenmantel und Aufdruck -Brandmeldekabel-, J-H(St)H, 4 x 2 x 0,8 Bd, in vorh. Rohre/Unterflurkanäle.
Menge: 176,000 m
Leistungsbereichkatalog: 061

*Hinweis: LEERROHRE*

**2.6.80 Kabelschutzrohr PVC-U AD 160mm WD 4,7mm Steckmuffe Dichtring liefern 4Rohre nebeneinander**
STLB-Bau 2022-04 051
Kabelschutzrohr aus PVC-U DIN 8061, Maße DIN 16873, Nenn-Außendurchmesser 160 mm, Wanddicke 4,7 mm, mit Steckmuffe und Dichtring, einschl. Lieferung, 4 Rohre nebeneinander, Abstandhalter alle 1,5 m, Ausführung gemäß Einzelbeschreibung,
Einzelbeschreibungs-Nr 'PVC-U Kabelschutzrohr 160 x 4,7 mm,nach WN 04 in Anlehnung an DIN 16873 / DIN 806 / 62, schlagzäh, innen glatt und außen gerillt  korrosionsbeständig, mit angeformter Steckmuffe und 2-Phasen-Dichtring. Min Biegeradius: 1,25 m mit je einem Nylon-Zugdraht, D=2 mm,als 1-lagiges 4er-Packet im Kabelgraben verlegen'
.
Menge: 182,000 m
Leistungsbereichkatalog: 051

**2.6.90 Mehrfachrohr aus flexiblem PE-HD 40+32mm**
Mehrfachrohr aus flexiblem PE-HD nach DIN 8075, geeignet zum Einziehen in Schutzrohre, bestehend aus 4 Innenrohren mit längs verlaufender RTR-Innenriefung und und gemeinsamer, nahtloser Umhüllung aus PE-HD, die im Kontaktbereich mit dem Innenrohr veschweißt ist. Farbe schwarz RAL 9005, Verlegung des Mehrfachrohres
entsprechend ZTV-TK-Netz 10 und 12 sowie EN1610 und
Technischer Information des Herstellers
2 Rohre 40x2 mm, Innendurchmesser 35 mm
2 Rohre 32x2 mm, Innendurchmesser 27 mm
komplett mit POM-Steckfittingen und Dichtringen,
Dichtstopfen zum Abdichten und Fixieren im Kabelschacht
und allem systemgebundenen Zubehör sowie mit je einem
Nylon-Zugdraht, D=2 mm, liefern und in die Hüllrohre
einziehen.
Menge: 182,000 m
Leistungsbereichkatalog: 051

**2.6.100 Kabelschutz mech. Kabelschutzhaube PE-HD B 220mm**
STLB-Bau 2020-04 051
Mechanischer Kabelschutz aus Kabelschutzhauben aus PE-HD, Länge 100 cm, Abdeckbreite 220 mm.
Menge: 101,500 m
Leistungsbereichkatalog: 051

**2.6.110 Markierung Trasse Trassenband Beschriftung**
STLB-Bau 2020-04 051
Markierung von Kabeltrassen mit Trassenband, Farbton rot, in Trassenmitte, mit Beschriftung, max. Länge der Beschriftung 150 mm, einschl. Lieferung, verlegen 40 cm über Kabel.
Menge: 101,500 m
Leistungsbereichkatalog: 051

**2.6.120 Erdung Erdungssammelltg Stahl niro Rd10**
STLB-Bau 2020-04 050
Erdung als Erdungssammelleitung, DIN EN 62561-2 (VDE 0185-561-2), aus nichtrostendem Stahl, Rd 10, Werkstoff-Nr 1.4571, in vorh. Graben einlegen, Tiefe mind. 0,8 m.
Menge: 101,500 m
Leistungsbereichkatalog: 050

#### Abschnitt 2.7 FM- + IT-ANLAGEN, SONSTIGES

*Hinweis: DOKU, EINWEISUNG*

**2.7.10 Sachverständigen-Abnahmen**
*** Pauschalposition
Sachverständigen-Abnahmen
Der Sachverständige muss eine Zertifizierung als vereidigter unabhängiger Sachverständiger nachweisen. Weiterhin sind die Anforderungen der Landesverordnung über die Prüfung
haustechnischer Anlagen und Einrichtungen zu berücksichtigen.
Der AN hat Sachverständigenabnahmen durchzuführen und
zu beauftragen. Hierfür sind anlagenkundige Monteure
beizustellen welche den Prüfer bei seiner Arbeit
unterstützen und die Anlagen erläutern. Weiterhin ist
vorgesehen 3 Zwischenbegehungen mit dem
Sachverständigen durchzuführen. Auch hierfür sind
anlagenkundige Monteure beiszustellen. Die
Zwischenbegehungen sind vor der Durchführung mit der
Bauüberwachung abzustimmen.
Falls es zu Wiederholungsprüfungen kommt welche der
Auftragnehmer zu verantworten hat, gehen diese Kosten
zu Lasten des AN.
Folgende Leistungen werden durch Sachverständige
abgenommen:
 - Brandmeldeanlage
 - Zutrittskontrollanlage
 - Einbruchmeldeanlage
Es sind alle Kosten für die Zwischenbegehungen, die
Endabnahmen, Prüfprotokolle und die Monteurbeistellung
einzukalkulieren.
Sachverständigen-Abnahmen
Der AN hat Sachverständigenabnahmen durchzuführen und
zu beauftragen. Hierfür sind Monteure beizustellen
welche den Prüfer bei seiner Arbeit unterstützen und
die Anlagen erläutern. Weiterhin ist vorgesehen 3
Zwischenbegehungen mit dem Sachverständigen
durchzuführen. Auch hierfür sind Monteure
beiszustellen. Die Zwischenbegehungen sind vor der
Durchführung mit der Bauüberwachung abzustimmen.
Falls es zu Wiederholungsprüfungen kommt welche der
Auftragnehmer zu verantworten hat, gehen diese Kosten
zu Lasten des AN.
Folgende Leistungen werden durch Sachverständige
abgenommen:
1.) Brandmeldeanlage
 - Sichtprüfung der E30-Verkabelung
 - Überprüfung der Brandmeldeanlage auf Übereinstimmung
 mit den einschlägigen Normen
 - Überprüfung der Alarmierungseinrichtung im
Verbindung mit der MNS-Anlage (Unterbrechung des Alarms
 bei Durchsagen)
 - Messung des Lautstärkepegels in allen Räumen
gleicher Funktion
 - Überprüfen der Weiterleitung der Meldungen zur
Feuerwehr
 - Überprüfen der Brandfallmatrix auf Funktionen
 - Funktionsprüfung der Melder und Alarmierungsgeräte
2.) Zutrittskontrollanlage
  - Prüfung der Übereinstimmung gemäß bauaufsichtlicher
Zulassung
 - Prüfung der Übereinstimmung gemäß bauaufsichtlicher
Zulassung
 - Überprüfung der Alarmierungseinrichtung
 - Überprüfung der Weiterleitung zu der ständug besetzten Stelle
3.) Einbruchmeldeanlage
  - Prüfung der Übereinstimmung gemäß bauaufsichtlicher
Zulassung
 - Prüfung der Übereinstimmung gemäß bauaufsichtlicher
Zulassung
 - Überprüfung der Alarmierungseinrichtung
 - Überprüfung der Weiterleitung zu der ständug besetzten Stelle
4.) Anfertigen von Prüfprotokollen für alle vor
beschriebenen Prüfungen,
Übergabe der Unterlagen in Deutsch, 12
Werktage vor dem VOB-Abnahmetermin. Die Prüfprotokolle
sind in Ordnern mit festem Einband einzuheften Die
folgende Kennzeichnung ist auf den Einbänden
anzubringen:
- Der Titel der Prüfung
- Beschreibungen
- Prüfprotokolle
Die Unterlagen sind mit einem Inhaltsverzeichnis
auszustatten.
Alle Unterlagen 1-fach in deutsch sowie als PDF-Datei auf einer DVD (5-fach).
5.) Koordination der Prüfung mit den ausführenden
Firmen und der örtlichen Bauleitung
Alle v.g. Leistungen der FM+IT-Anlagen im Innen- und
Aussenbereich einschl. der erforderlichen Unterlagen
die sich aus dieser Beschreibung und der Matrix der
Bestandsdokumentation ergeben, auch die
Zwischenbegehungen, sind bei der Kalkulation der
Position mit zu berücksichtigen.
Menge: 1,000 psch

**2.7.20 Schulung und Einweisung des technischen Betriebspersonals**
Schulung und Einweisung des technischen Bedienpersonal
zur sachgerechten Bedienung und Wartung der Anlage, vor
Ort, mit praktischen Übungen, Teilnehmer erhalten ein
Zertifikat DIN EN ISO 9001, mit Schulungsunterlagen für
jeden Teilnehmer, aus denen die unterrichteten Bedien-
und Arbeitsverfahren nachvollziehbar sind, als
elektronisches, nur les- und druckbares Dokument, für
lizenzfreies Betrachtungs- und Druckprogramm,
Inbetriebnahme der  Elektroanlagen der Titel, welche
über die in den Einzeltitel  besonders beschriebenen
Inbetriebnahmen hinausgehen, unter Gestellung der
erforderlichen Materialien, Messgeräte und des
Montagepersonals. Einweisung und Schulung des
Bedienpersonals für die gesamten FM- + IT-Anlagen.
(ca.5 Personen)-die im Rahmen einer theoretischen und
praktischen Schulung durchgeführt wird.
Es sind mind 8 (acht) Stunden zu kalkulieren.
Die Schulung muß durch eine versierte Fachkraft des
Herstellers erfolgen.Über die erfolgte Einweisung ist
ein Protokoll zu erstellen in welchem aufgeführt ist
 - wer unterwiesen wurde
 - wer unterwiesen hat
 - wie lange die Unterweisung gedauert hat
 - welche Infornmationen übermittelt wurden
Die Einweisung ist in Deutsch vorzunehmen.
Das Protokoll ist von allen Beteiligten zu
unterschreiben.
In diese Position sind alle Schulungen der
Starkstrom-Anlagen einzukalkulöieren.
Menge: 1,000 St

**2.7.30 Die Bestandskokumentation der FM- + IT ANLAGEN**
Die Bestandskokumentation der FM- + IT-Anlagen ist mit
folgenden Lieferungen und Leistungen zu erbringen:
1.  Bestandspläne als Grundriss-, Stromlaufpläne,
Schemata, Blockschaltbilder aller  Elektronalagen.
1.1  Mess- und Prüfprotokolle nach folgender
Auflistung:
1.1.07  Antennenprüfkontrolle
 - Messung der elektrischen Werte an jeder
Antennenanschlussdose
 - Dokumentation im Strangschema und den Grudrissplänen
1.1.08  Brandschutzabschottungen
  a Werksbescheinigung nach DIN 50049 - 2.1
  b. Zulassungsbescheid (Neutrales Institut) sofern
erforderlich
  c. Fotodokumentation (Vorher-Nachher) aller
Brandschotts mit Postitionierung (Schottnummer) in
einem separaten Grundrissplan und Querverweis zu den
Fotos
1.1.09  Video - CCTV-Anlagen:
 - Messung aller Kameras auf Funktion und Bezeichnung
 - Bezeichnung aller Kameras im Schema und Grundriss
 - Kennzeichnung aller Ports mit Kamerabezeichnung
1.1.10  Prüfprotokolle für das EDV-Netz (nach EN
50173) mit Erstellung einer Zuordnungstabelle  als
Excel-Tabelle. Alle Koordinaten der Anschlüsse sind
positionsgerecht in die vorhandenen Grundrisspläne
einzueichnen.
  a) Patchfeld - Raumnummer
  b) Raumnummer - Gerät
1.1.11  Anlagen- und Funktionsbeschreibung aller
Systeme, einschließlich einer Tabelle mit allen hard-
und softwaremäßig einstellbaren Sollwerten für Stark-
und Schwachstromanlagen.

Die Nachweise unter Punkt 1.1.08 und 1.1.10 a)und b)
sind vor Ausführung der Bauleitung vorzulegen.

1.2  Betriebsanleitungen und Wartungsvorschriften:

1.2.01  Brandschottungen
1.2.02  Behindertenrufanlage
1.2.03  Antennen und Videoanlage
1.2.04  Brandmeldeanlage
1.3.05  Türsteuerungen
1.2.06  Zutrittskontrolle / Tür- Fensterüberwachung
1.2.07  Fernmeldeanlage / EDV-Netz

1.3  Geräteverzeichnis und Ersatzteillisten mit
Mengenangaben:

1.3.01  Brandschottungen
1.3.02  Behindertenrufanlage
1.3.03  Antennen und Videoanlage
1.3.04  Brandmeldeanlage
1.3.05  Türsteuerungen
1.3.06  Zutrittskontrolle / Türüberwachung
1.3.07  Fernmeldeanlage / EDV-Netz

Hier sind die vollständigen Adressen des Herstellers,
Bezugsnachweis, Artikel-Nr. und Ersatzteilnummer
anzugeben.

2. Sonstige Unterlagen:
2.1  Ergeben sich Änderungen gegenüber den
Ausführungsunterlagen und Werkstatt- und Montageplänen,
 so sind diese schriftlich festzuhalten, und in die
Plänen einzuarbeiten.
2.2  Legende in den Verteilungen in laminierter Form
2.3  Schlüsselverzeichnis
2.4  Auflistung lose übergebener Texte und Geräte
sowie  Zubehör
2.5  Darstellung und Bezeichnungaller Kabelverteiler,
bzw. Versatzkästen
2.6  Strangschema in geschoßrichtiger Darstellung
2.7  Klemmenbelegungspläne und
Verteilerbestückungslisten von jedem Verteiler mit
Kabeladern für die ELA -  Anlage und deren
Bestandteile
2.8  Bedienungsanleitung pro Gerät bzw.Geräteunterlage
 im Original des Herstellers

3. Sonstige Leistungen
Ergänzung zu den allgemeinen Techn. Vertragsbedingungen
 für Bauleistungen (ATV) - Einweisung des Bedienungs-
und Wartungspersonals
- Erläuterung der Bestandsunterlagen
- Vorführen der Anlagenteile
- Erläutern der Betriebages- und Wartungsanweisungen

Allgen"mein gültig:
Der Auftragnehmer hat dem Auftraggeber vor Erstellung
der endgültigenige Bestandsdokumentation 1
Entwurfsexemplar der kompletten Dokumentation in
Deutsch zur Durchsicht und Genehmigung vorzulegen. Nach
 Prüfung und Genehmigung des Entwurfsexemplares ist dem
 Auftraggeber ein vollständiger Satz der Unterlagen in
Deutsch, 20 Werktage vor dem
Abnahmetermin zu übergeben. Die Dokumentation ist mit
festem Einband zu versehen. Die folgende Kennzeichnung
ist auf den Einbänden anzubringen:
- Der Titel
- Technische Betriebsanleitung
- Der Name und Standort des Gebäudes, in denen sich die
 Geräte befinden
- Der Name, die Adresse und Telefonnummer des
Auftraggebers und des Auftragnehmers
- Die Vertragsnummer
Die Unterlagen sind mit einem Inhaltsverzeichnis
auszustatten.
Alle v.g. Leistungen einschl. der erforderlichen
Unterlagen die sich aus dieser Beschreibung ergeben,
sind bei der Kalkulation der  Position mit zu
berücksichtigen. Die gesamte Dokumentation der Pläne
ist mit einem CAD-System durchzuführen.
Maßstab:  1 : 50
otaPlotausdruck:  DIN-A-0, farbig,
auf DIN A 4 gefaltet, zusätzlich alle Pläne als  DWG-
und PDF- File,  sowie alle anderen Unterlagen als DXF,
DOC, und PDF-Files auf CD-ROM oder DVD, 5-fach . Alle
Unterlagen 3-fach in
deutsch als Papierausfertigung.

Allgem. ergänzender Hinweis zur
Baubestandsdokumentation:
Siehe hierzu auch entsprechend beigefügte Matrix bei
den Planunterlagen.
Menge: 1,000 St
